# Condicionament de la carretera TP-2039 del Catllar a la N-340. Tram: T-203 a N-340. Clau: P05-2020

- Propietat de l'arxiu: RIB Spain
- Format: FIEBDC-3/2016
- Programa: Presto 18.04
- Tipus: pressupost
- Data dels preus: 07/12/1994
- Divisa: EUR
Import: 3574632.72

## 01 TREBALLS PREVIS I DEMOLICIONS
Import: 112158.2

**E0203** m3 Enderroc murs de contenció de pedra, inclòs transport a abocador
6.8 m3 × 32.36 = 220.048
Enderroc de murs de contenció de pedra, inclòs transport dels materials a l'abocador, cànon i condicionament del mateix.

| Codi | Ut | Descripció | Rendiment | Preu | Import |
|---|---|---|---|---|---|
| O0102 | h | Oficial 1ª (mà d'obra; 23/07/1998) | 0.1 | 20.46 | 2.05 |
| O0110 | h | Peó (mà d'obra; 23/07/1998) | 0.5 | 16.75 | 8.38 |
| M0207B | h | Retroexcavadora amb martell trencador (maquinària; 23/07/1998) | 0.21 | 68.89 | 14.47 |
| M0212B | h | Camió de trabuc de 20 t (maquinària; 23/07/1998) | 0.125 | 37.33 | 4.67 |
| P1613 | u | Cànon d'abocador (23/07/1998) | 1.2 | 0.8 | 0.96 |
| %1613 | % | Despeses indirectes | 6 % | 30.53 | 1.83 |
|  |  | Total |  |  | 32.36 |

| Amidament | Llarg | Ample | Alt | Parcial |
|---|---|---|---|---|
| Mur de pedra seca |  |  |  |  |
| Full 4 | 17 | 0.4 | 1 | 6.80 |
| Total |  |  |  | 6.8 |

**E0201** m3 Enderroc fonament formigó en massa, inclòs transport a abocador
2 m3 × 49.97 = 99.940
Enderroc de fonament de formigó en massa, inclòs transport dels materials a l'abocador, cànon i condicionament del mateix

| Codi | Ut | Descripció | Rendiment | Preu | Import |
|---|---|---|---|---|---|
| O0102 | h | Oficial 1ª | 0.2 | 20.46 | 4.09 |
| O0110 | h | Peó | 1 | 16.75 | 16.75 |
| M0207B | h | Retroexcavadora amb martell trencador | 0.3 | 68.89 | 20.67 |
| M0212B | h | Camió de trabuc de 20 t | 0.125 | 37.33 | 4.67 |
| P1613 | u | Cànon d'abocador | 1.2 | 0.8 | 0.96 |
| %1613 | % | Despeses indirectes | 6 % | 47.14 | 2.83 |
|  |  | Total |  |  | 49.97 |

| Amidament | Llarg | Parcial |
|---|---|---|
| En intersecció | 2 | 2.00 |
| Total |  | 2 |

**E0209** m3 Enderroc estructures formigó armat, inclòs transport a abocador
22 m3 × 43.66 = 960.520
Enderroc d'estructures de formigó armat, inclòs transport a l'abocador, cànon i condicionament del mateix.

| Codi | Ut | Descripció | Rendiment | Preu | Import |
|---|---|---|---|---|---|
| O0102 | h | Oficial 1ª | 0.14 | 20.46 | 2.86 |
| O0110 | h | Peó | 0.7 | 16.75 | 11.73 |
| M0207B | h | Retroexcavadora amb martell trencador | 0.25 | 68.89 | 17.22 |
| M0229 | h | Electrobomba sumergible 20 kW (maquinària; 12/01/2009) | 0.4 | 7.05687 | 2.82 |
| M0212B | h | Camió de trabuc de 20 t | 0.15 | 37.33 | 5.60 |
| P1613 | u | Cànon d'abocador | 1.2 | 0.8 | 0.96 |
| %1613 | % | Despeses indirectes | 6 % | 41.19 | 2.47 |
|  |  | Total |  |  | 43.66 |

| Amidament | Uts. | Llarg | Ample | Alt | Parcial |
|---|---|---|---|---|---|
| Merlets PK 1+300 | 20 | 2 | 0.55 | 1 | 22.00 |
| Total |  |  |  |  | 22 |

**E0210** m Demolició de vorada i rigola, inclosa la fonamentació, i transport
1229 m × 6.12 = 7521.480
Demolició de vorada i rigola, inclosa la fonamentació, transport a abocador, cànon i condicionament del mateix.

| Codi | Ut | Descripció | Rendiment | Preu | Import |
|---|---|---|---|---|---|
| O0110 | h | Peó | 0.2 | 16.75 | 3.35 |
| M0207 | h | Retroexcavadora (maquinària; 23/07/1998) | 0.02 | 59.41 | 1.19 |
| M0212B | h | Camió de trabuc de 20 t | 0.02 | 37.33 | 0.75 |
| P1613 | u | Cànon d'abocador | 0.6 | 0.8 | 0.48 |
| %1613 | % | Despeses indirectes | 6 % | 5.77 | 0.35 |
|  |  | Total |  |  | 6.12 |

| Amidament | Uts. | Llarg | Parcial |
|---|---|---|---|
| Demolició de vorada T3 |  |  |  |
| Full 1 |  | 138 | 138.00 |
| Full 6 |  | 101 | 101.00 |
| Full 9 |  | 107 | 107.00 |
| Full 10 |  | 160 | 160.00 |
| Full 14 |  | 141 | 141.00 |
| Demolició de vorada americana |  |  |  |
| Full 1 |  | 128 | 128.00 |
| Full 14 |  | 33 | 33.00 |
| Demolició de vorada jardinera |  |  |  |
| Full 1 |  | 63 | 63.00 |
| Demolició de vorada T3 + Rigola |  |  |  |
| Full 7 |  | 2 | 2.00 |
| Full 13 |  | 70 | 70.00 |
| Full 14 |  | 193 | 193.00 |
| Demolició de rigola |  |  |  |
| Full 1 |  | 81 | 81.00 |
| Pas elevat escola anglesa | 2 | 6 | 12.00 |
| Total |  |  | 1229 |

**E0211** m2 Demolició de paviment de formigó, transport abocador
22 m2 × 4.66 = 102.520
Demolició de paviment de formigó, inclòs transport dels materials de runa a l'abocador, cànon i condicionament del mateix.

| Codi | Ut | Descripció | Rendiment | Preu | Import |
|---|---|---|---|---|---|
| O0110 | h | Peó | 0.05 | 16.75 | 0.838 |
| M0203 | h | Retroexcavadora amb martell trencador (maquinària; 12/01/2009) | 0.016 | 66.767262 | 1.068 |
| M0212B | h | Camió de trabuc de 20 t | 0.016 | 37.33 | 0.597 |
| M0204 | h | Pala carregadora neumàtics (maquinària; 12/01/2009) | 0.016 | 58.268112 | 0.932 |
| P1613 | u | Cànon d'abocador | 1.2 | 0.8 | 0.960 |
| %1613 | % | Despeses indirectes | 6 % | 4.395 | 0.264 |
|  |  | Total |  |  | 4.66 |

| Amidament | Llarg | Parcial |
|---|---|---|
| Illots deflectors full 14 | 22 | 22.00 |
| Total |  | 22 |

**E0212** m2 Demolició de paviment de panots de morter de ciment, transport abocador
788.6 m2 × 5.13 = 4045.518
Demolició de paviment de panots de morter de ciment col·locats sobre formigó, inclosa la base de formigó i transport dels materials de runa a l'abocador, cànon i condicionament del mateix.

| Codi | Ut | Descripció | Rendiment | Preu | Import |
|---|---|---|---|---|---|
| O0110 | h | Peó | 0.06 | 16.75 | 1.01 |
| M0203 | h | Retroexcavadora amb martell trencador | 0.02 | 66.767262 | 1.34 |
| M0212B | h | Camió de trabuc de 20 t | 0.016 | 37.33 | 0.60 |
| M0204 | h | Pala carregadora neumàtics | 0.016 | 58.268112 | 0.93 |
| P1613 | u | Cànon d'abocador | 1.2 | 0.8 | 0.96 |
| %1613 | % | Despeses indirectes | 6 % | 4.84 | 0.29 |
|  |  | Total |  |  | 5.13 |

| Amidament | Uts. | Llarg | Ample | Parcial |
|---|---|---|---|---|
| Vorera |  |  |  |  |
| Full 1 |  | 311 |  | 311.00 |
| Full 7 |  | 3 |  | 3.00 |
| Full 14 |  | 339 |  | 339.00 |
| Paviment de llambordins |  |  |  |  |
| Full 1 |  | 122 |  | 122.00 |
| Pas elevat escola anglesa | 2 | 4 | 1.2 | 9.60 |
|  | 2 | 0.8 | 2.5 | 4.00 |
| Total |  |  |  | 788.6 |

**E0213** m2 Demolició paviment de mescla bituminosa, mitjans mecànics, fondària 25 cm
1254.5 m2 × 6.45 = 8091.525
Demolició de paviment de mescla bituminosa,amb mitjans mecànics, fins a una profunditat de 25 cm., inclòs transport dels materials de runa a l'abocador, cànon i condicionament del mateix.

| Codi | Ut | Descripció | Rendiment | Preu | Import |
|---|---|---|---|---|---|
| O0110 | h | Peó | 0.04 | 16.75 | 0.670 |
| M0201 | h | Compressor amb dos martells (maquinària; 12/01/2009) | 0.03 | 21.088194 | 0.633 |
| M0204 | h | Pala carregadora neumàtics | 0.04 | 58.268112 | 2.331 |
| M0212B | h | Camió de trabuc de 20 t | 0.04 | 37.33 | 1.493 |
| P1613 | u | Cànon d'abocador | 1.2 | 0.8 | 0.960 |
| %1613 | % | Despeses indirectes | 6 % | 6.087 | 0.365 |
|  |  | Total |  |  | 6.45 |

| Amidament | Llarg | Ample | Parcial |
|---|---|---|---|
|  | 5018 | 0.25 | 1254.50 |
| Total |  |  | 1254.5 |

**E0334** m Tall serra disc paviment mescles bituminoses, formigó o panot, fins 25 cm
5180 m × 1.75 = 9065.000
Tall amb serra de disc de paviment de mescles bituminoses, formigó o panot, fins a una fondària de 25 cm.

| Codi | Ut | Descripció | Rendiment | Preu | Import |
|---|---|---|---|---|---|
| O0101 | h | Cap de colla (mà d'obra; 23/07/1998) | 0.01 | 20.6 | 0.21 |
| O0110 | h | Peó | 0.05 | 16.75 | 0.84 |
| M0334 | h | Serra de disc (maquinària; 10/07/2006) | 0.05 | 12 | 0.60 |
| %1613 | % | Despeses indirectes | 6 % | 1.65 | 0.10 |
|  |  | Total |  |  | 1.75 |

| Amidament | Llarg | Parcial |
|---|---|---|
| Talls transversals |  |  |
| Full 1 | 8 | 8.00 |
|  | 12 | 12.00 |
|  | 6 | 6.00 |
| Full 4 | 5 | 5.00 |
| Full 5 | 8 | 8.00 |
| Full 6 | 10 | 10.00 |
|  | 10 | 10.00 |
| Full 7 | 7 | 7.00 |
|  | 7 | 7.00 |
| Full 9 | 7 | 7.00 |
|  | 8 | 8.00 |
| Full 10 | 10 | 10.00 |
| Full 11 | 10 | 10.00 |
|  | 7 | 7.00 |
| Full 13 | 5 | 5.00 |
|  | 5 | 5.00 |
|  | 7 | 7.00 |
| Full 14 | 6 | 6.00 |
|  | 8 | 8.00 |
|  | 8 | 8.00 |
|  | 8 | 8.00 |
| Talls longitudinals | 5018 | 5018.00 |
| Total |  | 5180 |

**E0221** u Tall d'arbre de grans dimensions i extracció de la soca
11 u × 454.24 = 4996.640
Tall d'arbre de grans dimensions i extracció de la soca, retirada de branques i runes i tapat del forat, inclòs transport de restes a planta de compostatge, i neteja de l'obra

| Codi | Ut | Descripció | Rendiment | Preu | Import |
|---|---|---|---|---|---|
| O0101 | h | Cap de colla | 0.5 | 20.6 | 10.30 |
| O0102 | h | Oficial 1ª | 4 | 20.46 | 81.84 |
| O0110 | h | Peó | 8 | 16.75 | 134.00 |
| M0212B | h | Camió de trabuc de 20 t | 4 | 37.33 | 149.32 |
| M0214 | h | Camió grua (maquinària; 12/01/2009) | 1 | 42.073368 | 42.07 |
| M0350 | h | Motoserra (maquinària; 23/07/1998) | 4 | 2.55 | 10.20 |
| P1613 | u | Cànon d'abocador | 1 | 0.8 | 0.80 |
| %1613 | % | Despeses indirectes | 6 % | 428.53 | 25.71 |
|  |  | Total |  |  | 454.24 |

| Amidament | Uts. | Parcial |
|---|---|---|
| Palmeres rotonda accés a Bonaigua | 11 | 11.00 |
| Total |  | 11 |

**E0313** m2 Esbrossada del terreny, inclòs càrrega i transport.
28999.646 m2 × 0.53 = 15369.812
Esbrossada del terreny de qualsevol tipus, excepte zones boscoses, càrrega i transport.a l'interior d'obra o abocador controlat inclòs canon d'abocador i condicionament del mateix

| Codi | Ut | Descripció | Rendiment | Preu | Import |
|---|---|---|---|---|---|
| O0101 | h | Cap de colla | 0.001 | 20.6 | 0.02 |
| O0110 | h | Peó | 0.004 | 16.75 | 0.07 |
| M0207 | h | Retroexcavadora | 0.001 | 59.41 | 0.06 |
| M0205 | h | Pala carregadora sobre orugues (maquinària; 23/07/1998) | 0.002 | 73.35 | 0.15 |
| M0212B | h | Camió de trabuc de 20 t | 0.001 | 37.33 | 0.04 |
| P1613 | u | Cànon d'abocador | 0.2 | 0.8 | 0.16 |
| %1613 | % | Despeses indirectes | 6 % | 0.50 | 0.03 |
|  |  | Total |  |  | 0.53 |

| Amidament | Uts. | Llarg | Parcial |
|---|---|---|---|
| Segons amidaments auxiliars |  |  |  |
| Desmunt | 1 | 14369.2 | 14369.200 |
| Terraplè | 1 | 25497.7 | 25497.700 |
| A deduir per esbrossada en zona boscosa | -1 | 12248.19 | -12248.190 |
| 5% imprevistos | 0.05 | 27618.71 | 1380.936 |
| Total |  |  | 28999.646 |

**E0313B** m2 Esbrossada del terreny zones boscoses, inclòs càrrega i transport.
12860.6 m2 × 4.17 = 53628.702
Esbrossada del terreny en zones boscoses, càrrega i transport a l'interior d'obra o abocador controlat, inclòs canon d'abocador i condicionament del mateix.

| Codi | Ut | Descripció | Rendiment | Preu | Import |
|---|---|---|---|---|---|
| O0101 | h | Cap de colla | 0.006 | 20.6 | 0.12 |
| O0110 | h | Peó | 0.062 | 16.75 | 1.04 |
| M0350 | h | Motoserra | 0.07 | 2.55 | 0.18 |
| M0207 | h | Retroexcavadora | 0.03 | 59.41 | 1.78 |
| M0205 | h | Pala carregadora sobre orugues | 0.006 | 73.35 | 0.44 |
| M0212B | h | Camió de trabuc de 20 t | 0.006 | 37.33 | 0.22 |
| P1613 | u | Cànon d'abocador | 0.2 | 0.8 | 0.16 |
| %1613 | % | Despeses indirectes | 6 % | 3.94 | 0.24 |
|  |  | Total |  |  | 4.17 |

| Amidament | Uts. | Llarg | Parcial |
|---|---|---|---|
| Segons plànols |  | 11300 | 11300.00 |
| deduim camí 2 | -1 | 2056.6 | -2056.60 |
| camí eix 1 | 1 | 605.86 | 605.86 |
| camí eix 2 | 1 | 1749.68 | 1749.68 |
| camí eix 3 | 1 | 649.25 | 649.25 |
| 5% imprevistos | 0.05 | 12248.19 | 612.41 |
| Total |  |  | 12860.6 |

**E0672** m Demolició bandes sonores sobre paviment
104 m × 1.76 = 183.040
Demolició de bandes sonores sobre paviment, inclosa la neteja de la superfície fresada, càrrega i transport a l'abocador, cànon i condicionament del mateix.

| Codi | Ut | Descripció | Rendiment | Preu | Import |
|---|---|---|---|---|---|
| O0101 | h | Cap de colla | 0.005 | 20.6 | 0.103 |
| O0110 | h | Peó | 0.015 | 16.75 | 0.251 |
| M0242 | h | Fresadora (maquinària; 12/01/2009) | 0.005 | 133.009122 | 0.665 |
| M0212B | h | Camió de trabuc de 20 t | 0.005 | 37.33 | 0.187 |
| M0220 | h | Escombradora autopropulsada (maquinària; 12/01/2009) | 0.006 | 42.145482 | 0.253 |
| P1613 | u | Cànon d'abocador | 0.25 | 0.8 | 0.200 |
| %1613 | % | Despeses indirectes | 6 % | 1.659 | 0.100 |
|  |  | Total |  |  | 1.76 |

| Amidament | Uts. | Llarg | Parcial |
|---|---|---|---|
| En full 7 | 8 | 7 | 56.00 |
|  | 8 | 6 | 48.00 |
| Total |  |  | 104 |

**E1625** pa Pagament íntegre per al trasllat de marquesina de parada de bus a nova ubicació i desmuntatge de l'existent
3 pa × 2504.21 = 7512.630
Pagament íntegre per al trasllat de marquesina de parada de bus a nova ubicació, incloent el desmuntatge de l'existent, demolició de l'obra civil existent i neteja, transport i emmagatzematge, instal·lació i indicació provissional de la nova parada de bus i posterior muntatge e instal·lació de la marquesina a la nova ubicació, deixant la partida completament acabada i tot seguint les especificacions proposades per la Direcció General del Transport Terrestre.

| Codi | Ut | Descripció | Rendiment | Preu | Import |
|---|---|---|---|---|---|
| O0101 | h | Cap de colla | 3 | 20.6 | 61.800 |
| O0102 | h | Oficial 1ª | 8 | 20.46 | 163.680 |
| O0110 | h | Peó | 8 | 16.75 | 134.000 |
| M0214 | h | Camió grua | 4 | 42.073368 | 168.293 |
| M0207B | h | Retroexcavadora amb martell trencador | 5 | 68.89 | 344.450 |
| M0207 | h | Retroexcavadora | 5 | 59.41 | 297.050 |
| P10209 | pp | Petit material (material; 17/06/2019) | 40 | 29.83 | 1193.200 |
| %1613 | % | Despeses indirectes | 6 % | 2362.473 | 141.748 |
|  |  | Total |  |  | 2504.21 |

| Amidament | Uts. | Parcial |
|---|---|---|
| Full 4 | 1 | 1.00 |
| Full 6 | 1 | 1.00 |
| Full 14 | 1 | 1.00 |
| Total |  | 3 |

**E1626** u Trasllat de cartell d'indicació d'accés a Pinalbert
1 u × 360.82 = 360.820
Trasllat de cartell d'indicació d'accés a Pinalbert a ubicació definida per la DF, deixant la partida completament acabada.

| Codi | Ut | Descripció | Rendiment | Preu | Import |
|---|---|---|---|---|---|
| O0101 | h | Cap de colla | 2 | 20.6 | 41.200 |
| O0110 | h | Peó | 4 | 16.75 | 67.000 |
| M0212B | h | Camió de trabuc de 20 t | 0.5 | 37.33 | 18.665 |
| P1609 | m3 | Excavació de terres (12/06/2019) | 2.4 | 11.12 | 26.688 |
| P0805 | u | Maó massís 29x14x5 cm. a rev. (material; 23/07/1998) | 300 | 0.12 | 36.000 |
| E0502 | m3 | Formigó HM-20 fonaments | 2.4 | 62.85 | 150.840 |
| %1613 | % | Despeses indirectes | 6 % | 340.393 | 20.424 |
|  |  | Total |  |  | 360.82 |

## 02 MOVIMENT DE TERRES
Import: 465270.13

**E0314** m3 Excavació de terra vegetal, càrrega i transport.
12229.938 m3 × 2.87 = 35099.922
Excavació de terra vegetal, inclosa càrrega, transport a l'abocador, aplec o lloc d'ús i manteniment fins la seva utilització, inclòs cànon d'abocament i manteniment de l'abocador

| Codi | Ut | Descripció | Rendiment | Preu | Import |
|---|---|---|---|---|---|
| O0101 | h | Cap de colla | 0.006 | 20.6 | 0.124 |
| O0110 | h | Peó | 0.015 | 16.75 | 0.251 |
| M0207 | h | Retroexcavadora | 0.008 | 59.41 | 0.475 |
| M0212B | h | Camió de trabuc de 20 t | 0.015 | 37.33 | 0.560 |
| P1613 | u | Cànon d'abocador | 1 | 0.8 | 0.800 |
| P1615 | u | Condicionament de l'abocador (05/07/2010) | 1 | 0.5 | 0.500 |
| %1613 | % | Despeses indirectes | 6 % | 2.710 | 0.163 |
|  |  | Total |  |  | 2.87 |

| Amidament | Uts. | Llarg | Parcial |
|---|---|---|---|
| Segons amidaments auxiliars |  |  |  |
| En desmunt |  | 4615.16 | 4615.160 |
| En terraplè |  | 7649.4 | 7649.400 |
| deduim camí 2 | -1 | 617 | -617.000 |
| 5% imprevistos | 0.05 | 11647.56 | 582.378 |
| Total |  |  | 12229.938 |

**E0302** m3 Excavació en desmunt en qualsevol tipus de terreny, abocador i condicionament
8524.54 m3 × 5.07 = 43219.418
Excavació en desmunt en qualsevol tipus de terreny, inclòs roca, amb càrrega i transport a l'interior d'obra o abocador controlat inclòs canon d'abocador i condicionament del mateix.

| Codi | Ut | Descripció | Rendiment | Preu | Import |
|---|---|---|---|---|---|
| O0101 | h | Cap de colla | 0.012 | 20.6 | 0.247 |
| O0110 | h | Peó | 0.025 | 16.75 | 0.419 |
| M0207B | h | Retroexcavadora amb martell trencador | 0.025 | 68.89 | 1.722 |
| M0212B | h | Camió de trabuc de 20 t | 0.025 | 37.33 | 0.933 |
| P1613 | u | Cànon d'abocador | 1.2 | 0.8 | 0.960 |
| P1615 | u | Condicionament de l'abocador | 1 | 0.5 | 0.500 |
| vg | % | Despeses indirectes | 0.048 | 6 | 0.288 |
|  |  | Total |  |  | 5.07 |

| Amidament | Uts. | Llarg | Parcial |
|---|---|---|---|
| Segons amidaments auxiliars | 1 | 7555.6 | 7555.60 |
| deduim camí 2 | -1 | 32.8 | -32.80 |
| camí eix 1 | 1 | 51.89 | 51.89 |
| camí eix 2 | 1 | 136.69 | 136.69 |
| camí eix 3 | 1 | 38.2 | 38.20 |
| 10% imprevistos | 0.1 | 7749.58 | 774.96 |
| Total |  |  | 8524.54 |

**E0316** m3 Terraplè amb compactació PN o PM, material pròpia obra, inclòs transport
6819.63 m3 × 4.66 = 31779.476
Terraplè amb material procedent de la pròpia obrar amb grau de compactació segons capa i assaig Proctor Normal o Modificat segons assaig de referència, inclòs el transport.

| Codi | Ut | Descripció | Rendiment | Preu | Import |
|---|---|---|---|---|---|
| O0101 | h | Cap de colla | 0.006 | 20.6 | 0.12 |
| O0102 | h | Oficial 1ª | 0.01 | 20.46 | 0.20 |
| O0110 | h | Peó | 0.025 | 16.75 | 0.42 |
| M0208 | h | Motonivelladora (maquinària; 12/01/2009) | 0.011 | 73.35024 | 0.81 |
| M0213 | h | Camió cisterna de 8 m3 (maquinària; 12/01/2009) | 0.009 | 47.997018 | 0.43 |
| M0209 | h | Corró vibratori autop. 8 a 10 t (maquinària; 12/01/2009) | 0.015 | 46.25598 | 0.69 |
| M0204 | h | Pala carregadora neumàtics | 0.015 | 58.268112 | 0.87 |
| M0212B | h | Camió de trabuc de 20 t | 0.023 | 37.33 | 0.86 |
| %1613 | % | Despeses indirectes | 6 % | 4.40 | 0.26 |
|  |  | Total |  |  | 4.66 |

| Amidament | Uts. | Llarg | Parcial |
|---|---|---|---|
| 80% amidament d'excavació en desmunt | 0.8 | 8524.538 | 6819.63 |
| Total |  |  | 6819.63 |

**E0328** m3 Terraplè amb compactació PN o PM, material préstec, inclòs càrrega i transport
37663.127 m3 × 8.78 = 330682.255
Terraplè amb material procedent de préstec amb grau de compactació segons capa i assaig Proctor Normal o Modificat segons assaig de referència, inclòs canon d'extracció i transport.

| Codi | Ut | Descripció | Rendiment | Preu | Import |
|---|---|---|---|---|---|
| O0101 | h | Cap de colla | 0.006 | 20.6 | 0.12 |
| O0102 | h | Oficial 1ª | 0.01 | 20.46 | 0.20 |
| O0110 | h | Peó | 0.025 | 16.75 | 0.42 |
| P0307 | m3 | Terra de préstec (material; 23/07/1998) | 1 | 3.4 | 3.40 |
| M0208 | h | Motonivelladora | 0.013 | 73.35024 | 0.95 |
| M0213 | h | Camió cisterna de 8 m3 | 0.013 | 47.997018 | 0.62 |
| M0209 | h | Corró vibratori autop. 8 a 10 t | 0.015 | 46.25598 | 0.69 |
| M0204 | h | Pala carregadora neumàtics | 0.015 | 58.268112 | 0.87 |
| M0212B | h | Camió de trabuc de 20 t | 0.027 | 37.33 | 1.01 |
| %1613 | % | Despeses indirectes | 6 % | 8.28 | 0.50 |
|  |  | Total |  |  | 8.78 |

| Amidament | Uts. | Llarg | Parcial |
|---|---|---|---|
| Segons amidaments auxiliars |  | 43438.56 | 43438.560 |
| deduim camí 2 | -1 | 4345.8 | -4345.800 |
| camí eix 1 | 1 | 399.799 | 399.799 |
| camí eix 2 | 1 | 739.011 | 739.011 |
| camí eix 3 | 1 | 207.3 | 207.300 |
| 10% imprevistos | 0.1 | 40438.87 | 4043.887 |
| A deduir per terraplè de la pròpia obra | -1 | 6819.63 | -6819.630 |
| Total |  |  | 37663.127 |

**E0344** m2 Repàs i piconatge de la base del terraplè i del fons de la caixa mecànics i compactació del 95% PM (12/06/2019)
40815.09 m2 × 0.6 = 24489.054
Repàs i piconatge de la base del terraplè i/o del fons de caixa, amb mitjans mecànics i compactació del 95% PM

| Amidament | Uts. | Llarg | Parcial |
|---|---|---|---|
| Segons amidaments auxiliars |  |  |  |
| Terraplè |  | 25497.7 | 25497.70 |
| Desmunt |  | 14369.2 | 14369.20 |
| deduim camí 2 | -1 | 2056.6 | -2056.60 |
| camí eix 1 | 1 | 605.86 | 605.86 |
| camí eix 2 | 1 | 1749.68 | 1749.68 |
| camí eix 3 | 1 | 649.25 | 649.25 |
| Total |  |  | 40815.09 |

## 03 DRENATGE LONGITUDINAL
Import: 356979.58

**E0211N** m2 Demolició de cuneta de formigó, transport abocador
1690.05 m2 × 4.48 = 7571.42
Demolició de cuneta de formigó, inclòs transport dels materials de runa a l'abocador.

| Codi | Ut | Descripció | Rendiment | Preu | Import |
|---|---|---|---|---|---|
| O0110 | h | Peó | 0.05 | 16.75 | 0.84 |
| M0203 | h | Retroexcavadora amb martell trencador | 0.015 | 66.767262 | 1.00 |
| M0212B | h | Camió de trabuc de 20 t | 0.015 | 37.33 | 0.56 |
| M0204 | h | Pala carregadora neumàtics | 0.015 | 58.268112 | 0.87 |
| P1613 | u | Cànon d'abocador | 1.2 | 0.8 | 0.96 |
| %1613 | % | Despeses indirectes | 6 % | 4.23 | 0.25 |
|  |  | Total |  |  | 4.48 |

| Amidament | Uts. | Llarg | Ample | Parcial |
|---|---|---|---|---|
| TRAM 1 DE CATLLAR A TORRENT MAS DE LA CREU |  |  |  |  |
| cuneta existent ESQ ROT3-C2 | 1 | 69.5 | 1.5 | 104.25 |
| cuneta existent 0+250 A 0+385 ESQ CTRA1 | 1 | 135 | 1.5 | 202.50 |
| cuneta existent 0+320 A 0+375 DRE CTRA1 | 1 | 56.4 | 1.5 | 84.60 |
| cuneta existent 0+425 A 0+495 ESQ CTRA1 | 1 | 65.4 | 1.5 | 98.10 |
| cuneta existent 0+452 A 0+475 DRE CTRA1 | 1 | 20.9 | 1.5 | 31.35 |
| cuneta existent 1+510 A 1+588 ESQ CTRA1 | 1 | 75.5 | 1.5 | 113.25 |
| cuneta existent 1+598 A 1+632 ESQ CTRA1 | 1 | 35.3 | 1.5 | 52.95 |
| cuneta existent 1+732 A 1+898 ESQ CTRA1 | 1 | 161.4 | 1.5 | 242.10 |
| cuneta existent 1+901 A 1+953 ESQ CTRA1 | 1 | 50 | 1.5 | 75.00 |
| TRAM 2 DE TORRENT MAS DE LA CREU A A-7 |  |  |  |  |
| cuneta existent 2+250 CTRA1 | 1 | 23.2 | 1.5 | 34.80 |
| TRAM 3 DE A-7 A N-340 |  |  |  |  |
| cuneta existent 0+453 A 0+530 ESQ CTRA2 | 1 | 76.1 | 1.5 | 114.15 |
| cuneta existent 0+535 A 0+765 ESQ CTRA2 | 1 | 163 | 1.5 | 244.50 |
|  | 1 | 28.8 | 1.5 | 43.20 |
|  | 1 | 25 | 1.5 | 37.50 |
| cuneta existent 1+348 A 1+475 ESQ CTRA2 | 1 | 116.2 | 1.5 | 174.30 |
| cuneta existent 0+038 ROT2-C1 | 1 | 25 | 1.5 | 37.50 |
| Subtotal |  |  |  | 1690.05 |
| Total |  |  |  | 1690.05 |

**E0317N** m3 Rebliment de cuneta existent a deixar fora de servei
783.69 m3 × 9.46 = 7413.71
Rebliment de cuneta existent a deixar fora de servei, deixant la partida completament acabada.

| Codi | Ut | Descripció | Rendiment | Preu | Import |
|---|---|---|---|---|---|
| O0101 | h | Cap de colla | 0.02 | 20.6 | 0.412 |
| O0102 | h | Oficial 1ª | 0.04 | 20.46 | 0.818 |
| O0110 | h | Peó | 0.08 | 16.75 | 1.340 |
| P0307 | m3 | Terra de préstec | 1 | 3.4 | 3.400 |
| M0207 | h | Retroexcavadora | 0.04 | 59.41 | 2.376 |
| M0211 | h | Picó vibrant amb placa 60 cm. (maquinària; 12/01/2009) | 0.06 | 9.611766 | 0.577 |
| %1613 | % | Despeses indirectes | 6 % | 8.923 | 0.535 |
|  |  | Total |  |  | 9.46 |

| Amidament | Uts. | Llarg | Ample | Alt | Parcial |
|---|---|---|---|---|---|
| TRAM 1 DE CATLLAR A TORRENT MAS DE LA CREU |  |  |  |  |  |
| Cunetes de terres |  |  |  |  |  |
|  | 1 | 189.6 | 1.5 | 0.15 | 42.66 |
|  | 1 | 9 | 1.5 | 0.15 | 2.03 |
|  | 1 | 115.5 | 1.5 | 0.15 | 25.99 |
|  | 1 | 59.5 | 1.5 | 0.15 | 13.39 |
|  | 1 | 43.3 | 1.5 | 0.15 | 9.74 |
|  | 1 | 3.2 | 1.5 | 0.15 | 0.72 |
|  | 1 | 72.2 | 1.5 | 0.15 | 16.25 |
|  | 1 | 237.4 | 1.5 | 0.15 | 53.42 |
|  | 1 | 40.3 | 1.5 | 0.15 | 9.07 |
|  | 1 | 311.4 | 1.5 | 0.15 | 70.07 |
|  | 1 | 35.4 | 1.5 | 0.15 | 7.97 |
|  | 1 | 17.3 | 1.5 | 0.15 | 3.89 |
|  | 1 | 7.3 | 1.5 | 0.15 | 1.64 |
|  | 1 | 73.5 | 1.5 | 0.15 | 16.54 |
|  | 1 | 88.9 | 1.5 | 0.15 | 20.00 |
| Cunetes de formigó |  |  |  |  |  |
|  | 1 | 69.5 | 1.5 | 0.2 | 20.85 |
|  | 1 | 135 | 1.5 | 0.2 | 40.50 |
|  | 1 | 56.4 | 1.5 | 0.2 | 16.92 |
|  | 1 | 65.4 | 1.5 | 0.2 | 19.62 |
|  | 1 | 20.9 | 1.5 | 0.2 | 6.27 |
|  | 1 | 75.5 | 1.5 | 0.2 | 22.65 |
|  | 1 | 35.3 | 1.5 | 0.2 | 10.59 |
|  | 1 | 161.4 | 1.5 | 0.2 | 48.42 |
|  | 1 | 50 | 1.5 | 0.2 | 15.00 |
| TRAM 2 DE TORRENT MAS DE LA CREU A A-7 |  |  |  |  |  |
| Cunetes de terres |  |  |  |  |  |
|  | 1 | 34.5 | 1.5 | 0.15 | 7.76 |
| Cunetes de formigó |  |  |  |  |  |
|  | 1 | 23.2 | 1.5 | 0.2 | 6.96 |
| TRAM 3 DE A-7 A N-340 |  |  |  |  |  |
| Cunetes de terres |  |  |  |  |  |
|  | 1 | 253.5 | 1.5 | 0.15 | 57.04 |
|  | 1 | 33.6 | 1.5 | 0.15 | 7.56 |
|  | 1 | 26.1 | 1.5 | 0.15 | 5.87 |
|  | 1 | 164.7 | 1.5 | 0.15 | 37.06 |
|  | 1 | 79.3 | 1.5 | 0.15 | 17.84 |
|  | 1 | 85.2 | 1.5 | 0.15 | 19.17 |
| Cunetes de formigó |  |  |  |  |  |
|  | 1 | 76.1 | 1.5 | 0.2 | 22.83 |
|  | 1 | 163 | 1.5 | 0.2 | 48.90 |
|  | 1 | 28.8 | 1.5 | 0.2 | 8.64 |
|  | 1 | 25 | 1.5 | 0.2 | 7.50 |
|  | 1 | 116.2 | 1.5 | 0.2 | 34.86 |
|  | 1 | 25 | 1.5 | 0.2 | 7.50 |
| Subtotal |  |  |  |  | 783.69 |
| Total |  |  |  |  | 783.69 |

**E0226N** m3 Demolició de reixa metàl·lica
1.75 m3 × 19.12 = 33.46
Demolició de reixa metàl·lica, amb mitjans mecànics ó manuals i càrrega sobre camió, inclòs transport a abocador, cànon i condicionament del mateix, deixant la partida completament acabada.

| Codi | Ut | Descripció | Rendiment | Preu | Import |
|---|---|---|---|---|---|
| O0102 | h | Oficial 1ª | 0.03 | 20.46 | 0.614 |
| O0110 | h | Peó | 0.28 | 16.75 | 4.690 |
| M0207B | h | Retroexcavadora amb martell trencador | 0.12 | 68.89 | 8.267 |
| M0212B | h | Camió de trabuc de 20 t | 0.094 | 37.33 | 3.509 |
| P1613 | u | Cànon d'abocador | 1.2 | 0.8 | 0.960 |
| %1613 | % | Despeses indirectes | 6 % | 18.040 | 1.082 |
|  |  | Total |  |  | 19.12 |

| Amidament | Uts. | Llarg | Ample | Alt | Parcial |
|---|---|---|---|---|---|
| TRAM 1 DE CATLLAR A TORRENT MAS DE LA CREU |  |  |  |  |  |
|  | 1 | 7 | 0.5 | 0.5 | 1.75 |
| Subtotal |  |  |  |  | 1.75 |
| Total |  |  |  |  | 1.75 |

**E0227N** u Demolició d'embornal existent
5 u × 50.27 = 251.35
Demolició d'embornal existent, amb mitjans mecànics ó manuals i càrrega sobre camió, inclòs transport a abocador, cànon i condicionament del mateix, deixant la partida completament acabada.

| Codi | Ut | Descripció | Rendiment | Preu | Import |
|---|---|---|---|---|---|
| O0102 | h | Oficial 1ª | 0.525 | 20.46 | 10.742 |
| O0110 | h | Peó | 0.525 | 16.75 | 8.794 |
| M0207 | h | Retroexcavadora | 0.338 | 59.41 | 20.081 |
| M0212B | h | Camió de trabuc de 20 t | 0.188 | 37.33 | 7.018 |
| P1613 | u | Cànon d'abocador | 1 | 0.8 | 0.800 |
| %1613 | % | Despeses indirectes | 6 % | 47.435 | 2.846 |
|  |  | Total |  |  | 50.27 |

| Amidament | Uts. | Parcial |
|---|---|---|
| TRAM 1 DE CATLLAR A TORRENT MAS DE LA CREU |  |  |
|  | 4 | 4.00 |
| TRAM 3 DE A-7 A N-340 |  |  |
|  | 1 | 1.00 |
| Subtotal |  | 5.00 |
| Total |  | 5 |

**E0223** m Demolició de col·lector existent de fins a 60 cm de diàmetre amb mitjans mecànics i càrrega sobre camió
170.2 m × 6.91 = 1176.08
Demolició de col·lector existent de fins a 60 cm de diàmetre de qualsevol material, amb mitjans mecànics i càrrega sobre camió, inclòs transport a abocador, cànon i condicionament del mateix.

| Codi | Ut | Descripció | Rendiment | Preu | Import |
|---|---|---|---|---|---|
| O0102 | h | Oficial 1ª | 0.04 | 20.46 | 0.82 |
| O0110 | h | Peó | 0.08 | 16.75 | 1.34 |
| M0201 | h | Compressor amb dos martells | 0.06 | 21.088194 | 1.27 |
| M0204 | h | Pala carregadora neumàtics | 0.02 | 58.268112 | 1.17 |
| M0212B | h | Camió de trabuc de 20 t | 0.03 | 37.33 | 1.12 |
| P1613 | u | Cànon d'abocador | 1 | 0.8 | 0.80 |
| %1613 | % | Despeses indirectes | 6 % | 6.52 | 0.39 |
|  |  | Total |  |  | 6.91 |

| Amidament | Uts. | Llarg | Parcial |
|---|---|---|---|
| TRAM 1 DE CATLLAR A TORRENT MAS DE LA CREU |  |  |  |
|  | 1 | 9.3 | 9.30 |
|  | 1 | 15.5 | 15.50 |
|  | 1 | 16.5 | 16.50 |
|  | 1 | 16.5 | 16.50 |
|  | 1 | 13.7 | 13.70 |
|  | 1 | 4.1 | 4.10 |
|  | 1 | 8.1 | 8.10 |
|  | 1 | 23.7 | 23.70 |
| TRAM 2 DE TORRENT MAS DE LA CREU A A-7 |  |  |  |
|  | 1 | 9.3 | 9.30 |
| TRAM 3 DE A-7 A N-340 |  |  |  |
|  | 1 | 20.7 | 20.70 |
|  | 1 | 6.2 | 6.20 |
|  | 1 | 6.3 | 6.30 |
|  | 1 | 5.7 | 5.70 |
|  | 1 | 5.8 | 5.80 |
|  | 1 | 8.8 | 8.80 |
| Subtotal |  |  | 170.20 |
| Total |  |  | 170.2 |

**E0329N** m Neteja de cunetes existents, inclòs càrrega i transport
930.4 m × 5.02 = 4670.61
Neteja de vores, inclòs càrrega i transport.

| Codi | Ut | Descripció | Rendiment | Preu | Import |
|---|---|---|---|---|---|
| O0101 | h | Cap de colla | 0.005 | 20.6 | 0.10 |
| O0110 | h | Peó | 0.025 | 16.75 | 0.42 |
| M0208 | h | Motonivelladora | 0.025 | 73.35024 | 1.83 |
| M0204 | h | Pala carregadora neumàtics | 0.025 | 58.268112 | 1.46 |
| M0212B | h | Camió de trabuc de 20 t | 0.025 | 37.33 | 0.93 |
| %1613 | % | Despeses indirectes | 6 % | 4.74 | 0.28 |
|  |  | Total |  |  | 5.02 |

| Amidament | Uts. | Llarg | Ample | Parcial |
|---|---|---|---|---|
| TRAM 1 DE CATLLAR A TORRENT MAS DE LA CREU |  |  |  |  |
| cuneta existent formigó | 1 | 92.5 | 1 | 92.50 |
|  | 1 | 273.4 | 1 | 273.40 |
| TRAM 2 DE TORRENT MAS DE LA CREU A A-7 |  |  |  |  |
| cuneta existent terres | 1 | 9.8 | 1 | 9.80 |
|  | 1 | 60.8 | 1 | 60.80 |
| cuneta existent formigó | 1 | 34.9 | 1 | 34.90 |
|  | 1 | 27.1 | 1 | 27.10 |
|  | 1 | 177.5 | 1 | 177.50 |
|  | 1 | 88.9 | 1 | 88.90 |
| TRAM 3 DE A-7 A N-340 |  |  |  |  |
| cuneta existent terres | 1 | 42.9 | 1 | 42.90 |
| cuneta existent formigó | 1 | 10.2 | 1 | 10.20 |
|  | 1 | 93.2 | 1 | 93.20 |
|  | 1 | 19.2 | 1 | 19.20 |
| Subtotal |  |  |  | 930.40 |
| Total |  |  |  | 930.4 |

**E0228N** m Neteja de reixa metàl·lica
17.8 m × 12.69 = 225.88
Neteja de reixa metàl·lica, amb mitjans mecànics ó manuals i càrrega sobre camió, inclòs transport a abocador, cànon i condicionament del mateix, deixant la partida completament acabada.

| Codi | Ut | Descripció | Rendiment | Preu | Import |
|---|---|---|---|---|---|
| O0102 | h | Oficial 1ª | 0.2 | 20.46 | 4.092 |
| O0110 | h | Peó | 0.2 | 16.75 | 3.350 |
| M0212B | h | Camió de trabuc de 20 t | 0.1 | 37.33 | 3.733 |
| P1613 | u | Cànon d'abocador | 1 | 0.8 | 0.800 |
| %1613 | % | Despeses indirectes | 6 % | 11.975 | 0.719 |
|  |  | Total |  |  | 12.69 |

| Amidament | Uts. | Llarg | Parcial |
|---|---|---|---|
| TRAM 3 DE A-7 A N-340 |  |  |  |
|  | 1 | 5 | 5.00 |
|  | 1 | 12.8 | 12.80 |
| Subtotal |  |  | 17.80 |
| Total |  |  | 17.8 |

**E0229N** u Neteja d'embornal existent
31 u × 8.27 = 256.37
Neteja d'embornal existent, amb mitjans mecànics ó manuals i càrrega sobre camió, inclòs transport a abocador, cànon i condicionament del mateix, deixant la partida completament acabada.

| Codi | Ut | Descripció | Rendiment | Preu | Import |
|---|---|---|---|---|---|
| O0102 | h | Oficial 1ª | 0.125 | 20.46 | 2.558 |
| O0110 | h | Peó | 0.125 | 16.75 | 2.094 |
| M0212B | h | Camió de trabuc de 20 t | 0.063 | 37.33 | 2.352 |
| P1613 | u | Cànon d'abocador | 1 | 0.8 | 0.800 |
| %1613 | % | Despeses indirectes | 6 % | 7.804 | 0.468 |
|  |  | Total |  |  | 8.27 |

| Amidament | Uts. | Parcial |
|---|---|---|
| TRAM 1 DE CATLLAR A TORRENT MAS DE LA CREU |  |  |
|  | 13 | 13.00 |
| TRAM 3 DE A-7 A N-340 |  |  |
|  | 18 | 18.00 |
| Subtotal |  | 31.00 |
| Total |  | 31 |

**E0230N** m Neteja de col·lector existent
156.6 m × 11.47 = 1796.20
Neteja de col·lector existent, amb mitjans mecànics ó manuals i càrrega sobre camió, inclòs transport a abocador, cànon i condicionament del mateix, deixant la partida completament acabada.

| Codi | Ut | Descripció | Rendiment | Preu | Import |
|---|---|---|---|---|---|
| O0102 | h | Oficial 1ª | 0.125 | 20.46 | 2.56 |
| O0110 | h | Peó | 0.125 | 16.75 | 2.09 |
| M0212B | h | Camió de trabuc de 20 t | 0.063 | 37.33 | 2.35 |
| M0213 | h | Camió cisterna de 8 m3 | 0.063 | 47.997018 | 3.02 |
| P1613 | u | Cànon d'abocador | 1 | 0.8 | 0.80 |
| %1613 | % | Despeses indirectes | 6 % | 10.82 | 0.65 |
|  |  | Total |  |  | 11.47 |

| Amidament | Uts. | Llarg | Parcial |
|---|---|---|---|
| TRAM 1 DE CATLLAR A TORRENT MAS DE LA CREU |  |  |  |
|  | 1 | 77.5 | 77.50 |
| TRAM 2 DE TORRENT MAS DE LA CREU A A-7 |  |  |  |
|  | 1 | 7.2 | 7.20 |
| TRAM 3 DE A-7 A N-340 |  |  |  |
|  | 1 | 71.9 | 71.90 |
| Subtotal |  |  | 156.60 |
| Total |  |  | 156.6 |

**E0305** m3 Excavació rases i pous, mitjans mecànics, cànon abocador (10% roca)
2807.613 m3 × 11.12 = 31220.66
Excavació en rases, pous o fonaments, amb mitjans mecànics en qualsevol tipus tipus de terreny, inclòs càrrega i transport a l'interior d'obra o abocador controlat, inclòs el seu cànon

| Codi | Ut | Descripció | Rendiment | Preu | Import |
|---|---|---|---|---|---|
| O0101 | h | Cap de colla | 0.02 | 20.6 | 0.412 |
| O0102 | h | Oficial 1ª | 0.06 | 20.46 | 1.228 |
| O0110 | h | Peó | 0.12 | 16.75 | 2.010 |
| M0207 | h | Retroexcavadora | 0.06 | 59.41 | 3.565 |
| M0228 | h | Electrobomba sumergible 20 kW (maquinària; 12/01/2009) | 0.02 | 3.801438 | 0.076 |
| M0212B | h | Camió de trabuc de 20 t | 0.06 | 37.33 | 2.240 |
| P1613 | u | Cànon d'abocador | 1.2 | 0.8 | 0.960 |
| %1613 | % | Despeses indirectes | 6 % | 10.491 | 0.629 |
|  |  | Total |  |  | 11.12 |

| Amidament | Uts. | Llarg | Ample | Alt | Parcial |
|---|---|---|---|---|---|
| TRAM 1 DE CATLLAR A TORRENT MAS DE LA CREU |  |  |  |  |  |
| pou drenant tipus 1 | 5 | 4 | 4 | 3.8 | 304.000 |
| pou drenant tipus 2 | 9 | 2.5 | 2.5 | 3 | 168.750 |
| pou drenant tipus 3 | 6 | 1.5 | 1.5 | 1.5 | 20.250 |
| D200 | 1 | 3.5 | 0.6 | 1 | 2.100 |
|  | 1 | 4.5 | 0.6 | 1 | 2.700 |
|  | 1 | 9.7 | 0.6 | 1 | 5.820 |
|  | 1 | 14.7 | 0.6 | 1 | 8.820 |
|  | 1 | 3.8 | 0.6 | 1 | 2.280 |
|  | 1 | 4.5 | 0.6 | 1 | 2.700 |
|  | 1 | 1.5 | 0.6 | 1 | 0.900 |
|  | 1 | 7.5 | 0.6 | 1 | 4.500 |
|  | 1 | 1.7 | 0.6 | 1 | 1.020 |
|  | 21 | 1.5 | 0.6 | 1 | 18.900 |
| D500 | 1 | 8.2 | 0.9 | 1.2 | 8.856 |
|  | 1 | 11.8 | 0.9 | 1.2 | 12.744 |
|  | 1 | 58.9 | 0.9 | 1.2 | 63.612 |
|  | 6 | 50 | 0.9 | 1.2 | 324.000 |
|  | 1 | 44.7 | 0.9 | 1.2 | 48.276 |
|  | 1 | 3.6 | 0.9 | 1.2 | 3.888 |
|  | 2 | 56 | 0.9 | 1.2 | 120.960 |
|  | 1 | 60 | 0.9 | 1.2 | 64.800 |
|  | 3 | 45.3 | 0.9 | 1.2 | 146.772 |
|  | 1 | 30.2 | 0.9 | 1.2 | 32.616 |
|  | 1 | 54.5 | 0.9 | 1.2 | 58.860 |
|  | 1 | 55 | 0.9 | 1.2 | 59.400 |
|  | 1 | 41.3 | 0.9 | 1.2 | 44.604 |
|  | 1 | 39.8 | 0.9 | 1.2 | 42.984 |
| D630 | 1 | 12.6 | 1.05 | 1.3 | 17.199 |
|  | 1 | 9.2 | 1.05 | 1.3 | 12.558 |
|  | 1 | 5 | 1.05 | 1.3 | 6.825 |
|  | 1 | 8.4 | 1.05 | 1.3 | 11.466 |
|  | 1 | 10 | 1.05 | 1.3 | 13.650 |
|  | 1 | 8.4 | 1.05 | 1.3 | 11.466 |
|  | 1 | 107 | 1.05 | 1.3 | 146.055 |
|  | 1 | 18.4 | 1.05 | 1.3 | 25.116 |
|  | 1 | 16 | 1.05 | 1.3 | 21.840 |
|  | 1 | 9.5 | 1.05 | 1.3 | 12.968 |
|  | 1 | 12.3 | 1.05 | 1.3 | 16.790 |
|  | 1 | 6.4 | 1.05 | 1.3 | 8.736 |
|  | 1 | 5.3 | 1.05 | 1.3 | 7.235 |
| D500 boca d'entrada/de sortida | 3 | 1.4 | 1.5 | 0.7 | 4.410 |
| D630 boca d'entrada/de sortida | 5 | 1.4 | 1.65 | 0.7 | 8.085 |
| baixants | 1 | 6 | 1 | 0.2 | 1.200 |
|  | 3 | 5 | 1 | 0.2 | 3.000 |
|  | 4 | 4 | 1 | 0.2 | 3.200 |
| TRAM 2 DE TORRENT MAS DE LA CREU A A-7 |  |  |  |  |  |
| D500 | 1 | 5.3 | 0.9 | 1.2 | 5.724 |
|  | 1 | 58.1 | 0.9 | 1.2 | 62.748 |
| D500 boca d'entrada/de sortida | 1 | 1.4 | 1.5 | 0.7 | 1.470 |
| baixants | 2 | 5 | 1 | 0.2 | 2.000 |
|  | 1 | 8 | 1 | 0.2 | 1.600 |
| TRAM 3 DE A-7 A N-340 |  |  |  |  |  |
| pou drenant tipus 1 | 5 | 4 | 4 | 3.8 | 304.000 |
| pou drenant tipus 1 en ODTL 0.1 | 1 | 4 | 4 | 3.8 | 60.800 |
| pou drenant tipus 3 | 10 | 1.5 | 1.5 | 1.5 | 33.750 |
| D200 | 1 | 3.1 | 0.6 | 1 | 1.860 |
|  | 1 | 1.3 | 0.6 | 1 | 0.780 |
|  | 1 | 3.1 | 0.6 | 1 | 1.860 |
|  | 1 | 5.4 | 0.6 | 1 | 3.240 |
|  | 1 | 1.8 | 0.6 | 1 | 1.080 |
|  | 1 | 0.7 | 0.6 | 1 | 0.420 |
| D500 | 1 | 8.3 | 0.9 | 1.2 | 8.964 |
|  | 1 | 4.5 | 0.9 | 1.2 | 4.860 |
|  | 1 | 10.8 | 0.9 | 1.2 | 11.664 |
|  | 1 | 28.6 | 0.9 | 1.2 | 30.888 |
| D630 | 1 | 9.7 | 1.05 | 1.3 | 13.241 |
|  | 1 | 10.1 | 1.05 | 1.3 | 13.787 |
|  | 1 | 9.4 | 1.05 | 1.3 | 12.831 |
|  | 1 | 9.8 | 1.05 | 1.3 | 13.377 |
|  | 1 | 8.8 | 1.05 | 1.3 | 12.012 |
|  | 1 | 11.9 | 1.05 | 1.3 | 16.244 |
|  | 1 | 14 | 1.05 | 1.3 | 19.110 |
| D630 boca d'entrada/de sortida | 7 | 1.4 | 1.65 | 0.7 | 11.319 |
| ODTL 0.1 | 1 | 18 | 2.42 | 1.9 | 82.764 |
|  | 1 | 10 | 6.6 | 1.85 | 122.100 |
| baixants | 1 | 14 | 1 | 0.2 | 2.800 |
|  | 1 | 8 | 1 | 0.2 | 1.600 |
|  | 1 | 10 | 1 | 0.2 | 2.000 |
|  | 4 | 4 | 1 | 0.2 | 3.200 |
|  | 3 | 6 | 1 | 0.2 | 3.600 |
|  | 1 | 4 | 1 | 0.2 | 0.800 |
|  | 1 | 7 | 1 | 0.2 | 1.400 |
|  | 2 | 4 | 1 | 0.2 | 1.600 |
|  | 3 | 6 | 1 | 0.2 | 3.600 |
|  | 1 | 5 | 1 | 0.2 | 1.000 |
| ODTL 2.1 CTRA 1 |  |  |  |  |  |
| Calaix s/llistat | 1 | 15.06 | 3 | 0.25 | 11.295 |
| rastrell | 2 | 3 | 0.4 | 0.5 | 1.200 |
| base sortida calaix | 1 | 4.22 | 3 | 0.6 | 7.596 |
| base entrada calaix | 1 | 2.51 | 3 | 0.6 | 4.518 |
| Total |  |  |  |  | 2807.613 |

**E0317** m3 Rebliment i piconatge rasa 95% PM, material préstec, inclòs càrrega i transport
1072.68 m3 × 8.11 = 8699.43
Rebliment i piconatge de rasa amb compactació del 95 % Proctor Modificat, amb material procedent de préstec, inclòs càrrega i transport.

| Codi | Ut | Descripció | Rendiment | Preu | Import |
|---|---|---|---|---|---|
| O0101 | h | Cap de colla | 0.01 | 20.6 | 0.21 |
| O0102 | h | Oficial 1ª | 0.03 | 20.46 | 0.61 |
| O0110 | h | Peó | 0.07 | 16.75 | 1.17 |
| P0307 | m3 | Terra de préstec | 1 | 3.4 | 3.40 |
| M0207 | h | Retroexcavadora | 0.03 | 59.41 | 1.78 |
| M0211 | h | Picó vibrant amb placa 60 cm. | 0.05 | 9.611766 | 0.48 |
| %1613 | % | Despeses indirectes | 6 % | 7.65 | 0.46 |
|  |  | Total |  |  | 8.11 |

| Amidament | Uts. | Llarg | Ample | Alt | Parcial |
|---|---|---|---|---|---|
| TRAM 1 DE CATLLAR A TORRENT MAS DE LA CREU |  |  |  |  |  |
| D200 | 1 | 3.5 | 0.6 | 0.45 | 0.95 |
|  | 1 | 4.5 | 0.6 | 0.45 | 1.22 |
|  | 1 | 9.7 | 0.6 | 0.45 | 2.62 |
|  | 1 | 14.7 | 0.6 | 0.45 | 3.97 |
|  | 1 | 3.8 | 0.6 | 0.45 | 1.03 |
|  | 1 | 4.5 | 0.6 | 0.45 | 1.22 |
|  | 1 | 1.5 | 0.6 | 0.45 | 0.41 |
|  | 1 | 7.5 | 0.6 | 0.45 | 2.03 |
|  | 1 | 1.7 | 0.6 | 0.45 | 0.46 |
|  | 21 | 1.5 | 0.6 | 0.45 | 8.51 |
| D500 | 1 | 8.2 | 0.9 | 0.35 | 2.58 |
|  | 1 | 11.8 | 0.9 | 0.35 | 3.72 |
|  | 1 | 58.9 | 0.9 | 0.35 | 18.55 |
|  | 6 | 50 | 0.9 | 0.35 | 94.50 |
|  | 1 | 44.7 | 0.9 | 0.35 | 14.08 |
|  | 1 | 3.6 | 0.9 | 0.35 | 1.13 |
|  | 2 | 56 | 0.9 | 0.35 | 35.28 |
|  | 1 | 60 | 0.9 | 0.35 | 18.90 |
|  | 3 | 45.3 | 0.9 | 0.35 | 42.81 |
|  | 1 | 30.2 | 0.9 | 0.35 | 9.51 |
|  | 1 | 54.5 | 0.9 | 0.35 | 17.17 |
|  | 1 | 55 | 0.9 | 0.35 | 17.33 |
|  | 1 | 41.3 | 0.9 | 0.35 | 13.01 |
|  | 1 | 39.8 | 0.9 | 0.35 | 12.54 |
| D630 | 1 | 12.6 | 1.05 | 0.35 | 4.63 |
|  | 1 | 9.2 | 1.05 | 0.35 | 3.38 |
|  | 1 | 5 | 1.05 | 0.35 | 1.84 |
|  | 1 | 8.4 | 1.05 | 0.35 | 3.09 |
|  | 1 | 10 | 1.05 | 0.35 | 3.68 |
|  | 1 | 8.4 | 1.05 | 0.35 | 3.09 |
|  | 1 | 107 | 1.05 | 0.35 | 39.32 |
|  | 1 | 18.4 | 1.05 | 0.35 | 6.76 |
|  | 1 | 16 | 1.05 | 0.35 | 5.88 |
|  | 1 | 9.5 | 1.05 | 0.35 | 3.49 |
|  | 1 | 12.3 | 1.05 | 0.35 | 4.52 |
|  | 1 | 6.4 | 1.05 | 0.35 | 2.35 |
|  | 1 | 5.3 | 1.05 | 0.35 | 1.95 |
| TRAM 2 DE TORRENT MAS DE LA CREU A A-7 |  |  |  |  |  |
| D500 | 1 | 5.3 | 0.9 | 0.35 | 1.67 |
|  | 1 | 58.1 | 0.9 | 0.35 | 18.30 |
| TRAM 3 DE A-7 A N-340 |  |  |  |  |  |
| D200 | 1 | 3.1 | 0.6 | 0.45 | 0.84 |
|  | 1 | 1.3 | 0.6 | 0.45 | 0.35 |
|  | 1 | 3.1 | 0.6 | 0.45 | 0.84 |
|  | 1 | 5.4 | 0.6 | 0.45 | 1.46 |
|  | 1 | 1.8 | 0.6 | 0.45 | 0.49 |
|  | 1 | 0.7 | 0.6 | 0.45 | 0.19 |
| D500 | 1 | 8.3 | 0.9 | 0.35 | 2.61 |
|  | 1 | 4.5 | 0.9 | 0.35 | 1.42 |
|  | 1 | 10.8 | 0.9 | 0.35 | 3.40 |
|  | 1 | 28.6 | 0.9 | 0.35 | 9.01 |
| D630 | 1 | 9.7 | 1.05 | 0.35 | 3.56 |
|  | 1 | 10.1 | 1.05 | 0.35 | 3.71 |
|  | 1 | 9.4 | 1.05 | 0.35 | 3.45 |
|  | 1 | 9.8 | 1.05 | 0.35 | 3.60 |
|  | 1 | 8.8 | 1.05 | 0.35 | 3.23 |
|  | 1 | 11.9 | 1.05 | 0.35 | 4.37 |
|  | 1 | 14 | 1.05 | 0.35 | 5.15 |
| ODTL 0.1 | 1 | 15 | 2.4 | 1.2 | 43.20 |
| TRAM 1 DE CATLLAR A TORRENT MAS DE LA CREU |  |  |  |  |  |
| D500 | 1 | 955.9 | 0.9 | 0.7 | 602.22 |
| a deduir tub 500 | -1 | 955.9 | 0.06 | 3.14 | -180.09 |
| D630 | 1 | 228.5 | 1.05 | 0.85 | 203.94 |
| a deduir tub 630 | -1 | 228.5 | 0.1 | 3.14 | -71.75 |
| Total |  |  |  |  | 1072.68 |

**E03251** m Formació i reperfilat de cunetes en qualsevol tipus de terreny
5147.2 m × 2.31 = 11890.03

| Codi | Ut | Descripció | Rendiment | Preu | Import |
|---|---|---|---|---|---|
| O0101 | h | Cap de colla | 0.01 | 20.6 | 0.21 |
| O0110 | h | Peó | 0.02 | 16.75 | 0.34 |
| M0204 | h | Pala carregadora neumàtics | 0.004 | 58.268112 | 0.23 |
| M0208 | h | Motonivelladora | 0.017 | 73.35024 | 1.25 |
| M0212B | h | Camió de trabuc de 20 t | 0.004 | 37.33 | 0.15 |
| %1613 | % | Despeses indirectes | 6 % | 2.18 | 0.13 |
|  |  | Total |  |  | 2.31 |

| Amidament | Uts. | Llarg | Parcial |
|---|---|---|---|
| TRAM 1 DE CATLLAR A TORRENT MAS DE LA CREU |  |  |  |
| cuneta CD12 | 1 | 51.8 | 51.80 |
|  | 1 | 29.1 | 29.10 |
|  | 1 | 36.3 | 36.30 |
|  | 1 | 34.9 | 34.90 |
|  | 1 | 51.4 | 51.40 |
|  | 1 | 61.4 | 61.40 |
|  | 1 | 178.3 | 178.30 |
|  | 1 | 10.4 | 10.40 |
|  | 1 | 50 | 50.00 |
|  | 1 | 5.3 | 5.30 |
|  | 1 | 33.5 | 33.50 |
|  | 1 | 49.6 | 49.60 |
|  | 1 | 49.9 | 49.90 |
|  | 1 | 49.8 | 49.80 |
|  | 1 | 163.6 | 163.60 |
|  | 1 | 45.4 | 45.40 |
|  | 1 | 45.3 | 45.30 |
|  | 1 | 30.1 | 30.10 |
|  | 1 | 8.9 | 8.90 |
|  | 1 | 45.3 | 45.30 |
|  | 1 | 87.5 | 87.50 |
|  | 1 | 84.8 | 84.80 |
| cuneta CD12 amb reblert | 1 | 241.5 | 241.50 |
|  | 1 | 105.7 | 105.70 |
|  | 1 | 69.4 | 69.40 |
|  | 1 | 47.5 | 47.50 |
|  | 1 | 135.4 | 135.40 |
|  | 1 | 50 | 50.00 |
| cuneta CD12 coronació terraplè | 1 | 367.2 | 367.20 |
| cuneta CR1 | 1 | 61.7 | 61.70 |
|  | 1 | 57.4 | 57.40 |
|  | 1 | 62.7 | 62.70 |
|  | 1 | 57.2 | 57.20 |
| cuneta CC1 | 1 | 178.2 | 178.20 |
|  | 1 | 32.7 | 32.70 |
|  | 1 | 94.6 | 94.60 |
| Guals | 1 | 9.2 | 9.20 |
|  | 1 | 14.3 | 14.30 |
|  | 1 | 14.1 | 14.10 |
|  | 1 | 7 | 7.00 |
|  | 1 | 9.8 | 9.80 |
|  | 1 | 4.8 | 4.80 |
| TRAM 2 DE TORRENT MAS DE LA CREU A A-7 |  |  |  |
| cuneta CD12 | 1 | 58.1 | 58.10 |
|  | 1 | 9.2 | 9.20 |
|  | 1 | 36.2 | 36.20 |
|  | 1 | 42.7 | 42.70 |
|  | 2 | 3.9 | 7.80 |
|  | 1 | 95.1 | 95.10 |
|  | 1 | 94.1 | 94.10 |
|  | 1 | 103.4 | 103.40 |
|  | 1 | 92.3 | 92.30 |
| cuneta CR1 | 1 | 31 | 31.00 |
|  | 1 | 72.7 | 72.70 |
| Guals | 1 | 6.7 | 6.70 |
|  | 1 | 12.2 | 12.20 |
|  | 1 | 10.3 | 10.30 |
| TRAM 3 DE A-7 A N-340 |  |  |  |
| cuneta CD12 | 1 | 7.1 | 7.10 |
|  | 1 | 12.9 | 12.90 |
|  | 1 | 80.9 | 80.90 |
|  | 1 | 59.6 | 59.60 |
|  | 1 | 71.1 | 71.10 |
|  | 1 | 64.2 | 64.20 |
|  | 1 | 94.1 | 94.10 |
|  | 1 | 28.6 | 28.60 |
|  | 1 | 23.1 | 23.10 |
|  | 1 | 13.7 | 13.70 |
|  | 1 | 107.4 | 107.40 |
|  | 1 | 67.2 | 67.20 |
|  | 1 | 77.7 | 77.70 |
|  | 1 | 43.4 | 43.40 |
|  | 1 | 75.1 | 75.10 |
|  | 1 | 46.6 | 46.60 |
|  | 1 | 40.7 | 40.70 |
|  | 1 | 126.6 | 126.60 |
|  | 1 | 23.3 | 23.30 |
|  | 1 | 79.4 | 79.40 |
|  | 1 | 75.3 | 75.30 |
| cuneta CD12 amb reblert | 1 | 41.5 | 41.50 |
| cuneta CR1 | 1 | 15 | 15.00 |
|  | 1 | 96.8 | 96.80 |
|  | 1 | 33.7 | 33.70 |
|  | 1 | 20 | 20.00 |
| cuneta CC1 | 1 | 92 | 92.00 |
|  | 1 | 74.8 | 74.80 |
| Guals | 1 | 8.8 | 8.80 |
|  | 1 | 12.6 | 12.60 |
|  | 1 | 4 | 4.00 |
|  | 1 | 6.2 | 6.20 |
|  | 1 | 6.3 | 6.30 |
|  | 1 | 4 | 4.00 |
|  | 1 | 6.5 | 6.50 |
|  | 1 | 5.5 | 5.50 |
|  | 1 | 6.7 | 6.70 |
| Subtotal |  |  | 5147.20 |
| Total |  |  | 5147.2 |

**E0880** m3 Formigó en revestiment de cunetes
727.371 m3 × 117.29 = 85313.34
Formigó HM-20 en revestiment de cunetes, amb àrid 12 mm i airejant, inclòs part proporcional d'encofrat, totalment col·locat.

| Codi | Ut | Descripció | Rendiment | Preu | Import |
|---|---|---|---|---|---|
| O0101 | h | Cap de colla | 0.025 | 20.6 | 0.515 |
| O0102 | h | Oficial 1ª | 0.06 | 20.46 | 1.228 |
| O0110 | h | Peó | 0.1 | 16.75 | 1.675 |
| P0509 | m3 | Formigó HM-20 posat a l'obra en revest. cunetes (material; 12/01/2009) | 1.02 | 85.71264 | 87.427 |
| M0225 | h | Vibrador (maquinària; 12/01/2009) | 0.1 | 2.091306 | 0.209 |
| E0515 | m2 | Encofrat de fusta per a fonaments i/o formigó ocult | 0.8 | 24.49 | 19.592 |
| %1613 | % | Despeses indirectes | 6 % | 110.646 | 6.639 |
|  |  | Total |  |  | 117.29 |

| Amidament | Uts. | Llarg | Ample | Alt | Parcial |
|---|---|---|---|---|---|
| TRAM 1 DE CATLLAR A TORRENT MAS DE LA CREU |  |  |  |  |  |
| cuneta CD12 | 1 | 51.8 | 1.32 | 0.12 | 8.205 |
|  | 1 | 29.1 | 1.32 | 0.12 | 4.609 |
|  | 1 | 36.3 | 1.32 | 0.12 | 5.750 |
|  | 1 | 34.9 | 1.32 | 0.12 | 5.528 |
|  | 1 | 51.4 | 1.32 | 0.12 | 8.142 |
|  | 1 | 61.4 | 1.32 | 0.12 | 9.726 |
|  | 1 | 178.3 | 1.32 | 0.12 | 28.243 |
|  | 1 | 10.4 | 1.32 | 0.12 | 1.647 |
|  | 1 | 50 | 1.32 | 0.12 | 7.920 |
|  | 1 | 5.3 | 1.32 | 0.12 | 0.840 |
|  | 1 | 33.5 | 1.32 | 0.12 | 5.306 |
|  | 1 | 49.6 | 1.32 | 0.12 | 7.857 |
|  | 1 | 49.9 | 1.32 | 0.12 | 7.904 |
|  | 1 | 49.8 | 1.32 | 0.12 | 7.888 |
|  | 1 | 163.6 | 1.32 | 0.12 | 25.914 |
|  | 1 | 45.4 | 1.32 | 0.12 | 7.191 |
|  | 1 | 45.3 | 1.32 | 0.12 | 7.176 |
|  | 1 | 30.1 | 1.32 | 0.12 | 4.768 |
|  | 1 | 8.9 | 1.32 | 0.12 | 1.410 |
|  | 1 | 45.3 | 1.32 | 0.12 | 7.176 |
|  | 1 | 87.5 | 1.32 | 0.12 | 13.860 |
|  | 1 | 84.8 | 1.32 | 0.12 | 13.432 |
| cuneta CD12 amb reblert | 1 | 241.5 | 1.32 | 0.12 | 38.254 |
|  | 1 | 105.7 | 1.32 | 0.12 | 16.743 |
|  | 1 | 69.4 | 1.32 | 0.12 | 10.993 |
|  | 1 | 47.5 | 1.32 | 0.12 | 7.524 |
|  | 1 | 135.4 | 1.32 | 0.12 | 21.447 |
|  | 1 | 50 | 1.32 | 0.12 | 7.920 |
| cuneta CD12 coronació terraplè | 1 | 367.2 | 1.32 | 0.12 | 58.164 |
| cuneta CR1 | 1 | 61.7 | 1.79 | 0.1 | 11.044 |
|  | 1 | 57.4 | 1.79 | 0.1 | 10.275 |
|  | 1 | 62.7 | 1.79 | 0.1 | 11.223 |
|  | 1 | 57.2 | 1.79 | 0.1 | 10.239 |
| TRAM 2 DE TORRENT MAS DE LA CREU A A-7 |  |  |  |  |  |
| cuneta CD12 | 1 | 58.1 | 1.32 | 0.12 | 9.203 |
|  | 1 | 9.2 | 1.32 | 0.12 | 1.457 |
|  | 1 | 36.2 | 1.32 | 0.12 | 5.734 |
|  | 1 | 42.7 | 1.32 | 0.12 | 6.764 |
|  | 2 | 3.9 | 1.32 | 0.12 | 1.236 |
|  | 1 | 95.1 | 1.32 | 0.12 | 15.064 |
|  | 1 | 94.1 | 1.32 | 0.12 | 14.905 |
|  | 1 | 103.4 | 1.32 | 0.12 | 16.379 |
|  | 1 | 92.3 | 1.32 | 0.12 | 14.620 |
| cuneta CR1 | 1 | 31 | 1.79 | 0.1 | 5.549 |
|  | 1 | 72.7 | 1.79 | 0.1 | 13.013 |
| TRAM 3 DE A-7 A N-340 |  |  |  |  |  |
| cuneta CD12 | 1 | 7.1 | 1.32 | 0.12 | 1.125 |
|  | 1 | 12.9 | 1.32 | 0.12 | 2.043 |
|  | 1 | 80.9 | 1.32 | 0.12 | 12.815 |
|  | 1 | 59.6 | 1.32 | 0.12 | 9.441 |
|  | 1 | 71.1 | 1.32 | 0.12 | 11.262 |
|  | 1 | 64.2 | 1.32 | 0.12 | 10.169 |
|  | 1 | 94.1 | 1.32 | 0.12 | 14.905 |
|  | 1 | 28.6 | 1.32 | 0.12 | 4.530 |
|  | 1 | 23.1 | 1.32 | 0.12 | 3.659 |
|  | 1 | 13.7 | 1.32 | 0.12 | 2.170 |
|  | 1 | 107.4 | 1.32 | 0.12 | 17.012 |
|  | 1 | 67.2 | 1.32 | 0.12 | 10.644 |
|  | 1 | 77.7 | 1.32 | 0.12 | 12.308 |
|  | 1 | 43.4 | 1.32 | 0.12 | 6.875 |
|  | 1 | 75.1 | 1.32 | 0.12 | 11.896 |
|  | 1 | 46.6 | 1.32 | 0.12 | 7.381 |
|  | 1 | 40.7 | 1.32 | 0.12 | 6.447 |
|  | 1 | 126.6 | 1.32 | 0.12 | 20.053 |
|  | 1 | 23.3 | 1.32 | 0.12 | 3.691 |
|  | 1 | 79.4 | 1.32 | 0.12 | 12.577 |
|  | 1 | 75.3 | 1.32 | 0.12 | 11.928 |
| cuneta CD12 amb reblert | 1 | 41.5 | 1.32 | 0.12 | 6.574 |
| cuneta CR1 | 1 | 15 | 1.79 | 0.1 | 2.685 |
|  | 1 | 96.8 | 1.79 | 0.1 | 17.327 |
|  | 1 | 33.7 | 1.79 | 0.1 | 6.032 |
|  | 1 | 20 | 1.79 | 0.1 | 3.580 |
| Subtotal |  |  |  |  | 727.371 |
| Total |  |  |  |  | 727.371 |

**E0505** m3 Formigó HA-25 fonaments i soleres
174.565 m3 × 65.96 = 11514.31
Formigó tipus HA-25 en fonaments i soleres, elaborat en planta,col·locat.

| Codi | Ut | Descripció | Rendiment | Preu | Import |
|---|---|---|---|---|---|
| O0101 | h | Cap de colla | 0.025 | 20.6 | 0.52 |
| O0102 | h | Oficial 1ª | 0.1 | 20.46 | 2.05 |
| O0110 | h | Peó | 0.2 | 16.75 | 3.35 |
| P0506 | m3 | Formigó HA-25 posat a l'obra (material; 10/07/2006) | 1.02 | 55 | 56.10 |
| M0225 | h | Vibrador | 0.1 | 2.091306 | 0.21 |
| %1613 | % | Despeses indirectes | 6 % | 62.23 | 3.73 |
|  |  | Total |  |  | 65.96 |

| Amidament | Uts. | Llarg | Ample | Alt | Parcial |
|---|---|---|---|---|---|
| TRAM 1 DE CATLLAR A TORRENT MAS DE LA CREU |  |  |  |  |  |
| Guals | 1 | 9.2 | 4 | 0.2 | 7.360 |
|  | 1 | 14.3 | 4 | 0.2 | 11.440 |
|  | 1 | 14.1 | 4 | 0.2 | 11.280 |
|  | 1 | 7 | 4 | 0.2 | 5.600 |
|  | 1 | 9.8 | 4 | 0.2 | 7.840 |
|  | 1 | 4.8 | 4 | 0.2 | 3.840 |
| D500 boca d'entrada/de sortida | 3 | 1 | 1.05 | 0.5 | 1.575 |
| D630 boca d'entrada/de sortida | 5 | 1 | 1.05 | 0.5 | 2.625 |
| TRAM 2 DE TORRENT MAS DE LA CREU A A-7 |  |  |  |  |  |
| Guals | 1 | 6.7 | 4 | 0.2 | 5.360 |
|  | 1 | 12.2 | 4 | 0.2 | 9.760 |
|  | 1 | 10.3 | 4 | 0.2 | 8.240 |
| D500 boca d'entrada/de sortida | 1 | 1 | 1.05 | 0.5 | 0.525 |
| TRAM 3 DE A-7 A N-340 |  |  |  |  |  |
| Guals | 1 | 8.8 | 4 | 0.2 | 7.040 |
|  | 1 | 12.6 | 4 | 0.2 | 10.080 |
|  | 1 | 4 | 4 | 0.2 | 3.200 |
|  | 1 | 6.2 | 4 | 0.2 | 4.960 |
|  | 1 | 6.3 | 4 | 0.2 | 5.040 |
|  | 1 | 4 | 4 | 0.2 | 3.200 |
|  | 1 | 6.5 | 4 | 0.2 | 5.200 |
|  | 1 | 5.5 | 4 | 0.2 | 4.400 |
|  | 1 | 6.7 | 4 | 0.2 | 5.360 |
| D630 boca d'entrada/de sortida | 7 | 1 | 1.05 | 0.5 | 3.675 |
| embocadures ODTL 0.1 | 2 | 2.2 | 2.2 | 0.2 | 1.936 |
|  | 4 | 2.5 | 2 | 0.5 | 10.000 |
|  | 2 | 1.7 | 0.4 | 0.6 | 0.816 |
| TRAM 2 DE TORRENT MAS DE LA CREU A A-7 |  |  |  |  |  |
| ODTL 2.1 CTRA 1 |  |  |  |  |  |
| Calaix s/llistat | 1 | 15.06 | 2.5 | 0.25 | 9.413 |
| embocadures | 2 | 2.2 | 2.2 | 0.2 | 1.936 |
|  | 4 | 2.5 | 2 | 0.5 | 10.000 |
|  | 2 | 1.7 | 0.4 | 0.6 | 0.816 |
| lloses transició | 2 | 15.06 | 2 | 0.2 | 12.048 |
| Total |  |  |  |  | 174.565 |

**E0508** m3 Formigó HA-25 alçats
129.44 m3 × 71.75 = 9287.32
Formigó tipus HA-25 en alçats, elaborat en planta, col·locat.

| Codi | Ut | Descripció | Rendiment | Preu | Import |
|---|---|---|---|---|---|
| O0101 | h | Cap de colla | 0.03 | 20.6 | 0.618 |
| O0102 | h | Oficial 1ª | 0.08 | 20.46 | 1.637 |
| O0110 | h | Peó | 0.12 | 16.75 | 2.010 |
| P0506 | m3 | Formigó HA-25 posat a l'obra | 1.02 | 55 | 56.100 |
| M0225 | h | Vibrador | 0.1 | 2.091306 | 0.209 |
| M0234 | h | Camió amb bomba de formigonar (maquinària; 12/01/2009) | 0.08 | 88.916562 | 7.113 |
| %1613 | % | Despeses indirectes | 6 % | 67.687 | 4.061 |
|  |  | Total |  |  | 71.75 |

| Amidament | Uts. | Llarg | Ample | Alt | Parcial |
|---|---|---|---|---|---|
| TRAM 1 DE CATLLAR A TORRENT MAS DE LA CREU |  |  |  |  |  |
| pou drenant tipus 1 | 5 | 8 | 0.5 | 1.5 | 30.00 |
| D500 boca d'entrada/de sortida aletes | 6 | 0.5 | 0.25 | 0.7 | 0.53 |
| D500 boca d'entrada/de sortida frontal | 3 | 1 | 0.4 | 1.5 | 1.80 |
| a deduir tub | -3 | 0.06 | 3.14 | 0.4 | -0.23 |
| D630 boca d'entrada/de sortida aletes | 10 | 0.5 | 0.25 | 0.85 | 1.06 |
| D630 boca d'entrada/de sortida frontal | 5 | 1.15 | 0.4 | 1.65 | 3.80 |
| a deduir tub | -5 | 0.1 | 3.14 | 0.4 | -0.63 |
| TRAM 2 DE TORRENT MAS DE LA CREU A A-7 |  |  |  |  |  |
| D500 boca d'entrada/de sortida aletes | 2 | 0.5 | 0.25 | 0.7 | 0.18 |
| D500 boca d'entrada/de sortida frontal | 1 | 1 | 0.4 | 1.5 | 0.60 |
| a deduir tub | -1 | 0.06 | 3.14 | 0.4 | -0.08 |
| TRAM 3 DE A-7 A N-340 |  |  |  |  |  |
| pou drenant tipus 1 | 5 | 8 | 0.5 | 1.5 | 30.00 |
| pou drenat tipus 1 en ODTL 0.1 | 1 | 8 | 0.5 | 1.5 | 6.00 |
| D630 boca d'entrada/de sortida aletes | 14 | 0.5 | 0.25 | 0.85 | 1.49 |
| D630 boca d'entrada/de sortida frontal | 7 | 1.15 | 0.4 | 1.65 | 5.31 |
| a deduir tub | -7 | 0.1 | 3.14 | 0.4 | -0.88 |
| embocadures ODTL 0.1 | 4 | 2.5 | 0.3 | 0.9 | 2.70 |
|  | 2 | 1.7 | 0.3 | 1.3 | 1.33 |
| a deduir tub | -2 | 0.785 | 0.3 |  | -0.47 |
| ODTL 2.1 CTRA 1 |  |  |  |  |  |
| Calaix s/llistat | 3 | 15.06 | 2.5 | 0.25 | 28.24 |
| aletes calaix sortida | 2 | 4.48 | 0.46 | 2.25 | 9.27 |
| aletes calaix entrada | 2 | 2.26 | 0.46 | 2.25 | 4.68 |
| lloses transició | 2 | 15.06 | 0.21 | 0.75 | 4.74 |
| Total |  |  |  |  | 129.44 |

**E0502** m3 Formigó HM-20 fonaments
127.26 m3 × 62.85 = 7998.29
Formigó en massa tipus HM-20 en fonaments i soleres, elaborat en planta, col·locat.

| Codi | Ut | Descripció | Rendiment | Preu | Import |
|---|---|---|---|---|---|
| O0101 | h | Cap de colla | 0.025 | 20.6 | 0.52 |
| O0102 | h | Oficial 1ª | 0.1 | 20.46 | 2.05 |
| O0110 | h | Peó | 0.2 | 16.75 | 3.35 |
| P0504 | m3 | Formigó HM-20 posat a l'obra (material; 10/07/2006) | 1.02 | 52 | 53.04 |
| M0225 | h | Vibrador | 0.16 | 2.091306 | 0.33 |
| %1613 | % | Despeses indirectes | 6 % | 59.29 | 3.56 |
|  |  | Total |  |  | 62.85 |

| Amidament | Uts. | Llarg | Ample | Alt | Parcial |
|---|---|---|---|---|---|
| TRAM 1 DE CATLLAR A TORRENT MAS DE LA CREU |  |  |  |  |  |
| D500 boca d'entrada/de sortida entre aletes | 3 | 1 | 1.5 | 0.2 | 0.900 |
| D500 boca d'entrada/de sortida entre aletes | 3 | 0.5 | 1.5 | 0.5 | 1.125 |
| D630 boca d'entrada/de sortida entre aletes | 5 | 1 | 1.65 | 0.2 | 1.650 |
| D630 boca d'entrada/de sortida entre aletes | 5 | 0.5 | 1.65 | 0.5 | 2.063 |
| TRAM 2 DE TORRENT MAS DE LA CREU A A-7 |  |  |  |  |  |
| D500 | 1 | 63.4 | 0.9 | 0.7 | 39.942 |
| a deduir tub 500 | -1 | 63.4 | 0.06 | 3.14 | -11.945 |
| D500 boca d'entrada/de sortida entre aletes | 1 | 1 | 1.5 | 0.2 | 0.300 |
| D500 boca d'entrada/de sortida entre aletes | 1 | 0.5 | 1.5 | 0.5 | 0.375 |
| TRAM 3 DE A-7 A N-340 |  |  |  |  |  |
| D500 | 1 | 52.2 | 0.9 | 0.7 | 32.886 |
| a deduir tub 500 | -1 | 52.2 | 0.06 | 3.14 | -9.834 |
| D630 | 1 | 73.7 | 1.05 | 0.85 | 65.777 |
| a deduir tub 630 | -1 | 73.7 | 0.1 | 3.14 | -23.142 |
| D630 boca d'entrada/de sortida entre aletes | 7 | 1 | 1.65 | 0.2 | 2.310 |
| D630 boca d'entrada/de sortida entre aletes | 7 | 0.5 | 1.65 | 0.5 | 2.888 |
| TRAM 2 DE TORRENT MAS DE LA CREU A A-7 |  |  |  |  |  |
| ODTL 2.1 CTRA 1 |  |  |  |  |  |
| Calaix s/llistat | 1 | 7.07 |  |  | 7.070 |
| base sortida calaix | 1 | 4.22 | 3.98 | 0.1 | 1.680 |
| base entrada calaix | 1 | 2.51 | 3.98 | 0.1 | 0.999 |
| TRAM 3 DE A-7 A N-340 |  |  |  |  |  |
| ODTL 0.1 CTRA 2 | 1 | 15.27 | 0.8 |  | 12.216 |
| Subtotal |  |  |  |  | 127.260 |
| Total |  |  |  |  | 127.26 |

**E0517** kg Acer especial B-500S de límit elàstic 500 N/mm2 en barres corrugades
12069.3 kg × 0.97 = 11707.22
Acer B-500S de límit elàstic 500 n/mm2 en barres corrugades, inclusivament l'elaboració i la seva col·locació

| Codi | Ut | Descripció | Rendiment | Preu | Import |
|---|---|---|---|---|---|
| O0101 | h | Cap de colla | 0.001 | 20.6 | 0.0206 |
| O0102 | h | Oficial 1ª | 0.004 | 20.46 | 0.0818 |
| O0110 | h | Peó | 0.004 | 16.75 | 0.0670 |
| P0602 | kg | Filferro recuit (material; 12/01/2009) | 0.008 | 1.565904 | 0.0125 |
| P0607 | kg | Acer corrugat B-500s en barres (material; 01/04/2009) | 1 | 0.7171 | 0.7171 |
| M0245 | h | Cisalla elèctrica (maquinària; 12/01/2009) | 0.003 | 3.729324 | 0.0112 |
| M0246 | h | Màquina de doblegar rodó d'acer (maquinària; 12/01/2009) | 0.003 | 2.997882 | 0.0090 |
| %1613 | % | Despeses indirectes | 6 % | 0.9192 | 0.0552 |
|  |  | Total |  |  | 0.97 |

| Amidament | Uts. | Llarg | Ample | Parcial |
|---|---|---|---|---|
| TRAM 1 DE CATLLAR A TORRENT MAS DE LA CREU |  |  |  |  |
| pou drenant tipus 1 | 1 | 30 | 60 | 1800.00 |
| D500 boca d'entrada/de sortida fonaments | 1 | 1.58 | 60 | 94.80 |
| D500 boca d'entrada/de sortida alçats | 1 | 2.1 | 60 | 126.00 |
| D630 boca d'entrada/de sortida fonaments | 1 | 2.63 | 60 | 157.80 |
| D630 boca d'entrada/de sortida alçats | 1 | 4.23 | 60 | 253.80 |
| embocadures ODTL 2.1 | 1 | 16.32 | 60 | 979.20 |
| TRAM 2 DE TORRENT MAS DE LA CREU A A-7 |  |  |  |  |
| D500 boca d'entrada/de sortida fonaments | 1 | 0.53 | 60 | 31.80 |
| D500 boca d'entrada/de sortida alçats | 1 | 0.7 | 60 | 42.00 |
| TRAM 3 DE A-7 A N-340 |  |  |  |  |
| pou drenant tipus 1 | 1 | 30 | 60 | 1800.00 |
| pou drenant tipus 1 en ODTL 0.1 | 1 | 6 | 60 | 360.00 |
| D630 boca d'entrada/de sortida fonaments | 1 | 3.68 | 60 | 220.80 |
| D630 boca d'entrada/de sortida alçats | 1 | 5.92 | 60 | 355.20 |
| embocadures ODTL 0.1 | 1 | 16.32 | 60 | 979.20 |
| ODTL 2.1 CTRA 1 |  |  |  |  |
| Calaix s/llistat | 1 | 64.355 | 60 | 3861.30 |
| lloses transició | 1 | 16.79 | 60 | 1007.40 |
| Total |  |  |  | 12069.3 |

**E0517B** m2 Malla electrosoldada en acer corrugat B 500 T, de 15x15 cm i 6 mm
596 m2 × 2.93 = 1746.28
Malla electrosoldada en acer corrugat B 500 T, de 15x15 cm i 6 mm de diàmetre, col·locada.

| Codi | Ut | Descripció | Rendiment | Preu | Import |
|---|---|---|---|---|---|
| O0101 | h | Cap de colla | 0.001 | 20.6 | 0.02 |
| O0102 | h | Oficial 1ª | 0.003 | 20.46 | 0.06 |
| O0110 | h | Peó | 0.003 | 16.75 | 0.05 |
| P0602 | kg | Filferro recuit | 0.008 | 1.565904 | 0.01 |
| P0610 | m2 | Malla electrosoldada en acer corrugat B 500 T, de 15x15 cm i 6 mm de diàmetre (material; 23/07/1998) | 1 | 2.6 | 2.60 |
| M0245 | h | Cisalla elèctrica | 0.002 | 3.729324 | 0.01 |
| M0246 | h | Màquina de doblegar rodó d'acer | 0.002 | 2.997882 | 0.01 |
| %1613 | % | Despeses indirectes | 6 % | 2.76 | 0.17 |
|  |  | Total |  |  | 2.93 |

| Amidament | Uts. | Llarg | Ample | Parcial |
|---|---|---|---|---|
| TRAM 1 DE CATLLAR A TORRENT MAS DE LA CREU |  |  |  |  |
| Guals | 1 | 9.2 | 4 | 36.80 |
|  | 1 | 14.3 | 4 | 57.20 |
|  | 1 | 14.1 | 4 | 56.40 |
|  | 1 | 7 | 4 | 28.00 |
|  | 1 | 9.8 | 4 | 39.20 |
|  | 1 | 4.8 | 4 | 19.20 |
| TRAM 2 DE TORRENT MAS DE LA CREU A A-7 |  |  |  |  |
| Guals | 1 | 6.7 | 4 | 26.80 |
|  | 1 | 12.2 | 4 | 48.80 |
|  | 1 | 10.3 | 4 | 41.20 |
| TRAM 3 DE A-7 A N-340 |  |  |  |  |
| Guals | 1 | 8.8 | 4 | 35.20 |
|  | 1 | 12.6 | 4 | 50.40 |
|  | 1 | 4 | 4 | 16.00 |
|  | 1 | 6.2 | 4 | 24.80 |
|  | 1 | 6.3 | 4 | 25.20 |
|  | 1 | 4 | 4 | 16.00 |
|  | 1 | 6.5 | 4 | 26.00 |
|  | 1 | 5.5 | 4 | 22.00 |
|  | 1 | 6.7 | 4 | 26.80 |
| Subtotal |  |  |  | 596.00 |
| Total |  |  |  | 596 |

**E0515** m2 Encofrat de fusta per a fonaments i/o formigó ocult
299.789 m2 × 24.49 = 7341.83
Encofrat de fusta per a fonaments i formigó ocult, col·locat.

| Codi | Ut | Descripció | Rendiment | Preu | Import |
|---|---|---|---|---|---|
| O0101 | h | Cap de colla | 0.02 | 20.6 | 0.41 |
| O0102 | h | Oficial 1ª | 0.11 | 20.46 | 2.25 |
| O0110 | h | Peó | 0.11 | 16.75 | 1.84 |
| P0602 | kg | Filferro recuit | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua | 0.025 | 42.073368 | 1.05 |
| %1613 | % | Despeses indirectes | 6 % | 23.10 | 1.39 |
|  |  | Total |  |  | 24.49 |

| Amidament | Uts. | Llarg | Ample | Alt | Parcial |
|---|---|---|---|---|---|
| TRAM 1 DE CATLLAR A TORRENT MAS DE LA CREU |  |  |  |  |  |
| pou drenant tipus 1 | 5 | 8 |  | 1.5 | 60.000 |
| D500 boca d'entrada/de sortida entre aletes | 3 | 2 |  | 0.7 | 4.200 |
| D500 boca d'entrada/de sortida entre aletes | 6 | 1 |  | 0.7 | 4.200 |
| D500 boca d'entrada/de sortida aletes | 6 | 0.5 |  | 0.7 | 2.100 |
| D500 boca d'entrada/de sortida frontal | 3 | 1 |  | 1.5 | 4.500 |
| D500 boca d'entrada/de sortida frontal | 6 |  | 0.4 | 1.5 | 3.600 |
| D630 boca d'entrada/de sortida entre aletes | 5 | 2.15 |  | 0.7 | 7.525 |
| D630 boca d'entrada/de sortida entre aletes | 10 | 1 |  | 0.7 | 7.000 |
| D630 boca d'entrada/de sortida aletes | 10 | 0.5 |  | 0.85 | 4.250 |
| D630 boca d'entrada/de sortida frontal | 5 | 1.15 |  | 1.65 | 9.488 |
| D630 boca d'entrada/de sortida frontal | 10 |  | 0.4 | 1.65 | 6.600 |
| TRAM 2 DE TORRENT MAS DE LA CREU A A-7 |  |  |  |  |  |
| D500 boca d'entrada/de sortida entre aletes | 1 | 2 |  | 0.7 | 1.400 |
| D500 boca d'entrada/de sortida entre aletes | 2 | 1 |  | 0.7 | 1.400 |
| D500 boca d'entrada/de sortida aletes | 2 | 0.5 |  | 0.7 | 0.700 |
| D500 boca d'entrada/de sortida frontal | 1 | 1 |  | 1.5 | 1.500 |
| D500 boca d'entrada/de sortida frontal | 2 |  | 0.4 | 1.5 | 1.200 |
| TRAM 3 DE A-7 A N-340 |  |  |  |  |  |
| pou drenant tipus 1 | 5 | 8 |  | 1.5 | 60.000 |
| pou drenant tipus 1 en ODTL 0.1 | 1 | 8 |  | 1.5 | 12.000 |
| D630 boca d'entrada/de sortida entre aletes | 7 | 2.15 |  | 0.7 | 10.535 |
| D630 boca d'entrada/de sortida entre aletes | 14 | 1 |  | 0.7 | 9.800 |
| D630 boca d'entrada/de sortida aletes | 14 | 0.5 |  | 0.85 | 5.950 |
| D630 boca d'entrada/de sortida frontal | 7 | 1.15 |  | 1.65 | 13.283 |
| D630 boca d'entrada/de sortida frontal | 14 |  | 0.4 | 1.65 | 9.240 |
| embocadures ODTL 0.1 | 2 | 3.5 |  | 0.2 | 1.400 |
|  | 8 | 2.5 |  | 0.5 | 10.000 |
|  | 4 | 1.7 |  | 0.6 | 4.080 |
| ODTL 2.1 CTRA 1 |  |  |  |  |  |
| Calaix s/llistat | 4 | 15.06 |  | 0.25 | 15.060 |
|  | 2 | 2.5 |  | 0.25 | 1.250 |
| embocadures | 2 | 3.5 |  | 0.2 | 1.400 |
|  | 8 | 2.5 |  | 0.5 | 10.000 |
|  | 4 | 1.7 |  | 0.6 | 4.080 |
| lloses transició | 4 | 15.06 |  | 0.2 | 12.048 |
| Total |  |  |  |  | 299.789 |

**E0516** m2 Encofrat de fusta per a formigó vist
381.131 m2 × 30.52 = 11632.12
Encofrat de fusta per a formigó vist, col·locat.

| Codi | Ut | Descripció | Rendiment | Preu | Import |
|---|---|---|---|---|---|
| O0101 | h | Cap de colla | 0.02 | 20.6 | 0.412 |
| O0102 | h | Oficial 1ª | 0.2 | 20.46 | 4.092 |
| O0110 | h | Peó | 0.2 | 16.75 | 3.350 |
| P0602 | kg | Filferro recuit | 0.3 | 1.565904 | 0.470 |
| P0604 | kg | Claus d'acer | 0.15 | 1.710132 | 0.257 |
| P0701 | m | Tauló de fusta de pi | 2 | 0.422382 | 0.845 |
| P0702 | m3 | Llata de fusta de pi | 0.001 | 288.456 | 0.288 |
| P0704 | m2 | Tauler de fusta de pi 22 mm. | 1 | 15.049 | 15.049 |
| P0706 | u | Puntal telescòpic. | 0.05 | 11.290992 | 0.565 |
| P0707 | l | Desencofrant | 0.06 | 1.59681 | 0.096 |
| M0214 | h | Camió grua | 0.08 | 42.073368 | 3.366 |
| %1613 | % | Despeses indirectes | 6 % | 28.790 | 1.727 |
|  |  | Total |  |  | 30.52 |

| Amidament | Uts. | Llarg | Alt | Parcial |
|---|---|---|---|---|
| TRAM 1 DE CATLLAR A TORRENT MAS DE LA CREU |  |  |  |  |
| pou drenant tipus 1 | 5 | 8 | 1.5 | 60.000 |
| D500 boca d'entrada/de sortida aletes | 6 | 0.5 | 0.7 | 2.100 |
| D500 boca d'entrada/de sortida frontal | 3 | 1 | 1.5 | 4.500 |
| D630 boca d'entrada/de sortida aletes | 10 | 0.5 | 0.85 | 4.250 |
| D630 boca d'entrada/de sortida frontal | 5 | 1.15 | 1.65 | 9.488 |
| TRAM 2 DE TORRENT MAS DE LA CREU A A-7 |  |  |  |  |
| D500 boca d'entrada/de sortida aletes | 2 | 0.5 | 0.7 | 0.700 |
| D500 boca d'entrada/de sortida frontal | 1 | 1 | 1.5 | 1.500 |
| TRAM 3 DE A-7 A N-340 |  |  |  |  |
| pou drenant tipus 1 | 5 | 8 | 1.5 | 60.000 |
| pou drenant tipus 1 en ODTL 0.1 | 1 | 8 | 1.5 | 12.000 |
| D630 boca d'entrada/de sortida aletes | 14 | 0.5 | 0.85 | 5.950 |
| D630 boca d'entrada/de sortida frontal | 7 | 1.15 | 1.65 | 13.283 |
| embocadures ODTL 0.1 | 8 | 2.5 | 0.9 | 18.000 |
|  | 4 | 1.7 | 1.3 | 8.840 |
| a deduir tub | -4 | 0.785 |  | -3.140 |
| ODTL 2.1 CTRA 1 |  |  |  |  |
| Calaix s/llistat | 2 | 15.06 | 2.5 | 75.300 |
|  | 2 | 15.06 | 2 | 60.240 |
|  | 2 | 2.5 | 2.5 | 12.500 |
|  | 2 | 15.06 | 0.25 | 7.530 |
|  | 2 | 2.5 | 0.25 | 1.250 |
| embocadures | 8 | 2.5 | 0.9 | 18.000 |
|  | 4 | 1.7 | 1.3 | 8.840 |
| Total |  |  |  | 381.131 |

**E0519** m3 Muntatge i desmuntatge de cindri amb apuntalament metàl·lic
37.65 m3 × 11.48 = 432.22
Muntatge i desmuntatge de cindri amb apuntalament metàl·lic, totalment instal·lat, inclosa preparació de la base.

| Codi | Ut | Descripció | Rendiment | Preu | Import |
|---|---|---|---|---|---|
| O0101 | h | Cap de colla | 0.04 | 20.6 | 0.824 |
| O0102 | h | Oficial 1ª | 0.1 | 20.46 | 2.046 |
| O0110 | h | Peó | 0.15 | 16.75 | 2.513 |
| P0708 | m3 | Bastida metàl·lica. (material; 01/04/2009) | 1 | 4.949 | 4.949 |
| M0215 | h | Grua autopropulsada de 12 t (maquinària; 12/01/2009) | 0.01 | 50.181042 | 0.502 |
| vg | % | Despeses indirectes | 0.108 | 6 | 0.648 |
|  |  | Total |  |  | 11.48 |

| Amidament | Uts. | Llarg | Ample | Parcial |
|---|---|---|---|---|
| ODTL 2.1 CTRA 1 |  |  |  |  |
| Calaix s/llistat | 1 | 15.06 | 2.5 | 37.65 |
| Total |  |  |  | 37.65 |

**E0872** m Tub de PP corrugat doble capa Ø200 mm
98.3 m × 15.13 = 1487.28
Tub de PP corrugat doble capa de 200 mm. de diàmetre nominal i SN 8 kN/m2, inclòs pp de peces especials i accessoris, col·locat.

| Codi | Ut | Descripció | Rendiment | Preu | Import |
|---|---|---|---|---|---|
| O0101 | h | Cap de colla | 0.05 | 20.6 | 1.030 |
| O0102 | h | Oficial 1ª | 0.1 | 20.46 | 2.046 |
| O0110 | h | Peó | 0.1 | 16.75 | 1.675 |
| P1239 | m | Tub de pp DN200 mm., SN 8 kN/m2 (material; 01/04/2009) | 1 | 7.318662 | 7.319 |
| P%1615 | % | Part proporcional accessoris (10/08/1999) | 30 % | 7.319 | 2.196 |
| %1613 | % | Despeses indirectes | 6 % | 14.266 | 0.856 |
|  |  | Total |  |  | 15.13 |

| Amidament | Uts. | Llarg | Parcial |
|---|---|---|---|
| TRAM 1 DE CATLLAR A TORRENT MAS DE LA CREU |  |  |  |
| D200 | 1 | 82.9 | 82.90 |
| TRAM 3 DE A-7 A N-340 |  |  |  |
| D200 | 1 | 15.4 | 15.40 |
| Subtotal |  |  | 98.30 |
| Total |  |  | 98.3 |

**E0876** m Tub de PP corrugat doble capa Ø500 mm
1071.5 m × 32.03 = 34320.15
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| %1613 | % | Despeses indirectes | 6 % | 30.22 | 1.81 |
|  |  | Total |  |  | 32.03 |

| Amidament | Uts. | Llarg | Parcial |
|---|---|---|---|
| TRAM 1 DE CATLLAR A TORRENT MAS DE LA CREU |  |  |  |
| D500 | 1 | 955.9 | 955.90 |
| TRAM 2 DE TORRENT MAS DE LA CREU A A-7 |  |  |  |
| D500 | 1 | 63.4 | 63.40 |
| TRAM 3 DE A-7 A N-340 |  |  |  |
| D500 | 1 | 52.2 | 52.20 |
| Subtotal |  |  | 1071.50 |
| Total |  |  | 1071.5 |

**E0877** m Tub de PP corrugat doble capa Ø630 mm
302.2 m × 44.95 = 13583.89
Tub de PP corrugat doble capa de 630 mm. de diàmetre nominal i SN 8 kN/m2, inclòs pp de peces especials i accessoris, col·locat.

| Codi | Ut | Descripció | Rendiment | Preu | Import |
|---|---|---|---|---|---|
| O0101 | h | Cap de colla | 0.05 | 20.6 | 1.03 |
| O0102 | h | Oficial 1ª | 0.25 | 20.46 | 5.12 |
| O0110 | h | Peó | 0.25 | 16.75 | 4.19 |
| P1244 | m | Tub de pp DN630 mm., SN 8 kN/m2 (material; 23/07/1998) | 1 | 24.66 | 24.66 |
| P%1615 | % | Part proporcional accessoris | 30 % | 24.66 | 7.40 |
| %1613 | % | Despeses indirectes | 6 % | 42.40 | 2.54 |
|  |  | Total |  |  | 44.95 |

| Amidament | Uts. | Llarg | Parcial |
|---|---|---|---|
| TRAM 1 DE CATLLAR A TORRENT MAS DE LA CREU |  |  |  |
| D630 | 1 | 228.5 | 228.50 |
| TRAM 3 DE A-7 A N-340 |  |  |  |
| D630 | 1 | 73.7 | 73.70 |
| Subtotal |  |  | 302.20 |
| Total |  |  | 302.2 |

**E08121** m Tub cilíndric armat de 1000 mm de diàmetre nominal, classe III
15.27 m × 121.59 = 1856.68
Tub cilíndric armat de 1000 mm de diàmetre nominal, 2350 mm de longitud i 120 mm de gruix, classe III, segons UNE-EN 1916 amb junta arpó de 24x30 mm i unió elàstica amb junta de goma, col·locat a fons de rasa.

| Codi | Ut | Descripció | Rendiment | Preu | Import |
|---|---|---|---|---|---|
| O0101 | h | Cap de colla | 0.03 | 20.6 | 0.62 |
| O0102 | h | Oficial 1ª | 0.03 | 20.46 | 0.61 |
| O0110 | h | Peó | 0.03 | 16.75 | 0.50 |
| P1112 | m | Tub de formigó armat DN1000 mm (material; 23/07/1998) | 1 | 75.34 | 75.34 |
| M0215 | h | Grua autopropulsada de 12 t | 0.3 | 50.181042 | 15.05 |
| P%1615 | % | Part proporcional accessoris | 30 % | 75.34 | 22.60 |
| %1613 | % | Despeses indirectes | 6 % | 114.72 | 6.88 |
|  |  | Total |  |  | 121.59 |

| Amidament | Uts. | Llarg | Parcial |
|---|---|---|---|
| TRAM 3 DE A-7 A N-340 |  |  |  |
| ODTL 0.1 CTRA 2 | 1 | 15.27 | 15.27 |
| Subtotal |  |  | 15.27 |
| Total |  |  | 15.27 |

**E0870C** u Arqueta drenatge per recollida de cunetes, Hmax=1,60 m - 2 reixes (amb tapa reixa gran) (12/06/2019)
27 u × 1038.3 = 28034.10
Arqueta drenatge per recollida de cunetes, fins 1,60 m d'alçada, amb tapa tipus tràmex forat de 3 cm, 2 reixes i bastiment segons plànols, de formigó en massa, inclòs excavació, base de formigó de neteja i encofrat, totalment acabada.

| Amidament | Uts. | Parcial |
|---|---|---|
| TRAM 1 DE CATLLAR A TORRENT MAS DE LA CREU |  |  |
| arquetes amb reixa | 16 | 16.00 |
| TRAM 2 DE TORRENT MAS DE LA CREU A A-7 |  |  |
| arquetes amb reixa | 2 | 2.00 |
| TRAM 3 DE A-7 A N-340 |  |  |
| arquetes amb reixa | 9 | 9.00 |
| Subtotal |  | 27.00 |
| Total |  | 27 |

**E0870N** u Arqueta drenatge per recollida cunetes camins sense reixa
2 u × 915.84 = 1831.68
Arqueta drenatge per recollida de cunetes, fins 1,60 m d'alçada, de formigó en massa, inclòs excavació, base de formigó de neteja i encofrat, totalment acabada.

| Codi | Ut | Descripció | Rendiment | Preu | Import |
|---|---|---|---|---|---|
| O0101 | h | Cap de colla | 0.18 | 20.6 | 3.71 |
| O0102 | h | Oficial 1ª | 1.8 | 20.46 | 36.83 |
| O0110 | h | Peó | 3.6 | 16.75 | 60.30 |
| P1609 | m3 | Excavació de terres | 7.3 | 11.12 | 81.18 |
| P0500 | m3 | Formigó HL-150 posat a l'obra (material; 23/07/1998) | 0.21 | 50.5 | 10.61 |
| P0504 | m3 | Formigó HM-20 posat a l'obra | 3.3 | 52 | 171.60 |
| E0515 | m2 | Encofrat de fusta per a fonaments i/o formigó ocult | 14.55 | 24.49 | 356.33 |
| E0516 | m2 | Encofrat de fusta per a formigó vist | 4.7 | 30.52 | 143.44 |
| %1613 | % | Despeses indirectes | 6 % | 864.00 | 51.84 |
|  |  | Total |  |  | 915.84 |

| Amidament | Uts. | Parcial |
|---|---|---|
| TRAM 1 DE CATLLAR A TORRENT MAS DE LA CREU |  |  |
| arquetes sense reixa | 2 | 2.00 |
| Subtotal |  | 2.00 |
| Total |  | 2 |

**E0820BU** u Bunera amb bústia i reixa fosa grisa 750x495x70 mm.
41 u × 253.25 = 10383.25
Bunera amb bústia i reixa de fosa grisa de 750x495x70 mm. i bastiment, totalment acabada.

| Codi | Ut | Descripció | Rendiment | Preu | Import |
|---|---|---|---|---|---|
| O0101 | h | Cap de colla | 0.1 | 20.6 | 2.060 |
| O0102 | h | Oficial 1ª | 1 | 20.46 | 20.460 |
| O0110 | h | Peó | 1 | 16.75 | 16.750 |
| P1609 | m3 | Excavació de terres | 0.9 | 11.12 | 10.008 |
| P0504 | m3 | Formigó HM-20 posat a l'obra | 0.462 | 52 | 24.024 |
| E0515 | m2 | Encofrat de fusta per a fonaments i/o formigó ocult | 1.87 | 24.49 | 45.796 |
| P0616B | u | Reixa i bastiment 750x495x70 mm. (material; 23/07/1998) | 1 | 110 | 110.000 |
| P1005 | m | Vorada pref. form. tipus bústia. (material; 01/04/2009) | 1 | 9.8172 | 9.817 |
| %1613 | % | Despeses indirectes | 6 % | 238.915 | 14.335 |
|  |  | Total |  |  | 253.25 |

| Amidament | Uts. | Parcial |
|---|---|---|
| TRAM 1 DE CATLLAR A TORRENT MAS DE LA CREU |  |  |
| embornals | 32 | 32.00 |
| TRAM 3 DE A-7 A N-340 |  |  |
| embornals | 9 | 9.00 |
| Subtotal |  | 41.00 |
| Total |  | 41 |

**E0231N** u Embornal existent a reformar
2 u × 1381.73 = 2763.46
Embornal existent a reformar, deixant la partida completament acabada.

| Codi | Ut | Descripció | Rendiment | Preu | Import |
|---|---|---|---|---|---|
| O0101 | h | Cap de colla | 0.5 | 20.6 | 10.3000 |
| O0102 | h | Oficial 1ª | 3 | 20.46 | 61.3800 |
| O0110 | h | Peó | 5 | 16.75 | 83.7500 |
| P1609 | m3 | Excavació de terres | 7.5 | 11.12 | 83.4000 |
| P0500 | m3 | Formigó HL-150 posat a l'obra | 0.21 | 50.5 | 10.6050 |
| P0504 | m3 | Formigó HM-20 posat a l'obra | 3.3 | 52 | 171.6000 |
| E0515 | m2 | Encofrat de fusta per a fonaments i/o formigó ocult | 14.55 | 24.49 | 356.3295 |
| E0516 | m2 | Encofrat de fusta per a formigó vist | 4.7 | 30.52 | 143.4440 |
| P0632 | m2 | Tapa tràmex de 0.03x0.03m (material; 12/01/2009) | 0.704 | 71.104404 | 50.0575 |
| P0616B | u | Reixa i bastiment 750x495x70 mm. | 3 | 110 | 330.0000 |
| P1242 | m | Tub de pp DN400 mm., SN 8 kN/m2 (material; 23/07/1998) | 0.21 | 12.65 | 2.6565 |
| %1613 | % | Despeses indirectes | 6 % | 1303.5225 | 78.2114 |
|  |  | Total |  |  | 1381.73 |

| Amidament | Uts. | Parcial |
|---|---|---|
| TRAM 3 DE A-7 A N-340 |  |  |
|  | 2 | 2.00 |
| Subtotal |  | 2.00 |
| Total |  | 2 |

**E0837B** u Pou registre DN1000 formigó pref, tapa Ø650 i bastiment fosa i pates, Hmax=1,80 m
11 u × 433.26 = 4765.86
Pou de registre Ø1000 de formigó prefabricat fins 1,80 m d'alçada, inclòs tapa de fosa de Ø650 mm exterior, estanca i insonora, marc Ø800, amb bastiment de fosa grisa, fins 1 bar de pressió d'aigua i graons d'acer revestits de polipropilè.

| Codi | Ut | Descripció | Rendiment | Preu | Import |
|---|---|---|---|---|---|
| O0101 | h | Cap de colla | 0.025 | 20.6 | 0.515 |
| O0102 | h | Oficial 1ª | 2 | 20.46 | 40.920 |
| O0110 | h | Peó | 2.5 | 16.75 | 41.875 |
| P1609 | m3 | Excavació de terres | 2.2 | 11.12 | 24.464 |
| P0652 | u | Con reductor asimètric 1000x690 mm (material; 23/07/1998) | 1 | 70 | 70.000 |
| P0504 | m3 | Formigó HM-20 posat a l'obra | 0.6 | 52 | 31.200 |
| E0515 | m2 | Encofrat de fusta per a fonaments i/o formigó ocult | 2.44 | 24.49 | 59.756 |
| M0225 | h | Vibrador | 0.03 | 2.091306 | 0.063 |
| P0620B | u | Tapa fosa Ø650 mm. exterior, marc Ø800 mm., classe D-400 (material; 23/07/1998) | 1 | 123.5 | 123.500 |
| P0651 | u | Graó d'acer revestit de polipropilè, 40 cm d'amplada (material; 23/07/1998) | 3 | 5.48 | 16.440 |
| %1613 | % | Despeses indirectes | 6 % | 408.733 | 24.524 |
|  |  | Total |  |  | 433.26 |

| Amidament | Uts. | Parcial |
|---|---|---|
| TRAM 1 DE CATLLAR A TORRENT MAS DE LA CREU |  |  |
| pous de registre | 11 | 11.00 |
| Subtotal |  | 11.00 |
| Total |  | 11 |

**E0837D** u Anell prefabricat de 1000x1000 per recreixement de pou
1 u × 105.49 = 105.49
Anell prefabricat Ø1000 i 1 metre d'alçada per recreixement de pou nou o existent.

| Codi | Ut | Descripció | Rendiment | Preu | Import |
|---|---|---|---|---|---|
| O0101 | h | Cap de colla | 0.01 | 20.6 | 0.21 |
| O0102 | h | Oficial 1ª | 0.25 | 20.46 | 5.12 |
| O0110 | h | Peó | 0.25 | 16.75 | 4.19 |
| P0653 | u | Anell prefabricat 1000x1000 mm (material; 23/07/1998) | 1 | 90 | 90.00 |
| %1613 | % | Despeses indirectes | 6 % | 99.52 | 5.97 |
|  |  | Total |  |  | 105.49 |

| Amidament | Uts. | Parcial |
|---|---|---|
| TRAM 1 DE CATLLAR A TORRENT MAS DE LA CREU |  |  |
| Pou P5.1 | 1 | 1.00 |
| Subtotal |  | 1.00 |
| Total |  | 1 |

**E0837N** u Pou existent a reformar per recollida cunetes
1 u × 1634.89 = 1634.89
Pou de registre existent a reformar, deixant la partida completament acabada.

| Codi | Ut | Descripció | Rendiment | Preu | Import |
|---|---|---|---|---|---|
| O0101 | h | Cap de colla | 1 | 20.6 | 20.6000 |
| O0102 | h | Oficial 1ª | 6 | 20.46 | 122.7600 |
| O0110 | h | Peó | 10 | 16.75 | 167.5000 |
| P1609 | m3 | Excavació de terres | 15 | 11.12 | 166.8000 |
| P0500 | m3 | Formigó HL-150 posat a l'obra | 0.21 | 50.5 | 10.6050 |
| P0504 | m3 | Formigó HM-20 posat a l'obra | 3.3 | 52 | 171.6000 |
| E0515 | m2 | Encofrat de fusta per a fonaments i/o formigó ocult | 14.55 | 24.49 | 356.3295 |
| E0516 | m2 | Encofrat de fusta per a formigó vist | 4.7 | 30.52 | 143.4440 |
| P0632 | m2 | Tapa tràmex de 0.03x0.03m | 0.704 | 71.104404 | 50.0575 |
| P0616B | u | Reixa i bastiment 750x495x70 mm. | 3 | 110 | 330.0000 |
| P1242 | m | Tub de pp DN400 mm., SN 8 kN/m2 | 0.21 | 12.65 | 2.6565 |
| %1613 | % | Despeses indirectes | 6 % | 1542.3525 | 92.5412 |
|  |  | Total |  |  | 1634.89 |

| Amidament | Uts. | Parcial |
|---|---|---|
| TRAM 1 DE CATLLAR A TORRENT MAS DE LA CREU |  |  |
| Pou P9.1 | 1 | 1.00 |
| Subtotal |  | 1.00 |
| Total |  | 1 |

**E0839** m2 Reixa de tràmex d'acer galvanitzat, 30x30 mm, gruix 30 mm i pletina de 2 mm
1.5 m2 × 66.37 = 99.56
Subministrament i col·locació de reixa en tràmex d'acer galvanitzat, de 30x30x30 mm i gruix de pletina de 2 mm, inclòs bastiment, segons plànols.

| Codi | Ut | Descripció | Rendiment | Preu | Import |
|---|---|---|---|---|---|
| O0101 | h | Cap de colla | 0.01 | 20.6 | 0.21 |
| O0102 | h | Oficial 1ª | 0.1 | 20.46 | 2.05 |
| O0110 | h | Peó | 0.2 | 16.75 | 3.35 |
| P0632B | m2 | Reixa tràmex acer galvanitzat 30x30x30mm, gruix pletina 2 mm (material; 23/07/1998) | 1 | 57 | 57.00 |
| %1613 | % | Despeses indirectes | 6 % | 62.61 | 3.76 |
|  |  | Total |  |  | 66.37 |

| Amidament | Uts. | Llarg | Ample | Parcial |
|---|---|---|---|---|
| TRAM 3 DE A-7 A N-340 |  |  |  |  |
|  | 1 | 5 | 0.3 | 1.50 |
| Subtotal |  |  |  | 1.50 |
| Total |  |  |  | 1.5 |

**E0410N** m3 Escullera amb blocs de pedra calcària <200 kg
348.38 m3 × 21.59 = 7521.52
Escullera amb blocs de pedra calcària de <200 kg, com a màxim, col·locats amb pala carregadora, inclòs càrrega i transport.

| Codi | Ut | Descripció | Rendiment | Preu | Import |
|---|---|---|---|---|---|
| O0101 | h | Cap de colla | 0.01 | 20.6 | 0.21 |
| O0102 | h | Oficial 1ª | 0.04 | 20.46 | 0.82 |
| O0110 | h | Peó | 0.1 | 16.75 | 1.68 |
| P0312C | t | Bloc pedra calcària esc. 200 kg (material; 12/06/2019) | 1 | 16 | 16.00 |
| M0205 | h | Pala carregadora sobre orugues | 0.015 | 73.35 | 1.10 |
| M0212B | h | Camió de trabuc de 20 t | 0.015 | 37.33 | 0.56 |
| %1613 | % | Despeses indirectes | 6 % | 20.37 | 1.22 |
|  |  | Total |  |  | 21.59 |

| Amidament | Uts. | Llarg | Ample | Alt | Parcial |
|---|---|---|---|---|---|
| TRAM 1 DE CATLLAR A TORRENT MAS DE LA CREU |  |  |  |  |  |
| pou drenant tipus 1 | 5 | 4 | 4 | 1.5 | 120.00 |
| pou drenant tipus 2 | 9 | 2.5 | 2.5 | 1.5 | 84.38 |
| TRAM 3 DE A-7 A N-340 |  |  |  |  |  |
| pou drenant tipus 1 | 5 | 4 | 4 | 1.5 | 120.00 |
| pou drenant tipus 1 en ODTL 0.1 | 1 | 4 | 4 | 1.5 | 24.00 |
| Subtotal |  |  |  |  | 348.38 |
| Total |  |  |  |  | 348.38 |

**E0324** m3 Còdol de riu de 70 a 100 mm per a rebliment de pous filtrants
112.875 m3 × 27.75 = 3132.28
Còdol de riu de 75 a 100 mm, escampat amb retroexcavadora, inclòs càrrega i transport.

| Codi | Ut | Descripció | Rendiment | Preu | Import |
|---|---|---|---|---|---|
| O0101 | h | Cap de colla | 0.05 | 20.6 | 1.030 |
| O0102 | h | Oficial 1ª | 0.09 | 20.46 | 1.841 |
| O0110 | h | Peó | 0.15 | 16.75 | 2.513 |
| P0310 | m3 | Còdol de riu de 70 a 100 mm (material; 23/07/1998) | 1 | 19.31 | 19.310 |
| M0207 | h | Retroexcavadora | 0.025 | 59.41 | 1.485 |
| %1613 | % | Despeses indirectes | 6 % | 26.179 | 1.571 |
|  |  | Total |  |  | 27.75 |

| Amidament | Uts. | Llarg | Ample | Alt | Parcial |
|---|---|---|---|---|---|
| TRAM 1 DE CATLLAR A TORRENT MAS DE LA CREU |  |  |  |  |  |
| pou drenant tipus 1 | 5 | 4 | 4 | 0.3 | 24.000 |
| pou drenant tipus 2 | 9 | 2.5 | 2.5 | 0.3 | 16.875 |
| pou drenant tipus 3 | 6 | 1.5 | 1.5 | 1.2 | 16.200 |
| TRAM 3 DE A-7 A N-340 |  |  |  |  |  |
| pou drenant tipus 1 | 5 | 4 | 4 | 0.3 | 24.000 |
| pou drenant tipus 1 en ODTL 0.1 | 1 | 4 | 4 | 0.3 | 4.800 |
| pou drenant tipus 3 | 10 | 1.5 | 1.5 | 1.2 | 27.000 |
| Subtotal |  |  |  |  | 112.875 |
| Total |  |  |  |  | 112.875 |

**E0337** m3 Graveta 18-25mm, amidat sobre perfil
57.25 m3 × 25.95 = 1485.64
Subministrament i col·locació de graveta, amidat sobre perfil.

| Codi | Ut | Descripció | Rendiment | Preu | Import |
|---|---|---|---|---|---|
| O0101 | h | Cap de colla | 0.04 | 20.6 | 0.824 |
| O0102 | h | Oficial 1ª | 0.08 | 20.46 | 1.637 |
| O0110 | h | Peó | 0.15 | 16.75 | 2.513 |
| P0322 | m3 | Grava de pedrera de 18-25 mm. (material; 23/07/1998) | 1 | 18.02 | 18.020 |
| M0207 | h | Retroexcavadora | 0.025 | 59.41 | 1.485 |
| %1613 | % | Despeses indirectes | 6 % | 24.479 | 1.469 |
|  |  | Total |  |  | 25.95 |

| Amidament | Uts. | Llarg | Ample | Alt | Parcial |
|---|---|---|---|---|---|
| TRAM 1 DE CATLLAR A TORRENT MAS DE LA CREU |  |  |  |  |  |
| pou drenant tipus 1 | 5 | 4 | 4 | 0.2 | 16.00 |
| pou drenant tipus 2 | 9 | 2.5 | 2.5 | 0.2 | 11.25 |
| pou drenant tipus 3 | 6 | 1.5 | 1.5 | 0.3 | 4.05 |
| TRAM 3 DE A-7 A N-340 |  |  |  |  |  |
| pou drenant tipus 1 | 5 | 4 | 4 | 0.2 | 16.00 |
| pou drenant tipus 1 en ODTL 0.1 | 1 | 4 | 4 | 0.2 | 3.20 |
| pou drenant tipus 3 | 10 | 1.5 | 1.5 | 0.3 | 6.75 |
| Subtotal |  |  |  |  | 57.25 |
| Total |  |  |  |  | 57.25 |

**E1107** m Vorada de peces de formigó de 8x20 cm tipus tauló
780.3 m × 15.61 = 12180.48
Vorada de peces de formigó de 8x20 cm. tipus tauló, col·locat, inclosa l'excavació i la seva base de formigó HM-20, i rejuntat amb morter de ciment.

| Codi | Ut | Descripció | Rendiment | Preu | Import |
|---|---|---|---|---|---|
| O0101 | h | Cap de colla | 0.03 | 20.6 | 0.62 |
| O0102 | h | Oficial 1ª | 0.06 | 20.46 | 1.23 |
| O0110 | h | Peó | 0.18 | 16.75 | 3.02 |
| P1609 | m3 | Excavació de terres | 0.06 | 11.12 | 0.67 |
| P1006 | m | Vorada pref. form. 8x20 cm. tipus tauló (material; 23/07/1998) | 1 | 3.03 | 3.03 |
| P0504 | m3 | Formigó HM-20 posat a l'obra | 0.04 | 52 | 2.08 |
| E0108 | m3 | Morter de ciment elaborat a l'obra (23/07/1998) | 0.08 | 50.96 | 4.08 |
| %1613 | % | Despeses indirectes | 6 % | 14.73 | 0.88 |
|  |  | Total |  |  | 15.61 |

| Amidament | Uts. | Llarg | Parcial |
|---|---|---|---|
| TRAM 1 DE CATLLAR A TORRENT MAS DE LA CREU |  |  |  |
| vorades | 1 | 4.9 | 4.90 |
|  | 1 | 21.3 | 21.30 |
|  | 1 | 27.2 | 27.20 |
|  | 1 | 27.9 | 27.90 |
|  | 1 | 29 | 29.00 |
|  | 1 | 28.5 | 28.50 |
|  | 1 | 29 | 29.00 |
|  | 1 | 3.8 | 3.80 |
| TRAM 2 DE TORRENT MAS DE LA CREU A A-7 |  |  |  |
| vorades | 1 | 39.4 | 39.40 |
|  | 1 | 41 | 41.00 |
| TRAM 3 DE A-7 A N-340 |  |  |  |
| vorades | 1 | 26 | 26.00 |
|  | 1 | 32.6 | 32.60 |
|  | 1 | 27.3 | 27.30 |
|  | 1 | 42.7 | 42.70 |
|  | 1 | 28.1 | 28.10 |
|  | 1 | 28.1 | 28.10 |
|  | 1 | 28.3 | 28.30 |
|  | 1 | 25.9 | 25.90 |
|  | 1 | 24.1 | 24.10 |
|  | 1 | 36.9 | 36.90 |
|  | 1 | 21.9 | 21.90 |
|  | 1 | 21.8 | 21.80 |
|  | 1 | 29.1 | 29.10 |
|  | 1 | 28.5 | 28.50 |
|  | 1 | 26.9 | 26.90 |
|  | 1 | 26.8 | 26.80 |
|  | 1 | 37.3 | 37.30 |
|  | 1 | 36 | 36.00 |
| Subtotal |  |  | 780.30 |
| Total |  |  | 780.3 |

**E0822B** m Baixant aigües pluvials talús peça U 40x18 cm interiors
163 m × 36.12 = 5887.56
Baixant per a talussos de peces prefabricades de formigó de secció en forma d'U, de 40x18 cm interiors mínim.

| Codi | Ut | Descripció | Rendiment | Preu | Import |
|---|---|---|---|---|---|
| O0101 | h | Cap de colla | 0.05 | 20.6 | 1.030 |
| O0102 | h | Oficial 1ª | 0.12 | 20.46 | 2.455 |
| O0110 | h | Peó | 0.15 | 16.75 | 2.513 |
| P0504 | m3 | Formigó HM-20 posat a l'obra | 0.1 | 52 | 5.200 |
| P1019B | m | Baixant prefabricat en forma d'U, 40x18 cm. (material; 23/07/1998) | 1.05 | 21.78 | 22.869 |
| %1613 | % | Despeses indirectes | 6 % | 34.067 | 2.044 |
|  |  | Total |  |  | 36.12 |

| Amidament | Uts. | Llarg | Parcial |
|---|---|---|---|
| TRAM 1 DE CATLLAR A TORRENT MAS DE LA CREU |  |  |  |
| baixants | 1 | 6 | 6.00 |
|  | 3 | 5 | 15.00 |
|  | 4 | 4 | 16.00 |
| TRAM 2 DE TORRENT MAS DE LA CREU A A-7 |  |  |  |
| baixants | 2 | 5 | 10.00 |
|  | 1 | 8 | 8.00 |
| TRAM 3 DE A-7 A N-340 |  |  |  |
| baixants | 1 | 14 | 14.00 |
|  | 1 | 8 | 8.00 |
|  | 1 | 10 | 10.00 |
|  | 4 | 4 | 16.00 |
|  | 3 | 6 | 18.00 |
|  | 1 | 4 | 4.00 |
|  | 1 | 7 | 7.00 |
|  | 2 | 4 | 8.00 |
|  | 3 | 6 | 18.00 |
|  | 1 | 5 | 5.00 |
| Subtotal |  |  | 163.00 |
| Total |  |  | 163 |

**E0320** m3 Rebliment i piconatge de material granular en extradós
124.01 m3 × 22.54 = 2795.19
Rebliment i piconatge de material granular en extradós d'obres de fàbrica, inclòs càrrega i transport.

| Codi | Ut | Descripció | Rendiment | Preu | Import |
|---|---|---|---|---|---|
| O0101 | h | Cap de colla | 0.05 | 20.6 | 1.030 |
| O0110 | h | Peó | 0.1 | 16.75 | 1.675 |
| P0309 | m3 | Material granular seleccionat (material; 12/01/2009) | 1 | 16.9983 | 16.998 |
| M0213 | h | Camió cisterna de 8 m3 | 0.01 | 47.997018 | 0.480 |
| M0207 | h | Retroexcavadora | 0.01 | 59.41 | 0.594 |
| M0211 | h | Picó vibrant amb placa 60 cm. | 0.05 | 9.611766 | 0.481 |
| vg | % | Despeses indirectes | 0.213 | 6 | 1.278 |
|  |  | Total |  |  | 22.54 |

| Amidament | Uts. | Llarg | Ample | Alt | Parcial |
|---|---|---|---|---|---|
| ODTL 2.1 CTRA 1 |  |  |  |  |  |
| Calaix s/llistat | 2 | 15.06 | 1 | 3 | 90.36 |
| base sortida calaix | 2 | 4.22 | 1 | 2.5 | 21.10 |
| base entrada calaix | 2 | 2.51 | 1 | 2.5 | 12.55 |
| Total |  |  |  |  | 124.01 |

**E0666D** m2 Feltre geotextil de polipropilè 250 g/m2
124.01 m2 × 3.45 = 427.83
Feltre geotextil de polipropilè amb un pes mínim de 250 g/m2 no teixit, 100% foradat per ambdues cares, amb resistència a la perforació igual o superior a 2900 N, inclòs pèrdues per retalls i encavalcaments, regularització i anivellament de superfície d'assentament, totalment col·locat.

| Codi | Ut | Descripció | Rendiment | Preu | Import |
|---|---|---|---|---|---|
| O0101 | h | Cap de colla | 0.003 | 20.6 | 0.062 |
| O0102 | h | Oficial 1ª | 0.028 | 20.46 | 0.573 |
| O0110 | h | Peó | 0.028 | 16.75 | 0.469 |
| P0642D | m2 | Geotèxtil 250 g/m2 resist>= 2900 N (material; 12/01/2009) | 1.1 | 1.947078 | 2.142 |
| vg | % | Despeses indirectes | 0.033 | 6 | 0.198 |
|  |  | Total |  |  | 3.45 |

| Amidament | Uts. | Llarg | Alt | Parcial |
|---|---|---|---|---|
| ODTL 2.1 CTRA 1 |  |  |  |  |
| Calaix s/llistat | 2 | 15.06 | 3 | 90.36 |
| base sortida calaix | 2 | 4.22 | 2.5 | 21.10 |
| base entrada calaix | 2 | 2.51 | 2.5 | 12.55 |
| Total |  |  |  | 124.01 |

**E0867** m Tub porós PVC Ø200 per trasdós mur drenatge
43.58 m × 11.58 = 504.66
Tub porós PVC de 200 mm de diàmetre, amb junt d'estanqueïtat, col·locat en rasa de trasdós de mur per drenatge.

| Codi | Ut | Descripció | Rendiment | Preu | Import |
|---|---|---|---|---|---|
| O0102 | h | Oficial 1ª | 0.05 | 20.46 | 1.023 |
| O0110 | h | Peó | 0.05 | 16.75 | 0.838 |
| P1151 | m | Tub porós de DN200 mm (material; 23/07/1998) | 1 | 7.31 | 7.310 |
| P1171 | pp | Accessoris i connexions PVC (material; 12/01/2009) | 1 | 1.761642 | 1.762 |
| %1613 | % | Despeses indirectes | 6 % | 10.933 | 0.656 |
|  |  | Total |  |  | 11.58 |

| Amidament | Uts. | Llarg | Parcial |
|---|---|---|---|
| ODTL 2.1 CTRA 1 |  |  |  |
| Calaix s/llistat | 2 | 15.06 | 30.12 |
| base sortida calaix | 2 | 4.22 | 8.44 |
| base entrada calaix | 2 | 2.51 | 5.02 |
| Total |  |  | 43.58 |

## 04 DRENATGE TRANSVERSAL
Import: 10411.3

### 041 OD-2.1 (CRTA1)
Import: 415.2

**E0328N** m Neteja d'obres de drenatge transversal
15 m × 27.68 = 415.200
Neteja d'obres de drenatge transversal (calaixos, voltes, estructures de formigó, clavegueres i tubs metàl.lics), amb mitjans mecànics i manuals, inclòs càrrega i transport a l'abocador dels materials resultants, cànon d'abocament i manteniment de l'abocador

| Codi | Ut | Descripció | Rendiment | Preu | Import |
|---|---|---|---|---|---|
| O0101 | h | Cap de colla | 0.1 | 20.6 | 2.060 |
| O0110 | h | Peó | 0.15 | 16.75 | 2.513 |
| M0204 | h | Pala carregadora neumàtics | 0.15 | 58.268112 | 8.740 |
| M0212B | h | Camió de trabuc de 20 t | 0.15 | 37.33 | 5.600 |
| M0213 | h | Camió cisterna de 8 m3 | 0.15 | 47.997018 | 7.200 |
| %1613 | % | Despeses indirectes | 6 % | 26.113 | 1.567 |
|  |  | Total |  |  | 27.68 |

### 042 OD-0.1 (CRTA2)
Import: 608.96

**E0328N** m Neteja d'obres de drenatge transversal
22 m × 27.68 = 608.960

### 043 OD-1.1 (CRTA2)
Import: 2798.97

**E0328N** m Neteja d'obres de drenatge transversal
18 m × 27.68 = 498.240

**E0305** m3 Excavació rases i pous, mitjans mecànics, cànon abocador (10% roca)
2.73 m3 × 11.12 = 30.358

| Amidament | Llarg | Ample | Alt | Parcial |
|---|---|---|---|---|
| caixa | 1.4 | 1.3 | 1.5 | 2.73 |
| Subtotal: boca d'entrada/de sortida |  |  |  | 2.73 |
| Total |  |  |  | 2.73 |

**E0502** m3 Formigó HM-20 fonaments
0.586 m3 × 62.85 = 36.830

| Amidament | Llarg | Ample | Alt | Parcial |
|---|---|---|---|---|
| base | 4.3 | 1.3 | 0.05 | 0.280 |
| decreciente | 2.35 | 2.6 | 0.05 | 0.306 |
| Subtotal |  |  |  | 0.586 |
| Total |  |  |  | 0.586 |

**E0505** m3 Formigó HA-25 fonaments i soleres
4.323 m3 × 65.96 = 285.145

| Amidament | Uts. | Llarg | Ample | Alt | Parcial |
|---|---|---|---|---|---|
| base i solera | 2 | 4.3 | 1.3 | 0.25 | 2.795 |
| decreciente | 1 | 2.35 | 2.6 | 0.25 | 1.528 |
| Subtotal |  |  |  |  | 4.323 |
| Total |  |  |  |  | 4.323 |

**E0508** m3 Formigó HA-25 alçats
4.508 m3 × 71.75 = 323.449

| Amidament | Uts. | Llarg | Ample | Alt | Parcial |
|---|---|---|---|---|---|
| alçat | 2 | 4.3 | 0.25 | 1.55 | 3.333 |
| decreciente | 2 | 2.35 | 0.25 | 1 | 1.175 |
| Subtotal |  |  |  |  | 4.508 |
| Total |  |  |  |  | 4.508 |

**E0515** m2 Encofrat de fusta per a fonaments i/o formigó ocult
18.03 m2 × 24.49 = 441.555

| Amidament | Uts. | Llarg | Alt | Parcial |
|---|---|---|---|---|
| alçat | 2 | 4.3 | 1.55 | 13.33 |
| decreciente | 2 | 2.35 | 1 | 4.70 |
| Subtotal |  |  |  | 18.03 |
| Total |  |  |  | 18.03 |

**E0516** m2 Encofrat de fusta per a formigó vist
21.355 m2 × 30.52 = 651.755

| Amidament | Uts. | Llarg | Alt | Parcial |
|---|---|---|---|---|
| alçat | 2 | 4.3 | 1.8 | 15.480 |
| decreciente | 2 | 2.35 | 1.25 | 5.875 |
| Subtotal |  |  |  | 21.355 |
| Total |  |  |  | 21.355 |

**E0517** kg Acer especial B-500S de límit elàstic 500 N/mm2 en barres corrugades
548.08 kg × 0.97 = 531.638

| Amidament | Llarg | Ample | Parcial |
|---|---|---|---|
| En fonaments | 4.33 | 62 | 268.46 |
| En alçats | 4.51 | 62 | 279.62 |
| Subtotal |  |  | 548.08 |
| Total |  |  | 548.08 |

### 044 OD-0.1 (ROT-C1)
Import: 6588.17

**E0328N** m Neteja d'obres de drenatge transversal
18 m × 27.68 = 498.240

**E0305** m3 Excavació rases i pous, mitjans mecànics, cànon abocador (10% roca)
62.945 m3 × 11.12 = 699.948

| Amidament | Llarg | Ample | Alt | Parcial |
|---|---|---|---|---|
| caixa | 1.3 | 1.1 | 1.5 | 2.145 |
| boca d'entrada/de sortida |  |  |  |  |
| pou drenant tipus 1 | 4 | 4 | 3.8 | 60.800 |
| Subtotal |  |  |  | 62.945 |
| Total |  |  |  | 62.945 |

**E0502** m3 Formigó HM-20 fonaments
0.688 m3 × 62.85 = 43.241

| Amidament | Llarg | Ample | Alt | Parcial |
|---|---|---|---|---|
| base | 4.5 | 1.1 | 0.05 | 0.248 |
| decreciente | 3.91 | 2.25 | 0.05 | 0.440 |
| Subtotal |  |  |  | 0.688 |
| Total |  |  |  | 0.688 |

**E0505** m3 Formigó HA-25 fonaments i soleres
4.674 m3 × 65.96 = 308.297

| Amidament | Uts. | Llarg | Ample | Alt | Parcial |
|---|---|---|---|---|---|
| base i solera | 2 | 4.5 | 1.1 | 0.25 | 2.475 |
| decreciente | 1 | 3.91 | 2.25 | 0.25 | 2.199 |
| Subtotal |  |  |  |  | 4.674 |
| Total |  |  |  |  | 4.674 |

**E0508** m3 Formigó HA-25 alçats
14.268 m3 × 71.75 = 1023.729

| Amidament | Uts. | Llarg | Ample | Alt | Parcial |
|---|---|---|---|---|---|
| alçat | 2 | 4.3 | 0.25 | 1.45 | 3.118 |
| decreciente | 2 | 4.3 | 0.25 | 1 | 2.150 |
| pou drenant tipus 1 |  | 12 | 0.5 | 1.5 | 9.000 |
| Subtotal |  |  |  |  | 14.268 |
| Total |  |  |  |  | 14.268 |

**E0515** m2 Encofrat de fusta per a fonaments i/o formigó ocult
39.07 m2 × 24.49 = 956.824

| Amidament | Uts. | Llarg | Alt | Parcial |
|---|---|---|---|---|
| alçat | 2 | 4.3 | 1.45 | 12.47 |
| decreciente | 2 | 4.3 | 1 | 8.60 |
| pou drenant tipus 1 |  | 12 | 1.5 | 18.00 |
| Subtotal |  |  |  | 39.07 |
| Total |  |  |  | 39.07 |

**E0516** m2 Encofrat de fusta per a formigó vist
39.07 m2 × 30.52 = 1192.416

| Amidament | Uts. | Llarg | Alt | Parcial |
|---|---|---|---|---|
| alçat | 2 | 4.3 | 1.45 | 12.47 |
| decreciente | 2 | 4.3 | 1 | 8.60 |
| pou drenant tipus 1 |  | 12 | 1.5 | 18.00 |
| Subtotal |  |  |  | 39.07 |
| Total |  |  |  | 39.07 |

**E0517** kg Acer especial B-500S de límit elàstic 500 N/mm2 en barres corrugades
1156.9 kg × 0.97 = 1122.193

| Amidament | Uts. | Llarg | Ample | Parcial |
|---|---|---|---|---|
| En fonaments |  | 4.68 | 62 | 290.16 |
| En alçats |  | 5.27 | 62 | 326.74 |
| pou drenant tipus 1 | 1 | 9 | 60 | 540.00 |
| Subtotal |  |  |  | 1156.90 |
| Total |  |  |  | 1156.9 |

**E0410B** t Escullera amb blocs pedra calcària <400 kg
24 t × 21.96 = 527.040
Escullera amb blocs de pedra calcària de 400 kg com a màxim, col·locats amb pala carregadora, inclòs càrrega i transport.

| Codi | Ut | Descripció | Rendiment | Preu | Import |
|---|---|---|---|---|---|
| O0101 | h | Cap de colla | 0.01 | 20.6 | 0.21 |
| O0102 | h | Oficial 1ª | 0.04 | 20.46 | 0.82 |
| O0110 | h | Peó | 0.1 | 16.75 | 1.68 |
| P0312B | t | Bloc pedra calcària esc. 400 kg (material; 23/07/1998) | 1 | 16.35 | 16.35 |
| M0205 | h | Pala carregadora sobre orugues | 0.015 | 73.35 | 1.10 |
| M0212B | h | Camió de trabuc de 20 t | 0.015 | 37.33 | 0.56 |
| %1613 | % | Despeses indirectes | 6 % | 20.72 | 1.24 |
|  |  | Total |  |  | 21.96 |

| Amidament | Llarg | Ample | Alt | Parcial |
|---|---|---|---|---|
| pou drenant tipus 1 | 4 | 4 | 1.5 | 24.00 |
| Total |  |  |  | 24 |

**E0324** m3 Còdol de riu de 70 a 100 mm per a rebliment de pous filtrants
4.8 m3 × 27.75 = 133.200

| Amidament | Llarg | Ample | Alt | Parcial |
|---|---|---|---|---|
| pou drenant tipus 1 | 4 | 4 | 0.3 | 4.80 |
| Total |  |  |  | 4.8 |

**E0337** m3 Graveta 18-25mm, amidat sobre perfil
3.2 m3 × 25.95 = 83.040

| Amidament | Llarg | Ample | Alt | Parcial |
|---|---|---|---|---|
| pou drenant tipus 1 | 4 | 4 | 0.2 | 3.20 |
| Total |  |  |  | 3.2 |

## 05 AFERMATS
Import: 1165525.76

**E06331** m2 Fresat paviment mbc fins 15 cm
18284.7 m2 × 1.81 = 33095.307
Fresada del paviment asfàltic existent fins una profunditat màxima de 15 cm, inclòs càrrega i transport a l'abocador, cànon d'abocament i neteja de la superfície fresada.

| Codi | Ut | Descripció | Rendiment | Preu | Import |
|---|---|---|---|---|---|
| O0101 | h | Cap de colla | 0.006 | 20.6 | 0.12 |
| O0110 | h | Peó | 0.012 | 16.75 | 0.20 |
| M0242 | h | Fresadora | 0.006 | 133.009122 | 0.80 |
| M0212B | h | Camió de trabuc de 20 t | 0.006 | 37.33 | 0.22 |
| M0220 | h | Escombradora autopropulsada | 0.006 | 42.145482 | 0.25 |
| P1613 | u | Cànon d'abocador | 0.15 | 0.8 | 0.12 |
| %1613 | % | Despeses indirectes | 6 % | 1.71 | 0.10 |
|  |  | Total |  |  | 1.81 |

| Amidament | Uts. | Llarg | Parcial |
|---|---|---|---|
| Segons amidaments auxiliars: |  |  |  |
| Ctra. 1 | 1 | 12816 | 12816.00 |
| Ctra. 2 | 1 | 4598 | 4598.00 |
| 5% imprevistos | 0.05 | 17414 | 870.70 |
| Total |  |  | 18284.7 |

**E0602** m3 Base granular de tot-u artificial, amb motoanivelladora
12211.964 m3 × 19.48 = 237889.059
Base granular de tot-u artificial, col·locada amb motonivelladora i piconatge del material al 100% del PM,amb necessitat d'humectació.

| Codi | Ut | Descripció | Rendiment | Preu | Import |
|---|---|---|---|---|---|
| O0101 | h | Cap de colla | 0.002 | 20.6 | 0.041 |
| O0102 | h | Oficial 1ª | 0.003 | 20.46 | 0.061 |
| O0110 | h | Peó | 0.013 | 16.75 | 0.218 |
| P1601 | m3 | Aigua (material; 23/07/1998) | 0.05 | 0.65 | 0.033 |
| P0306 | m3 | Tot-u artificial (material; 23/07/1998) | 1.15 | 15 | 17.250 |
| M0208 | h | Motonivelladora | 0.005 | 73.35024 | 0.367 |
| M0213 | h | Camió cisterna de 8 m3 | 0.001 | 47.997018 | 0.048 |
| M0210 | h | Corró vibratori autop. 10 a 12 t (maquinària; 12/01/2009) | 0.007 | 51.540906 | 0.361 |
| %1613 | % | Despeses indirectes | 6 % | 18.379 | 1.103 |
|  |  | Total |  |  | 19.48 |

| Amidament | Uts. | Llarg | Ample | Alt | Parcial |
|---|---|---|---|---|---|
| Segons amidaments auxiliars: | 1 | 8710.24 |  |  | 8710.240 |
|  | 1 | 5147.2 | 1.3 | 0.4 | 2676.544 |
| deduim camí 2 | -1 | 272 |  |  | -272.000 |
| camí eix 1 | 1 | 268.32 |  | 0.25 | 67.080 |
| camí eix 2 | 1 | 1155.11 |  | 0.25 | 288.778 |
| camí eix 3 | 1 | 639.2 |  | 0.25 | 159.800 |
| 5% imprevistos | 0.05 | 11630.442 |  |  | 581.522 |
| Total |  |  |  |  | 12211.964 |

**E0603** t Paviment de MBC tipus AC16 surf S (S-12) (d= 2,45 t/m3)
6145.526 t × 50.04 = 307522.121
Paviment de M.B.C. tipus AC16 surf S, estesa i compactada al 97 % de l'assaig marshall.

| Codi | Ut | Descripció | Rendiment | Preu | Import |
|---|---|---|---|---|---|
| O0101 | h | Cap de colla | 0.014 | 20.6 | 0.288 |
| O0110 | h | Peó | 0.063 | 16.75 | 1.055 |
| P0414 | t | M.B.C. tipus AC16 surf S en obra (material; 23/07/1998) | 1 | 43.48 | 43.480 |
| M0236 | h | Estenedora per a mescles (maquinària; 12/01/2009) | 0.009 | 70.661418 | 0.636 |
| M0239 | h | Corró de llanda metàl·lica (maquinària; 12/01/2009) | 0.009 | 41.56857 | 0.374 |
| M0237 | h | Piconadora de pneumàtics 15 t (maquinària; 12/01/2009) | 0.009 | 62.358006 | 0.561 |
| M0220 | h | Escombradora autopropulsada | 0.009 | 42.145482 | 0.379 |
| M0213 | h | Camió cisterna de 8 m3 | 0.009 | 47.997018 | 0.432 |
| %1613 | % | Despeses indirectes | 6 % | 47.205 | 2.832 |
|  |  | Total |  |  | 50.04 |

| Amidament | Uts. | Llarg | Ample | Alt | Parcial |
|---|---|---|---|---|---|
| Segons amidaments auxiliars | 1 | 2340.2 | 2.45 |  | 5733.490 |
| deduim camí 2 | -1 | 1088 | 0.05 | 2.45 | -133.280 |
| camí eix 1 | 1 | 268.32 | 0.05 | 2.45 | 32.869 |
| camí eix 2 | 1 | 1155.11 | 0.05 | 2.45 | 141.501 |
| camí eix 3 | 1 | 639.2 | 0.05 | 2.45 | 78.302 |
| 5% imprevistos | 0.05 | 5852.882 |  |  | 292.644 |
| Total |  |  |  |  | 6145.526 |

**E0606A** t Paviment de MBC. tipus AC22 base G (G-20) amb 10% material reciclat
8477.81 t × 46.04 = 390318.372
Paviment de M.B.C. tipus AC22 base G, estesa i compactada al 98 % de l'assaig marshall, amb 10% de material reciclat, 30 kg/m2.

| Codi | Ut | Descripció | Rendiment | Preu | Import |
|---|---|---|---|---|---|
| O0101 | h | Cap de colla | 0.012 | 20.6 | 0.247 |
| O0110 | h | Peó | 0.055 | 16.75 | 0.921 |
| P0417A | t | M.B.C. tipus AC22 base G en obra amb 10% de material reciclat (material; 23/07/1998) | 1 | 40.15 | 40.150 |
| M0236 | h | Estenedora per a mescles | 0.008 | 70.661418 | 0.565 |
| M0239 | h | Corró de llanda metàl·lica | 0.008 | 41.56857 | 0.333 |
| M0237 | h | Piconadora de pneumàtics 15 t | 0.008 | 62.358006 | 0.499 |
| M0220 | h | Escombradora autopropulsada | 0.008 | 42.145482 | 0.337 |
| M0213 | h | Camió cisterna de 8 m3 | 0.008 | 47.997018 | 0.384 |
| %1613 | % | Despeses indirectes | 6 % | 43.436 | 2.606 |
|  |  | Total |  |  | 46.04 |

| Amidament | Uts. | Llarg | Ample | Parcial |
|---|---|---|---|---|
| Segons amidaments auxiliars |  | 1153 | 2.45 | 2824.85 |
| Segons amidaments auxiliars |  | 2142.55 | 2.45 | 5249.25 |
| 5% imprevistos | 0.05 | 8074.1 |  | 403.71 |
| Total |  |  |  | 8477.81 |

**E0603B** t Paviment de MBC tipus D8, àrid granític (reductors)
99.17 t × 51.12 = 5069.570
Paviment de M.B.C. tipus D8 amb àrid granític, estesa i compactada al 97 % del'assaig marshall.

| Codi | Ut | Descripció | Rendiment | Preu | Import |
|---|---|---|---|---|---|
| O0101 | h | Cap de colla | 0.014 | 20.6 | 0.288 |
| O0110 | h | Peó | 0.063 | 16.75 | 1.055 |
| P0414B | t | M.B.C. tipus D8 amb àrid granític en obra (material; 23/07/1998) | 1 | 44.5 | 44.500 |
| M0236 | h | Estenedora per a mescles | 0.009 | 70.661418 | 0.636 |
| M0239 | h | Corró de llanda metàl·lica | 0.009 | 41.56857 | 0.374 |
| M0237 | h | Piconadora de pneumàtics 15 t | 0.009 | 62.358006 | 0.561 |
| M0220 | h | Escombradora autopropulsada | 0.009 | 42.145482 | 0.379 |
| M0213 | h | Camió cisterna de 8 m3 | 0.009 | 47.997018 | 0.432 |
| %1613 | % | Despeses indirectes | 6 % | 48.225 | 2.894 |
|  |  | Total |  |  | 51.12 |

| Amidament | Uts. | Llarg | Parcial |
|---|---|---|---|
| Reductor pas de vianant elevat | 82.6875 |  | 82.69 |
| Reductor esquena d'ase | 11.76 |  | 11.76 |
| 5% imprevistos | 0.05 | 94.45 | 4.72 |
| Total |  |  | 99.17 |

**E0611D** m2 Reg emprimació tipus ECI (dotació 1,4 kg/m2)
20414.73 m2 × 0.35 = 7145.156
Reg d'emprimació tipus ECI amb emulsió catiònica (dotació 1,4 kg/m2)

| Codi | Ut | Descripció | Rendiment | Preu | Import |
|---|---|---|---|---|---|
| O0102 | h | Oficial 1ª | 0.001 | 20.46 | 0.020 |
| O0110 | h | Peó | 0.001 | 16.75 | 0.017 |
| P0412 | kg | Emulsió catiònica tipus ECI (material; 23/07/1998) | 1.4 | 0.17 | 0.238 |
| M0217 | h | Camió cisterna reg asfàltic (maquinària; 12/01/2009) | 0.001 | 50.68584 | 0.051 |
| %1613 | % | Despeses indirectes | 6 % | 0.326 | 0.020 |
|  |  | Total |  |  | 0.35 |

| Amidament | Uts. | Llarg | Parcial |
|---|---|---|---|
| Segons amidaments auxiliars |  | 18467.97 | 18467.97 |
| deduim camí 2 | -1 | 1088 | -1088.00 |
| camí eix 1 | 1 | 268.32 | 268.32 |
| camí eix 2 | 1 | 1155.11 | 1155.11 |
| camí eix 3 | 1 | 639.2 | 639.20 |
| 5% imprevistos | 0.05 | 19442.6 | 972.13 |
| Total |  |  | 20414.73 |

**E0612C** m2 Reg d'adherència amb emulsió termoadherent ECR-1d (dotació 0,4 kg/m2)
77385.683 m2 × 0.3 = 23215.705
Reg d'adherència amb emulsió termoadherent, tipus ECR-1d, amb emulsió catiònica (dotació 0,4 kg/m2)

| Codi | Ut | Descripció | Rendiment | Preu | Import |
|---|---|---|---|---|---|
| O0102 | h | Oficial 1ª | 0.001 | 20.46 | 0.020 |
| O0110 | h | Peó | 0.001 | 16.75 | 0.017 |
| P0406 | kg | Emulsió termoadherent catiònica tipus ECR-1d (material; 23/07/1998) | 0.4 | 0.38 | 0.152 |
| M0217 | h | Camió cisterna reg asfàltic | 0.001 | 50.68584 | 0.051 |
| M0220 | h | Escombradora autopropulsada | 0.001 | 42.145482 | 0.042 |
| %1613 | % | Despeses indirectes | 6 % | 0.282 | 0.017 |
|  |  | Total |  |  | 0.3 |

| Amidament | Uts. | Llarg | Parcial |
|---|---|---|---|
| Segons amidaments auxiliars (ferm nou) |  | 44875.65 | 44875.650 |
| Segons amidaments auxiliars (ferm existent) |  | 28649 | 28649.000 |
| Reductor pas de vianants elevat | 4 | 36 | 144.000 |
| Reductor esquena d'ase | 1 | 32 | 32.000 |
| 5% imprevistos | 0.05 | 73700.65 | 3685.033 |
| Total |  |  | 77385.683 |

**E0621** m Vorada de peces de formigó 17x28 cm (tipus T-3)
1665 m × 20.84 = 34698.600
Vorada de peces de formigó de 17x28 cm. (tipus T-3), col·locada, inclosa l'excavació i la seva base de formigó HM-20, rejuntada amb morter de ciment.

| Codi | Ut | Descripció | Rendiment | Preu | Import |
|---|---|---|---|---|---|
| O0101 | h | Cap de colla | 0.05 | 20.6 | 1.030 |
| O0102 | h | Oficial 1ª | 0.1 | 20.46 | 2.046 |
| O0110 | h | Peó | 0.12 | 16.75 | 2.010 |
| P1609 | m3 | Excavació de terres | 0.09 | 11.12 | 1.001 |
| P0504 | m3 | Formigó HM-20 posat a l'obra | 0.08 | 52 | 4.160 |
| E0108 | m3 | Morter de ciment elaborat a l'obra | 0.023 | 50.96 | 1.172 |
| P1009 | m | Vorada pref. form. 17x28cm. (material; 23/07/1998) | 1 | 8.24 | 8.240 |
| %1613 | % | Despeses indirectes | 6 % | 19.659 | 1.180 |
|  |  | Total |  |  | 20.84 |

| Amidament | Uts. | Llarg | Parcial |
|---|---|---|---|
| Costat esquerre |  |  |  |
| Full 1 |  | 58 | 58.00 |
| Full 4 |  | 80 | 80.00 |
|  |  | 147 | 147.00 |
| Full 5 |  | 30 | 30.00 |
| Full 6 |  | 21 | 21.00 |
|  |  | 254 | 254.00 |
| Full 13 |  | 43 | 43.00 |
| Full 14 |  | 83 | 83.00 |
|  |  | 156 | 156.00 |
| Costat dret |  |  |  |
| Full 1 |  | 113 | 113.00 |
| Full 4 |  | 42 | 42.00 |
| Full 5 |  | 420 | 420.00 |
| Full 13 |  | 43 | 43.00 |
| Full 14 |  | 57 | 57.00 |
|  |  | 106 | 106.00 |
| Pas elevat escola anglesa | 2 | 6 | 12.00 |
| Total |  |  | 1665 |

**E0629** m Rigola blanca de 20x20x8 cm.
1665 m × 13.11 = 21828.150
Rigola blanca de 20x20x8 cm, inclosa l'excavació i la seva base de formigó HM-20 inclòs, totalment col·locada

| Codi | Ut | Descripció | Rendiment | Preu | Import |
|---|---|---|---|---|---|
| O0101 | h | Cap de colla | 0.005 | 20.6 | 0.10 |
| O0102 | h | Oficial 1ª | 0.06 | 20.46 | 1.23 |
| O0110 | h | Peó | 0.25 | 16.75 | 4.19 |
| P1902 | u | Rigola blanca 20x20x8 cm (material; 23/07/1998) | 5 | 0.8 | 4.00 |
| E0108 | m3 | Morter de ciment elaborat a l'obra | 0.005 | 50.96 | 0.25 |
| P0504 | m3 | Formigó HM-20 posat a l'obra | 0.05 | 52 | 2.60 |
| %1613 | % | Despeses indirectes | 6 % | 12.37 | 0.74 |
|  |  | Total |  |  | 13.11 |

| Amidament | Uts. | Llarg | Parcial |
|---|---|---|---|
| Costat esquerre |  |  |  |
| Full 1 |  | 58 | 58.00 |
| Full 4 |  | 80 | 80.00 |
|  |  | 147 | 147.00 |
| Full 5 |  | 30 | 30.00 |
| Full 6 |  | 21 | 21.00 |
|  |  | 254 | 254.00 |
| Full 13 |  | 43 | 43.00 |
| Full 14 |  | 83 | 83.00 |
|  |  | 156 | 156.00 |
| Costat dret |  |  |  |
| Full 1 |  | 113 | 113.00 |
| Full 4 |  | 42 | 42.00 |
| Full 5 |  | 420 | 420.00 |
| Full 13 |  | 43 | 43.00 |
| Full 14 |  | 57 | 57.00 |
|  |  | 106 | 106.00 |
| Pas elevat escola anglesa | 2 | 6 | 12.00 |
| Total |  |  | 1665 |

**E0626** m Vorada remuntable de formigó de 25x13 cm estriada (tipus illeta)
358 m × 16.97 = 6075.260
Vorada remuntable de formigó de 25x13 cm. amb la superfície estriada, per illetes, col·locada, inclosa l'excavació i la seva base de formigó HM-20, rejuntada amb morter de ciment.

| Codi | Ut | Descripció | Rendiment | Preu | Import |
|---|---|---|---|---|---|
| O0101 | h | Cap de colla | 0.033 | 20.6 | 0.68 |
| O0102 | h | Oficial 1ª | 0.07 | 20.46 | 1.43 |
| O0110 | h | Peó | 0.14 | 16.75 | 2.35 |
| P1609 | m3 | Excavació de terres | 0.052 | 11.12 | 0.58 |
| P0504 | m3 | Formigó HM-20 posat a l'obra | 0.038 | 52 | 1.98 |
| E0108 | m3 | Morter de ciment elaborat a l'obra | 0.003 | 50.96 | 0.15 |
| P1020 | m | Vorada munta. form. 25x13 cm. (material; 01/04/2009) | 1 | 8.8375 | 8.84 |
| %1613 | % | Despeses indirectes | 6 % | 16.01 | 0.96 |
|  |  | Total |  |  | 16.97 |

| Amidament | Llarg | Parcial |
|---|---|---|
| Rotonda accés Bonaigua | 30 | 30.00 |
|  | 17 | 17.00 |
|  | 21 | 21.00 |
|  | 7 | 7.00 |
|  | 111 | 111.00 |
|  | 45 | 45.00 |
|  | 25 | 25.00 |
| Rotonda accés Monnars Nord | 16 | 16.00 |
|  | 13 | 13.00 |
|  | 19 | 19.00 |
| Rotonda accés Monnars Sud | 20 | 20.00 |
|  | 18 | 18.00 |
|  | 16 | 16.00 |
| Total |  | 358 |

**E0667** m Vorada remuntable de peces de formigó de 25x28 cm. (rotondes)
232 m × 23.34 = 5414.880
Vorada remuntable de peces de formigó de 25x28 cm., col·locada, inclosa l'excavació i la seva base de formigó HM-20, rejuntada amb morter de ciment.

| Codi | Ut | Descripció | Rendiment | Preu | Import |
|---|---|---|---|---|---|
| O0101 | h | Cap de colla | 0.05 | 20.6 | 1.030 |
| O0102 | h | Oficial 1ª | 0.1 | 20.46 | 2.046 |
| O0110 | h | Peó | 0.12 | 16.75 | 2.010 |
| P1609 | m3 | Excavació de terres | 0.09 | 11.12 | 1.001 |
| P0504 | m3 | Formigó HM-20 posat a l'obra | 0.08 | 52 | 4.160 |
| E0108 | m3 | Morter de ciment elaborat a l'obra | 0.023 | 50.96 | 1.172 |
| P1008 | m | Vorada pref. form. 25x28 cm. (material; 17/01/2008) | 1 | 10.59992958174 | 10.600 |
| %1613 | % | Despeses indirectes | 6 % | 22.019 | 1.321 |
|  |  | Total |  |  | 23.34 |

| Amidament | Llarg | Parcial |
|---|---|---|
| Rotonda accés Bonaigua | 96 | 96.00 |
| Rotonda accés Monnars Nord | 68 | 68.00 |
| Rotonda accés Monnars Sud | 68 | 68.00 |
| Total |  | 232 |

**E1108** m Vorada de peces de formigó de 8x20 cm tipus jardí
195 m × 15.73 = 3067.350
Vorada de peces de formigó de 8x20 cm. tipus jardí, col·locat, inclosa l'excavació i la seva base de formigó HM-20, i rejuntat amb morter de ciment.

| Codi | Ut | Descripció | Rendiment | Preu | Import |
|---|---|---|---|---|---|
| O0101 | h | Cap de colla | 0.03 | 20.6 | 0.62 |
| O0102 | h | Oficial 1ª | 0.06 | 20.46 | 1.23 |
| O0110 | h | Peó | 0.18 | 16.75 | 3.02 |
| P1609 | m3 | Excavació de terres | 0.06 | 11.12 | 0.67 |
| P1007 | m | Vorada pref. form. 8x20 cm. tipus jardí (material; 23/07/1998) | 1 | 3.14 | 3.14 |
| P0504 | m3 | Formigó HM-20 posat a l'obra | 0.04 | 52 | 2.08 |
| E0108 | m3 | Morter de ciment elaborat a l'obra | 0.08 | 50.96 | 4.08 |
| %1613 | % | Despeses indirectes | 6 % | 14.84 | 0.89 |
|  |  | Total |  |  | 15.73 |

| Amidament | Llarg | Parcial |
|---|---|---|
| Rotonda accés Bonaigua | 83 | 83.00 |
| Rotonda accés Monnars Nord | 56 | 56.00 |
| Rotonda accés Monnars Sud | 56 | 56.00 |
| Total |  | 195 |

**E0638R** m Gual rebaixat PMR o vehicles amb vorada tipus T-3
50 m × 25.57 = 1278.500
Gual rebaixat per a persones amb mobilitat reduïda o per a vehicles amb vorada tipus T-3 sobre base de formigó i excavació, ambdues incloses, segons plànols, totalment acabat.

| Codi | Ut | Descripció | Rendiment | Preu | Import |
|---|---|---|---|---|---|
| O0101 | h | Cap de colla | 0.05 | 20.6 | 1.03 |
| O0102 | h | Oficial 1ª | 0.12 | 20.46 | 2.46 |
| O0110 | h | Peó | 0.3 | 16.75 | 5.03 |
| P1609 | m3 | Excavació de terres | 0.09 | 11.12 | 1.00 |
| P1009 | m | Vorada pref. form. 17x28cm. | 1.1 | 8.24 | 9.06 |
| E0108 | m3 | Morter de ciment elaborat a l'obra | 0.023 | 50.96 | 1.17 |
| P0504 | m3 | Formigó HM-20 posat a l'obra | 0.08 | 52 | 4.16 |
| M0225 | h | Vibrador | 0.1 | 2.091306 | 0.21 |
| %1613 | % | Despeses indirectes | 6 % | 24.12 | 1.45 |
|  |  | Total |  |  | 25.57 |

| Amidament | Llarg | Parcial |
|---|---|---|
| Costat esquerre |  |  |
| Full 1 | 5 | 5.00 |
| Full 4 | 9 | 9.00 |
| Full 6 | 9 | 9.00 |
| Costat dret |  |  |
| Full 5 | 5 | 5.00 |
|  | 5 | 5.00 |
|  | 7 | 7.00 |
| Full 6 | 5 | 5.00 |
|  | 5 | 5.00 |
| Total |  | 50 |

**E0681** m Gual vehicles ó vianants, 570x400x100 mm, peça central
28 m × 53.8 = 1506.400
Gual per a vehicles ó vianants de formigó, format per peces de 570x400x100 mm, sobre una base de formigó HM-20 de 25 cm de gruix i la seva excavació, ambdues incloses, i rejuntat amb morter de ciment, segons plànols, col·locat

| Codi | Ut | Descripció | Rendiment | Preu | Import |
|---|---|---|---|---|---|
| O0101 | h | Cap de colla | 0.05 | 20.6 | 1.03 |
| O0102 | h | Oficial 1ª | 0.25 | 20.46 | 5.12 |
| O0110 | h | Peó | 0.25 | 16.75 | 4.19 |
| P1609 | m3 | Excavació de terres | 0.16 | 11.12 | 1.78 |
| P10093 | u | Gual vehicles, peça central de 570x400x100 mm (material; 23/07/1998) | 2.5 | 11.72 | 29.30 |
| E0108 | m3 | Morter de ciment elaborat a l'obra | 0.03 | 50.96 | 1.53 |
| P0504 | m3 | Formigó HM-20 posat a l'obra | 0.15 | 52 | 7.80 |
| %1613 | % | Despeses indirectes | 6 % | 50.75 | 3.05 |
|  |  | Total |  |  | 53.8 |

| Amidament | Uts. | Llarg | Parcial |
|---|---|---|---|
| Full 13 | 3 | 4 | 12.00 |
| Full 14 | 4 | 4 | 16.00 |
| Total |  |  | 28 |

**E0682** u Peça de cantonada per a gual vehicles ó vianants, 570x400x280 mm
14 u × 57.32 = 802.480
Peça de cantonada de 570x400x280 mm, per gual de vehicles ó vianants, sobre una base de formigó HM-20 de 25 cm de gruix i la seva excavació, ambdues incloses, i rejuntat amb morter de ciment, segons plànols, col·locat

| Codi | Ut | Descripció | Rendiment | Preu | Import |
|---|---|---|---|---|---|
| O0101 | h | Cap de colla | 0.05 | 20.6 | 1.03 |
| O0102 | h | Oficial 1ª | 0.15 | 20.46 | 3.07 |
| O0110 | h | Peó | 0.25 | 16.75 | 4.19 |
| P1609 | m3 | Excavació de terres | 0.05 | 11.12 | 0.56 |
| P0504 | m3 | Formigó HM-20 posat a l'obra | 0.05 | 52 | 2.60 |
| E0108 | m3 | Morter de ciment elaborat a l'obra | 0.017 | 50.96 | 0.87 |
| P10094 | u | Peça cantonada 570x400x280 mm per a gual de vehicles ó vianants (material; 23/07/1998) | 1 | 41.75 | 41.75 |
| %1613 | % | Despeses indirectes | 6 % | 54.07 | 3.24 |
|  |  | Total |  |  | 57.32 |

| Amidament | Uts. | Llarg | Parcial |
|---|---|---|---|
| Full 13 | 3 | 2 | 6.00 |
| Full 14 | 4 | 2 | 8.00 |
| Total |  |  | 14 |

**E0623** m2 Paviment de panot 9 pastilles de color gris de 20x20x4 cm.
2976.6 m2 × 22.81 = 67896.246
Paviment de panot hidràulic de color gris de 20x20x4 cm. i col·locat sobre solera de formigó HM-20 inclosa i rejuntat amb morter de ciment.

| Codi | Ut | Descripció | Rendiment | Preu | Import |
|---|---|---|---|---|---|
| O0101 | h | Cap de colla | 0.08 | 20.6 | 1.648 |
| O0102 | h | Oficial 1ª | 0.1 | 20.46 | 2.046 |
| O0110 | h | Peó | 0.2 | 16.75 | 3.350 |
| P0504 | m3 | Formigó HM-20 posat a l'obra | 0.1 | 52 | 5.200 |
| P0812 | m2 | Rajola hidr. gris 20x20x4 cm. (material; 23/07/1998) | 1 | 7.69 | 7.690 |
| E0108 | m3 | Morter de ciment elaborat a l'obra | 0.031 | 50.96 | 1.580 |
| %1613 | % | Despeses indirectes | 6 % | 21.514 | 1.291 |
|  |  | Total |  |  | 22.81 |

| Amidament | Uts. | Llarg | Ample | Parcial |
|---|---|---|---|---|
| En illots deflectors |  |  |  |  |
| Rotonda accés Bonaigua |  | 10 |  | 10.00 |
|  |  | 27 |  | 27.00 |
|  |  | 16 |  | 16.00 |
|  |  | 2 |  | 2.00 |
|  |  | 36 |  | 36.00 |
| Rotonda accés Monnars Nord |  | 10 |  | 10.00 |
|  |  | 12 |  | 12.00 |
| Rotonda accés Monnars Sud |  | 13 |  | 13.00 |
|  |  | 11 |  | 11.00 |
|  |  | 9 |  | 9.00 |
| Resta voreres segons amidaments auxiliars |  | 2817 |  | 2817.00 |
| Pas elevat escola anglesa | 2 | 4 | 1.2 | 9.60 |
|  | 2 | 0.8 | 2.5 | 4.00 |
| Total |  |  |  | 2976.6 |

**E0631** m2 Paviment de llambordins de formigó de 20x10x8 cm.
427 m2 × 40.12 = 17131.240
Paviment de llambordins de formigó de 20x10x8 cm., sobre llit de morter de ciment de 5 cm. de gruix,amb rebliment de junts amb sorra fina i compactació del paviment acabat, inclòs solera de formigó de 15 cm. de gruix.

| Codi | Ut | Descripció | Rendiment | Preu | Import |
|---|---|---|---|---|---|
| O0101 | h | Cap de colla | 0.1 | 20.6 | 2.060 |
| O0102 | h | Oficial 1ª | 0.2 | 20.46 | 4.092 |
| O0110 | h | Peó | 0.35 | 16.75 | 5.863 |
| M0211 | h | Picó vibrant amb placa 60 cm. | 0.15 | 9.611766 | 1.442 |
| P0320 | m3 | Sorra de pedrera (material; 12/01/2009) | 0.005 | 9.591162 | 0.048 |
| P1025 | u | Llambordí de formigó 20x10x8 cm. (material; 23/07/1998) | 50 | 0.28 | 14.000 |
| E0108 | m3 | Morter de ciment elaborat a l'obra | 0.05 | 50.96 | 2.548 |
| P0504 | m3 | Formigó HM-20 posat a l'obra | 0.15 | 52 | 7.800 |
| %1613 | % | Despeses indirectes | 6 % | 37.853 | 2.271 |
|  |  | Total |  |  | 40.12 |

| Amidament | Llarg | Parcial |
|---|---|---|
| Rotonda accés Bonaigua | 179 | 179.00 |
| Rotonda accés Monnars Nord | 124 | 124.00 |
| Rotonda accés Monnars Sud | 124 | 124.00 |
| Total |  | 427 |

**E0517A** m2 Malla electrosoldada en acer corrugat B 500 T, de 20x20 cm i 8 mm
427 m2 × 3.68 = 1571.360
Malla electrosoldada en acer corrugat B 500 T, de 20x20 cm i 8 mm de diàmetre, col·locada.

| Codi | Ut | Descripció | Rendiment | Preu | Import |
|---|---|---|---|---|---|
| O0101 | h | Cap de colla | 0.001 | 20.6 | 0.021 |
| O0102 | h | Oficial 1ª | 0.003 | 20.46 | 0.061 |
| O0110 | h | Peó | 0.003 | 16.75 | 0.050 |
| P0602 | kg | Filferro recuit | 0.008 | 1.565904 | 0.013 |
| P0610A | m2 | Malla electrosoldada en acer corrugat B 500 T, de 20x20 cm i 8 mm de diàmetre (material; 23/07/1998) | 1 | 3.31 | 3.310 |
| M0245 | h | Cisalla elèctrica | 0.002 | 3.729324 | 0.007 |
| M0246 | h | Màquina de doblegar rodó d'acer | 0.002 | 2.997882 | 0.006 |
| %1613 | % | Despeses indirectes | 6 % | 3.468 | 0.208 |
|  |  | Total |  |  | 3.68 |

| Amidament | Llarg | Parcial |
|---|---|---|
| Rotonda accés Bonaigua | 179 | 179.00 |
| Rotonda accés Monnars Nord | 124 | 124.00 |
| Rotonda accés Monnars Sud | 124 | 124.00 |
| Total |  | 427 |

## 06 DESVIAMENT PROVISIONAL
Import: 75469.56

### 0601 MOVIMENT DE TERRES
Import: 15814.57

**E0313** m2 Esbrossada del terreny, inclòs càrrega i transport.
3097.4 m2 × 0.53 = 1641.62

| Amidament | Llarg | Parcial |
|---|---|---|
| Segons amidaments auxiliars |  |  |
| Desmunt | 1811.4 | 1811.40 |
| Terraplè | 1286 | 1286.00 |
| Total |  | 3097.4 |

**E0314** m3 Excavació de terra vegetal, càrrega i transport.
946.155 m3 × 2.87 = 2715.46

| Amidament | Uts. | Llarg | Parcial |
|---|---|---|---|
| Segons amidaments auxiliars |  | 901.1 | 901.100 |
| 5% imprevistos | 0.05 | 901.1 | 45.055 |
| Total |  |  | 946.155 |

**E0301** m3 Excavació en desmunt en qualsevol tipus de terreny, abocador i condicionament
1427.8 m3 × 3.24 = 4626.07
Excavació en desmunt en qualsevol tipus de terreny, amb càrrega i transport a l'interior d'obra o abocador controlat inclòs canon d'abocador i condicionament del mateix.

| Codi | Ut | Descripció | Rendiment | Preu | Import |
|---|---|---|---|---|---|
| O0101 | h | Cap de colla | 0.008 | 20.6 | 0.165 |
| O0110 | h | Peó | 0.016 | 16.75 | 0.268 |
| M0207 | h | Retroexcavadora | 0.012 | 59.41 | 0.713 |
| M0212B | h | Camió de trabuc de 20 t | 0.012 | 37.33 | 0.448 |
| P1613 | u | Cànon d'abocador | 1.2 | 0.8 | 0.960 |
| P1615 | u | Condicionament de l'abocador | 1 | 0.5 | 0.500 |
| %1613 | % | Despeses indirectes | 6 % | 3.054 | 0.183 |
|  |  | Total |  |  | 3.24 |

| Amidament | Uts. | Llarg | Parcial |
|---|---|---|---|
| Segons amidaments auxiliars |  | 1298 | 1298.00 |
| Subtotal |  |  | 1298.00 |
| 10% imprevistos | 0.1 | 1298 | 129.80 |
| Total |  |  | 1427.8 |

**E0316** m3 Terraplè amb compactació PN o PM, material pròpia obra, inclòs transport
1142.24 m3 × 4.66 = 5322.84

| Amidament | Uts. | Llarg | Parcial |
|---|---|---|---|
| 80% amidament d'excavació en desmunt | 0.8 | 1427.8 | 1142.24 |
| Total |  |  | 1142.24 |

**E0328** m3 Terraplè amb compactació PN o PM, material préstec, inclòs càrrega i transport
171.82 m3 × 8.78 = 1508.58

| Amidament | Uts. | Llarg | Parcial |
|---|---|---|---|
| Segons amidaments auxiliars |  | 1194.6 | 1194.60 |
| 10% imprevistos | 0.1 | 1194.6 | 119.46 |
| A deduir per terraplè de la pròpia obra | -1 | 1142.24 | -1142.24 |
| Total |  |  | 171.82 |

### 0602 AFERMATS
Import: 23134.44

**E0602** m3 Base granular de tot-u artificial, amb motoanivelladora
576.2 m3 × 19.48 = 11224.38

| Amidament | Llarg | Parcial |
|---|---|---|
| Segons amidaments auxiliars | 459.4 | 459.40 |
| Subtotal |  | 459.40 |
|  | 116.8 | 116.80 |
| Total |  | 576.2 |

**E0611D** m2 Reg emprimació tipus ECI (dotació 1,4 kg/m2)
1838 m2 × 0.35 = 643.30

| Amidament | Uts. | Parcial |
|---|---|---|
| Segons amidaments auxiliars | 1838 | 1838.00 |
| Total |  | 1838 |

**E0603** t Paviment de MBC tipus AC16 surf S (S-12) (d= 2,45 t/m3)
225.155 t × 50.04 = 11266.76

| Amidament | Llarg | Ample | Parcial |
|---|---|---|---|
| Segons amidaments auxiliars | 91.9 | 2.45 | 225.155 |
| Total |  |  | 225.155 |

### 0603 DRENATGE
Import: 8351.25

**E0879** m Tub de PP corrugat doble capa Ø1000 mm
51.6 m × 116.94 = 6034.10
Tub de PP corrugat doble capa de 1000 mm. de diàmetre nominal i SN 8 kN/m2, inclòs pp de peces especials i accessoris, col·locat.

| Codi | Ut | Descripció | Rendiment | Preu | Import |
|---|---|---|---|---|---|
| O0101 | h | Cap de colla | 0.08 | 20.6 | 1.65 |
| O0102 | h | Oficial 1ª | 0.3 | 20.46 | 6.14 |
| O0110 | h | Peó | 0.3 | 16.75 | 5.03 |
| P1246 | m | Tub de pp DN1000 mm., SN 8 kN/m2 (material; 23/07/1998) | 1 | 75 | 75.00 |
| P%1615 | % | Part proporcional accessoris | 30 % | 75.00 | 22.50 |
| %1613 | % | Despeses indirectes | 6 % | 110.32 | 6.62 |
|  |  | Total |  |  | 116.94 |

| Amidament | Uts. | Llarg | Parcial |
|---|---|---|---|
|  | 4 | 12.9 | 51.60 |
| Total |  |  | 51.6 |

**E0502** m3 Formigó HM-20 fonaments
36.868 m3 × 62.85 = 2317.15

| Amidament | Uts. | Llarg | Ample | Alt | Parcial |
|---|---|---|---|---|---|
| Protecció tubs |  | 12.9 | 5 | 1.2 | 77.400 |
| A deduir per tubs | -4 | 12.9 | 3.142 | 0.25 | -40.532 |
| Total |  |  |  |  | 36.868 |

### 0604 SENYALITZACIÓ
Import: 1010.48

**E1428** m Línia groga reflexiva de 10 cm. d'amplada contínua
918 m × 0.56

| Codi | Ut | Descripció | Rendiment | Preu | Import |
|---|---|---|---|---|---|
| P1832 | kg | Pintura taronja reflexiva (material; 12/01/2009) | 0.1 | 2.771238 | 0.277 |
| P1816 | kg | Esferes vidre marques viàries (material; 12/01/2009) | 0.06 | 2.26644 | 0.136 |
| %1853    8 | % | Resto de obra. | 35 % | 0.413 | 0.145 |
|  |  | Total |  |  | 0.56 |

| Amidament | Uts. | Llarg | Parcial |
|---|---|---|---|
|  | 3 | 306 | 918.00 |
| Total |  |  | 918 |

**E1464** u Con reflector de 30 cm (12/01/2007)
20 u × 4.0215
Con d'abalisament de plàstic reflector de 30 cm d'alçada

**E1415** u Senyal normalitzada de trànsit
20 u × 20.8
Senyal normalitzada de trànsit, amb suport metàl·lic, inclosa col·locació.

| Codi | Ut | Descripció | Rendiment | Preu | Import |
|---|---|---|---|---|---|
| P1841 | u | Senyal normalitzada 6 usos (material; 12/01/2009) | 0.17 | 78.439428 | 13.335 |
| P1847 | u | Suport metàl·lic senyal 6 usos (material; 12/01/2009) | 0.17 | 26.136174 | 4.443 |
| %1853    0 | % | Resto de obra. | 17 % | 17.778 | 3.022 |
|  |  | Total |  |  | 20.8 |

### 0605 ENDERROC
Import: 27158.82

**E0213** m2 Demolició paviment de mescla bituminosa, mitjans mecànics, fondària 25 cm
1838 m2 × 6.45 = 11855.10

**E0301** m3 Excavació en desmunt en qualsevol tipus de terreny, abocador i condicionament
1314.06 m3 × 3.24 = 4257.55

| Amidament | Uts. | Llarg | Parcial |
|---|---|---|---|
| Segons amidaments auxiliars |  | 1194.6 | 1194.60 |
| Subtotal |  |  | 1194.60 |
| 10% imprevistos | 0.1 | 1194.6 | 119.46 |
| Total |  |  | 1314.06 |

**E0201** m3 Enderroc fonament formigó en massa, inclòs transport a abocador
36.868 m3 × 49.97 = 1842.29

**E0223N** m Demolició de col·lector existent de més de 60 cm de diàmetre amb mitjans mecànics i càrrega sobre camió
51.6 m × 13.8 = 712.08
Demolició de col·lector existent de més de 60 cm de diàmetre de qualsevol material, amb mitjans mecànics i càrrega sobre camió, inclòs transport a abocador, cànon i condicionament del mateix.

| Codi | Ut | Descripció | Rendiment | Preu | Import |
|---|---|---|---|---|---|
| O0102 | h | Oficial 1ª | 0.08 | 20.46 | 1.637 |
| O0110 | h | Peó | 0.16 | 16.75 | 2.680 |
| M0201 | h | Compressor amb dos martells | 0.12 | 21.088194 | 2.531 |
| M0204 | h | Pala carregadora neumàtics | 0.04 | 58.268112 | 2.331 |
| M0212B | h | Camió de trabuc de 20 t | 0.06 | 37.33 | 2.240 |
| P1613 | u | Cànon d'abocador | 2 | 0.8 | 1.600 |
| %1613 | % | Despeses indirectes | 6 % | 13.019 | 0.781 |
|  |  | Total |  |  | 13.8 |

| Amidament | Uts. | Llarg | Parcial |
|---|---|---|---|
|  | 4 | 12.9 | 51.60 |
| Total |  |  | 51.6 |

**E0316** m3 Terraplè amb compactació PN o PM, material pròpia obra, inclòs transport
1051.248 m3 × 4.66 = 4898.82

| Amidament | Uts. | Llarg | Parcial |
|---|---|---|---|
| Segons amidaments auxiliars | 1314.06 | 0.8 | 1051.248 |
| Total |  |  | 1051.248 |

**E1105** m2 Estesa terra vegetal en talussos (material pròpia obra)
3097.4 m2 × 1.16 = 3592.98
Estesa de terra vegetal en talús amb material de la pròpia obra, inclòs càrrega i transport.

| Codi | Ut | Descripció | Rendiment | Preu | Import |
|---|---|---|---|---|---|
| O0101 | h | Cap de colla | 0.003 | 20.6 | 0.06 |
| O0110 | h | Peó | 0.012 | 16.75 | 0.20 |
| M0205 | h | Pala carregadora sobre orugues | 0.003 | 73.35 | 0.22 |
| M0208 | h | Motonivelladora | 0.003 | 73.35024 | 0.22 |
| M0204 | h | Pala carregadora neumàtics | 0.003 | 58.268112 | 0.17 |
| M0212B | h | Camió de trabuc de 20 t | 0.006 | 37.33 | 0.22 |
| %1613 | % | Despeses indirectes | 6 % | 1.09 | 0.07 |
|  |  | Total |  |  | 1.16 |

| Amidament | Llarg | Parcial |
|---|---|---|
| Segons amidaments auxiliars |  |  |
| Desmunt | 1811.4 | 1811.40 |
| Terraplè | 1286 | 1286.00 |
| Total |  | 3097.4 |

## 07 ESTRUCTURES
Import: 97407.92

### 0701 AMPLIACIÓ DEL PONT DEL MAS DE LA CREU
Import: 65394.6

**E0201** m3 Enderroc fonament formigó en massa, inclòs transport a abocador
7.44 m3 × 49.97 = 371.777

| Amidament | Uts. | Llarg | Ample | Alt | Parcial |
|---|---|---|---|---|---|
|  | 2 | 15.5 | 0.4 | 0.6 | 7.44 |
| Total |  |  |  |  | 7.44 |

**E06331** m2 Fresat paviment mbc fins 15 cm
162.864 m2 × 1.81 = 294.784

| Amidament | Uts. | Llarg | Ample | Alt | Parcial |
|---|---|---|---|---|---|
|  | 1 | 31.32 | 5.2 | 1 | 162.864 |
| Total |  |  |  |  | 162.864 |

**E0501** m3 Formigó HL-150 solera neteja
18.79 m3 × 59.61 = 1120.072
Formigó de neteja tipus HL-150 elaborat en planta,col·locat.

| Codi | Ut | Descripció | Rendiment | Preu | Import |
|---|---|---|---|---|---|
| O0101 | h | Cap de colla | 0.02 | 20.6 | 0.412 |
| O0102 | h | Oficial 1ª | 0.08 | 20.46 | 1.637 |
| O0110 | h | Peó | 0.15 | 16.75 | 2.513 |
| P0500 | m3 | Formigó HL-150 posat a l'obra | 1.02 | 50.5 | 51.510 |
| M0225 | h | Vibrador | 0.08 | 2.091306 | 0.167 |
| %1613 | % | Despeses indirectes | 6 % | 56.239 | 3.374 |
|  |  | Total |  |  | 59.61 |

| Amidament | Uts. | Llarg | Ample | Alt | Parcial |
|---|---|---|---|---|---|
| base d'assentament | 1 | 31.32 | 6 | 0.1 | 18.79 |
| Total |  |  |  |  | 18.79 |

**E0506** m3 Formigó HA-30/P/20/IIIa fonaments i soleres
70.29 m3 × 70.15 = 4930.844
Formigó tipus HA - 30 / P / 20 / IIIa en fonaments, elaborat en planta,col·locat.

| Codi | Ut | Descripció | Rendiment | Preu | Import |
|---|---|---|---|---|---|
| O0101 | h | Cap de colla | 0.025 | 20.6 | 0.52 |
| O0102 | h | Oficial 1ª | 0.06 | 20.46 | 1.23 |
| O0110 | h | Peó | 0.1 | 16.75 | 1.68 |
| P0507 | m3 | Formigó HA-30 posat a l'obra (material; 23/07/1998) | 1.02 | 61.31 | 62.54 |
| M0225 | h | Vibrador | 0.1 | 2.091306 | 0.21 |
| %1613 | % | Despeses indirectes | 6 % | 66.18 | 3.97 |
|  |  | Total |  |  | 70.15 |

| Amidament | Uts. | Llarg | Ample | Alt | Parcial |
|---|---|---|---|---|---|
| llosa insitu | 1 | 31.32 | 10 | 0.25 | 78.30 |
|  | -1 | 1 | 1 | 8.01 | -8.01 |
| Total |  |  |  |  | 70.29 |

**E0517** kg Acer especial B-500S de límit elàstic 500 N/mm2 en barres corrugades
3002.37 kg × 0.97 = 2912.299

| Amidament | Uts. | Llarg | Ample | Alt | Parcial |
|---|---|---|---|---|---|
| llosa insitu | 1 | 1 | 1 | 2479.95 | 2479.95 |
| imposta (62.64 ml) | 1 | 1 | 1 | 522.42 | 522.42 |
| Total |  |  |  |  | 3002.37 |

**E0516** m2 Encofrat de fusta per a formigó vist
8.264 m2 × 30.52 = 252.217

| Amidament | Uts. | Llarg | Alt | Parcial |
|---|---|---|---|---|
| canto llosa imposta | 2 | 31.32 | 0.1 | 6.264 |
|  | 2 | 10 | 0.1 | 2.000 |
| Total |  |  |  | 8.264 |

**E0514N** m2 Encofrat perdut pla format per prelloses prefabricades amb entramat metàl·lic autoportant, 5 cm
313.2 m2 × 126.59 = 39647.988
Encofrat perdut pla format per prelloses prefabricades amb entramat metàl·lic autoportant g=5cm, inclòs estesa i anivellament de la base d'assentament amb morter sec i sellat de les juntes entre els mòduls, apuntalaments i elements auxiliars, totalment muntat i acabat.

| Codi | Ut | Descripció | Rendiment | Preu | Import |
|---|---|---|---|---|---|
| O0101 | h | Cap de colla | 0.03 | 20.6 | 0.618 |
| O0102 | h | Oficial 1ª | 0.1 | 20.46 | 2.046 |
| O0110 | h | Peó | 0.08 | 16.75 | 1.340 |
| M0216 | h | Grua autopropulsada de 40 t (maquinària; 12/01/2009) | 0.03 | 77.429832 | 2.323 |
| P0709N | m2 | Placa prefabricada entramat metàl·lic, 6 cm. enc. per. (material; 20/05/2016) | 1 | 87 | 87.000 |
| P%1615 | % | Part proporcional accessoris | 30 % | 87.000 | 26.100 |
| %1613 | % | Despeses indirectes | 6 % | 119.427 | 7.166 |
|  |  | Total |  |  | 126.59 |

| Amidament | Uts. | Llarg | Ample | Parcial |
|---|---|---|---|---|
| prelloses | 27 | 10 | 1.16 | 313.20 |
| Total |  |  |  | 313.2 |

**E0532** m2 Impermeabilització tauler pont (23/07/1998)
313.2 m2 × 4.68 = 1465.776

| Codi | Ut | Descripció | Rendiment | Preu | Import |
|---|---|---|---|---|---|
| O0102 | h | Oficial 1ª | 0.05 | 20.46 | 1.023 |
| O0110 | h | Peó | 0.2 | 16.75 | 3.350 |
| P0412 | kg | Emulsió catiònica tipus ECI | 1.8 | 0.17 | 0.306 |
|  |  | Total |  |  | 4.68 |

| Amidament | Uts. | Llarg | Ample | Parcial |
|---|---|---|---|---|
|  | 1 | 31.32 | 10 | 313.20 |
| Total |  |  |  | 313.2 |

**E0612C** m2 Reg d'adherència amb emulsió termoadherent ECR-1d (dotació 0,4 kg/m2)
240 m2 × 0.3 = 72.000

| Amidament | Llarg | Ample | Parcial |
|---|---|---|---|
|  | 30 | 8 | 240.00 |
| Total |  |  | 240 |

**E0603** t Paviment de MBC tipus AC16 surf S (S-12) (d= 2,45 t/m3)
47.04 t × 50.04 = 2353.882

| Amidament | Uts. | Llarg | Ample | Alt | Parcial |
|---|---|---|---|---|---|
|  | 2.45 | 30 | 8 | 0.08 | 47.04 |
| Total |  |  |  |  | 47.04 |

**E0743N** m Pretil prefab.formigó, permanent, tipus DB 80AS-A o equiv., H2/W1/B
64 m × 132.39 = 8472.960
Pretil prefabricat de formigó, per a ús permanent, tipus DB 80AS-A de GLS Prefabricados o equivalent, nivell de contenció mínim H2, índex de severitat B i amplària de treball W1 segons UNE-EN 1317-2, amb perfil a una cara, en mòduls de 6 m, de dimensions i detalls segons plànols, inclosos parts proporcionals de transicions, terminals i ancoratges, totalment col·locada

| Codi | Ut | Descripció | Rendiment | Preu | Import |
|---|---|---|---|---|---|
| O0101 | h | Cap de colla | 0.01 | 20.6 | 0.206 |
| O0102 | h | Oficial 1ª | 0.12 | 20.46 | 2.455 |
| O0110 | h | Peó | 0.12 | 16.75 | 2.010 |
| P1442N | m | Pretil prefab.formigó ús permanent, tipus DB 80AS-A o equiv., H2/W1/B (material; 20/05/2016) | 1 | 117.7 | 117.700 |
| M0214 | h | Camió grua | 0.06 | 42.073368 | 2.524 |
| %1613 | % | Despeses indirectes | 6 % | 124.895 | 7.494 |
|  |  | Total |  |  | 132.39 |

| Amidament | Uts. | Llarg | Parcial |
|---|---|---|---|
|  | 2 | 32 | 64.00 |
| Total |  |  | 64 |

**E0PC1N** u Proba de càrrega en tauler de pont (20/05/2016)
1 u × 3500 = 3500.000
Proba de càrrega en tauler de pont certificat per laboratori acreditat, seguint instruccions de la DF.

| Amidament | Uts. | Parcial |
|---|---|---|
| PROBA DE CÀRREGA | 1 | 1.00 |
| Total |  | 1 |

### 0702 MUR D'ESCULLERA
Import: 32013.32

**E0412B** t Escullera amb blocs pedra calcària 800-1500 kg
573.42 t × 26.61 = 15258.706
Escullera amb blocs de pedra calcària de 800 kg a 1500 kg, com a màxim, col·locats amb pala carregadora, inclòs càrrega i transport.

| Codi | Ut | Descripció | Rendiment | Preu | Import |
|---|---|---|---|---|---|
| O0101 | h | Cap de colla | 0.01 | 20.6 | 0.21 |
| O0102 | h | Oficial 1ª | 0.04 | 20.46 | 0.82 |
| O0110 | h | Peó | 0.1 | 16.75 | 1.68 |
| P0326B | t | Bloc pedra calcària esc. >800 kg (material; 23/07/1998) | 1 | 20.73 | 20.73 |
| M0205 | h | Pala carregadora sobre orugues | 0.015 | 73.35 | 1.10 |
| M0212B | h | Camió de trabuc de 20 t | 0.015 | 37.33 | 0.56 |
| %1613 | % | Despeses indirectes | 6 % | 25.10 | 1.51 |
|  |  | Total |  |  | 26.61 |

| Amidament | Uts. | Llarg | Ample | Alt | Parcial |
|---|---|---|---|---|---|
|  | 1 | 60 | 5.03 | 1.9 | 573.42 |
| Total |  |  |  |  | 573.42 |

**E0412N** t Escullera amb blocs pedra calcària 800-1500 kg estabilitzada amb formigó
355.68 t × 33.27 = 11833.474
Escullera amb blocs de pedra calcària de 800 kg a 1500 kg, com a màxim, estabilitzada amb formigó, col·locats amb pala carregadora, inclòs càrrega i transport.

| Codi | Ut | Descripció | Rendiment | Preu | Import |
|---|---|---|---|---|---|
| O0101 | h | Cap de colla | 0.01 | 20.6 | 0.21 |
| O0102 | h | Oficial 1ª | 0.04 | 20.46 | 0.82 |
| O0110 | h | Peó | 0.1 | 16.75 | 1.68 |
| P0326B | t | Bloc pedra calcària esc. >800 kg | 1 | 20.73 | 20.73 |
| E0502 | m3 | Formigó HM-20 fonaments | 0.1 | 62.85 | 6.29 |
| M0205 | h | Pala carregadora sobre orugues | 0.015 | 73.35 | 1.10 |
| M0212B | h | Camió de trabuc de 20 t | 0.015 | 37.33 | 0.56 |
| %1613 | % | Despeses indirectes | 6 % | 31.39 | 1.88 |
|  |  | Total |  |  | 33.27 |

| Amidament | Uts. | Llarg | Ample | Alt | Parcial |
|---|---|---|---|---|---|
|  | 1 | 60 | 3.12 | 1.9 | 355.68 |
| Total |  |  |  |  | 355.68 |

**E0319** m3 Rebliment i piconatge localitzat amb material filtrant
150 m3 × 24.62 = 3693.000
Rebliment i piconatge localitzat amb material filtrant, inclòs reperfilat, càrrega i transport.

| Codi | Ut | Descripció | Rendiment | Preu | Import |
|---|---|---|---|---|---|
| O0101 | h | Cap de colla | 0.05 | 20.6 | 1.03 |
| O0102 | h | Oficial 1ª | 0.09 | 20.46 | 1.84 |
| O0110 | h | Peó | 0.15 | 16.75 | 2.51 |
| P0308 | m3 | Material filtrant (material; 09/10/2009) | 1 | 16.362 | 16.36 |
| M0207 | h | Retroexcavadora | 0.025 | 59.41 | 1.49 |
| %1613 | % | Despeses indirectes | 6 % | 23.23 | 1.39 |
|  |  | Total |  |  | 24.62 |

| Amidament | Uts. | Llarg | Ample | Parcial |
|---|---|---|---|---|
|  | 1 | 60 | 2.5 | 150.00 |
| Total |  |  |  | 150 |

**E0317B** m3 Rebliment i piconatge rasa 95% PM, material pròpia obra, inclòs càrrega i transport
37.2 m3 × 4.2 = 156.240
Rebliment i piconatge de rasa amb compactació del 95 % Proctor Modificat, amb material procedent de la pròpia obra, inclòs càrrega i transport.

| Codi | Ut | Descripció | Rendiment | Preu | Import |
|---|---|---|---|---|---|
| O0101 | h | Cap de colla | 0.01 | 20.6 | 0.206 |
| O0102 | h | Oficial 1ª | 0.03 | 20.46 | 0.614 |
| O0110 | h | Peó | 0.07 | 16.75 | 1.173 |
| M0207 | h | Retroexcavadora | 0.025 | 59.41 | 1.485 |
| M0211 | h | Picó vibrant amb placa 60 cm. | 0.05 | 9.611766 | 0.481 |
| %1613 | % | Despeses indirectes | 6 % | 3.959 | 0.238 |
|  |  | Total |  |  | 4.2 |

| Amidament | Uts. | Llarg | Ample | Parcial |
|---|---|---|---|---|
|  | 1 | 60 | 0.62 | 37.20 |
| Total |  |  |  | 37.2 |

**E0867** m Tub porós PVC Ø200 per trasdós mur drenatge
60 m × 11.58 = 694.800

**E0502** m3 Formigó HM-20 fonaments
6 m3 × 62.85 = 377.100

| Amidament | Llarg | Ample | Alt | Parcial |
|---|---|---|---|---|
|  | 60 | 1 | 0.1 | 6.00 |
| Total |  |  |  | 6 |

## 08 SENYALITZACIÓ, ABALISAMENT I DEFENSES
Import: 185884.55

### 0801 SENYALITZACIÓ HORITZONTAL I ABALISAMENT
Import: 17512.01

**E0704** m Premarcatge de marca viària longitudinal
15114.96 m × 0.13 = 1964.94

| Codi | Ut | Descripció | Rendiment | Preu | Import |
|---|---|---|---|---|---|
| O0101 | h | Cap de colla | 0.001 | 20.6 | 0.021 |
| O0110 | h | Peó | 0.006 | 16.75 | 0.101 |
| %1613 | % | Despeses indirectes | 6 % | 0.122 | 0.007 |
|  |  | Total |  |  | 0.13 |

| Amidament | Llarg | Ample | Parcial |
|---|---|---|---|
| Segons plànols |  |  |  |
| M-1.9 | 112 | 0.7 | 78.40 |
| M-1.12 | 180 | 0.5 | 90.00 |
| M-2.2 | 4192 | 1 | 4192.00 |
| M-2.6 | 1206 | 1 | 1206.00 |
| M-2.6 sonora | 8356 | 1 | 8356.00 |
| M-2.7 | 245 |  | 245.00 |
| M-3.2 | 621 | 1.36 | 844.56 |
| M-7.4 | 103 |  | 103.00 |
| Total |  |  | 15114.96 |

**E0705** m Marca viària longitudinal 10 cm. amplada, pintura acrílica
348 m × 0.4 = 139.20
Marca viària longitudinal de 10 cm. d'amplada, amb pintura acrílica i microesferes de vidre, amb màquina autopropulsada.

| Codi | Ut | Descripció | Rendiment | Preu | Import |
|---|---|---|---|---|---|
| O0101 | h | Cap de colla | 0.001 | 20.6 | 0.02 |
| O0110 | h | Peó | 0.002 | 16.75 | 0.03 |
| P1422 | kg | Pintura (material; 12/01/2009) | 0.09 | 2.26644 | 0.20 |
| P1421 | kg | Microesferes de vidre (material; 12/01/2009) | 0.055 | 0.958086 | 0.05 |
| M0220 | h | Escombradora autopropulsada | 0.001 | 42.145482 | 0.04 |
| M0224 | h | Màquina pintura bandes autop. (maquinària; 12/01/2009) | 0.001 | 41.56857 | 0.04 |
| %1613 | % | Despeses indirectes | 6 % | 0.38 | 0.02 |
|  |  | Total |  |  | 0.4 |

| Amidament | Llarg | Parcial |
|---|---|---|
| Segons plànols |  |  |
| M-2.7 | 245 | 245.00 |
| M-7.4 | 103 | 103.00 |
| Total |  | 348 |

**E0706** m Marca viària longitudinal 15 cm. amplada, pintura acrílica
6410.96 m × 0.55 = 3526.03
Marca viària longitudinal de 15 cm. d'amplada, amb pintura acrílica i microesferes de vidre, amb màquina autopropulsada.

| Codi | Ut | Descripció | Rendiment | Preu | Import |
|---|---|---|---|---|---|
| O0101 | h | Cap de colla | 0.001 | 20.6 | 0.02 |
| O0110 | h | Peó | 0.002 | 16.75 | 0.03 |
| P1422 | kg | Pintura | 0.135 | 2.26644 | 0.31 |
| P1421 | kg | Microesferes de vidre | 0.082 | 0.958086 | 0.08 |
| M0220 | h | Escombradora autopropulsada | 0.001 | 42.145482 | 0.04 |
| M0224 | h | Màquina pintura bandes autop. | 0.001 | 41.56857 | 0.04 |
| %1613 | % | Despeses indirectes | 6 % | 0.52 | 0.03 |
|  |  | Total |  |  | 0.55 |

| Amidament | Llarg | Ample | Parcial |
|---|---|---|---|
| Segons plànols |  |  |  |
| M-1.9 | 112 | 0.7 | 78.40 |
| M-1.12 | 180 | 0.5 | 90.00 |
| M-2.2 | 4192 | 1 | 4192.00 |
| M-2.6 | 1206 | 1 | 1206.00 |
| M-3.2 | 621 | 1.36 | 844.56 |
| Total |  |  | 6410.96 |

**E0706N** m Marca viària longitudinal sonora 15 cm. amplada, pintura acrílica
8356 m × 0.78 = 6517.68
Marca viària longitudinal sonora de 15 cm. d'amplada, amb pintura acrílica i microesferes de vidre, amb màquina autopropulsada.

| Codi | Ut | Descripció | Rendiment | Preu | Import |
|---|---|---|---|---|---|
| O0101 | h | Cap de colla | 0.001 | 20.6 | 0.02 |
| O0110 | h | Peó | 0.002 | 16.75 | 0.03 |
| P1422 | kg | Pintura | 0.22 | 2.26644 | 0.50 |
| P1421 | kg | Microesferes de vidre | 0.111 | 0.958086 | 0.11 |
| M0220 | h | Escombradora autopropulsada | 0.001 | 42.145482 | 0.04 |
| M0224 | h | Màquina pintura bandes autop. | 0.001 | 41.56857 | 0.04 |
| %1613 | % | Despeses indirectes | 6 % | 0.74 | 0.04 |
|  |  | Total |  |  | 0.78 |

Dades tècniques: O0101 Cap de colla; O0110 Peó; P1422 Pintura; P1421 Microesferes de vidre; M0220 Escombradora autopropulsada; M0224 Màquina pintura bandes autop.; %1613 Despeses indirectes

| Amidament | Llarg | Ample | Parcial |
|---|---|---|---|
| Segons plànols |  |  |  |
| M-2.6 sonora | 8356 | 1 | 8356.00 |
| Total |  |  | 8356 |

**E0707** m Marca viària longitudinal 30 cm. amplada, pintura acrílica
327.5 m × 0.95 = 311.13
Marca viària longitudinal de 30 cm. d'amplada, amb pintura acrílica i microesferes de vidre, amb màquina autopropulsada.

| Codi | Ut | Descripció | Rendiment | Preu | Import |
|---|---|---|---|---|---|
| O0101 | h | Cap de colla | 0.001 | 20.6 | 0.02 |
| O0110 | h | Peó | 0.002 | 16.75 | 0.03 |
| P1422 | kg | Pintura | 0.27 | 2.26644 | 0.61 |
| P1421 | kg | Microesferes de vidre | 0.164 | 0.958086 | 0.16 |
| M0220 | h | Escombradora autopropulsada | 0.001 | 42.145482 | 0.04 |
| M0224 | h | Màquina pintura bandes autop. | 0.001 | 41.56857 | 0.04 |
| %1613 | % | Despeses indirectes | 6 % | 0.90 | 0.05 |
|  |  | Total |  |  | 0.95 |

| Amidament | Llarg | Ample | Parcial |
|---|---|---|---|
| Segons plànols |  |  |  |
| M-1.7 | 355 | 0.5 | 177.50 |
| M-2.4b | 150 | 1 | 150.00 |
| Total |  |  | 327.5 |

**E0732** m Marca viària transversal 40 cm. amplada, pintura blanca
128.5 m × 1.43 = 183.76
Marca viària transversal de 40 cm. d'amplada, amb pintura blanca i microesferes de vidre, amb màquina autopropulsada.

| Codi | Ut | Descripció | Rendiment | Preu | Import |
|---|---|---|---|---|---|
| O0101 | h | Cap de colla | 0.001 | 20.6 | 0.021 |
| O0110 | h | Peó | 0.003 | 16.75 | 0.050 |
| P1422 | kg | Pintura | 0.4 | 2.26644 | 0.907 |
| P1421 | kg | Microesferes de vidre | 0.3 | 0.958086 | 0.287 |
| M0220 | h | Escombradora autopropulsada | 0.001 | 42.145482 | 0.042 |
| M0224 | h | Màquina pintura bandes autop. | 0.001 | 41.56857 | 0.042 |
| %1613 | % | Despeses indirectes | 6 % | 1.349 | 0.081 |
|  |  | Total |  |  | 1.43 |

| Amidament | Uts. | Llarg | Parcial |
|---|---|---|---|
| Segons plànols |  |  |  |
| M-4.1 | 65 | 1 | 65.00 |
| M-4.2 | 127 | 0.5 | 63.50 |
| Total |  |  | 128.5 |

**E0708** m2 Marca viària transversal, fletxes, inscripcions i zebrats, pintura acrílica
195.505 m2 × 11.33 = 2215.07
Marca viària transversal, fletxes, inscripcions i zebrats, amb pintura acrílica i microesferes de vidre, totalment acabada.

| Codi | Ut | Descripció | Rendiment | Preu | Import |
|---|---|---|---|---|---|
| O0101 | h | Cap de colla | 0.095 | 20.6 | 1.957 |
| O0110 | h | Peó | 0.286 | 16.75 | 4.791 |
| P1422 | kg | Pintura | 0.9 | 2.26644 | 2.040 |
| P1421 | kg | Microesferes de vidre | 0.55 | 0.958086 | 0.527 |
| M0220 | h | Escombradora autopropulsada | 0.002 | 42.145482 | 0.084 |
| M0224 | h | Màquina pintura bandes autop. | 0.031 | 41.56857 | 1.289 |
| %1613 | % | Despeses indirectes | 6 % | 10.688 | 0.641 |
|  |  | Total |  |  | 11.33 |

| Amidament | Llarg | Ample | Alt | Parcial |
|---|---|---|---|---|
| Segons plànols |  |  |  |  |
| M-4.3 | 62 | 4 | 0.5 | 124.000 |
| M-5.2.1 | 3 | 1.8 |  | 5.400 |
| M-6.2 | 9 | 1.05 |  | 9.450 |
| M-6.4 | 1 | 1.23 |  | 1.230 |
| M-6.5 | 15 | 1.434 |  | 21.510 |
| M-7.2 | 119 | 0.285 |  | 33.915 |
| Total |  |  |  | 195.505 |

**E0708BO** m Pintura en vorades de color alternatiu blanc i vermell.
405 m × 4.14 = 1676.70
Pintura acrilica en vorades de color alternatiu blanc i vermell, totalment acabada.

| Codi | Ut | Descripció | Rendiment | Preu | Import |
|---|---|---|---|---|---|
| O0101 | h | Cap de colla | 0.04 | 20.6 | 0.82 |
| O0110 | h | Peó | 0.11 | 16.75 | 1.84 |
| P1422 | kg | Pintura | 0.297 | 2.26644 | 0.67 |
| M0220 | h | Escombradora autopropulsada | 0.002 | 42.145482 | 0.08 |
| M0224 | h | Màquina pintura bandes autop. | 0.012 | 41.56857 | 0.50 |
| %1613 | % | Despeses indirectes | 6 % | 3.91 | 0.23 |
|  |  | Total |  |  | 4.14 |

| Amidament | Llarg | Parcial |
|---|---|---|
| En illots deflectors |  |  |
| Rotonda accés a Bonaigua | 30 | 30.00 |
|  | 17 | 17.00 |
|  | 21 | 21.00 |
|  | 7 | 7.00 |
| Rotonda accés Monnars Nord | 16 | 16.00 |
|  | 9 | 9.00 |
|  | 19 | 19.00 |
| Rotonda accés Monnars Sud | 20 | 20.00 |
|  | 18 | 18.00 |
|  | 16 | 16.00 |
| En illots centrals |  |  |
| Rotonda accés a Bonaigua | 96 | 96.00 |
| Rotonda accés Monnars Nord | 68 | 68.00 |
| Rotonda accés Monnars Sud | 68 | 68.00 |
| Subtotal |  | 405.00 |
| Total |  | 405 |

**E0721** u Plafó direccional 800x400mm, nivell 2 HIP
2 u × 80.72 = 161.44
Plafó direccional, amb placa reflectora, per a corbes, de 800x400 mm., nivell 2 HIP, inclòs ancoratges i cargoleria.

| Codi | Ut | Descripció | Rendiment | Preu | Import |
|---|---|---|---|---|---|
| O0102 | h | Oficial 1ª | 0.18 | 20.46 | 3.683 |
| O0110 | h | Peó | 0.2 | 16.75 | 3.350 |
| P1429 | u | Panell direc. refl. 800x400 mm (material; 12/01/2009) | 1 | 69.116118 | 69.116 |
| %1613 | % | Despeses indirectes | 6 % | 76.149 | 4.569 |
|  |  | Total |  |  | 80.72 |

| Amidament | Llarg | Parcial |
|---|---|---|
| Segons plànols | 2 | 2.00 |
| Total |  | 2 |

**E0729** u Fonamentació de senyals
2 u × 25.25 = 50.50
Fonamentació de senyals, totalment acabada.

| Codi | Ut | Descripció | Rendiment | Preu | Import |
|---|---|---|---|---|---|
| O0101 | h | Cap de colla | 0.12 | 20.6 | 2.47 |
| O0110 | h | Peó | 0.48 | 16.75 | 8.04 |
| P1609 | m3 | Excavació de terres | 0.18 | 11.12 | 2.00 |
| E0502 | m3 | Formigó HM-20 fonaments | 0.18 | 62.85 | 11.31 |
| %1613 | % | Despeses indirectes | 6 % | 23.82 | 1.43 |
|  |  | Total |  |  | 25.25 |

| Amidament | Uts. | Parcial |
|---|---|---|
| Segons plànols |  |  |
| Plafons direccionals | 2 | 2.00 |
| Total |  | 2 |

**E0739** m Suport rectangular d'acer galvanitzat de 100x50x3 mm.
7 m × 24.7 = 172.90
Suport rectangular d'acer galvanitzat de 100x50x3 mm.,col·locat.

| Codi | Ut | Descripció | Rendiment | Preu | Import |
|---|---|---|---|---|---|
| O0102 | h | Oficial 1ª | 0.05 | 20.46 | 1.023 |
| O0110 | h | Peó | 0.09 | 16.75 | 1.508 |
| P1440 | m | Suport acer galv. 100x50x3 mm (material; 12/01/2009) | 1 | 20.768832 | 20.769 |
| %1613 | % | Despeses indirectes | 6 % | 23.300 | 1.398 |
|  |  | Total |  |  | 24.7 |

| Amidament | Uts. | Llarg | Parcial |
|---|---|---|---|
| Segons plànols |  |  |  |
| Suport plafó direccional | 2 | 3.5 | 7.00 |
| Total |  |  | 7 |

**E0708BI** m2 Pintura de color estesa sobre paviment de mescla bituminosa
103.25 m2 × 5.74 = 592.66
Pintura acrílica de color estesa sobre paviment de mescla bituminosa o de formigò, totalment acabada.

| Codi | Ut | Descripció | Rendiment | Preu | Import |
|---|---|---|---|---|---|
| O0101 | h | Cap de colla | 0.02 | 20.6 | 0.41 |
| O0110 | h | Peó | 0.1 | 16.75 | 1.68 |
| P1422c | kg | Pintura color (material; 10/07/2006) | 1 | 2.42 | 2.42 |
| M0220 | h | Escombradora autopropulsada | 0.002 | 42.145482 | 0.08 |
| M0224 | h | Màquina pintura bandes autop. | 0.02 | 41.56857 | 0.83 |
| vg | % | Despeses indirectes | 0.054 | 6 | 0.32 |
|  |  | Total |  |  | 5.74 |

| Amidament | Uts. | Llarg | Ample | Parcial |
|---|---|---|---|---|
| Reductors: |  |  |  |  |
| color vermell | 5 | 4.75 |  | 23.75 |
| color blanc | 5 | 13.5 |  | 67.50 |
| línia aturada M-4.1 | 10 | 3 | 0.4 | 12.00 |
| Total |  |  |  | 103.25 |

### 0802 SENYALITZACIÓ VERTICAL
Import: 69749.7

**E0215** u Desmuntatge de senyal de trànsit i demolició ancoratges
46 u × 13.95 = 641.70
Desmuntatge de senyal de trànsit i demolició d'ancoratges amb base de formigó, inclòs càrrega i transport al magatzem de Diputació, inclòs cànon d'abocador.

| Codi | Ut | Descripció | Rendiment | Preu | Import |
|---|---|---|---|---|---|
| O0102 | h | Oficial 1ª | 0.05 | 20.46 | 1.02 |
| O0110 | h | Peó | 0.3 | 16.75 | 5.03 |
| M0201 | h | Compressor amb dos martells | 0.025 | 21.088194 | 0.53 |
| M0207 | h | Retroexcavadora | 0.01 | 59.41 | 0.59 |
| M0229 | h | Electrobomba sumergible 20 kW | 0.1 | 7.05687 | 0.71 |
| M0212B | h | Camió de trabuc de 20 t | 0.12 | 37.33 | 4.48 |
| P1613 | u | Cànon d'abocador | 1 | 0.8 | 0.80 |
| %1613 | % | Despeses indirectes | 6 % | 13.16 | 0.79 |
|  |  | Total |  |  | 13.95 |

| Amidament | Uts. | Parcial |
|---|---|---|
| Retirada senyal |  |  |
| Full 1 | 5 | 5.00 |
| Full 2 | 1 | 1.00 |
| Full 3 | 5 | 5.00 |
| Full 6 | 3 | 3.00 |
| Full 7 | 3 | 3.00 |
| Full 8 | 1 | 1.00 |
| Full 9 | 2 | 2.00 |
| Full 10 | 1 | 1.00 |
| Full 11 | 1 | 1.00 |
| Full 12 | 1 | 1.00 |
| Full 13 | 5 | 5.00 |
| Full 14 | 6 | 6.00 |
| Retirada cartell | 6 | 6.00 |
| Retirada plafó direccional |  |  |
| Full 8 | 4 | 4.00 |
| Full 13 | 2 | 2.00 |
| Total |  | 46 |

**E0731C** u Trasllat de senyal d'indicació o orientació existent
2 u × 41.47 = 82.94
Trasllat de senyal d'indicació o orientació existent , inclosa fonamentació.

| Codi | Ut | Descripció | Rendiment | Preu | Import |
|---|---|---|---|---|---|
| O0101 | h | Cap de colla | 0.1 | 20.6 | 2.060 |
| O0110 | h | Peó | 0.4 | 16.75 | 6.700 |
| M0212B | h | Camió de trabuc de 20 t | 0.1 | 37.33 | 3.733 |
| P1609 | m3 | Excavació de terres | 0.36 | 11.12 | 4.003 |
| E0502 | m3 | Formigó HM-20 fonaments | 0.36 | 62.85 | 22.626 |
| %1613 | % | Despeses indirectes | 6 % | 39.122 | 2.347 |
|  |  | Total |  |  | 41.47 |

| Amidament | Uts. | Parcial |
|---|---|---|
| Mirall |  |  |
| Full 4 | 2 | 2.00 |
| Total |  | 2 |

**E0731D** u Trasllat de senyal de parada de bus existent
4 u × 106.36 = 425.44
Trasllat de senyal de parada de bus existent , inclosa fonamentació.

| Codi | Ut | Descripció | Rendiment | Preu | Import |
|---|---|---|---|---|---|
| O0101 | h | Cap de colla | 0.5 | 20.6 | 10.300 |
| O0110 | h | Peó | 2 | 16.75 | 33.500 |
| M0212B | h | Camió de trabuc de 20 t | 0.5 | 37.33 | 18.665 |
| P1609 | m3 | Excavació de terres | 0.512 | 11.12 | 5.693 |
| E0502 | m3 | Formigó HM-20 fonaments | 0.512 | 62.85 | 32.179 |
| %1613 | % | Despeses indirectes | 6 % | 100.337 | 6.020 |
|  |  | Total |  |  | 106.36 |

| Amidament | Uts. | Parcial |
|---|---|---|
| Full 4 | 1 | 1.00 |
| Full 6 | 1 | 1.00 |
| Full 10 | 1 | 1.00 |
| Full 14 | 1 | 1.00 |
| Total |  | 4 |

**E0770** u Senyal de parada de bus, inclosa fonamentació
2 u × 434.96 = 869.92

| Codi | Ut | Descripció | Rendiment | Preu | Import |
|---|---|---|---|---|---|
| O0101 | h | Cap de colla | 0.5 | 20.6 | 10.300 |
| O0110 | h | Peó | 2 | 16.75 | 33.500 |
| M0212B | h | Camió de trabuc de 20 t | 0.5 | 37.33 | 18.665 |
| P1609 | m3 | Excavació de terres | 0.512 | 11.12 | 5.693 |
| P1411N | u | Senyal de parada de bus (material; 12/06/2019) | 1 | 310 | 310.000 |
| E0502 | m3 | Formigó HM-20 fonaments | 0.512 | 62.85 | 32.179 |
| %1613 | % | Despeses indirectes | 6 % | 410.337 | 24.620 |
|  |  | Total |  |  | 434.96 |

**E0729** u Fonamentació de senyals
115 u × 25.25 = 2903.75

| Amidament | Uts. | Parcial |
|---|---|---|
| Segons plànols |  |  |
| Senyals | 111 | 111.00 |
| Fites S-572 | 4 | 4.00 |
| Total |  | 115 |

**E0739** m Suport rectangular d'acer galvanitzat de 100x50x3 mm.
403 m × 24.7 = 9954.10

| Amidament | Uts. | Llarg | Parcial |
|---|---|---|---|
| Segons plànols |  |  |  |
| Suport 1 senyal | 98 | 3.5 | 343.00 |
| Suport 2 senyals | 13 | 4 | 52.00 |
| Fites S-572 | 4 | 2 | 8.00 |
| Total |  |  | 403 |

**E0710** u Placa reflectora triangular L=135 cm, nivell 2 HIP
49 u × 242.77 = 11895.73
Placa reflectora triangular de 135 cm. de costat, per a senyals de trànsit, nivell 2 HIP, inclòs ancoratges i cargoleria.

| Codi | Ut | Descripció | Rendiment | Preu | Import |
|---|---|---|---|---|---|
| O0102 | h | Oficial 1ª | 0.175 | 20.46 | 3.581 |
| O0110 | h | Peó | 0.2 | 16.75 | 3.350 |
| P1402 | u | Placa triang. reflect. 135 cm (material; 12/01/2009) | 1 | 222.100818 | 222.101 |
| %1613 | % | Despeses indirectes | 6 % | 229.032 | 13.742 |
|  |  | Total |  |  | 242.77 |

| Amidament | Uts. | Parcial |
|---|---|---|
| Segons plànols |  |  |
| P-1a | 1 | 1.00 |
| P-4 | 12 | 12.00 |
| P-13a | 1 | 1.00 |
| P-13b | 4 | 4.00 |
| P-14b | 2 | 2.00 |
| P-24 | 3 | 3.00 |
| R-1 | 26 | 26.00 |
| Total |  | 49 |

**E0712** u Placa reflectora circular Ø90 cm, nivell 2 HIP
56 u × 169.96 = 9517.76
Placa reflectora circular de 90 cm. de diàmetre, per a senyals de trànsit, nivell 2 HIP, inclòs ancoratges i cargoleria.

| Codi | Ut | Descripció | Rendiment | Preu | Import |
|---|---|---|---|---|---|
| O0102 | h | Oficial 1ª | 0.175 | 20.46 | 3.581 |
| O0110 | h | Peó | 0.2 | 16.75 | 3.350 |
| P1404 | u | Placa circular reflect. 90 cm. (material; 12/01/2009) | 1 | 153.407082 | 153.407 |
| %1613 | % | Despeses indirectes | 6 % | 160.338 | 9.620 |
|  |  | Total |  |  | 169.96 |

| Amidament | Uts. | Parcial |
|---|---|---|
| Segons plànols |  |  |
| R-101 | 1 | 1.00 |
| R-301 | 17 | 17.00 |
| R-305 | 12 | 12.00 |
| R-401a | 10 | 10.00 |
| R-402 | 11 | 11.00 |
| R-502 | 5 | 5.00 |
| Total |  | 56 |

**E0714** u Placa reflectora octogonal 90 cm. doble apotema, nivell 2 HIP
1 u × 195.35 = 195.35
Placa reflectora octogonal de 90 cm. de doble apotema, per a senyals de trànsit, nivell 2 HIP, inclòs ancoratges i cargoleria.

| Codi | Ut | Descripció | Rendiment | Preu | Import |
|---|---|---|---|---|---|
| O0102 | h | Oficial 1ª | 0.175 | 20.46 | 3.581 |
| O0110 | h | Peó | 0.2 | 16.75 | 3.350 |
| P1405 | u | Placa octog. reflect. 90 cm. (material; 12/01/2009) | 1 | 177.359232 | 177.359 |
| %1613 | % | Despeses indirectes | 6 % | 184.290 | 11.057 |
|  |  | Total |  |  | 195.35 |

| Amidament | Uts. | Parcial |
|---|---|---|
| Segons plànols |  |  |
| R-2 | 1 | 1.00 |
| Total |  | 1 |

**E0716** u Placa reflectora quadrada de 90 cm. costat, nivell 2 HIP
30 u × 215.69 = 6470.70
Placa reflectora quadrada de 90 cm. de costat, per a senyals de trànsit, nivell 2 HIP, inclòs ancoratges i cargoleria.

| Codi | Ut | Descripció | Rendiment | Preu | Import |
|---|---|---|---|---|---|
| O0102 | h | Oficial 1ª | 0.175 | 20.46 | 3.581 |
| O0110 | h | Peó | 0.2 | 16.75 | 3.350 |
| P1410 | u | Placa infor. refl. 90x90 cm. (material; 12/01/2009) | 1 | 196.551858 | 196.552 |
| %1613 | % | Despeses indirectes | 6 % | 203.483 | 12.209 |
|  |  | Total |  |  | 215.69 |

| Amidament | Uts. | Parcial |
|---|---|---|
| Segons plànols |  |  |
| S-7 | 5 | 5.00 |
| S-13 | 16 | 16.00 |
| S-51 | 9 | 9.00 |
| Total |  | 30 |

**E0719** u Placa reflectora rectangular 85x17 cm, nivell 2 HIP
32 u × 69.94 = 2238.08
Placa reflectora rectangular de 85x17 cm.,per a senyals de trànsit, nivell 2 HIP, inclòs ancoratges i cargoleria.

| Codi | Ut | Descripció | Rendiment | Preu | Import |
|---|---|---|---|---|---|
| O0102 | h | Oficial 1ª | 0.08 | 20.46 | 1.64 |
| O0110 | h | Peó | 0.12 | 16.75 | 2.01 |
| P1427 | u | Placa comp. refl. 85x17 cm. (material; 12/01/2009) | 1 | 62.3271 | 62.33 |
| %1613 | % | Despeses indirectes | 6 % | 65.98 | 3.96 |
|  |  | Total |  |  | 69.94 |

| Amidament | Uts. | Parcial |
|---|---|---|
| Segons plànols |  |  |
| S-800 | 5 | 5.00 |
| S-810 | 3 | 3.00 |
| S-860 | 24 | 24.00 |
| Total |  | 32 |

**E0723** u Fita quilomètrica amb placa reflectora de 40x60 cm, nivell 2 HIP
8 u × 83.25 = 666.00
Fita quilomètrica, amb placa reflectora de 40x40 cm., nivell 2 HIP, inclòs ancoratges i cargoleria.

| Codi | Ut | Descripció | Rendiment | Preu | Import |
|---|---|---|---|---|---|
| O0102 | h | Oficial 1ª | 0.18 | 20.46 | 3.683 |
| O0110 | h | Peó | 0.2 | 16.75 | 3.350 |
| P1431 | u | Fita qm. refl. 40x60 cm (material; 12/01/2009) | 1 | 71.506182 | 71.506 |
| %1613 | % | Despeses indirectes | 6 % | 78.539 | 4.712 |
|  |  | Total |  |  | 83.25 |

| Amidament | Uts. | Parcial |
|---|---|---|
| Segons plànols | 8 | 8.00 |
| Total |  | 8 |

**E0730** u Fonamentació de cartell de pre-senyalització
30 u × 112.21 = 3366.30
Fonamentació de cartell de pre-senyalització, totalment acabada.

| Codi | Ut | Descripció | Rendiment | Preu | Import |
|---|---|---|---|---|---|
| O0101 | h | Cap de colla | 0.12 | 20.6 | 2.472 |
| O0102 | h | Oficial 1ª | 0.36 | 20.46 | 7.366 |
| O0110 | h | Peó | 1.2 | 16.75 | 20.100 |
| P1609 | m3 | Excavació de terres | 1.175 | 11.12 | 13.066 |
| E0502 | m3 | Formigó HM-20 fonaments | 1 | 62.85 | 62.850 |
| %1613 | % | Despeses indirectes | 6 % | 105.854 | 6.351 |
|  |  | Total |  |  | 112.21 |

| Amidament | Uts. | Parcial |
|---|---|---|
| Segons plànols | 30 | 30.00 |
| Total |  | 30 |

**E0744** u Base d'acer galvanitzat per a suport de 76 mm.
12 u × 104.04 = 1248.48

| Codi | Ut | Descripció | Rendiment | Preu | Import |
|---|---|---|---|---|---|
| O0102 | h | Oficial 1ª | 0.05 | 20.46 | 1.023 |
| O0110 | h | Peó | 0.09 | 16.75 | 1.508 |
| P1471 | u | Base d'acer galvanit. suport 76 mm. (material; 23/07/1998) | 1 | 95.62 | 95.620 |
| %1613 | % | Despeses indirectes | 6 % | 98.151 | 5.889 |
|  |  | Total |  |  | 104.04 |

| Amidament | Uts. | Parcial |
|---|---|---|
| Fletxa 4 | 1 | 1.00 |
| Fletxa 7 | 1 | 1.00 |
| P15a+R301 | 10 | 10.00 |
| Total |  | 12 |

**E0744A** u Base d'acer galvanitzat per a suport de 90 mm.
1 u × 111.89 = 111.89
Base d'acer galvanitzat per a suport de 90 mm. col·locada.

| Codi | Ut | Descripció | Rendiment | Preu | Import |
|---|---|---|---|---|---|
| O0102 | h | Oficial 1ª | 0.05 | 20.46 | 1.023 |
| O0110 | h | Peó | 0.09 | 16.75 | 1.508 |
| P1471A | u | Base d'acer galvanit. suport 90 mm. (material; 12/01/2009) | 1 | 103.02 | 103.020 |
| %1613 | % | Despeses indirectes | 6 % | 105.551 | 6.333 |
|  |  | Total |  |  | 111.89 |

| Amidament | Uts. | Parcial |
|---|---|---|
| Fletxa 9 | 1 | 1.00 |
| Total |  | 1 |

**E0744B** u Base d'acer galvanitzat per a suport de 114 mm.
6 u × 133.86 = 803.16
Base d'acer galvanitzat per a suport de 114 mm. col·locada.

| Codi | Ut | Descripció | Rendiment | Preu | Import |
|---|---|---|---|---|---|
| O0102 | h | Oficial 1ª | 0.05 | 20.46 | 1.023 |
| O0110 | h | Peó | 0.09 | 16.75 | 1.508 |
| P1471B | u | Base d'acer galvanit. suport 114 mm. (material; 12/01/2009) | 1 | 123.747624 | 123.748 |
| %1613 | % | Despeses indirectes | 6 % | 126.279 | 7.577 |
|  |  | Total |  |  | 133.86 |

| Amidament | Llarg | Parcial |
|---|---|---|
| Fletxa 1 | 1 | 1.00 |
| Fletxa 3 | 1 | 1.00 |
| Fletxa 5 | 1 | 1.00 |
| Fletxa 6 | 1 | 1.00 |
| Fletxa 8 | 1 | 1.00 |
| Fletxa 10 | 1 | 1.00 |
| Total |  | 6 |

**E0744C** u Base d'acer galvanitzat per a suport de 140 mm.
10 u × 163.66 = 1636.60
Base d'acer galvanitzat per a suport de 140 mm., col·locada.

| Codi | Ut | Descripció | Rendiment | Preu | Import |
|---|---|---|---|---|---|
| O0102 | h | Oficial 1ª | 0.05 | 20.46 | 1.02 |
| O0110 | h | Peó | 0.09 | 16.75 | 1.51 |
| P1471C | u | Base d'acer galvanit. suport 140 mm. (material; 12/01/2009) | 1 | 151.872084 | 151.87 |
| %1613 | % | Despeses indirectes | 6 % | 154.40 | 9.26 |
|  |  | Total |  |  | 163.66 |

| Amidament | Uts. | Parcial |
|---|---|---|
| Senyal 1 | 1 | 1.00 |
| Senyal 2 | 1 | 1.00 |
| Senyal 3 | 1 | 1.00 |
| Senyal 5 | 1 | 1.00 |
| Senyal 6 | 1 | 1.00 |
| Senyal 7 | 1 | 1.00 |
| Senyal 8 | 1 | 1.00 |
| Senyal 9 | 1 | 1.00 |
| Senyal 10 | 1 | 1.00 |
| Fletxa 2 | 1 | 1.00 |
| Total |  | 10 |

**E0744D** u Base d'acer galvanitzat per a suport de 168 mm.
1 u × 220.67 = 220.67
Base d'acer galvanitzat per a suport de 140 mm., col·locada.

| Codi | Ut | Descripció | Rendiment | Preu | Import |
|---|---|---|---|---|---|
| O0102 | h | Oficial 1ª | 0.05 | 20.46 | 1.023 |
| O0110 | h | Peó | 0.09 | 16.75 | 1.508 |
| P1471D | u | Base d'acer galvanit. suport 168 mm. (material; 12/06/2019) | 1 | 205.65 | 205.650 |
| %1613 | % | Despeses indirectes | 6 % | 208.181 | 12.491 |
|  |  | Total |  |  | 220.67 |

| Amidament | Uts. | Parcial |
|---|---|---|
| Senyal 4 | 1 | 1.00 |
| Total |  | 1 |

**E0738B** m Pal d'alumini anoditzat color plata, Ø76 mm. MB
51 m × 27.79 = 1417.29
Pal d'alumini anoditzat color plata, estriat, de 76 mm. de diàmetre MB, col·locat.

| Codi | Ut | Descripció | Rendiment | Preu | Import |
|---|---|---|---|---|---|
| O0102 | h | Oficial 1ª | 0.05 | 20.46 | 1.02 |
| O0110 | h | Peó | 0.09 | 16.75 | 1.51 |
| P1481 | m | Pal alumini diàmetre 76 mm. MB (material; 12/01/2009) | 1 | 23.6946 | 23.69 |
| %1613 | % | Despeses indirectes | 6 % | 26.22 | 1.57 |
|  |  | Total |  |  | 27.79 |

| Amidament | Uts. | Llarg | Parcial |
|---|---|---|---|
| Fletxa 4 | 1 | 3 | 3.00 |
| Fletxa 7 | 1 | 3 | 3.00 |
| P15a+R301 | 10 | 4.5 | 45.00 |
| Total |  |  | 51 |

**E0745** m Pal d'alumini anoditzat color plata, Ø90 mm. MC
14.2 m × 34.86 = 495.01
Pal d'alumini anoditzat color plata, estriat, de 90 mm. de diàmetre MC, col·locat.

| Codi | Ut | Descripció | Rendiment | Preu | Import |
|---|---|---|---|---|---|
| O0102 | h | Oficial 1ª | 0.05 | 20.46 | 1.023 |
| O0110 | h | Peó | 0.09 | 16.75 | 1.508 |
| P1472 | m | Pal alumini diàmetre 90 mm. MC (material; 23/07/1998) | 1 | 30.36 | 30.360 |
| %1613 | % | Despeses indirectes | 6 % | 32.891 | 1.973 |
|  |  | Total |  |  | 34.86 |

| Amidament | Llarg | Parcial |
|---|---|---|
| Fletxa 1 | 1.6 | 1.60 |
| Fletxa 3 | 1.9 | 1.90 |
| Fletxa 5 | 1.9 | 1.90 |
| Fletxa 6 | 1.9 | 1.90 |
| Fletxa 8 | 1.9 | 1.90 |
| Fletxa 9 | 3.1 | 3.10 |
| Fletxa 10 | 1.9 | 1.90 |
| Total |  | 14.2 |

**E0746** m Pal d'alumini anoditzat color plata, Ø114 mm. MD
24.05 m × 39.99 = 961.76
Pal d'alumini anoditzat color plata, estriat, de 114 mm. de diàmetre MD, col·locat.

| Codi | Ut | Descripció | Rendiment | Preu | Import |
|---|---|---|---|---|---|
| O0102 | h | Oficial 1ª | 0.05 | 20.46 | 1.02 |
| O0110 | h | Peó | 0.09 | 16.75 | 1.51 |
| P1473 | m | Pal alumini diàmetre 114 mm. MD (material; 23/07/1998) | 1 | 35.2 | 35.20 |
| %1613 | % | Despeses indirectes | 6 % | 37.73 | 2.26 |
|  |  | Total |  |  | 39.99 |

| Amidament | Llarg | Parcial |
|---|---|---|
| Senyal 2 | 1.85 | 1.850 |
| Fletxa 1 | 2.35 | 2.350 |
| Fletxa 3 | 2.35 | 2.350 |
| Senyal 5 | 2.025 | 2.025 |
| Senyal 6 | 2.025 | 2.025 |
| Fletxa 5 | 2.35 | 2.350 |
| Fletxa 6 | 2.35 | 2.350 |
| Senyal 8 | 2.025 | 2.025 |
| Senyal 10 | 2.025 | 2.025 |
| Fletxa 8 | 2.35 | 2.350 |
| Fletxa 10 | 2.35 | 2.350 |
| Total |  | 24.05 |

**E0746A** m Pal d'alumini anoditzat color plata, Ø114/Ø140 mm. ME
22.525 m × 60.02 = 1351.95
Pal d'alumini anoditzat color plata, estriat, de 114 mm. de diàmetre MF, col·locat.

| Codi | Ut | Descripció | Rendiment | Preu | Import |
|---|---|---|---|---|---|
| O0102 | h | Oficial 1ª | 0.05 | 20.46 | 1.02 |
| O0110 | h | Peó | 0.09 | 16.75 | 1.51 |
| P1473A | m | Pal alumini diàmetre 114 o 140 mm. ME (material; 12/01/2009) | 1 | 54.0855 | 54.09 |
| %1613 | % | Despeses indirectes | 6 % | 56.62 | 3.40 |
|  |  | Total |  |  | 60.02 |

| Amidament | Llarg | Parcial |
|---|---|---|
| Senyal 1 | 2.025 | 2.025 |
| Senyal 2 | 2.35 | 2.350 |
| Senyal 3 | 2.2 | 2.200 |
| Senyal 5 | 2.35 | 2.350 |
| Senyal 6 | 2.35 | 2.350 |
| Senyal 7 | 1.85 | 1.850 |
| Senyal 8 | 2.35 | 2.350 |
| Senyal 9 | 1.85 | 1.850 |
| Senyal 10 | 2.35 | 2.350 |
| Fletxa 2 | 2.85 | 2.850 |
| Total |  | 22.525 |

**E0746B** m Pal d'alumini anoditzat color plata, Ø140 mm. MF
14.3 m × 97.94 = 1400.54
Pal d'alumini anoditzat color plata, estriat, de 140 mm. de diàmetre MF, col·locat.

| Codi | Ut | Descripció | Rendiment | Preu | Import |
|---|---|---|---|---|---|
| O0102 | h | Oficial 1ª | 0.05 | 20.46 | 1.02 |
| O0110 | h | Peó | 0.09 | 16.75 | 1.51 |
| P1473B | m | Pal alumini diàmetre 140 mm. MF (material; 23/07/1998) | 1 | 89.87 | 89.87 |
| %1613 | % | Despeses indirectes | 6 % | 92.40 | 5.54 |
|  |  | Total |  |  | 97.94 |

| Amidament | Llarg | Parcial |
|---|---|---|
| Senyal 1 | 2.35 | 2.35 |
| Senyal 3 | 2.35 | 2.35 |
| Senyal 4 | 2.55 | 2.55 |
| Senyal 7 | 2.35 | 2.35 |
| Senyal 9 | 2.35 | 2.35 |
| Fletxa 2 | 2.35 | 2.35 |
| Total |  | 14.3 |

**E0746C** m Pal d'alumini anoditzat color plata, Ø140 mm. MG
2.35 m × 140.61 = 330.43
Pal d'alumini anoditzat color plata, estriat, de 140 mm. de diàmetre MG, col·locat.

| Codi | Ut | Descripció | Rendiment | Preu | Import |
|---|---|---|---|---|---|
| O0102 | h | Oficial 1ª | 0.05 | 20.46 | 1.023 |
| O0110 | h | Peó | 0.09 | 16.75 | 1.508 |
| P1473C | m | Pal alumini diàmetre 140 mm. MG (material; 23/07/1998) | 1 | 130.12 | 130.120 |
| %1613 | % | Despeses indirectes | 6 % | 132.651 | 7.959 |
|  |  | Total |  |  | 140.61 |

| Amidament | Llarg | Parcial |
|---|---|---|
| Senyal 4 | 2.35 | 2.35 |
| Total |  | 2.35 |

**E0755** m2 Placa d'alumini fins a 0,25 m², nivell 2 HIP, amb abraçadores
1.173 m2 × 283.46 = 332.50
Placa d'alumini fins a 0,25 m², per a senyals de trànsit senyals d'orientació, amb revestiment reflectant nivell 2 HIP, inclosos abraçadores d'unió al suport i cargoleria corresponent, totalment col·locada.

| Codi | Ut | Descripció | Rendiment | Preu | Import |
|---|---|---|---|---|---|
| O0101 | h | Cap de colla | 0.15 | 20.6 | 3.090 |
| O0102 | h | Oficial 1ª | 0.3 | 20.46 | 6.138 |
| O0110 | h | Peó | 0.4 | 16.75 | 6.700 |
| P1495 | m2 | Placa d'alumini fins 0,25 m2 (material; 11/03/2009) | 1 | 251.49 | 251.490 |
| %1613 | % | Despeses indirectes | 6 % | 267.418 | 16.045 |
|  |  | Total |  |  | 283.46 |

| Amidament | Llarg | Parcial |
|---|---|---|
| Fletxa 1 | 0.173 | 0.173 |
| Fletxa 2 | 0.173 | 0.173 |
| Fletxa 3 | 0.135 | 0.135 |
| Fletxa 5 | 0.173 | 0.173 |
| Fletxa 6 | 0.173 | 0.173 |
| Fletxa 8 | 0.173 | 0.173 |
| Fletxa 10 | 0.173 | 0.173 |
| Total |  | 1.173 |

**E0756** m2 Placa d'alumini >0,25 m² i <0,50 m², nivell 2 HIP, amb abraçadores
2.478 m2 × 264.19 = 654.66
Placa d'alumini superior a 0,25 m² i fins a 0,50 m², per a d'orientació, amb revestiment reflectant HIP nivell 2, inclosos abraçadores d'unió al suport i cargoleria corresponent, totalment col·locada.

| Codi | Ut | Descripció | Rendiment | Preu | Import |
|---|---|---|---|---|---|
| O0101 | h | Cap de colla | 0.15 | 20.6 | 3.090 |
| O0102 | h | Oficial 1ª | 0.3 | 20.46 | 6.138 |
| O0110 | h | Peó | 0.4 | 16.75 | 6.700 |
| P1496 | m2 | Placa d'alumini de 0,25 a 0,50 m2 (material; 11/03/2009) | 1 | 233.31 | 233.310 |
| %1613 | % | Despeses indirectes | 6 % | 249.238 | 14.954 |
|  |  | Total |  |  | 264.19 |

| Amidament | Llarg | Parcial |
|---|---|---|
| Fletxa 3 | 0.349 | 0.349 |
| Fletxa 4 | 0.384 | 0.384 |
| Fletxa 5 | 0.349 | 0.349 |
| Fletxa 6 | 0.349 | 0.349 |
| Fletxa 7 | 0.349 | 0.349 |
| Fletxa 8 | 0.349 | 0.349 |
| Fletxa 10 | 0.349 | 0.349 |
| Total |  | 2.478 |

**E0757** m2 Placa d'alumini >0,50 m² i <1,00 m², nivell 2 HIP, amb abraçadores
5.935 m2 × 220.3 = 1307.48
Placa d'alumini superior a 0,50 m² i fins a 1,00 m², per a senyals de trànsit d'orientació, amb revestiment reflectant HIP nivell 2, inclosos abraçadores d'unió al suport i cargoleria corresponent, totalment col·locada.

| Codi | Ut | Descripció | Rendiment | Preu | Import |
|---|---|---|---|---|---|
| O0101 | h | Cap de colla | 0.15 | 20.6 | 3.090 |
| O0102 | h | Oficial 1ª | 0.3 | 20.46 | 6.138 |
| O0110 | h | Peó | 0.4 | 16.75 | 6.700 |
| P1497 | m2 | Placa d'alumini de 0,50 m2 a 1,00 m2 (material; 11/03/2009) | 1 | 191.9 | 191.900 |
| %1613 | % | Despeses indirectes | 6 % | 207.828 | 12.470 |
|  |  | Total |  |  | 220.3 |

| Amidament | Llarg | Parcial |
|---|---|---|
| Fletxa 1 | 0.9 | 0.900 |
| Fletxa 2 | 1.8 | 1.800 |
| Fletxa 3 | 0.533 | 0.533 |
| Fletxa 5 | 0.533 | 0.533 |
| Fletxa 6 | 0.533 | 0.533 |
| Fletxa 8 | 0.533 | 0.533 |
| Fletxa 9 | 0.57 | 0.570 |
| Fletxa 10 | 0.533 | 0.533 |
| Total |  | 5.935 |

**E0758** m2 Placa d'alumini >1,00 m² i <1,50 m², nivell 2 HIP, amb abraçadores
1.139 m2 × 168.91 = 192.39
Placa d'alumini superior a 1,00 m² i fins a 1,50 m², per a senyals de trànsit d'orientació, amb revestiment reflectant HIP nivell 2, inclosos abraçadores d'unió al suport i cargoleria corresponent, totalment col·locada.

| Codi | Ut | Descripció | Rendiment | Preu | Import |
|---|---|---|---|---|---|
| O0101 | h | Cap de colla | 0.15 | 20.6 | 3.090 |
| O0102 | h | Oficial 1ª | 0.3 | 20.46 | 6.138 |
| O0110 | h | Peó | 0.4 | 16.75 | 6.700 |
| P1498 | m2 | Placa d'alumini superior a 1,50 m2 (material; 11/03/2009) | 1 | 143.42 | 143.420 |
| %1613 | % | Despeses indirectes | 6 % | 159.348 | 9.561 |
|  |  | Total |  |  | 168.91 |

| Amidament | Llarg | Parcial |
|---|---|---|
| Fletxa 2 | 1.139 | 1.139 |
| Total |  | 1.139 |

**E0758B** m2 Placa d'alumini >1,50 m² , nivell 2 HIP, amb abraçadores
31.444 m2 × 166.77 = 5243.92
Placa d'alumini superior a 1,50 m² , per a senyals de trànsit d'orientació, amb revestiment reflectant HIP nivell 2, inclosos abraçadores d'unió al suport i cargoleria corresponent, totalment col·locada.

| Codi | Ut | Descripció | Rendiment | Preu | Import |
|---|---|---|---|---|---|
| O0101 | h | Cap de colla | 0.15 | 20.6 | 3.090 |
| O0102 | h | Oficial 1ª | 0.3 | 20.46 | 6.138 |
| O0110 | h | Peó | 0.4 | 16.75 | 6.700 |
| P1498B | m2 | Placa d'alumini superior a 1,50 m2 (material; 11/03/2009) | 1 | 141.4 | 141.400 |
| %1613 | % | Despeses indirectes | 6 % | 157.328 | 9.440 |
|  |  | Total |  |  | 166.77 |

| Amidament | Llarg | Parcial |
|---|---|---|
| Senyal d'orientació 1 | 3.673 | 3.673 |
| Senyal d'orientació 2 | 3.095 | 3.095 |
| Senyal d'orientació 3 | 4.198 | 4.198 |
| Senyal d'orientació 4 | 5.248 | 5.248 |
| Senyal d'orientació 5 | 2.08 | 2.080 |
| Senyal d'orientació 6 | 2.08 | 2.080 |
| Senyal d'orientació 7 | 3.148 | 3.148 |
| Senyal d'orientació 8 | 2.387 | 2.387 |
| Senyal d'orientació 9 | 3.148 | 3.148 |
| Senyal d'orientació 10 | 2.387 | 2.387 |
| Total |  | 31.444 |

**E0757DG** m2 Placa d'alumini >0,50 m² i <1,00 m², nivell 3 DG, amb abraçadores
10 m2 × 281.32 = 2813.20
Placa d'alumini superior a 0,50 m² i fins a 1,00 m², per a senyals de trànsit d'orientació, amb revestiment reflectant DG nivell 3, inclosos abraçadores d'unió al suport i cargoleria corresponent, totalment col·locada.

| Codi | Ut | Descripció | Rendiment | Preu | Import |
|---|---|---|---|---|---|
| O0101 | h | Cap de colla | 0.15 | 20.6 | 3.090 |
| O0102 | h | Oficial 1ª | 0.3 | 20.46 | 6.138 |
| O0110 | h | Peó | 0.4 | 16.75 | 6.700 |
| P1497DG | m2 | Placa d'alumini de 0,50 m2 a 1,00 m2 nivell 3 DG (material; 23/07/1998) | 1 | 249.47 | 249.470 |
| vg | % | Despeses indirectes | 2.654 | 6 | 15.924 |
|  |  | Total |  |  | 281.32 |

| Amidament | Uts. | Parcial |
|---|---|---|
| P15a+R301 | 10 | 10.00 |
| Total |  | 10 |

### 0803 SISTEMES DE CONTENCIÓ
Import: 98622.84

**E0214** m Desmuntatge barrera de seguretat flexible i demolició ancoratges
1432 m × 6.72 = 9623.040
Desmuntatge de barrera de seguretat flexible i demolició d'ancoratges amb base de formigó,inclòs p.p. de suports i transport a abocador o magatzem, i cànon.

| Codi | Ut | Descripció | Rendiment | Preu | Import |
|---|---|---|---|---|---|
| O0102 | h | Oficial 1ª | 0.05 | 20.46 | 1.023 |
| O0110 | h | Peó | 0.1 | 16.75 | 1.675 |
| M0201 | h | Compressor amb dos martells | 0.02 | 21.088194 | 0.422 |
| M0207 | h | Retroexcavadora | 0.01 | 59.41 | 0.594 |
| M0229 | h | Electrobomba sumergible 20 kW | 0.1 | 7.05687 | 0.706 |
| M0212B | h | Camió de trabuc de 20 t | 0.03 | 37.33 | 1.120 |
| P1613 | u | Cànon d'abocador | 1 | 0.8 | 0.800 |
| %1613 | % | Despeses indirectes | 6 % | 6.340 | 0.380 |
|  |  | Total |  |  | 6.72 |

| Amidament | Llarg | Parcial |
|---|---|---|
| Ctra. 1 |  |  |
| En PK 0+050 |  |  |
| Calçada esquerra | 64 | 64.00 |
| En PK 0+200 |  |  |
| Calçada dreta | 28 | 28.00 |
| En PK 0+250 |  |  |
| Calçada dreta | 52 | 52.00 |
| En PK 0+400 |  |  |
| Calçada dreta | 72 | 72.00 |
| En PK 1+700 |  |  |
| Calçada dreta | 108 | 108.00 |
| En PK 2+150 |  |  |
| Calçada esquerra | 116 | 116.00 |
| Calçada dreta | 96 | 96.00 |
| En PK 2+380 |  |  |
| Calçada esquerra | 56 | 56.00 |
| En PK 2+400 |  |  |
| Calçada dreta | 52 | 52.00 |
| Ctra. 2 |  |  |
| En PK 0+050 |  |  |
| Calçada dreta | 24 | 24.00 |
| En PK 0+200 |  |  |
| Calçada esquerra | 140 | 140.00 |
| Calçada dreta | 276 | 276.00 |
| En PK 0+350 |  |  |
| Calçada esquerra | 104 | 104.00 |
| En PK 1+110 |  |  |
| Calçada esquerra | 16 | 16.00 |
| Calçada dreta | 16 | 16.00 |
| En PK 1+300 |  |  |
| Calçada dreta | 36 | 36.00 |
| En PK 1+400 |  |  |
| Calçada dreta | 120 | 120.00 |
| En PK 1+500 |  |  |
| Calçada dreta | 28 | 28.00 |
| Ctr. 3 |  |  |
| En PK 0+010 |  |  |
| Calçada esquerra | 12 | 12.00 |
| Calçada dreta | 16 | 16.00 |
| Total |  | 1432 |

**E0736** m Barrera de seguretat enclavada BMSNA4/T
1956 m × 32.44 = 63452.640
Barrera de seguretat metàl·lica simple amb separador, tipus BMSNA4/T o similar, inclòs enclavament, soldadures i material auxiliar, pal de perfil tubular de 120x55 mm cada 4 m, peça reflectora a dues cares cada 8m, topall final si s'escau, totalment col·locada en recta o corba de qualsevol radi.

| Codi | Ut | Descripció | Rendiment | Preu | Import |
|---|---|---|---|---|---|
| O0101 | h | Cap de colla | 0.02 | 20.6 | 0.412 |
| O0102 | h | Oficial 1ª | 0.04 | 20.46 | 0.818 |
| O0110 | h | Peó | 0.04 | 16.75 | 0.670 |
| P1414 | m | Barrera seguretat doble ona (material; 23/07/1998) | 1 | 20.66 | 20.660 |
| P1424 | u | Part proporc. mater. barreres (material; 11/05/2010) | 1 | 6.2822 | 6.282 |
| M0253 | h | Màquina per a clavar muntants metàl·lics (maquinària; 12/01/2009) | 0.04 | 43.968936 | 1.759 |
| %1613 | % | Despeses indirectes | 6 % | 30.601 | 1.836 |
|  |  | Total |  |  | 32.44 |

| Amidament | Llarg | Parcial |
|---|---|---|
| Ctra. 1 |  |  |
| De PK 0+200 a PK 0+228 d | 28 | 28.00 |
| De PK 0+238 a PK 0+290 d | 52 | 52.00 |
| De PK 0+375 a PK 0+451 d | 76 | 76.00 |
| De PK 1+666 a PK 1+758 d | 92 | 92.00 |
| De PK 2+070 a PK 2+134 e | 64 | 64.00 |
| De PK 2+090 a PK 2+134 d | 44 | 44.00 |
| De PK 2+275 a PK 2+387 e | 112 | 112.00 |
| De PK 2+275 a PK 2+367 d | 92 | 92.00 |
| Ctra. 2 |  |  |
| De PK 0+092 a PK 0+372 d | 280 | 280.00 |
| De PK 0+112 a PK 0+240 e | 128 | 128.00 |
| De PK 0+280 a PK 0+380 e | 100 | 100.00 |
| De PK 0+730 a PK 0+818 d | 88 | 88.00 |
| De PK 0+830 a PK 0+994 d | 164 | 164.00 |
| De PK 1+006 a PK 1+258 d | 252 | 252.00 |
| De PK 1+288 a PK 1+488 d | 200 | 200.00 |
| Ctra. 3 | 184 | 184.00 |
| Total |  | 1956 |

**E0759** m Barrera de seguretat simple BMSNC2/T 2 tanques sobreposades
64 m × 61.14 = 3912.960
Barrera de seguretat metàl·lica simple amb separador, tipus BMSNC2/T o similar, amb 2 tanques sobreposades, inclòs enclavament soldadures i material auxiliar, pal de perfil tubular de 120x55 mm cada 2 m, peça reflectora a dues cares cada 8 m, topall final si s'escau, totalment col·locada en recta o corba de qualsevol radi.

| Codi | Ut | Descripció | Rendiment | Preu | Import |
|---|---|---|---|---|---|
| O0101 | h | Cap de colla | 0.03 | 20.6 | 0.618 |
| O0102 | h | Oficial 1ª | 0.06 | 20.46 | 1.228 |
| O0110 | h | Peó | 0.06 | 16.75 | 1.005 |
| P1414 | m | Barrera seguretat doble ona | 2 | 20.66 | 41.320 |
| P1424 | u | Part proporc. mater. barreres | 1.8 | 6.2822 | 11.308 |
| M0253 | h | Màquina per a clavar muntants metàl·lics | 0.05 | 43.968936 | 2.198 |
| %1613 | % | Despeses indirectes | 6 % | 57.677 | 3.461 |
|  |  | Total |  |  | 61.14 |

| Amidament | Llarg | Parcial |
|---|---|---|
| Ctra. 1 |  |  |
| De PK 2+134 a PK 2+150 e | 16 | 16.00 |
| De PK 2+134 a PK 2+150 d | 16 | 16.00 |
| De PK 2+175 a PK 2+191 e | 16 | 16.00 |
| De PK 2+175 a PK 2+191 d | 16 | 16.00 |
| Total |  | 64 |

**E0701C** m Pantalla de protecció de motociclistes SPM-ES4TUB
372 m × 19.47 = 7242.840
Sistema de protecció de motociclistes tipus BMSNA4/120 g (SPM-ES4TUB) en barreres de seguretat flexibles, incloen part proporcinal de braç de subjecció cada 2 m, suports i material auxiliar.

| Codi | Ut | Descripció | Rendiment | Preu | Import |
|---|---|---|---|---|---|
| O0101 | h | Cap de colla | 0.005 | 20.6 | 0.10 |
| O0102 | h | Oficial 1ª | 0.01 | 20.46 | 0.20 |
| O0110 | h | Peó | 0.02 | 16.75 | 0.34 |
| P1424 | u | Part proporc. mater. barreres | 0.25 | 6.2822 | 1.57 |
| P1444 | m | Sistema prot. motociclistes SPM-ES4TUB inclòs suports (material; 23/07/1998) | 1 | 16.16 | 16.16 |
| %1613 | % | Despeses indirectes | 6 % | 18.37 | 1.10 |
|  |  | Total |  |  | 19.47 |

| Amidament | Llarg | Parcial |
|---|---|---|
| Ctra. 1 |  |  |
| De PK 2+070 a PK 2+134 e | 64 | 64.00 |
| De PK 2+134 a PK 2+150 e | 16 | 16.00 |
| De PK 2+275 a PK 2+367 d | 92 | 92.00 |
| Ctra. 2 |  |  |
| De PK 0+280 a PK 0+380 e | 100 | 100.00 |
| De PK 1+388 a PK 1+488 d | 100 | 100.00 |
| Total |  | 372 |

**E0736B** u Extrem de 8 m de barrera de seguretat metàl·lica
4 u × 331.7 = 1326.800
Extrem de 8 m mínim de barrera de seguretat metàl·lica de qualsevol tipus, amb abatiment o encastament en talús del desmunt, galvanitzada en calent, incloent tanca de secció doble ona, pals cada 2 m, xapes de reforç, peça en angle, topall final, elements de fixació, peça reflectora a dues cares, inclòs enclavament i soldadures, totalment col·locat.

| Codi | Ut | Descripció | Rendiment | Preu | Import |
|---|---|---|---|---|---|
| O0101 | h | Cap de colla | 0.2 | 20.6 | 4.1200 |
| O0102 | h | Oficial 1ª | 0.8 | 20.46 | 16.3680 |
| O0110 | h | Peó | 0.8 | 16.75 | 13.4000 |
| P1445 | u | Extrem de 8 metres (material; 23/07/1998) | 1 | 271 | 271.0000 |
| P1424 | u | Part proporc. mater. barreres | 1 | 6.2822 | 6.2822 |
| M0253 | h | Màquina per a clavar muntants metàl·lics | 0.04 | 43.968936 | 1.7588 |
| %1613 | % | Despeses indirectes | 6 % | 312.9290 | 18.7757 |
|  |  | Total |  |  | 331.7 |

| Amidament | Llarg | Parcial |
|---|---|---|
| Ctra. 1 |  |  |
| De PK 2+134 a PK 2+150 e | 1 | 1.00 |
| De PK 2+134 a PK 2+150 d | 1 | 1.00 |
| De PK 2+175 a PK 2+191 e | 1 | 1.00 |
| De PK 2+175 a PK 2+191 d | 1 | 1.00 |
| Total |  | 4 |

**E0736C** u Extrem de 12 m de barrera de seguretat metàl·lica
24 u × 484.84 = 11636.160
Extrem de 12 m mínim de barrera de seguretat metàl·lica de qualsevol tipus, amb abatiment o encastament en talús del desmunt, galvanitzada en calent, incloent tanca de secció doble ona, pals cada 2 m, xapes de reforç, peça en angle, topall final, elements de fixació, peça reflectora a dues cares, inclòs enclavament i soldadures, totalment col·locat.

| Codi | Ut | Descripció | Rendiment | Preu | Import |
|---|---|---|---|---|---|
| O0101 | h | Cap de colla | 0.25 | 20.6 | 5.15 |
| O0102 | h | Oficial 1ª | 1 | 20.46 | 20.46 |
| O0110 | h | Peó | 1 | 16.75 | 16.75 |
| P1446 | u | Extrem de 12 metres (material; 23/07/1998) | 1 | 407 | 407.00 |
| P1424 | u | Part proporc. mater. barreres | 1 | 6.2822 | 6.28 |
| M0253 | h | Màquina per a clavar muntants metàl·lics | 0.04 | 43.968936 | 1.76 |
| %1613 | % | Despeses indirectes | 6 % | 457.40 | 27.44 |
|  |  | Total |  |  | 484.84 |

| Amidament | Llarg | Parcial |
|---|---|---|
| Ctra. 1 |  |  |
| De PK 0+200 a PK 0+228 d | 1 | 1.00 |
| De PK 0+238 a PK 0+290 d | 1 | 1.00 |
| De PK 0+375 a PK 0+451 d | 2 | 2.00 |
| De PK 1+666 a PK 1+758 d | 2 | 2.00 |
| De PK 2+070 a PK 2+134 e | 1 | 1.00 |
| De PK 2+090 a PK 2+134 d | 1 | 1.00 |
| De PK 2+175 a PK 2+191 e | 1 | 1.00 |
| De PK 2+175 a PK 2+191 d | 1 | 1.00 |
| De PK 2+275 a PK 2+387 e | 2 | 2.00 |
| De PK 2+275 a PK 2+367 d | 2 | 2.00 |
| Ctra. 2 |  |  |
| De PK 0+092 a PK 0+372 d | 1 | 1.00 |
| De PK 0+112 a PK 0+240 e | 1 | 1.00 |
| De PK 0+280 a PK 0+380 e | 2 | 2.00 |
| De PK 0+730 a PK 0+818 d | 1 | 1.00 |
| De PK 1+006 a PK 1+258 d | 1 | 1.00 |
| De PK 1+288 a PK 1+488 d | 2 | 2.00 |
| Ctra. 3 | 2 | 2.00 |
| Total |  | 24 |

**E0736D** u Extrem de barrera en accessos i altres, col·locat en corba a 90º
8 u × 150.28 = 1202.240
Extrem de barrera de seguretat en accessos i altres, col·locat en corba a 90º o radi similar, incloent 4 m de tanca de secció doble ona, pals, separadors, topall final, elements de fixació, peça reflectora, inclòs enclavament i soldadures, totalment col·locat.

| Codi | Ut | Descripció | Rendiment | Preu | Import |
|---|---|---|---|---|---|
| O0101 | h | Cap de colla | 0.1 | 20.6 | 2.06 |
| O0102 | h | Oficial 1ª | 0.3 | 20.46 | 6.14 |
| O0110 | h | Peó | 0.3 | 16.75 | 5.03 |
| P1447 | u | Extrem de barrera, forma de corba, de 4 m de llargada (material; 23/07/1998) | 1 | 120.5 | 120.50 |
| P1424 | u | Part proporc. mater. barreres | 1 | 6.2822 | 6.28 |
| M0253 | h | Màquina per a clavar muntants metàl·lics | 0.04 | 43.968936 | 1.76 |
| %1613 | % | Despeses indirectes | 6 % | 141.77 | 8.51 |
|  |  | Total |  |  | 150.28 |

| Amidament | Llarg | Parcial |
|---|---|---|
| Ctra. 1 |  |  |
| De PK 0+200 a PK 0+228 d | 1 | 1.00 |
| De PK 0+238 a PK 0+290 d | 1 | 1.00 |
| Ctra. 2 |  |  |
| De PK 0+092 a PK 0+372 d | 1 | 1.00 |
| De PK 0+112 a PK 0+240 e | 1 | 1.00 |
| De PK 0+730 a PK 0+818 d | 1 | 1.00 |
| De PK 0+830 a PK 0+994 d | 2 | 2.00 |
| De PK 1+006 a PK 1+258 d | 1 | 1.00 |
| Total |  | 8 |

**E0736E** u Terminal en forma de cua de peix
8 u × 28.27 = 226.160
Terminal en forma de cua de peix, per a barrera de seguretat secció doble ona, inclòs elements de fixació, peça reflectora, totalment col·locat.

| Codi | Ut | Descripció | Rendiment | Preu | Import |
|---|---|---|---|---|---|
| O0101 | h | Cap de colla | 0.02 | 20.6 | 0.41 |
| O0102 | h | Oficial 1ª | 0.05 | 20.46 | 1.02 |
| O0110 | h | Peó | 0.05 | 16.75 | 0.84 |
| P1448 | u | Terminal en forma de cua de peix (material; 23/07/1998) | 1 | 18.12 | 18.12 |
| P1424 | u | Part proporc. mater. barreres | 1 | 6.2822 | 6.28 |
| %1613 | % | Despeses indirectes | 6 % | 26.67 | 1.60 |
|  |  | Total |  |  | 28.27 |

| Amidament | Llarg | Parcial |
|---|---|---|
| Ctra. 1 |  |  |
| De PK 2+134 a PK 2+150 e | 2 | 2.00 |
| De PK 2+134 a PK 2+150 d | 2 | 2.00 |
| De PK 2+175 a PK 2+191 e | 2 | 2.00 |
| De PK 2+175 a PK 2+191 d | 2 | 2.00 |
| Total |  | 8 |

## 09 OBRES COMPLEMENTÀRIES
Import: 306045

### 0901 ENLLUMENAT PÚBLIC
Import: 222459.22

#### 090101 AFECCIONS XARXA EXISTENT
Import: 1173.12

**E10215** u Retirada llumenera i trasllat al magatzem
2 u × 82.66 = 165.320
Retirada de llumenera i trasllat al magatzem de l'Ajuntament.

| Codi | Ut | Descripció | Rendiment | Preu | Import |
|---|---|---|---|---|---|
| M0214 | h | Camió grua | 1.1 | 42.073368 | 46.28 |
| O0110 | h | Peó | 1.1 | 16.75 | 18.43 |
| O0102 | h | Oficial 1ª | 0.25 | 20.46 | 5.12 |
| O0101 | h | Cap de colla | 0.05 | 20.6 | 1.03 |
| P1609 | m3 | Excavació de terres | 0.64 | 11.12 | 7.12 |
| %1613 | % | Despeses indirectes | 6 % | 77.98 | 4.68 |
|  |  | Total |  |  | 82.66 |

**E10204N** u Desplaçament de fanal, inclòs base de fonamentació.
5 u × 201.56 = 1007.800
Desmuntatge, apilament i muntatge de fanal, inclou la demolició de la base de formigó del fanal existent, l'excavació i construcció de la nova base de formigó, inclosos els perns i tots els treballs i materials necessaris.

| Codi | Ut | Descripció | Rendiment | Preu | Import |
|---|---|---|---|---|---|
| O0101 | h | Cap de colla | 0.2 | 20.6 | 4.120 |
| O0102 | h | Oficial 1ª | 0.25 | 20.46 | 5.115 |
| O0110 | h | Peó | 1.6 | 16.75 | 26.800 |
| P0504 | m3 | Formigó HM-20 posat a l'obra | 1.5 | 52 | 78.000 |
| P10209 | pp | Petit material | 1 | 29.83 | 29.830 |
| M0214 | h | Camió grua | 1.1 | 42.073368 | 46.281 |
| %1613 | % | Despeses indirectes | 6 % | 190.146 | 11.409 |
|  |  | Total |  |  | 201.56 |

| Amidament | Uts. | Parcial |
|---|---|---|
| Rotonda accés Monnars Sud | 5 | 5.00 |
| Total |  | 5 |

#### 090102 NOVA XARXA. OBRA CIVIL
Import: 75307.67

**E034001** u Cales per a localització serveis
4 u × 53.8 = 215.200
Cales per a a la localització dels serveis existents.

| Codi | Ut | Descripció | Rendiment | Preu | Import |
|---|---|---|---|---|---|
| O0101 | h | Cap de colla | 0.1 | 20.6 | 2.060 |
| O0102 | h | Oficial 1ª | 0.4 | 20.46 | 8.184 |
| O0110 | h | Peó | 1 | 16.75 | 16.750 |
| M0207 | h | Retroexcavadora | 0.4 | 59.41 | 23.764 |
| %1613 | % | Despeses indirectes | 6 % | 50.758 | 3.045 |
|  |  | Total |  |  | 53.8 |

**E0305** m3 Excavació rases i pous, mitjans mecànics, cànon abocador (10% roca)
606.4 m3 × 11.12 = 6743.168

| Amidament | Uts. | Llarg | Ample | Alt | Parcial |
|---|---|---|---|---|---|
| Rotonda accés Bonaigua | 1 | 210 | 0.4 | 0.8 | 67.20 |
| Tram urbanització Els Cocons | 1 | 1100 | 0.4 | 0.8 | 352.00 |
| Rotonda accés Monnars Nord | 1 | 255 | 0.4 | 0.8 | 81.60 |
| Rotonda accés Monnars Sud | 1 | 330 | 0.4 | 0.8 | 105.60 |
| Total |  |  |  |  | 606.4 |

**E0501B** m3 Formigó HNE-15 no estructural (pavimentacions i voreres)
606.4 m3 × 60.03 = 36402.192
Formigó no estructural tipus HNE-15 elaborat en planta,col·locat.

| Codi | Ut | Descripció | Rendiment | Preu | Import |
|---|---|---|---|---|---|
| M0225 | h | Vibrador | 0.09 | 2.091306 | 0.188 |
| O0101 | h | Cap de colla | 0.02 | 20.6 | 0.412 |
| O0102 | h | Oficial 1ª | 0.09 | 20.46 | 1.841 |
| O0110 | h | Peó | 0.16 | 16.75 | 2.680 |
| P0500B | m3 | Formigó HNE-15 posat a l'obra (material; 17/06/2019) | 1.02 | 50.5 | 51.510 |
| %1613 | % | Despeses indirectes | 6 % | 56.631 | 3.398 |
|  |  | Total |  |  | 60.03 |

| Amidament | Uts. | Llarg | Ample | Alt | Parcial |
|---|---|---|---|---|---|
| Rotonda accés Bonaigua | 1 | 210 | 0.4 | 0.8 | 67.20 |
| Tram urbanització Els Cocons | 1 | 1100 | 0.4 | 0.8 | 352.00 |
| Rotonda accés Monnars Nord | 1 | 255 | 0.4 | 0.8 | 81.60 |
| Rotonda accés Monnars Sud | 1 | 330 | 0.4 | 0.8 | 105.60 |
| Total |  |  |  |  | 606.4 |

**E0317B** m3 Rebliment i piconatge rasa 95% PM, material pròpia obra, inclòs càrrega i transport
303.2 m3 × 4.2 = 1273.440

| Amidament | Uts. | Llarg | Ample | Alt | Parcial |
|---|---|---|---|---|---|
| Rotonda accés Bonaigua | 1 | 210 | 0.4 | 0.4 | 33.60 |
| Tram urbanització Els Cocons | 1 | 1100 | 0.4 | 0.4 | 176.00 |
| Rotonda accés Monnars Nord | 1 | 255 | 0.4 | 0.4 | 40.80 |
| Rotonda accés Monnars Sud | 1 | 330 | 0.4 | 0.4 | 52.80 |
| Total |  |  |  |  | 303.2 |

**E10100** m Tub de PVC corrugat de Ø110 (23/07/1998)
3790 m × 3.25 = 12317.500
Tub de PVC corrugat de 110 mm. de diàmetre nominal, enterrat amb grau de resistència al xoc 7, col.locat.

| Codi | Ut | Descripció | Rendiment | Preu | Import |
|---|---|---|---|---|---|
| O0102 | h | Oficial 1ª | 0.012 | 20.46 | 0.246 |
| O0110 | h | Peó | 0.012 | 16.75 | 0.201 |
| P09127 | m | Tub corrugat Ø110 mm. (material; 17/06/2019) | 1.05 | 2.49 | 2.615 |
| %ZZ | % | Despeses generals (17/06/2019) | 6 % | 3.062 | 0.184 |
|  |  | Total |  |  | 3.25 |

| Amidament | Uts. | Llarg | Parcial |
|---|---|---|---|
| Rotonda accés Bonaigua | 2 | 210 | 420.00 |
| Tram urbanització Els Cocons | 2 | 1100 | 2200.00 |
| Rotonda accés Monnars Nord | 2 | 255 | 510.00 |
| Rotonda accés Monnars Sud | 2 | 330 | 660.00 |
| Total |  |  | 3790 |

**E10121** m Conductor coure nu de 35 mm2, unipolar soterrada (23/07/1998)
1895 m × 3.8 = 7201.000
Conductor de coure nu de 35 mm2, unipolar, col·locat al fons de la rasa i sortint a punts de llum, compresa la part proporcional de tub protector dels sortints i soldadures als punts metàl·lics o a les derivacions.

| Codi | Ut | Descripció | Rendiment | Preu | Import |
|---|---|---|---|---|---|
| O0110 | h | Peó | 0.03 | 16.75 | 0.503 |
| O0101 | h | Cap de colla | 0.01 | 20.6 | 0.206 |
| O0102 | h | Oficial 1ª | 0.03 | 20.46 | 0.614 |
| P10111 | m | Conductor Cu nu unipolar d'1x35 mm2 (material; 17/06/2019) | 1.05 | 1.29 | 1.355 |
| P10207 | pp | Soldadures a xarxa i petit mat. (17/06/2019) | 1 | 0.91 | 0.910 |
| %ZZ | % | Despeses generals | 6 % | 3.588 | 0.215 |
|  |  | Total |  |  | 3.8 |

| Amidament | Uts. | Llarg | Parcial |
|---|---|---|---|
| Rotonda accés Bonaigua | 1 | 210 | 210.00 |
| Tram urbanització Els Cocons | 1 | 1100 | 1100.00 |
| Rotonda accés Monnars Nord | 1 | 255 | 255.00 |
| Rotonda accés Monnars Sud | 1 | 330 | 330.00 |
| Total |  |  | 1895 |

**E1210B** u Pericó registre (B) 45x45x60 cm, amb tapa (semàf i enllum, s/base formigó)
45 u × 87.89 = 3955.050
Pericó registre tipus B de 45x45x60 cm, amb tapa, per instal·lacions semafòriques o d'enllumenat, i parets de totxo gero arrebossat i lliscat interiorment.

| Codi | Ut | Descripció | Rendiment | Preu | Import |
|---|---|---|---|---|---|
| O0110 | h | Peó | 0.9 | 16.75 | 15.075 |
| O0101 | h | Cap de colla | 0.09 | 20.6 | 1.854 |
| O0102 | h | Oficial 1ª | 0.45 | 20.46 | 9.207 |
| P0622B | u | Tapa fosa 480x480x30, marc 500x500, classe B-125 (material; 23/07/1998) | 1 | 18.07 | 18.070 |
| P0841 | m2 | Enlluïment parets exteriors (material; 12/01/2009) | 1.08 | 20.006484 | 21.607 |
| P0805 | u | Maó massís 29x14x5 cm. a rev. | 100 | 0.12 | 12.000 |
| E0108 | m3 | Morter de ciment elaborat a l'obra | 0.1 | 50.96 | 5.096 |
| %1613 | % | Despeses indirectes | 6 % | 82.909 | 4.975 |
|  |  | Total |  |  | 87.89 |

| Amidament | Uts. | Parcial |
|---|---|---|
| Rotonda accés Bonaigua | 4 | 4.00 |
| Tram urbanització Els Cocons | 23 | 23.00 |
| Rotonda accés Monnars Nord | 10 | 10.00 |
| Rotonda accés Monnars Sud | 8 | 8.00 |
| Total |  | 45 |

**E10128** u Fonamentació fanal columna h<5m alçada
55 u × 37.92 = 2085.600
Fonamentació de fanal amb columna de 5 m d'alçada com a màxim, inclòs excavació, formigó HM-20 i placa amb perns d'ancoratge, totalment acabada.

| Codi | Ut | Descripció | Rendiment | Preu | Import |
|---|---|---|---|---|---|
| O0101 | h | Cap de colla | 0.12 | 20.6 | 2.472 |
| O0110 | h | Peó | 0.48 | 16.75 | 8.040 |
| P1609 | m3 | Excavació de terres | 0.24 | 11.12 | 2.669 |
| E0502 | m3 | Formigó HM-20 fonaments | 0.24 | 62.85 | 15.084 |
| P1680 | u | Placa, perns i cargoleria per ancoratge (material; 12/01/2009) | 1 | 7.510158 | 7.510 |
| %1613 | % | Despeses indirectes | 6 % | 35.775 | 2.147 |
|  |  | Total |  |  | 37.92 |

| Amidament | Uts. | Parcial |
|---|---|---|
| Rotonda accés Bonaigua | 7 | 7.00 |
| Tram urbanització Els Cocons | 38 | 38.00 |
| Rotonda accés Monnars Nord | 5 | 5.00 |
| Rotonda accés Monnars Sud | 5 | 5.00 |
| Total |  | 55 |

**E10129** u Fonamentació fanal columna h>5m alçada
19 u × 69.28 = 1316.320
Fonamentació de fanal amb columna de més de 5 m d'alçada, inclòs excavació, formigó HM-20 i placa amb perns d'ancoratge, totalment acabada.

| Codi | Ut | Descripció | Rendiment | Preu | Import |
|---|---|---|---|---|---|
| O0101 | h | Cap de colla | 0.12 | 20.6 | 2.47 |
| O0110 | h | Peó | 0.48 | 16.75 | 8.04 |
| P1609 | m3 | Excavació de terres | 0.64 | 11.12 | 7.12 |
| P1680 | u | Placa, perns i cargoleria per ancoratge | 1 | 7.510158 | 7.51 |
| E0502 | m3 | Formigó HM-20 fonaments | 0.64 | 62.85 | 40.22 |
| %1613 | % | Despeses indirectes | 6 % | 65.36 | 3.92 |
|  |  | Total |  |  | 69.28 |

| Amidament | Uts. | Parcial |
|---|---|---|
| Rotonda accés Bonaigua | 2 | 2.00 |
| Tram urbanització Els Cocons | 8 | 8.00 |
| Rotonda accés Monnars Nord | 2 | 2.00 |
| Rotonda accés Monnars Sud | 4 | 4.00 |
| Rotonda accés Bonaigua | 1 | 1.00 |
| Rotonda accés Monnars Nord | 1 | 1.00 |
| Rotonda accés Monnars Sud | 1 | 1.00 |
| Total |  | 19 |

**E10122** u Piqueta connexió a terra 17,3x500 mm (23/07/1998)
84 u × 19.95 = 1675.800
Piqueta connexió a terra, clavetejada verticalment i connexionada la línia amb soldadura aluminotèrmica.

| Codi | Ut | Descripció | Rendiment | Preu | Import |
|---|---|---|---|---|---|
| O0110 | h | Peó | 0.08 | 16.75 | 1.340 |
| O0102 | h | Oficial 1ª | 0.04 | 20.46 | 0.818 |
| O0101 | h | Cap de colla | 0.002 | 20.6 | 0.041 |
| P10112 | u | Piqueta courejada 17,3x500 mm (material; 17/06/2019) | 1 | 12.12 | 12.120 |
| P102081 | pp | Soldadures pica i llums (17/06/2019) | 1 | 4.5 | 4.500 |
| %ZZ | % | Despeses generals | 6 % | 18.819 | 1.129 |
|  |  | Total |  |  | 19.95 |

| Amidament | Uts. | Parcial |
|---|---|---|
| Rotonda accés Bonaigua | 10 | 10.00 |
| Tram urbanització Els Cocons | 56 | 56.00 |
| Rotonda accés Monnars Nord | 8 | 8.00 |
| Rotonda accés Monnars Sud | 10 | 10.00 |
| Total |  | 84 |

**E10131** m Subministrament i col·locació de cinta senyalitzadora
1895 m × 1.12 = 2122.400

| Codi | Ut | Descripció | Rendiment | Preu | Import |
|---|---|---|---|---|---|
| O0101 | h | Cap de colla | 0.015 | 20.6 | 0.309 |
| O0110 | h | Peó | 0.02 | 16.75 | 0.335 |
| PUC001 | m | Cinta senyalitzadora PVC (material; 17/06/2019) | 1.05 | 0.38 | 0.399 |
| %1613 | % | Despeses indirectes | 6 % | 1.043 | 0.063 |
|  |  | Total |  |  | 1.12 |

| Amidament | Uts. | Llarg | Parcial |
|---|---|---|---|
| Rotonda accés Bonaigua | 1 | 210 | 210.00 |
| Tram urbanització Els Cocons | 1 | 1100 | 1100.00 |
| Rotonda accés Monnars Nord | 1 | 255 | 255.00 |
| Rotonda accés Monnars Sud | 1 | 330 | 330.00 |
| Total |  |  | 1895 |

#### 090103 NOVA XARXA. INSTAL·LACIÓ (14/07/1995)
Import: 145978.43

**E111305N** u Columna troncocònica h=5 m en acer galvanitzat (14/07/1995)
16 u × 604.21 = 9667.36
Columna troncocònica de planxa d'acer galvanitzat, de 5m/4mm/90mm, inclosos els perns d'ancoratge i 3 caixes de fusibles SERTSEM CF-105 i cable 3x2,5 mm2 , instal·lat i connexionat en caixa a l'interior, hissada, aplomada i fixada sobre dau de formigó.

| Codi | Ut | Descripció | Rendiment | Preu | Import |
|---|---|---|---|---|---|
| O0101 | h | Cap de colla | 0.5 | 20.6 | 10.300 |
| O0102 | h | Oficial 1ª | 2 | 20.46 | 40.920 |
| O0110 | h | Peó | 3 | 16.75 | 50.250 |
| P99023N | u | Columna troncocònica de 5 m d'alçada (material; 12/06/2019) | 1 | 311.06 | 311.060 |
| P10109 | m | Conductor Cu tripolar 3x2,5 rv 0,6/1 kV (material; 17/06/2019) | 6 | 1.3 | 7.800 |
| P10110 | m | Conductor Cu bipolar 2x2,5 rv 0,6/1 kV (material; 17/06/2019) | 6 | 0.98 | 5.880 |
| P10209 | pp | Petit material | 2 | 29.83 | 59.660 |
| M0214 | h | Camió grua | 2 | 42.073368 | 84.147 |
| % | % | Despeses generals (14/07/1995) | 6 % | 570.017 | 34.201 |
|  |  | Total |  |  | 604.21 |

| Amidament | Uts. | Parcial |
|---|---|---|
| Rotonda accés Bonaigua | 2 | 2.00 |
| Tram urbanització Els Cocons | 8 | 8.00 |
| Rotonda accés Monnars Nord | 2 | 2.00 |
| Rotonda accés Monnars Sud | 4 | 4.00 |
| Total |  | 16 |

**E111306N** u Columna troncocònica h=4 m en acer galvanitzat (14/07/1995)
55 u × 554.76 = 30511.80
Columna troncocònica de planxa d'acer galvanitzat, de 4m/4mm/90mm, inclosos els perns d'ancoratge i 3 caixes de fusibles SERTSEM CF-105 i cable 3x2,5 mm2 , instal·lat i connexionat en caixa a l'interior, hissada, aplomada i fixada sobre dau de formigó.

| Codi | Ut | Descripció | Rendiment | Preu | Import |
|---|---|---|---|---|---|
| O0101 | h | Cap de colla | 0.5 | 20.6 | 10.300 |
| O0102 | h | Oficial 1ª | 2 | 20.46 | 40.920 |
| O0110 | h | Peó | 3 | 16.75 | 50.250 |
| P99024N | u | Columna troncocònica de 4 m d'alçada (material; 12/06/2019) | 1 | 264.41 | 264.410 |
| P10109 | m | Conductor Cu tripolar 3x2,5 rv 0,6/1 kV | 6 | 1.3 | 7.800 |
| P10110 | m | Conductor Cu bipolar 2x2,5 rv 0,6/1 kV | 6 | 0.98 | 5.880 |
| P10209 | pp | Petit material | 2 | 29.83 | 59.660 |
| M0214 | h | Camió grua | 2 | 42.073368 | 84.147 |
| % | % | Despeses generals | 6 % | 523.367 | 31.402 |
|  |  | Total |  |  | 554.76 |

| Amidament | Uts. | Parcial |
|---|---|---|
| Rotonda accés Bonaigua | 7 | 7.00 |
| Tram urbanització Els Cocons | 38 | 38.00 |
| Rotonda accés Monnars Nord | 5 | 5.00 |
| Rotonda accés Monnars Sud | 5 | 5.00 |
| Total |  | 55 |

**E111331** u Columna MULTIPLE-12, h=12m, permet fins 9 projectors en 3 eixos (Carandini) (23/07/1998)
3 u × 4277.77 = 12833.31
Columna model MULTIPLE-12 de 12,00 m d'alçada, de secció cilíndrica d'un sol tram i acabat galvanitzat en calent amb amb tres conjunts articulats que permeten col·locar fins 9 projectors; hissada, aplomada i fixada sobre dau de formigó.

| Codi | Ut | Descripció | Rendiment | Preu | Import |
|---|---|---|---|---|---|
| M0214 | h | Camió grua | 2 | 42.073368 | 84.1467 |
| O0101 | h | Cap de colla | 0.5 | 20.6 | 10.3000 |
| O0102 | h | Oficial 1ª | 2 | 20.46 | 40.9200 |
| O0110 | h | Peó | 3 | 16.75 | 50.2500 |
| P10109 | m | Conductor Cu tripolar 3x2,5 rv 0,6/1 kV | 12 | 1.3 | 15.6000 |
| P10110 | m | Conductor Cu bipolar 2x2,5 rv 0,6/1 kV | 12 | 0.98 | 11.7600 |
| P10209 | pp | Petit material | 2 | 29.83 | 59.6600 |
| P99010 | u | Columna model MULTIPLE-12 (material; 17/06/2019) | 1 | 3763 | 3763.0000 |
| %ZZ | % | Despeses generals | 6 % | 4035.6367 | 242.1382 |
|  |  | Total |  |  | 4277.77 |

| Amidament | Uts. | Parcial |
|---|---|---|
| Rotonda accés Bonaigua | 1 | 1.00 |
| Rotonda accés Monnars Nord | 1 | 1.00 |
| Rotonda accés Monnars Sud | 1 | 1.00 |
| Total |  | 3 |

**E111568N** u Llumenera model TMX LED de Carandini tipus L264 o L304 i caixa de fusibles inclòs (23/07/1998)
18 u × 904.64 = 16283.52

| Codi | Ut | Descripció | Rendiment | Preu | Import |
|---|---|---|---|---|---|
| M0214 | h | Camió grua | 0.5 | 42.073368 | 21.037 |
| O0110 | h | Peó | 1.05 | 16.75 | 17.588 |
| O0101 | h | Cap de colla | 0.15 | 20.6 | 3.090 |
| O0102 | h | Oficial 1ª | 1.05 | 20.46 | 21.483 |
| P99019J | u | Projector model TMXLED de Carandini tipus L264 o L304 (material; 17/06/2019) | 1 | 760.41 | 760.410 |
| P10209 | pp | Petit material | 1 | 29.83 | 29.830 |
| %ZZ | % | Despeses generals | 6 % | 853.438 | 51.206 |
|  |  | Total |  |  | 904.64 |

| Amidament | Uts. | Llarg | Parcial |
|---|---|---|---|
| Rotonda accés Bonaigua | 1 | 6 | 6.00 |
| Rotonda accés Monnars Nord | 1 | 6 | 6.00 |
| Rotonda accés Monnars Sud | 1 | 6 | 6.00 |
| Total |  |  | 18 |

**E111569N** u Llumenera model VMX LED de Carandini i caixa de fusibles inclòs (23/07/1998)
71 u × 798.21 = 56672.91

| Codi | Ut | Descripció | Rendiment | Preu | Import |
|---|---|---|---|---|---|
| M0214 | h | Camió grua | 0.5 | 42.073368 | 21.037 |
| O0110 | h | Peó | 1.05 | 16.75 | 17.588 |
| O0101 | h | Cap de colla | 0.15 | 20.6 | 3.090 |
| O0102 | h | Oficial 1ª | 1.05 | 20.46 | 21.483 |
| P99019K | u | Llumenera model VMX LED de Carandini (material; 23/07/1998) | 1 | 660 | 660.000 |
| P10209 | pp | Petit material | 1 | 29.83 | 29.830 |
| %ZZ | % | Despeses generals | 6 % | 753.028 | 45.182 |
|  |  | Total |  |  | 798.21 |

| Amidament | Uts. | Parcial |
|---|---|---|
| Rotonda accés Bonaigua | 9 | 9.00 |
| Tram urbanització Els Cocons | 46 | 46.00 |
| Rotonda accés Monnars Nord | 7 | 7.00 |
| Rotonda accés Monnars Sud | 9 | 9.00 |
| Total |  | 71 |

**E10104** m Conductor coure tetrapolar 4x6 mm2 soterrada (23/07/1998)
2084.5 m × 5.67 = 11819.12
Conductor de coure tetrapolar 4x6 mm2, de designació UNE RV 0,6/1 kV, col·locat en línia d'enllumenat soterrada, allotjat en tub corrugat.

| Codi | Ut | Descripció | Rendiment | Preu | Import |
|---|---|---|---|---|---|
| O0101 | h | Cap de colla | 0.01 | 20.6 | 0.206 |
| O0110 | h | Peó | 0.04 | 16.75 | 0.670 |
| O0102 | h | Oficial 1ª | 0.04 | 20.46 | 0.818 |
| P10104 | m | Conductor Cu tetrapolar 4x6 rv 0,6/1 kV (material; 17/06/2019) | 1.05 | 3.48 | 3.654 |
| %ZZ | % | Despeses generals | 6 % | 5.348 | 0.321 |
|  |  | Total |  |  | 5.67 |

| Amidament | Uts. | Llarg | Parcial |
|---|---|---|---|
| Rotonda accés Bonaigua | 210 | 1.1 | 231.00 |
| Tram urbanització Els Cocons | 1100 | 1.1 | 1210.00 |
| Rotonda accés Monnars Nord | 255 | 1.1 | 280.50 |
| Rotonda accés Monnars Sud | 330 | 1.1 | 363.00 |
| Total |  |  | 2084.5 |

**E10110** m Conductor coure bipolar 2x2,5 mm2 soterrada (14/07/1995)
2084.5 m × 2.49 = 5190.41
Conductor de coure bipolar 2x2,5 mm2, de designació UNE RV 0,6/1 kV, col·locat en línia d'enllumenat soterrada, allotjat en tub corrugat.

| Codi | Ut | Descripció | Rendiment | Preu | Import |
|---|---|---|---|---|---|
| O0101 | h | Cap de colla | 0.01 | 20.6 | 0.206 |
| O0102 | h | Oficial 1ª | 0.03 | 20.46 | 0.614 |
| O0110 | h | Peó | 0.03 | 16.75 | 0.503 |
| P10110 | m | Conductor Cu bipolar 2x2,5 rv 0,6/1 kV | 1.05 | 0.98 | 1.029 |
| % | % | Despeses generals | 6 % | 2.352 | 0.141 |
|  |  | Total |  |  | 2.49 |

| Amidament | Uts. | Llarg | Parcial |
|---|---|---|---|
| Rotonda accés Bonaigua | 210 | 1.1 | 231.00 |
| Tram urbanització Els Cocons | 1100 | 1.1 | 1210.00 |
| Rotonda accés Monnars Nord | 255 | 1.1 | 280.50 |
| Rotonda accés Monnars Sud | 330 | 1.1 | 363.00 |
| Total |  |  | 2084.5 |

**X101PN02** PA Partida alçada a justificar per al projecte de legalització de l'enllumenat públic (12/06/2019)
5 PA × 600 = 3000.00
Partida alçada a justificar per la legalització de l'enllumenat públic, inclou redacció de projecte, entrega de tota la documentació necesària per la legalització, permisos, escomeses elèctriques, i taxes amb les diferents companyies.

| Amidament | Uts. | Parcial |
|---|---|---|
| Rotonda accés Bonaigua | 1 | 1.00 |
| Tram urbanització Els Cocons | 2 | 2.00 |
| Rotonda accés Monnars Nord | 1 | 1.00 |
| Rotonda accés Monnars Sud | 1 | 1.00 |
| Total |  | 5 |

### 0902 JARDINERIA I REG
Import: 41585.78

#### 090201 REG
Import: 9403.75

**E0305** m3 Excavació rases i pous, mitjans mecànics, cànon abocador (10% roca)
29.15 m3 × 11.12 = 324.148

| Amidament | Llarg | Ample | Alt | Parcial |
|---|---|---|---|---|
| Rotonda accés Bonaigua |  |  |  |  |
| Canonada aigua | 4 | 0.4 | 0.8 | 1.28 |
| Xarxa reg interior rotonda | 74 | 0.3 | 0.35 | 7.77 |
| Rotonda accés Monnars Nord |  |  |  |  |
| Canonada aigua | 15 | 0.4 | 0.8 | 4.80 |
| Xarxa reg interior rotonda | 50 | 0.3 | 0.35 | 5.25 |
| Rotonda accés Monnars Sud |  |  |  |  |
| Canonada aigua | 15 | 0.4 | 0.8 | 4.80 |
| Xarxa reg interior rotonda | 50 | 0.3 | 0.35 | 5.25 |
| Total |  |  |  | 29.15 |

**E0317B** m3 Rebliment i piconatge rasa 95% PM, material pròpia obra, inclòs càrrega i transport
5.44 m3 × 4.2 = 22.848

| Amidament | Llarg | Ample | Alt | Parcial |
|---|---|---|---|---|
| Rotonda accés Bonaigua |  |  |  |  |
| Canonada aigua | 4 | 0.4 | 0.4 | 0.64 |
| Rotonda accés Monnars Nord |  |  |  |  |
| Canonada aigua | 15 | 0.4 | 0.4 | 2.40 |
| Rotonda accés Monnars Sud |  |  |  |  |
| Canonada aigua | 15 | 0.4 | 0.4 | 2.40 |
| Total |  |  |  | 5.44 |

**E0322** m3 Sorra de riu en recobriment de tubs
22.35 m3 × 19.49 = 435.602
Sorra de riu en recobriment de tubs, inclòs càrrega,transport i piconatge.

| Codi | Ut | Descripció | Rendiment | Preu | Import |
|---|---|---|---|---|---|
| O0101 | h | Cap de colla | 0.05 | 20.6 | 1.030 |
| O0110 | h | Peó | 0.16 | 16.75 | 2.680 |
| P0315 | m3 | Sorra de riu a peu d'obra (material; 23/07/1998) | 1 | 13.19 | 13.190 |
| M0207 | h | Retroexcavadora | 0.025 | 59.41 | 1.485 |
| %1613 | % | Despeses indirectes | 6 % | 18.385 | 1.103 |
|  |  | Total |  |  | 19.49 |

| Amidament | Llarg | Ample | Alt | Parcial |
|---|---|---|---|---|
| Rotonda accés Bonaigua |  |  |  |  |
| Canonada aigua | 4 | 0.4 | 0.3 | 0.48 |
| Xarxa reg interior rotonda | 74 | 0.3 | 0.35 | 7.77 |
| Rotonda accés Monnars Nord |  |  |  |  |
| Canonada aigua | 15 | 0.4 | 0.3 | 1.80 |
| Xarxa reg interior rotonda | 50 | 0.3 | 0.35 | 5.25 |
| Rotonda accés Monnars Sud |  |  |  |  |
| Canonada aigua | 15 | 0.4 | 0.3 | 1.80 |
| Xarxa reg interior rotonda | 50 | 0.3 | 0.35 | 5.25 |
| Total |  |  |  | 22.35 |

**E09103** m Tub PEAD Ø50 PN-10 (14/07/1995)
182 m × 3.06 = 556.920
Tub de polietilè d'alta densitat PE-100, de Ø50 mm de diàmetre nominal, de 10 bar de pressió nominal, inclòs pp de peces especials i accessoris, soldat i col·locat.

| Codi | Ut | Descripció | Rendiment | Preu | Import |
|---|---|---|---|---|---|
| O0101 | h | Cap de colla | 0.01 | 20.6 | 0.206 |
| O0102 | h | Oficial 1ª | 0.025 | 20.46 | 0.512 |
| O0110 | h | Peó | 0.025 | 16.75 | 0.419 |
| P09103 | m | Tub PEAD DN50 mm, PE-100, PN-10 (material; 23/07/1998) | 1.02 | 0.94 | 0.959 |
| A0901 | pp | Accessoris per a tub de polietilè (material; 09/10/2009) | 0.04 | 15.15 | 0.606 |
| A0902 | pp | Elements de muntatge (12/01/2009) | 1 | 0.1836 | 0.184 |
| % | % | Despeses generals | 6 % | 2.886 | 0.173 |
|  |  | Total |  |  | 3.06 |

| Amidament | Llarg | Parcial |
|---|---|---|
| Rotonda accés Bonaigua | 74 | 74.00 |
| Parterres lateral 1 Bonaigua | 4 | 4.00 |
| Parterres lateral 2 Bonaigua | 4 | 4.00 |
| Rotonda accés Monnars Nord | 50 | 50.00 |
| Rotonda accés Monnars Sud | 50 | 50.00 |
| Total |  | 182 |

**E09104** m Tub PEAD Ø63 PN-10 (14/07/1995)
34 m × 3.98 = 135.320
Tub de polietilè d'alta densitat PE-100, de Ø63 mm de diàmetre nominal, de 10 bar de pressió nominal, inclòs pp de peces especials i accessoris, soldat i col·locat.

| Codi | Ut | Descripció | Rendiment | Preu | Import |
|---|---|---|---|---|---|
| O0101 | h | Cap de colla | 0.015 | 20.6 | 0.309 |
| O0102 | h | Oficial 1ª | 0.03 | 20.46 | 0.614 |
| O0110 | h | Peó | 0.03 | 16.75 | 0.503 |
| P09104 | m | Tub PEAD DN63mm, PE-100, PN-10 (material; 23/07/1998) | 1.02 | 1.51 | 1.540 |
| A0901 | pp | Accessoris per a tub de polietilè | 0.04 | 15.15 | 0.606 |
| A0902 | pp | Elements de muntatge | 1 | 0.1836 | 0.184 |
| % | % | Despeses generals | 6 % | 3.756 | 0.225 |
|  |  | Total |  |  | 3.98 |

| Amidament | Llarg | Parcial |
|---|---|---|
| Rotonda accés Bonaigua | 4 | 4.00 |
| Rotonda accés Monnars Nord | 15 | 15.00 |
| Rotonda accés Monnars Sud | 15 | 15.00 |
| Total |  | 34 |

**E101001** m Tub de PVC corrugat de Ø125 (14/07/1995)
218 m × 4.03 = 878.540
Tub de PVC corrugat de 125 mm. de diàmetre nominal, enterrat amb grau de resistència al xoc 7, col.locat.

| Codi | Ut | Descripció | Rendiment | Preu | Import |
|---|---|---|---|---|---|
| O0102 | h | Oficial 1ª | 0.012 | 20.46 | 0.246 |
| O0110 | h | Peó | 0.012 | 16.75 | 0.201 |
| P09128 | m | Tub corrugat Ø125 mm. (material; 23/07/1998) | 1.05 | 3.19 | 3.350 |
| % | % | Despeses generals | 6 % | 3.797 | 0.228 |
|  |  | Total |  |  | 4.03 |

| Amidament | Llarg | Parcial |
|---|---|---|
| Rotonda accés Bonaigua | 4 | 4.00 |
|  | 74 | 74.00 |
| Parterre lateral 2 Boinagua | 10 | 10.00 |
| Rotonda accés Monnars Nord | 15 | 15.00 |
|  | 50 | 50.00 |
| Rotonda accés Monnars Sud | 15 | 15.00 |
|  | 50 | 50.00 |
| Total |  | 218 |

**E09032** m Manguera Tech-Line 17 mm, 30 cm distància (14/07/1995)
198 m × 3.7 = 732.600
Manguera tipus Tech-Line 17 mm, inclòs pp de peces especials, colzes i TE d'unió a una distància de 30 cm. entre ells, col·locat sota la superfície i muntat.

| Codi | Ut | Descripció | Rendiment | Preu | Import |
|---|---|---|---|---|---|
| O0101 | h | Cap de colla | 0.01 | 20.6 | 0.21 |
| O0102 | h | Oficial 1ª | 0.02 | 20.46 | 0.41 |
| O0110 | h | Peó | 0.02 | 16.75 | 0.34 |
| P09311 | m | Manguera tipologia Tech-Line 17 mm (material; 23/07/1998) | 1 | 0.75 | 0.75 |
| A0903 | pp | Accessori per a tub tecnologia Tech-Line (material; 23/07/1998) | 0.1 | 16 | 1.60 |
| A0902 | pp | Elements de muntatge | 1 | 0.1836 | 0.18 |
| % | % | Despeses generals | 6 % | 3.49 | 0.21 |
|  |  | Total |  |  | 3.7 |

| Amidament | Uts. | Llarg | Parcial |
|---|---|---|---|
| Rotonda accés Bonaigua (arbrat) | 6 | 3 | 18.00 |
| Parterres lateral 1 Bonaigua (arbustiva) |  | 69 | 69.00 |
| Parterres lateral 2 Bonaigua (arbustiva) |  | 93 | 93.00 |
| Rotonda accés Monnars Nord (arbrat) | 3 | 3 | 9.00 |
| Rotonda accés Monnars Sud (arbrat) | 3 | 3 | 9.00 |
| Total |  |  | 198 |

**E09306** m Tub drenatge per a reg de goteig (14/07/1995)
174 m × 4.98 = 866.520

| Codi | Ut | Descripció | Rendiment | Preu | Import |
|---|---|---|---|---|---|
| O0101 | h | Cap de colla | 0.025 | 20.6 | 0.515 |
| O0102 | h | Oficial 1ª | 0.08 | 20.46 | 1.637 |
| O0110 | h | Peó | 0.08 | 16.75 | 1.340 |
| P09308 | m | Tub de drenatge (material; 12/01/2009) | 1 | 1.019898 | 1.020 |
| A0902 | pp | Elements de muntatge | 1 | 0.1836 | 0.184 |
| % | % | Despeses generals | 6 % | 4.696 | 0.282 |
|  |  | Total |  |  | 4.98 |

| Amidament | Llarg | Parcial |
|---|---|---|
| Rotonda accés Bonaigua | 74 | 74.00 |
| Rotonda accés Monnars Nord | 50 | 50.00 |
| Rotonda accés Monnars Sud | 50 | 50.00 |
| Total |  | 174 |

**E1211** u Pericó registre (A) 60x60x90 cm, amb tapa (aigua potable, base formigó)
5 u × 157.72 = 788.600
Pericó de registre de 60x60x80 cm, amb tapa, totalment acabat.

| Codi | Ut | Descripció | Rendiment | Preu | Import |
|---|---|---|---|---|---|
| O0101 | h | Cap de colla | 0.1 | 20.6 | 2.06 |
| O0102 | h | Oficial 1ª | 0.7 | 20.46 | 14.32 |
| O0110 | h | Peó | 1.3 | 16.75 | 21.78 |
| P0805 | u | Maó massís 29x14x5 cm. a rev. | 185 | 0.12 | 22.20 |
| E0108 | m3 | Morter de ciment elaborat a l'obra | 0.1 | 50.96 | 5.10 |
| P0504 | m3 | Formigó HM-20 posat a l'obra | 0.08 | 52 | 4.16 |
| P0841 | m2 | Enlluïment parets exteriors | 2.16 | 20.006484 | 43.21 |
| P0622A | u | Tapa fosa 680x680x40, marc 700x700, classe B-125 (material; 23/07/1998) | 1 | 35.95 | 35.95 |
| %1613 | % | Despeses indirectes | 6 % | 148.78 | 8.93 |
|  |  | Total |  |  | 157.72 |

| Amidament | Uts. | Parcial |
|---|---|---|
| Rotonda accés Bonaigua | 1 | 1.00 |
| Parterres lateral 1 Bonaigua | 1 | 1.00 |
| Parterres lateral 2 Bonaigua | 1 | 1.00 |
| Rotonda accés Monnars Nord | 1 | 1.00 |
| Rotonda accés Monnars Sud | 1 | 1.00 |
| Total |  | 5 |

**E09301** u Electrovàlvula amb regulador de cabal d'1" i caixa de connexió
5 u × 520.33 = 2601.650
Electrovàlvula amb regulador de cabal de 1" i caixa de connexió per a consola de programació inclós regulador de pressió i arqueta amb marc i tapa completament acabada.

| Codi | Ut | Descripció | Rendiment | Preu |
|---|---|---|---|---|
| O0101 | h | Cap de colla | 0.5 | 20.6 |
| O0102 | h | Oficial 1ª | 1.5 | 20.46 |
| O0110 | h | Peó | 1.5 | 16.75 |
| P09301 | u | Electrovàlvula amb regulador de pressió d'1" sense solenoide tipus PGA. 100 (material; 12/01/2009) | 1 | 69.662124 |
| P09302 | u | Solenoide tipus TBOS per a 9 v. (material; 12/01/2009) | 1 | 28.268688 |
| P09303 | u | Caixa de connexió tipus TBOS d'una sortida per a programació (material; 12/01/2009) | 1 | 144.217698 |
| P09304 | u | Regulador de pressió a 3Kg. (material; 12/01/2009) | 1 | 130.876608 |
| A0902 | pp | Elements de muntatge | 10 | 0.1836 |
| A09225 | u | Arqueta amb marc i tapa de fosa (material; 12/01/2009) | 1 | 49.933794 |
| %1613 | % | Despeses indirectes | 6 % |  |

| Amidament | Uts. | Parcial |
|---|---|---|
| Rotonda accés Bonaigua | 1 | 1.00 |
| Parterres lateral 1 Bonaigua | 1 | 1.00 |
| Parterres lateral 2 Bonaigua | 1 | 1.00 |
| Rotonda accés Monnars Nord | 1 | 1.00 |
| Rotonda accés Monnars Sud | 1 | 1.00 |
| Total |  | 5 |

**E09179** u Vàlvula bola Ø50 mm. (14/07/1995)
5 u × 70.55 = 352.750
Subministrament i instal·lació de vàlvula de bola DN50 mm, i 10 bar de PN.

| Codi | Ut | Descripció | Rendiment | Preu | Import |
|---|---|---|---|---|---|
| O0101 | h | Cap de colla | 0.05 | 20.6 | 1.030 |
| O0102 | h | Oficial 1ª | 0.35 | 20.46 | 7.161 |
| O0110 | h | Peó | 0.35 | 16.75 | 5.863 |
| P09805 | u | Vàlvula de bola 50 mm, PN-10 (material; 23/07/1998) | 1 | 52.5 | 52.500 |
| % | % | Despeses generals | 6 % | 66.554 | 3.993 |
|  |  | Total |  |  | 70.55 |

| Amidament | Uts. | Parcial |
|---|---|---|
| Rotonda accés Bonaigua | 1 | 1.00 |
| Parterres lateral 1 Bonaigua | 1 | 1.00 |
| Parterres lateral 2 Bonaigua | 1 | 1.00 |
| Rotonda accés Monnars Nord | 1 | 1.00 |
| Rotonda accés Monnars Sud | 1 | 1.00 |
| Total |  | 5 |

**E09304** u Ressort per connexió (14/07/1995)
5 u × 53.68 = 268.400
Subministrament i col·locació de ressort per connexió.

| Codi | Ut | Descripció | Rendiment | Preu |
|---|---|---|---|---|
| O0101 | h | Cap de colla | 0.03 | 20.6 |
| O0102 | h | Oficial 1ª | 0.17 | 20.46 |
| O0110 | h | Peó | 0.17 | 16.75 |
| P09306 | u | Ressort (material; 12/01/2009) | 1 | 41.887932 |
| A0902 | pp | Elements de muntatge | 10 | 0.1836 |
| % | % | Despeses generals | 6 % |  |

| Amidament | Uts. | Parcial |
|---|---|---|
| Rotonda accés Bonaigua | 1 | 1.00 |
| Parterres lateral 1 Bonaigua | 1 | 1.00 |
| Parterres lateral 2 Bonaigua | 1 | 1.00 |
| Rotonda accés Monnars Nord | 1 | 1.00 |
| Rotonda accés Monnars Sud | 1 | 1.00 |
| Total |  | 5 |

**E09302N** u Consola autònoma de programació per a reg (12/01/2007)
5 u × 287.973 = 1439.865

| Amidament | Uts. | Parcial |
|---|---|---|
| Rotonda accés Bonaigua | 1 | 1.00 |
| Parterres lateral 1 Bonaigua | 1 | 1.00 |
| Parterres lateral 2 Bonaigua | 1 | 1.00 |
| Rotonda accés Monnars Nord | 1 | 1.00 |
| Rotonda accés Monnars Sud | 1 | 1.00 |
| Total |  | 5 |

#### 090202 JARDINERIA
Import: 32182.03

**E1186** m3 Aportació i estesa de terra vegetal per jardineria vegetal adobada
43.269 m3 × 57.12 = 2471.525
Aportació i incorporació de terra per a jardineria vegetal adobada, a granel, amb mitjans manuals i mecànics.

| Codi | Ut | Descripció | Rendiment | Preu | Import |
|---|---|---|---|---|---|
| O0101 | h | Cap de colla | 0.05 | 20.6 | 1.030 |
| O0102 | h | Oficial 1ª | 0.15 | 20.46 | 3.069 |
| O0110 | h | Peó | 0.6 | 16.75 | 10.050 |
| M0212B | h | Camió de trabuc de 20 t | 0.2 | 37.33 | 7.466 |
| P0332 | m3 | Terra vegetal adobada i garbellada (material; 12/01/2009) | 1.15 | 28.062648 | 32.272 |
| %1613 | % | Despeses indirectes | 6 % | 53.887 | 3.233 |
|  |  | Total |  |  | 57.12 |

| Amidament | Uts. | Llarg | Ample | Alt | Parcial |
|---|---|---|---|---|---|
| Rotonda accés Bonaigua |  |  |  |  |  |
| Arbres | 5 | 1.5 | 1.5 | 1.5 | 16.875 |
| Parterres lateral 1 Bonaigua | 48 | 0.4 | 0.4 | 0.4 | 3.072 |
| Parterres lateral 2 Bonaigua | 48 | 0.4 | 0.4 | 0.4 | 3.072 |
| Rotonda accés Monnars Nord |  |  |  |  |  |
| Arbres | 3 | 1.5 | 1.5 | 1.5 | 10.125 |
| Rotonda accés Monnars Sud |  |  |  |  |  |
| Arbres | 3 | 1.5 | 1.5 | 1.5 | 10.125 |
| Total |  |  |  |  | 43.269 |

**E1188** m2 Malla antiherba gramatge de 140 g/m2
1034 m2 × 3.53 = 3650.020
Subministrament i col·locació de malla antiherba de 140 gr/m2 de gramatge, inclou transport.

| Codi | Ut | Descripció | Rendiment | Preu | Import |
|---|---|---|---|---|---|
| O0102 | h | Oficial 1ª | 0.04 | 20.46 | 0.82 |
| O0110 | h | Peó | 0.06 | 16.75 | 1.01 |
| P50018 | m2 | Malla antiherba gramatge de 140 g/m2 (material; 23/07/1998) | 1 | 1.5 | 1.50 |
| %1613 | % | Despeses indirectes | 6 % | 3.33 | 0.20 |
|  |  | Total |  |  | 3.53 |

| Amidament | Uts. | Parcial |
|---|---|---|
| Rotonda accés Bonaigua | 548 | 548.00 |
| Rotonda accés Monnars Nord | 243 | 243.00 |
| Rotonda accés Monnars Sud | 243 | 243.00 |
| Total |  | 1034 |

**E1183** m2 Ceràmica triturada, estesa i anivellada.
1034 m2 × 9.44 = 9760.960
Ceràmica triturada estesa i anivellada.

| Codi | Ut | Descripció | Rendiment | Preu | Import |
|---|---|---|---|---|---|
| O0101 | h | Cap de colla | 0.05 | 20.6 | 1.03 |
| O0110 | h | Peó | 0.15 | 16.75 | 2.51 |
| P0330 | m3 | Ceràmica triturada (material; 12/01/2009) | 0.1 | 53.714628 | 5.37 |
| %1613 | % | Despeses indirectes | 6 % | 8.91 | 0.53 |
|  |  | Total |  |  | 9.44 |

| Amidament | Uts. | Parcial |
|---|---|---|
| Rotonda accés Bonaigua | 548 | 548.00 |
| Rotonda accés Monnars Nord | 243 | 243.00 |
| Rotonda accés Monnars Sud | 243 | 243.00 |
| Total |  | 1034 |

**E1155A** u Plantació arbres perímetre 18-25 cm, mitjans mecànics
12 u × 37.35 = 448.200
Plantació d'arbre de 18 a 25 cm. de perímetre de tronc a 1 m d'alçària (a partir del coll de l'arrel), comprenent l'excavació del clot de 120x120x80 cm amb mitjans mecànics, aportació de terra vegetal, adob, plantació en el lloc determinat i primer reg.

| Codi | Ut | Descripció | Rendiment | Preu | Import |
|---|---|---|---|---|---|
| O0102 | h | Oficial 1ª | 0.25 | 20.46 | 5.115 |
| O0110 | h | Peó | 0.4 | 16.75 | 6.700 |
| M0278 | h | Minicarregadora amb acces.retro. (maquinària; 12/01/2009) | 0.15 | 47.924904 | 7.189 |
| M0214 | h | Camió grua | 0.3 | 42.073368 | 12.622 |
| BR3P1110 | m3 | Terra vegetal adobada, granel (material; 12/01/2009) | 0.125 | 26.589462 | 3.324 |
| BR3A2000 | kg | Adob mineral simple, sulfat amoni (material; 12/01/2009) | 1.1 | 0.123624 | 0.136 |
| P1601 | m3 | Aigua | 0.25 | 0.65 | 0.163 |
| %1613 | % | Despeses indirectes | 6 % | 35.249 | 2.115 |
|  |  | Total |  |  | 37.35 |

| Amidament | Uts. | Parcial |
|---|---|---|
| Olivera | 3 | 3.00 |
| Xiprers | 9 | 9.00 |
| Total |  | 12 |

**E1192** u Subministrament olivera (Olea Europea) 25-30 cm perímetre (23/07/1998)
3 u × 130.13 = 390.390
Subministrament d'olivera (Olea Europaea) de 25 a 30 cm de perímetre, en contenidor de més de 80 litres.

| Amidament | Uts. | Parcial |
|---|---|---|
| Rotonda accés Bonaigua | 1 | 1.00 |
| Rotonda accés Monnars Sud | 1 | 1.00 |
| Rotonda accés Monnars Nord | 1 | 1.00 |
| Total |  | 3 |

**E1125N** u Subministrament de xiprer (Cupressus sempervirens) d'alçària de 250 a 300 cm, en contenidor de 30 a 80 l (01/09/2013)
9 u × 137.67 = 1239.030

| Amidament | Uts. | Parcial |
|---|---|---|
| Rotonda accés Bonaigua | 3 | 3.00 |
| Rotonda accés Monnars Sud | 3 | 3.00 |
| Rotonda accés Monnars Nord | 3 | 3.00 |
| Total |  | 9 |

**E1139** u Plantació d'arbust o arbre petit format, mitjans mecànics
123 u × 16.87 = 2075.010
Plantació d'arbust o arbre de petit format, comprenent l'exavació del clot de 50x50x40 cm amb mitjans mecànics, aportació de terra vegetal, adob, plantació en el lloc determinat i primer reg.

| Codi | Ut | Descripció | Rendiment | Preu | Import |
|---|---|---|---|---|---|
| O0102 | h | Oficial 1ª | 0.15 | 20.46 | 3.069 |
| O0110 | h | Peó | 0.3 | 16.75 | 5.025 |
| M0214 | h | Camió grua | 0.1 | 42.073368 | 4.207 |
| BR3P1110 | m3 | Terra vegetal adobada, granel | 0.125 | 26.589462 | 3.324 |
| BR3A2000 | kg | Adob mineral simple, sulfat amoni | 1.1 | 0.123624 | 0.136 |
| P1601 | m3 | Aigua | 0.25 | 0.65 | 0.163 |
| %1613 | % | Despeses indirectes | 6 % | 15.924 | 0.955 |
|  |  | Total |  |  | 16.87 |

| Amidament | Uts. | Parcial |
|---|---|---|
| Rotonda accés Bonaigua |  |  |
| Parterres lateral 1 Bonaigua | 48 | 48.00 |
| Parterres lateral 1 Bonaigua | 48 | 48.00 |
| Margallons | 27 | 27.00 |
| Total |  | 123 |

**E1126N** u Subministrament de grup de 3 uts de margallons (central de 70 cm de tronc i laterals de 30 cm de tronc) (12/06/2019)
9 u × 198.81 = 1789.290

| Amidament | Uts. | Parcial |
|---|---|---|
| Rotonda accés Bonaigua | 3 | 3.00 |
| Rotonda accés Monnars Sud | 3 | 3.00 |
| Rotonda accés Monnars Nord | 3 | 3.00 |
| Total |  | 9 |

**E1115** u Subministrament baladre (Nerium oleander) h=60-80 cm (23/07/1998)
96 u × 3.6 = 345.600
Subministrament de baladre (Nerium Oleander) de 60 a 80 cm d'alçària, en contenidor de 3 litres.

| Amidament | Uts. | Parcial |
|---|---|---|
| Rotonda accés Bonaigua |  |  |
| Parterres lateral 1 Bonaigua | 48 | 48.00 |
| Parterres lateral 1 Bonaigua | 48 | 48.00 |
| Total |  | 96 |

**E1127N** u Subministrament i plantació de heura en una densitat de 10 ut/m2 (01/09/2013)
1809.5 u × 1.1 = 1990.450

| Amidament | Uts. | Parcial |
|---|---|---|
| Rotonda accés Bonaigua | 959 | 959.00 |
| Rotonda accés Monnars Nord | 425.25 | 425.25 |
| Rotonda accés Monnars Sud | 425.25 | 425.25 |
| Total |  | 1809.5 |

**E0517D** m2 Xapa acer corten 10 mm gruix
21.7 m2 × 333.25 = 7231.525
Xapa d'acer tipus corten de 10 mm de gruix i amb un pes resultant de 78,50 kg/m2, tallada, inclòs soldadures, ancoratges, col·locat, segons plànols.

| Codi | Ut | Descripció | Rendiment | Preu | Import |
|---|---|---|---|---|---|
| O0101 | h | Cap de colla | 0.5 | 20.6 | 10.300 |
| O0102 | h | Oficial 1ª | 2 | 20.46 | 40.920 |
| O0110 | h | Peó | 2 | 16.75 | 33.500 |
| P0602 | kg | Filferro recuit | 2 | 1.565904 | 3.132 |
| P0611 | kg | Acer corten en xapa (material; 23/07/1998) | 78.5 | 2.8 | 219.800 |
| M0245 | h | Cisalla elèctrica | 1 | 3.729324 | 3.729 |
| M0246 | h | Màquina de doblegar rodó d'acer | 1 | 2.997882 | 2.998 |
| %1613 | % | Despeses indirectes | 6 % | 314.379 | 18.863 |
|  |  | Total |  |  | 333.25 |

| Amidament | Uts. | Llarg | Ample | Parcial |
|---|---|---|---|---|
| previsió rotondes | 3 | 1.89 | 0.72 | 4.08 |
|  | 3 | 1.9 | 1.05 | 5.99 |
|  | 3 | 2 | 1.33 | 7.98 |
|  | 3 | 1.6 | 0.76 | 3.65 |
| Total |  |  |  | 21.7 |

**E0502** m3 Formigó HM-20 fonaments
12.57 m3 × 62.85 = 790.025

| Amidament | Uts. | Llarg | Ample | Alt | Parcial |
|---|---|---|---|---|---|
| previsió rotonda | 3 | 1 | 1 | 1 | 3.00 |
|  | 3 | 0.7 | 0.7 | 1 | 1.47 |
|  | 3 | 1.5 | 1 | 1 | 4.50 |
|  | 3 | 1.2 | 1 | 1 | 3.60 |
| Total |  |  |  |  | 12.57 |

### 0903 OBRES ACCESSÒRIES (12/06/2019)
Import: 42000

**E1620** pa Abonament íntegre seguretat viària, senyalització i desv provisionals (11/11/2019)
1 pa × 12000 = 12000.000
Partida alçada d'abonament íntegre per a la seguretat viària, inclòs senyalistes, senyalització horitzontal i vertical, abalisament, tancaments i desviaments provisionals durant les diferents fases d'execució de les obres i d'acord amb el seu avanç, inclòs els desplaçaments, muntatge i desmuntatge, manteniment, trasllats i tots els mitjans i elements auxiliars que requereixin, mà d'obra, maquinària i materials, segons indicacions de la Direcció de l'Obra.

**E1601** pa Partida alçada a justificar per a obres no previstes i imprescindibles de realitzar. (11/11/2019)
1 pa × 20000 = 20000.000

**E1144N** pa Partida alçada a justificar per al seguiment arqueològic durant els treballs de moviment de terres (12/06/2019)
1 pa × 10000 = 10000.000
Partida alçada a justificar per al seguiment arqueològic durant els treballs de moviment de terres i excavacions, seguint conclusions extretes de la memòria de la prospecció arqueològica realitzada per l'empresa "A Priori Cultural, S.L.", inclosa en l'annex 18 "Estudi d'afecció al patrimoni cultural".

## 10 REPOSICIÓ DE SERVEIS
Import: 664080.58

### 1001 ENDESA
Import: 92609.81

#### 100101 OBRA CIVIL
Import: 6119.16

##### 10010101 SA/EMT-03
Import: 6119.16

**E0305** m3 Excavació rases i pous, mitjans mecànics, cànon abocador (10% roca)
71.335 m3 × 11.12 = 793.245

| Amidament | Uts. | Llarg | Ample | Alt | Parcial |
|---|---|---|---|---|---|
| 4TF Ø200 mm | 1 | 129.7 | 0.5 | 1.1 | 71.335 |
| Total |  |  |  |  | 71.335 |

**E0502** m3 Formigó HM-20 fonaments
16.124 m3 × 62.85 = 1013.393

| Amidament | Uts. | Llarg | Ample | Alt | Parcial |
|---|---|---|---|---|---|
| 4TF Ø200 mm | 1 | 129.7 | 0.5 | 0.5 | 32.425 |
| A deduir tubs | -4 | 129.7 | 3.142 | 0.01 | -16.301 |
| Total |  |  |  |  | 16.124 |

**E0317B** m3 Rebliment i piconatge rasa 95% PM, material pròpia obra, inclòs càrrega i transport
38.91 m3 × 4.2 = 163.422

| Amidament | Uts. | Llarg | Ample | Alt | Parcial |
|---|---|---|---|---|---|
| 4TF Ø200 mm | 1 | 129.7 | 0.5 | 0.6 | 38.91 |
| Total |  |  |  |  | 38.91 |

**E10PE01N** m Tub de PE corrugat doble capa de Ø200 (14/07/1995)
518.8 m × 6.65 = 3450.020
Subministrament i instal·lació de tub corbable corrugat de polietilè, de doble capa, llisa la interior i corrugada l'exterior, de 200 mm de diàmetre nominal, aïllant i no propagador de la flama, resistència a l'impacte de 40 J, resistència a compressió de 450 N, per a canalitzacions subterrànies, inclosa part proporcional d'accessoris.

| Codi | Ut | Descripció | Rendiment | Preu | Import |
|---|---|---|---|---|---|
| O0102 | h | Oficial 1ª | 0.015 | 20.46 | 0.307 |
| O0110 | h | Peó | 0.015 | 16.75 | 0.251 |
| P09ED01N | m | Tub corbable corrugat PE, doble capa, DN=200 mm, per canal.soterrada (material; 12/06/2019) | 1.05 | 5.44 | 5.712 |
| % | % | Despeses generals | 6 % | 6.270 | 0.376 |
|  |  | Total |  |  | 6.65 |

| Amidament | Uts. | Llarg | Parcial |
|---|---|---|---|
| 4TF Ø200 mm | 4 | 129.7 | 518.80 |
| Total |  |  | 518.8 |

**E10131** m Subministrament i col·locació de cinta senyalitzadora
129.7 m × 1.12 = 145.264

| Amidament | Uts. | Llarg | Parcial |
|---|---|---|---|
| 4TF Ø200 mm | 1 | 129.7 | 129.70 |
| Total |  |  | 129.7 |

**E10133** m Subministrament i col·locació de placa PEAD ENDESA
129.7 m × 4.27 = 553.819
Subministrament i col·locació de placa PEAD.

| Codi | Ut | Descripció | Rendiment | Preu | Import |
|---|---|---|---|---|---|
| O0101 | h | Cap de colla | 0.001 | 20.6 | 0.021 |
| O0110 | h | Peó | 0.055 | 16.75 | 0.921 |
| PUC002 | m | Placa protecció mecànica PEHD 1000x250x2.1 mm (material; 01/09/2013) | 1.05 | 2.94 | 3.087 |
| vg | % | Despeses indirectes | 0.04 | 6 | 0.240 |
|  |  | Total |  |  | 4.27 |

| Amidament | Uts. | Llarg | Parcial |
|---|---|---|---|
| 4TF Ø200 mm | 1 | 129.7 | 129.70 |
| Total |  |  | 129.7 |

#### 100102 OBRA MECÀNICA (12/06/2019)
Import: 86490.65

##### 10010201 SA/EMT-03+SA/EMT-04 (12/06/2019)
Import: 80466.34

**E1606N** pa A justificar desviament ENDESA SA/EBT-01, SA/EMT-03 i SA/EMT-04 (12/06/2019)
1 pa × 80466.34 = 80466.340
Partida alçada a justificar contra factura de la companyia ENDESA per a la reposició de les afectacions núm. SA/EBT-01, SA/EMT-03 i SA/EMT-04, segons estudi de referència 0000108285, inclòs a l'annex de serveis afectats

##### 10010202 SA/EBT-05 (12/06/2019)
Import: 5751.39

**E1607N** pa A justificar desviament ENDESA SA/EBT-05 (12/06/2019)
1 pa × 5751.39 = 5751.390
Partida alçada a justificar contra factura de la companyia ENDESA per a la reposició de l'afectació núm. SA/EBT-05, segons estudi de referència 00000139936, inclòs a l'annex de serveis afectats

##### 10010203 SA/EBT-07 (12/06/2019)
Import: 272.92

| Codi | Ut | Descripció | Quantitat | Preu | Import |
|---|---|---|---|---|---|
| E101EBT04N | u | Desmuntatge suport fusta BT tot tipus en terres (12/06/2019) | 1 | 82.42 | 82.420 |

**E101EBT05N** u Residus: tractament de suports de fusta creosotada (12/06/2019)
1 u × 130.5 = 130.500
Residus: tractament de recolzaments de fusta creosotada

| Codi | Ut | Descripció | Quantitat | Preu | Import |
|---|---|---|---|---|---|
| E101EBT34N | u | Taxes/imp. a organismes oficials (12/06/2019) | 1 | 60 | 60.000 |

### 1002 EMATSA ABASTAMENT
Import: 254355.6

#### 100201 SA/EMA-03
Import: 599.15

##### 10020101 OBRA CIVIL
Import: 47.78

**E0305** m3 Excavació rases i pous, mitjans mecànics, cànon abocador (10% roca)
2.288 m3 × 11.12 = 25.44

| Amidament | Uts. | Llarg | Ample | Alt | Parcial |
|---|---|---|---|---|---|
| Adaptació escomesa PEØ63 mm | 1 | 5.2 | 0.4 | 1.1 | 2.288 |
| Total |  |  |  |  | 2.288 |

**E0322** m3 Sorra de riu en recobriment de tubs
0.832 m3 × 19.49 = 16.22

| Amidament | Uts. | Llarg | Ample | Alt | Parcial |
|---|---|---|---|---|---|
| Adaptació escomesa PEØ63 mm | 1 | 5.2 | 0.4 | 0.4 | 0.832 |
| Total |  |  |  |  | 0.832 |

**E0317B** m3 Rebliment i piconatge rasa 95% PM, material pròpia obra, inclòs càrrega i transport
1.456 m3 × 4.2 = 6.12

| Amidament | Uts. | Llarg | Ample | Alt | Parcial |
|---|---|---|---|---|---|
| Adaptació escomesa PEØ63 mm | 1 | 5.2 | 0.4 | 0.7 | 1.456 |
| Total |  |  |  |  | 1.456 |

##### 10020102 OBRA MECÀNICA
Import: 551.37

**E09504** m Tub PEAD Ø63 PN-16 (14/07/1995)
5.2 m × 4.62 = 24.024
Tub de polietilè d'alta densitat PE-100, de Ø63 mm de diàmetre nominal, de 16 bar de pressió nominal, inclòs pp de peces especials i accessoris, soldat i col·locat.

| Codi | Ut | Descripció | Rendiment | Preu | Import |
|---|---|---|---|---|---|
| O0101 | h | Cap de colla | 0.015 | 20.6 | 0.31 |
| O0102 | h | Oficial 1ª | 0.03 | 20.46 | 0.61 |
| O0110 | h | Peó | 0.03 | 16.75 | 0.50 |
| P09504 | m | Tub PEAD DN63mm, PE-100, PN-16 (material; 23/07/1998) | 1.02 | 2.11 | 2.15 |
| A0901 | pp | Accessoris per a tub de polietilè | 0.04 | 15.15 | 0.61 |
| A0902 | pp | Elements de muntatge | 1 | 0.1836 | 0.18 |
| % | % | Despeses generals | 6 % | 4.36 | 0.26 |
|  |  | Total |  |  | 4.62 |

| Amidament | Uts. | Llarg | Parcial |
|---|---|---|---|
| Adaptació escomesa PEØ63 mm | 1 | 5.2 | 5.20 |
| Total |  |  | 5.2 |

**E09AB01N** u Escomesa reg
1 u × 396.51 = 396.510
Boca de reg amb cos de fosa, brida d'entrada de DN 40 mm i ràcord de connexió de 45 mm de diàmetre, pericó i tapa de fosa i vàlvula de tancament amb junt EPDM, revestida amb pintura epoxi i amb petit material metàl·lic per a connexió amb la canonada, instal·lada

| Codi | Ut | Descripció | Rendiment | Preu | Import |
|---|---|---|---|---|---|
| O0101 | h | Cap de colla | 0.5 | 20.6 | 10.300 |
| O0102 | h | Oficial 1ª | 1.5 | 20.46 | 30.690 |
| O0110 | h | Peó | 1.5 | 16.75 | 25.125 |
| A09216 | u | Boca reg 45 mm t.b. tapa fosa (material; 12/01/2009) | 1 | 108.304926 | 108.305 |
| A09217 | u | Te sortida femella 90/3" (material; 12/01/2009) | 1 | 58.175394 | 58.175 |
| A09218 | u | Enllaç mascle-femella (material; 12/01/2009) | 1 | 9.63237 | 9.632 |
| A09219 | u | Reducció mascle-mascle (material; 12/01/2009) | 1 | 9.42633 | 9.426 |
| A09220 | u | Vàlvula esfera 1 1/2" (material; 12/01/2009) | 1 | 13.248372 | 13.248 |
| A09221 | u | Acc. llautó estampat m. 1 1/2" (material; 12/01/2009) | 1 | 9.63237 | 9.632 |
| A09222 | u | Colze llautó estampat mascle (material; 12/01/2009) | 1 | 23.601882 | 23.602 |
| A09223 | u | Colze llautó estampat 1 1/2" (material; 12/01/2009) | 1 | 23.601882 | 23.602 |
| A09224 | u | Tub PE baixa densitat DN40 PN10 (material; 12/01/2009) | 1 | 2.390064 | 2.390 |
| A09225 | u | Arqueta amb marc i tapa de fosa | 1 | 49.933794 | 49.934 |
| %1613 | % | Despeses indirectes | 6 % | 374.061 | 22.444 |
|  |  | Total |  |  | 396.51 |

**E09AB02N** u Connexió de canonada PE 63 mm a canonada PE 63 mm existent
1 u × 130.84 = 130.840
Connexió de canonada PE63 mm a instal.lar a canonada existent PE63 mm, inclosos accessoris hidràulics

| Codi | Ut | Descripció | Rendiment | Preu | Import |
|---|---|---|---|---|---|
| O0101 | h | Cap de colla | 0.5 | 20.6 | 10.300 |
| O0102 | h | Oficial 1ª | 1 | 20.46 | 20.460 |
| O0110 | h | Peó | 1 | 16.75 | 16.750 |
| A0901 | pp | Accessoris per a tub de polietilè | 5 | 15.15 | 75.750 |
| A0902 | pp | Elements de muntatge | 1 | 0.1836 | 0.184 |
| %1613 | % | Despeses indirectes | 6 % | 123.444 | 7.407 |
|  |  | Total |  |  | 130.84 |

#### 100202 SA/EMA-05
Import: 10210.31

##### 10020201 OBRA CIVIL
Import: 3332.7

**E0225** m Desmuntatge per a substitució de tubs per a distribució de gasos i fluids, de qualsevol diàmetre
140 m × 5.39 = 754.600
Desmuntatge per a substitució de tubs per a distribució de gasos i fluids, de qualsevol diàmetre, inclòs part proporcional d'accessoris i valvuleria, amb mitjans mecànics i manuals, inclòs càrrega i transport a abocador, cànon i condicionament del mateix.

| Codi | Ut | Descripció | Rendiment | Preu | Import |
|---|---|---|---|---|---|
| O0102 | h | Oficial 1ª | 0.05 | 20.46 | 1.023 |
| O0110 | h | Peó | 0.05 | 16.75 | 0.838 |
| M0207 | h | Retroexcavadora | 0.025 | 59.41 | 1.485 |
| M0212B | h | Camió de trabuc de 20 t | 0.025 | 37.33 | 0.933 |
| P1613 | u | Cànon d'abocador | 1 | 0.8 | 0.800 |
| %1613 | % | Despeses indirectes | 6 % | 5.079 | 0.305 |
|  |  | Total |  |  | 5.39 |

**E0305** m3 Excavació rases i pous, mitjans mecànics, cànon abocador (10% roca)
139.26 m3 × 11.12 = 1548.571

| Amidament | Uts. | Llarg | Ample | Alt | Parcial |
|---|---|---|---|---|---|
| canonada PEØ160 mm | 1 | 157 | 0.4 | 1.1 | 69.08 |
| tram beina protecció | 1 | 11 | 0.6 | 1.3 | 8.58 |
| Per desmuntatge tub existent | 1 | 140 | 0.4 | 1.1 | 61.60 |
| Total |  |  |  |  | 139.26 |

**E0322** m3 Sorra de riu en recobriment de tubs
29.08 m3 × 19.49 = 566.769

| Amidament | Uts. | Llarg | Ample | Alt | Parcial |
|---|---|---|---|---|---|
| canonada PEØ160 mm | 1 | 157 | 0.4 | 0.4 | 25.12 |
| tram beina protecció | 1 | 11 | 0.6 | 0.6 | 3.96 |
| Total |  |  |  |  | 29.08 |

**E0317B** m3 Rebliment i piconatge rasa 95% PM, material pròpia obra, inclòs càrrega i transport
110.18 m3 × 4.2 = 462.756

| Amidament | Uts. | Llarg | Parcial |
|---|---|---|---|
| volum excavació | 1 | 139.26 | 139.26 |
| a deduir rebliment sorra | -1 | 29.08 | -29.08 |
| Total |  |  | 110.18 |

##### 10020202 OBRA MECÀNICA
Import: 6877.61

**E09510** m Tub PEAD Ø160 PN-16 (14/07/1995)
157 m × 19.48 = 3058.360
Tub de polietilè d'alta densitat PE-100, de Ø160 mm de diàmetre nominal, de 16 bar de pressió nominal, inclòs pp de peces especials i accessoris, soldat i col·locat.

| Codi | Ut | Descripció | Rendiment | Preu | Import |
|---|---|---|---|---|---|
| O0101 | h | Cap de colla | 0.04 | 20.6 | 0.82 |
| O0102 | h | Oficial 1ª | 0.08 | 20.46 | 1.64 |
| O0110 | h | Peó | 0.08 | 16.75 | 1.34 |
| P09512 | m | Tub PEAD DN160mm, PE-100, PN-16 (material; 23/07/1998) | 1.02 | 12.63 | 12.88 |
| A0901 | pp | Accessoris per a tub de polietilè | 0.1 | 15.15 | 1.52 |
| A0902 | pp | Elements de muntatge | 1 | 0.1836 | 0.18 |
| % | % | Despeses generals | 6 % | 18.38 | 1.10 |
|  |  | Total |  |  | 19.48 |

| Amidament | Uts. | Llarg | Parcial |
|---|---|---|---|
| canonada PEØ160 mm | 1 | 157 | 157.00 |
| Total |  |  | 157 |

**E09AB06N** u Connexió de canonada PE 160 mm a canonada PE 160 mm existent
2 u × 372.04 = 744.080
Connexió de canonada PE160 mm a instal.lar a canonada existent PE160 mm, inclosos accessoris hidràulics

| Codi | Ut | Descripció | Rendiment | Preu |
|---|---|---|---|---|
| O0101 | h | Cap de colla | 0.5 | 20.6 |
| O0102 | h | Oficial 1ª | 3 | 20.46 |
| O0110 | h | Peó | 3 | 16.75 |
| A0901 | pp | Accessoris per a tub de polietilè | 15 | 15.15 |
| A0902 | pp | Elements de muntatge | 10 | 0.1836 |
| %1613 | % | Despeses indirectes | 6 % |  |

**E08AB01N** m Tub PVC doble paret Ø315 SN 8 kN/m2
11 m × 69.8 = 767.800
Tub PVC de doble capa, amb paret interna llisa i externa corrugada, de diàmetre nominal exterior 315 mm, de rigidesa anular SN 8 kN/m2, segons la norma UNE-EN 13476-3, inclòs pp de peces especials i accessoris, soldat i col·locat.

| Codi | Ut | Descripció | Rendiment | Preu | Import |
|---|---|---|---|---|---|
| O0101 | h | Cap de colla | 0.1 | 20.6 | 2.06 |
| O0102 | h | Oficial 1ª | 0.3 | 20.46 | 6.14 |
| O0110 | h | Peó | 0.3 | 16.75 | 5.03 |
| P11AB01N | m | Tub PVC doble paret Ø315 SN 8 kN/m2 (material; 12/06/2019) | 1.02 | 47.28 | 48.23 |
| M0214 | h | Camió grua | 0.1 | 42.073368 | 4.21 |
| A0902 | pp | Elements de muntatge | 1 | 0.1836 | 0.18 |
| %1613 | % | Despeses indirectes | 6 % | 65.85 | 3.95 |
|  |  | Total |  |  | 69.8 |

| Amidament | Uts. | Llarg | Parcial |
|---|---|---|---|
| tram beina protecció | 1 | 11 | 11.00 |
| Total |  |  | 11 |

**E10131** m Subministrament i col·locació de cinta senyalitzadora
157 m × 1.12 = 175.840

| Amidament | Uts. | Llarg | Parcial |
|---|---|---|---|
| canonada PEØ160 mm | 1 | 157 | 157.00 |
| Total |  |  | 157 |

**E09AB12N** u Ventosa trifuncional DN50
1 u × 325.87 = 325.870
Ventosa automàtica trifuncional de fosa dúctil, DN50, amb revestiment interior i exterior de pintura epoxi depositada per catafòresis amb gruix mínim de 300 micres, amb brida PN16, inclòs part proporcional de junts i cargols, muntada en pericó de canalització soterrada

| Codi | Ut | Descripció | Rendiment | Preu | Import |
|---|---|---|---|---|---|
| O0102 | h | Oficial 1ª | 0.54 | 20.46 | 11.048 |
| O0110 | h | Peó | 0.54 | 16.75 | 9.045 |
| P09AB03N | u | Ventosa autom.trifunc.fosa,DN50,PN16 (material; 12/06/2019) | 1 | 287.33 | 287.330 |
| %1613 | % | Despeses indirectes | 6 % | 307.423 | 18.445 |
|  |  | Total |  |  | 325.87 |

**E09172** u Vàlvula comporta manual Ø150 mm. (14/07/1995)
2 u × 258.34 = 516.680
Subministrament i instal·lació de vàlvula comporta manual DN150 mm. i 10 bar de PN.

| Codi | Ut | Descripció | Rendiment | Preu | Import |
|---|---|---|---|---|---|
| O0101 | h | Cap de colla | 0.05 | 20.6 | 1.030 |
| O0102 | h | Oficial 1ª | 0.9 | 20.46 | 18.414 |
| O0110 | h | Peó | 0.9 | 16.75 | 15.075 |
| P09705 | u | Vàlvula comporta manual 150 mm, PN-10 (material; 23/07/1998) | 1 | 209.2 | 209.200 |
| % | % | Despeses generals | 6 % | 243.719 | 14.623 |
|  |  | Total |  |  | 258.34 |

**E09AN09N** u Descàrrega de 60 mm de diàmetre sobre tub de polietilè PE 100
1 u × 541.66 = 541.660
Descàrrega de 60 mm de diàmetre, sobre tub nou de polietilè DN 160, inclosos collarí de presa per a tub DN160 mm amb sortida 2´´, petita racoreria, vàlvula de registre 2´´ i tram de desaigua, col·locat

| Codi | Ut | Descripció | Rendiment | Preu | Import |
|---|---|---|---|---|---|
| O0102 | h | Oficial 1ª | 4 | 20.46 | 81.84 |
| O0110 | h | Peó | 4 | 16.75 | 67.00 |
| M0235 | h | Equip de soldadura elèctrica (maquinària; 12/01/2009) | 4 | 14.546424 | 58.19 |
| M0226 | h | Grup electrògen de 20/30 kVA (maquinària; 12/01/2009) | 4 | 4.73892 | 18.96 |
| P09AB04N | u | Descàrrega 60 mm, sobre tub nou polietilè DN 160 (material; 12/06/2019) | 1 | 285 | 285.00 |
| %1613 | % | Despeses indirectes | 6 % | 510.99 | 30.66 |
|  |  | Total |  |  | 541.66 |

**E09AB13N** m Neteja i desinfecció de xarxa d'aigua potable (14/07/1995)
157 m × 3.29 = 516.530

| Codi | Ut | Descripció | Rendiment | Preu | Import |
|---|---|---|---|---|---|
| O0101 | h | Cap de colla | 0.013 | 20.6 | 0.27 |
| O0102 | h | Oficial 1ª | 0.05 | 20.46 | 1.02 |
| O0110 | h | Peó | 0.05 | 16.75 | 0.84 |
| P1601 | m3 | Aigua | 0.063 | 0.65 | 0.04 |
| P16AB01N | l | Hipoclorit sòdic al 15% en clor actiu per a desinfecció (material; 12/06/2019) | 3.1 | 0.16 | 0.50 |
| M0228 | h | Electrobomba sumergible 20 kW | 0.05 | 3.801438 | 0.19 |
| M0226 | h | Grup electrògen de 20/30 kVA | 0.05 | 4.73892 | 0.24 |
| % | % | Despeses generals | 6 % | 3.10 | 0.19 |
|  |  | Total |  |  | 3.29 |

| Amidament | Uts. | Llarg | Parcial |
|---|---|---|---|
| canonada PEØ160 mm | 1 | 157 | 157.00 |
| Total |  |  | 157 |

**E09AB14N** m Prova de pressió i d'estanquitat per canonades d'abastament d'aigua (14/07/1995)
157 m × 1.47 = 230.790

| Codi | Ut | Descripció | Rendiment | Preu | Import |
|---|---|---|---|---|---|
| O0101 | h | Cap de colla | 0.02 | 20.6 | 0.41 |
| O0102 | h | Oficial 1ª | 0.01 | 20.46 | 0.20 |
| P1601 | m3 | Aigua | 0.015 | 0.65 | 0.01 |
| M0213 | h | Camió cisterna de 8 m3 | 0.015 | 47.997018 | 0.72 |
| M1AB01N | h | Bombí per a proves de canonades (maquinària; 12/06/2019) | 0.015 | 3.58 | 0.05 |
| % | % | Despeses generals | 6 % | 1.39 | 0.08 |
|  |  | Total |  |  | 1.47 |

| Amidament | Uts. | Llarg | Parcial |
|---|---|---|---|
| canonada PEØ160 mm | 1 | 157 | 157.00 |
| Total |  |  | 157 |

#### 100203 SA/EMA-06
Import: 19915.93

##### 10020301 OBRA CIVIL
Import: 3365.78

| Codi | Ut | Descripció | Quantitat | Preu | Import |
|---|---|---|---|---|---|
| E0225 | m | Desmuntatge per a substitució de tubs per a distribució de gasos i fluids, de qualsevol diàmetre | 119.7 | 5.39 | 645.18 |

**E0305** m3 Excavació rases i pous, mitjans mecànics, cànon abocador (10% roca)
135.344 m3 × 11.12 = 1505.03

| Amidament | Uts. | Llarg | Ample | Alt | Parcial |
|---|---|---|---|---|---|
| canonada FDØ150 mm | 1 | 187.9 | 0.4 | 1.1 | 82.676 |
| Per desmuntatge tub existent | 1 | 119.7 | 0.4 | 1.1 | 52.668 |
| Total |  |  |  |  | 135.344 |

**E0322** m3 Sorra de riu en recobriment de tubs
30.064 m3 × 19.49 = 585.95

| Amidament | Uts. | Llarg | Ample | Alt | Parcial |
|---|---|---|---|---|---|
| canonada FDØ150 mm | 1 | 187.9 | 0.4 | 0.4 | 30.064 |
| Total |  |  |  |  | 30.064 |

**E0317B** m3 Rebliment i piconatge rasa 95% PM, material pròpia obra, inclòs càrrega i transport
105.28 m3 × 4.2 = 442.18

| Amidament | Uts. | Llarg | Parcial |
|---|---|---|---|
| volum excavació | 1 | 135.344 | 135.34 |
| a deduir rebliment sorra | -1 | 30.064 | -30.06 |
| Total |  |  | 105.28 |

**E1210** u Pericó registre (B) 45x45x60 cm, amb tapa (aigua potable, base formigó)
2 u × 93.72 = 187.44
Pericó de registre de 40x40x60 cm, amb tapa, totalment acabat

| Codi | Ut | Descripció | Rendiment | Preu | Import |
|---|---|---|---|---|---|
| O0101 | h | Cap de colla | 0.1 | 20.6 | 2.060 |
| O0102 | h | Oficial 1ª | 0.5 | 20.46 | 10.230 |
| O0110 | h | Peó | 1 | 16.75 | 16.750 |
| P0805 | u | Maó massís 29x14x5 cm. a rev. | 100 | 0.12 | 12.000 |
| E0108 | m3 | Morter de ciment elaborat a l'obra | 0.1 | 50.96 | 5.096 |
| P0841 | m2 | Enlluïment parets exteriors | 1.08 | 20.006484 | 21.607 |
| P0504 | m3 | Formigó HM-20 posat a l'obra | 0.05 | 52 | 2.600 |
| P0622B | u | Tapa fosa 480x480x30, marc 500x500, classe B-125 | 1 | 18.07 | 18.070 |
| %1613 | % | Despeses indirectes | 6 % | 88.413 | 5.305 |
|  |  | Total |  |  | 93.72 |

##### 10020302 OBRA MECÀNICA
Import: 16550.15

**E09AB10N** m Tub fosa dúctil Ø150 PN-10
187.9 m × 63.78 = 11984.262
Tub de fosa dúctil de 150 mm de diàmetre nominal interior, segons la norma ISO 2531, unió de campana amb anella elastomèrica per a aigua i contrabrida d'estanquitat, col·locat al fons de la rasa

| Codi | Ut | Descripció | Rendiment | Preu | Import |
|---|---|---|---|---|---|
| O0102 | h | Oficial 1ª | 0.8 | 20.46 | 16.37 |
| O0110 | h | Peó | 0.8 | 16.75 | 13.40 |
| P09AB01N | m | Tub fosa dúctil,DN=150mm,unió campana,p/aigua,contrabrida estanq. (material; 12/06/2019) | 1.02 | 29.8 | 30.40 |
| %1613 | % | Despeses indirectes | 6 % | 60.17 | 3.61 |
|  |  | Total |  |  | 63.78 |

| Amidament | Uts. | Llarg | Parcial |
|---|---|---|---|
| canonada FDØ150 mm | 1 | 187.9 | 187.90 |
| Total |  |  | 187.9 |

**E09AB07N** u Connexió de canonada FD 150 mm a canonada FD 150 mm existent
2 u × 875.48 = 1750.960
Connexió de canonada FD150 mm a instal.lar a canonada existent FD150 mm, inclosos accessoris hidràulics

| Codi | Ut | Descripció | Rendiment | Preu |
|---|---|---|---|---|
| O0101 | h | Cap de colla | 0.5 | 20.6 |
| O0102 | h | Oficial 1ª | 3 | 20.46 |
| O0110 | h | Peó | 3 | 16.75 |
| A09AB01N | pp | Accessoris per a tub de fosa Ø150 mm (material; 12/06/2019) | 1 | 650 |
| A0902 | pp | Elements de muntatge | 300 | 0.1836 |
| %1613 | % | Despeses indirectes | 6 % |  |

| Codi | Ut | Descripció | Quantitat | Preu | Import |
|---|---|---|---|---|---|
| E09AB12N | u | Ventosa trifuncional DN50 | 2 | 325.87 | 651.740 |
| E09172 | u | Vàlvula comporta manual Ø150 mm. | 2 | 258.34 | 516.680 |

**E09AN10N** u Descàrrega de 60 mm de diàmetre sobre tub de fosa DN 150 mm
1 u × 541.66 = 541.660
Descàrrega de 60 mm de diàmetre, sobre tub nou de fosa DN 150, inclosos collarí de presa per a tub DN150 mm amb sortida 2´´, petita racoreria, vàlvula de registre 2´´ i tram de desaigua, col·locat

| Codi | Ut | Descripció | Rendiment | Preu | Import |
|---|---|---|---|---|---|
| O0102 | h | Oficial 1ª | 4 | 20.46 | 81.84 |
| O0110 | h | Peó | 4 | 16.75 | 67.00 |
| M0235 | h | Equip de soldadura elèctrica | 4 | 14.546424 | 58.19 |
| M0226 | h | Grup electrògen de 20/30 kVA | 4 | 4.73892 | 18.96 |
| P09AB05N | u | Descàrrega 60 mm, sobre tub nou fosa DN 150 (material; 12/06/2019) | 1 | 285 | 285.00 |
| %1613 | % | Despeses indirectes | 6 % | 510.99 | 30.66 |
|  |  | Total |  |  | 541.66 |

**E10131** m Subministrament i col·locació de cinta senyalitzadora
187.9 m × 1.12 = 210.448

| Amidament | Uts. | Llarg | Parcial |
|---|---|---|---|
| canonada FDØ150 mm | 1 | 187.9 | 187.90 |
| Total |  |  | 187.9 |

**E09AB13N** m Neteja i desinfecció de xarxa d'aigua potable
187.9 m × 3.29 = 618.191

| Amidament | Uts. | Llarg | Parcial |
|---|---|---|---|
| canonada FDØ150 mm | 1 | 187.9 | 187.90 |
| Total |  |  | 187.9 |

**E09AB14N** m Prova de pressió i d'estanquitat per canonades d'abastament d'aigua
187.9 m × 1.47 = 276.213

| Amidament | Uts. | Llarg | Parcial |
|---|---|---|---|
| canonada FDØ150 mm | 1 | 187.9 | 187.90 |
| Total |  |  | 187.9 |

#### 100204 SA/EMA-07
Import: 14977.07

##### 10020401 OBRA CIVIL
Import: 2669.21

| Codi | Ut | Descripció | Quantitat | Preu | Import |
|---|---|---|---|---|---|
| E0225 | m | Desmuntatge per a substitució de tubs per a distribució de gasos i fluids, de qualsevol diàmetre | 108.4 | 5.39 | 584.28 |

**E0305** m3 Excavació rases i pous, mitjans mecànics, cànon abocador (10% roca)
103.576 m3 × 11.12 = 1151.77

| Amidament | Uts. | Llarg | Ample | Alt | Parcial |
|---|---|---|---|---|---|
| canonada FDØ150 mm | 1 | 127 | 0.4 | 1.1 | 55.880 |
| Per desmuntatge tub existent | 1 | 108.4 | 0.4 | 1.1 | 47.696 |
| Total |  |  |  |  | 103.576 |

**E0322** m3 Sorra de riu en recobriment de tubs
20.32 m3 × 19.49 = 396.04

| Amidament | Uts. | Llarg | Ample | Alt | Parcial |
|---|---|---|---|---|---|
| canonada FDØ150 mm | 1 | 127 | 0.4 | 0.4 | 20.32 |
| Total |  |  |  |  | 20.32 |

**E0317B** m3 Rebliment i piconatge rasa 95% PM, material pròpia obra, inclòs càrrega i transport
83.256 m3 × 4.2 = 349.68

| Amidament | Uts. | Llarg | Parcial |
|---|---|---|---|
| volum excavació | 1 | 103.576 | 103.576 |
| a deduir rebliment sorra | -1 | 20.32 | -20.320 |
| Total |  |  | 83.256 |

| Codi | Ut | Descripció | Quantitat | Preu | Import |
|---|---|---|---|---|---|
| E1210 | u | Pericó registre (B) 45x45x60 cm, amb tapa (aigua potable, base formigó) | 2 | 93.72 | 187.44 |

##### 10020402 OBRA MECÀNICA
Import: 12307.86

**E09AB10N** m Tub fosa dúctil Ø150 PN-10
127 m × 63.78 = 8100.060

| Amidament | Uts. | Llarg | Parcial |
|---|---|---|---|
| canonada FDØ150 mm | 1 | 127 | 127.00 |
| Total |  |  | 127 |

| Codi | Ut | Descripció | Quantitat | Preu | Import |
|---|---|---|---|---|---|
| E09AB07N | u | Connexió de canonada FD 150 mm a canonada FD 150 mm existent | 2 | 875.48 | 1750.960 |
| E09AB12N | u | Ventosa trifuncional DN50 | 2 | 325.87 | 651.740 |
| E09172 | u | Vàlvula comporta manual Ø150 mm. | 2 | 258.34 | 516.680 |
| E09AN10N | u | Descàrrega de 60 mm de diàmetre sobre tub de fosa DN 150 mm | 1 | 541.66 | 541.660 |

**E10131** m Subministrament i col·locació de cinta senyalitzadora
127 m × 1.12 = 142.240

| Amidament | Uts. | Llarg | Parcial |
|---|---|---|---|
| canonada FDØ150 mm | 1 | 127 | 127.00 |
| Total |  |  | 127 |

**E09AB13N** m Neteja i desinfecció de xarxa d'aigua potable
127 m × 3.29 = 417.830

| Amidament | Uts. | Llarg | Parcial |
|---|---|---|---|
| canonada FDØ150 mm | 1 | 127 | 127.00 |
| Total |  |  | 127 |

**E09AB14N** m Prova de pressió i d'estanquitat per canonades d'abastament d'aigua
127 m × 1.47 = 186.690

| Amidament | Uts. | Llarg | Parcial |
|---|---|---|---|
| canonada FDØ150 mm | 1 | 127 | 127.00 |
| Total |  |  | 127 |

#### 100205 SA/EMA-08
Import: 16856.26

##### 10020501 OBRA CIVIL
Import: 3616.69

**E0213** m2 Demolició paviment de mescla bituminosa, mitjans mecànics, fondària 25 cm
22.4 m2 × 6.45 = 144.48

| Amidament | Uts. | Llarg | Ample | Parcial |
|---|---|---|---|---|
| tram canalització en calçada actual | 1 | 8.5 | 1.4 | 11.90 |
|  | 1 | 7.5 | 1.4 | 10.50 |
| Total |  |  |  | 22.4 |

**E0334** m Tall serra disc paviment mescles bituminoses, formigó o panot, fins 25 cm
32 m × 1.75 = 56.00

| Amidament | Uts. | Llarg | Parcial |
|---|---|---|---|
| tram canalització en calçada actual | 2 | 8.5 | 17.00 |
|  | 2 | 7.5 | 15.00 |
| Total |  |  | 32 |

| Codi | Ut | Descripció | Quantitat | Preu | Import |
|---|---|---|---|---|---|
| E0225 | m | Desmuntatge per a substitució de tubs per a distribució de gasos i fluids, de qualsevol diàmetre | 153.7 | 5.39 | 828.44 |

**E0305** m3 Excavació rases i pous, mitjans mecànics, cànon abocador (10% roca)
117.128 m3 × 11.12 = 1302.46

| Amidament | Uts. | Llarg | Ample | Alt | Parcial |
|---|---|---|---|---|---|
| canonada FDØ150 mm | 1 | 90 | 0.4 | 1.1 | 39.600 |
| canonada FDØ150 mm | 1 | 22.5 | 0.4 | 1.1 | 9.900 |
| Per desmuntatge tub existent | 1 | 153.7 | 0.4 | 1.1 | 67.628 |
| Total |  |  |  |  | 117.128 |

**E0322** m3 Sorra de riu en recobriment de tubs
18 m3 × 19.49 = 350.82

| Amidament | Uts. | Llarg | Ample | Alt | Parcial |
|---|---|---|---|---|---|
| canonada FDØ150 mm | 1 | 90 | 0.4 | 0.4 | 14.40 |
| canonada FDØ150 mm | 1 | 22.5 | 0.4 | 0.4 | 3.60 |
| Total |  |  |  |  | 18 |

**E0317B** m3 Rebliment i piconatge rasa 95% PM, material pròpia obra, inclòs càrrega i transport
99.128 m3 × 4.2 = 416.34

| Amidament | Uts. | Llarg | Parcial |
|---|---|---|---|
| volum excavació | 1 | 117.128 | 117.128 |
| a deduir rebliment sorra | -1 | 18 | -18.000 |
| Total |  |  | 99.128 |

| Codi | Ut | Descripció | Quantitat | Preu | Import |
|---|---|---|---|---|---|
| E1210 | u | Pericó registre (B) 45x45x60 cm, amb tapa (aigua potable, base formigó) | 3 | 93.72 | 281.16 |

**E06SA01** m2 Reposició de ferm en rases canalitzacions
22.4 m2 × 10.58 = 236.99
Reposició de ferm en les mateixes condicions que l'existent, inclosa mescla bituminosa, betum, regs i base granular

| Codi | Ut | Descripció | Rendiment | Preu | Import |
|---|---|---|---|---|---|
| P04MB01N | m3 | Base granular de tot-u artificial, amb motoanivelladora (23/07/1998) | 0.2 | 18.38 | 3.68 |
| P04MB02N | kg | Reg d'emprimació tipus ECI amb dotació de sorra (dotació 1,4 kg/m2) (NUL) (23/07/1998) | 1.4 | 0.35 | 0.49 |
| P04MB03N | t | Paviment de MBC tipus AC16 surf S (S-12) (d= 2,45 t/m3) (23/07/1998) | 0.123 | 47.21 | 5.81 |
| %1613 | % | Despeses indirectes | 6 % | 9.98 | 0.60 |
|  |  | Total |  |  | 10.58 |

| Amidament | Uts. | Llarg | Ample | Parcial |
|---|---|---|---|---|
| tram canalització en calçada actual | 1 | 8.5 | 1.4 | 11.90 |
|  | 1 | 7.5 | 1.4 | 10.50 |
| Total |  |  |  | 22.4 |

##### 10020502 OBRA MECÀNICA
Import: 13239.57

**E09AB10N** m Tub fosa dúctil Ø150 PN-10
112.5 m × 63.78 = 7175.25

| Amidament | Uts. | Llarg | Parcial |
|---|---|---|---|
| canonada FDØ150 mm | 1 | 90 | 90.00 |
| canonada FDØ150 mm | 1 | 22.5 | 22.50 |
| Total |  |  | 112.5 |

| Codi | Ut | Descripció | Quantitat | Preu | Import |
|---|---|---|---|---|---|
| E09AB07N | u | Connexió de canonada FD 150 mm a canonada FD 150 mm existent | 4 | 875.48 | 3501.92 |
| E09AB12N | u | Ventosa trifuncional DN50 | 1 | 325.87 | 325.87 |
| E09172 | u | Vàlvula comporta manual Ø150 mm. | 4 | 258.34 | 1033.36 |
| E09AN10N | u | Descàrrega de 60 mm de diàmetre sobre tub de fosa DN 150 mm | 1 | 541.66 | 541.66 |

**E10131** m Subministrament i col·locació de cinta senyalitzadora
112.5 m × 1.12 = 126.00

| Amidament | Uts. | Llarg | Parcial |
|---|---|---|---|
| canonada FDØ150 mm | 1 | 90 | 90.00 |
| canonada FDØ150 mm | 1 | 22.5 | 22.50 |
| Total |  |  | 112.5 |

**E09AB13N** m Neteja i desinfecció de xarxa d'aigua potable
112.5 m × 3.29 = 370.13

| Amidament | Uts. | Llarg | Parcial |
|---|---|---|---|
| canonada FDØ150 mm | 1 | 90 | 90.00 |
| canonada FDØ150 mm | 1 | 22.5 | 22.50 |
| Total |  |  | 112.5 |

**E09AB14N** m Prova de pressió i d'estanquitat per canonades d'abastament d'aigua
112.5 m × 1.47 = 165.38

| Amidament | Uts. | Llarg | Parcial |
|---|---|---|---|
| canonada FDØ150 mm | 1 | 90 | 90.00 |
| canonada FDØ150 mm | 1 | 22.5 | 22.50 |
| Total |  |  | 112.5 |

#### 100206 SA/EMA-09
Import: 11608.57

##### 10020601 OBRA CIVIL
Import: 1995.02

| Codi | Ut | Descripció | Quantitat | Preu | Import |
|---|---|---|---|---|---|
| E0225 | m | Desmuntatge per a substitució de tubs per a distribució de gasos i fluids, de qualsevol diàmetre | 86.3 | 5.39 | 465.157 |

**E0305** m3 Excavació rases i pous, mitjans mecànics, cànon abocador (10% roca)
78.892 m3 × 11.12 = 877.279

| Amidament | Uts. | Llarg | Ample | Alt | Parcial |
|---|---|---|---|---|---|
| canonada FDØ150 mm | 1 | 93 | 0.4 | 1.1 | 40.920 |
| Per desmuntatge tub existent | 1 | 86.3 | 0.4 | 1.1 | 37.972 |
| Total |  |  |  |  | 78.892 |

**E0322** m3 Sorra de riu en recobriment de tubs
14.88 m3 × 19.49 = 290.011

| Amidament | Uts. | Llarg | Ample | Alt | Parcial |
|---|---|---|---|---|---|
| canonada FDØ150 mm | 1 | 93 | 0.4 | 0.4 | 14.88 |
| Total |  |  |  |  | 14.88 |

**E0317B** m3 Rebliment i piconatge rasa 95% PM, material pròpia obra, inclòs càrrega i transport
64.012 m3 × 4.2 = 268.850

| Amidament | Uts. | Llarg | Parcial |
|---|---|---|---|
| volum excavació | 1 | 78.892 | 78.892 |
| a deduir rebliment sorra | -1 | 14.88 | -14.880 |
| Total |  |  | 64.012 |

| Codi | Ut | Descripció | Quantitat | Preu | Import |
|---|---|---|---|---|---|
| E1210 | u | Pericó registre (B) 45x45x60 cm, amb tapa (aigua potable, base formigó) | 1 | 93.72 | 93.720 |

##### 10020602 OBRA MECÀNICA
Import: 9613.55

**E09AB10N** m Tub fosa dúctil Ø150 PN-10
93 m × 63.78 = 5931.540

| Amidament | Uts. | Llarg | Parcial |
|---|---|---|---|
| canonada FDØ150 mm | 1 | 93 | 93.00 |
| Total |  |  | 93 |

| Codi | Ut | Descripció | Quantitat | Preu | Import |
|---|---|---|---|---|---|
| E09AB07N | u | Connexió de canonada FD 150 mm a canonada FD 150 mm existent | 2 | 875.48 | 1750.960 |
| E09AB12N | u | Ventosa trifuncional DN50 | 1 | 325.87 | 325.870 |
| E09172 | u | Vàlvula comporta manual Ø150 mm. | 2 | 258.34 | 516.680 |
| E09AN10N | u | Descàrrega de 60 mm de diàmetre sobre tub de fosa DN 150 mm | 1 | 541.66 | 541.660 |

**E10131** m Subministrament i col·locació de cinta senyalitzadora
93 m × 1.12 = 104.160

| Amidament | Uts. | Llarg | Parcial |
|---|---|---|---|
| canonada FDØ150 mm | 1 | 93 | 93.00 |
| Total |  |  | 93 |

**E09AB13N** m Neteja i desinfecció de xarxa d'aigua potable
93 m × 3.29 = 305.970

| Amidament | Uts. | Llarg | Parcial |
|---|---|---|---|
| canonada FDØ150 mm | 1 | 93 | 93.00 |
| Total |  |  | 93 |

**E09AB14N** m Prova de pressió i d'estanquitat per canonades d'abastament d'aigua
93 m × 1.47 = 136.710

| Amidament | Uts. | Llarg | Parcial |
|---|---|---|---|
| canonada FDØ150 mm | 1 | 93 | 93.00 |
| Total |  |  | 93 |

#### 100207 SA/EMA-10
Import: 139907.76

##### 10020701 OBRA CIVIL
Import: 31266.13

| Codi | Ut | Descripció | Quantitat | Preu | Import |
|---|---|---|---|---|---|
| E0225 | m | Desmuntatge per a substitució de tubs per a distribució de gasos i fluids, de qualsevol diàmetre | 1449.5 | 5.39 | 7812.805 |

**E0305** m3 Excavació rases i pous, mitjans mecànics, cànon abocador (10% roca)
1275.12 m3 × 11.12 = 14179.334

| Amidament | Uts. | Llarg | Ample | Alt | Parcial |
|---|---|---|---|---|---|
| canonada FDØ150 mm | 1 | 1448.5 | 0.4 | 1.1 | 637.34 |
| Per desmuntatge tub existent | 1 | 1449.5 | 0.4 | 1.1 | 637.78 |
| Total |  |  |  |  | 1275.12 |

**E0322** m3 Sorra de riu en recobriment de tubs
231.76 m3 × 19.49 = 4517.002

| Amidament | Uts. | Llarg | Ample | Alt | Parcial |
|---|---|---|---|---|---|
| canonada FDØ150 mm | 1 | 1448.5 | 0.4 | 0.4 | 231.76 |
| Total |  |  |  |  | 231.76 |

**E0317B** m3 Rebliment i piconatge rasa 95% PM, material pròpia obra, inclòs càrrega i transport
1043.36 m3 × 4.2 = 4382.112

| Amidament | Uts. | Llarg | Parcial |
|---|---|---|---|
| volum excavació | 1 | 1275.12 | 1275.12 |
| a deduir rebliment sorra | -1 | 231.76 | -231.76 |
| Total |  |  | 1043.36 |

| Codi | Ut | Descripció | Quantitat | Preu | Import |
|---|---|---|---|---|---|
| E1210 | u | Pericó registre (B) 45x45x60 cm, amb tapa (aigua potable, base formigó) | 4 | 93.72 | 374.880 |

##### 10020702 OBRA MECÀNICA
Import: 108641.63

**E09AB10N** m Tub fosa dúctil Ø150 PN-10
1448.5 m × 63.78 = 92385.33

| Amidament | Uts. | Llarg | Parcial |
|---|---|---|---|
| canonada FDØ150 mm | 1 | 1448.5 | 1448.50 |
| Total |  |  | 1448.5 |

**E09AB07N** u Connexió de canonada FD 150 mm a canonada FD 150 mm existent
3 u × 875.48 = 2626.44

| Amidament | Uts. | Parcial |
|---|---|---|
|  | 2 | 2.00 |
| Connexió provisional a SA/EMA-15 | 1 | 1.00 |
| Total |  | 3 |

| Codi | Ut | Descripció | Quantitat | Preu | Import |
|---|---|---|---|---|---|
| E09AB12N | u | Ventosa trifuncional DN50 | 5 | 325.87 | 1629.35 |

**E09172** u Vàlvula comporta manual Ø150 mm.
3 u × 258.34 = 775.02

| Amidament | Uts. | Parcial |
|---|---|---|
| inici-final | 2 | 2.00 |
| Connexió provisional a SA/EMA-15 | 1 | 1.00 |
| Total |  | 3 |

| Codi | Ut | Descripció | Quantitat | Preu | Import |
|---|---|---|---|---|---|
| E09AN10N | u | Descàrrega de 60 mm de diàmetre sobre tub de fosa DN 150 mm | 5 | 541.66 | 2708.30 |

**E10131** m Subministrament i col·locació de cinta senyalitzadora
1448.5 m × 1.12 = 1622.32

| Amidament | Uts. | Llarg | Parcial |
|---|---|---|---|
| canonada FDØ150 mm | 1 | 1448.5 | 1448.50 |
| Total |  |  | 1448.5 |

**E09AB13N** m Neteja i desinfecció de xarxa d'aigua potable
1448.5 m × 3.29 = 4765.57

| Amidament | Uts. | Llarg | Parcial |
|---|---|---|---|
| canonada FDØ150 mm | 1 | 1448.5 | 1448.50 |
| Total |  |  | 1448.5 |

**E09AB14N** m Prova de pressió i d'estanquitat per canonades d'abastament d'aigua
1448.5 m × 1.47 = 2129.30

| Amidament | Uts. | Llarg | Parcial |
|---|---|---|---|
| canonada FDØ150 mm | 1 | 1448.5 | 1448.50 |
| Total |  |  | 1448.5 |

#### 100208 SA/EMA-11
Import: 4032.03

##### 10020801 OBRA CIVIL
Import: 371.19

**E0305** m3 Excavació rases i pous, mitjans mecànics, cànon abocador (10% roca)
8.8 m3 × 11.12 = 97.86

| Amidament | Uts. | Llarg | Ample | Alt | Parcial |
|---|---|---|---|---|---|
| canonada FDØ150 mm | 2 | 10 | 0.4 | 1.1 | 8.80 |
| Total |  |  |  |  | 8.8 |

**E0322** m3 Sorra de riu en recobriment de tubs
3.2 m3 × 19.49 = 62.37

| Amidament | Uts. | Llarg | Ample | Alt | Parcial |
|---|---|---|---|---|---|
| canonada FDØ150 mm | 2 | 10 | 0.4 | 0.4 | 3.20 |
| Total |  |  |  |  | 3.2 |

**E0317B** m3 Rebliment i piconatge rasa 95% PM, material pròpia obra, inclòs càrrega i transport
5.6 m3 × 4.2 = 23.52

| Amidament | Uts. | Llarg | Parcial |
|---|---|---|---|
| volum excavació | 1 | 8.8 | 8.80 |
| a deduir rebliment sorra | -1 | 3.2 | -3.20 |
| Total |  |  | 5.6 |

| Codi | Ut | Descripció | Quantitat | Preu | Import |
|---|---|---|---|---|---|
| E1210 | u | Pericó registre (B) 45x45x60 cm, amb tapa (aigua potable, base formigó) | 2 | 93.72 | 187.44 |

##### 10020802 OBRA MECÀNICA
Import: 3660.84

**E09AB10N** m Tub fosa dúctil Ø150 PN-10
20 m × 63.78 = 1275.600

| Amidament | Uts. | Llarg | Parcial |
|---|---|---|---|
| canonada FDØ150 mm | 2 | 10 | 20.00 |
| Total |  |  | 20 |

| Codi | Ut | Descripció | Quantitat | Preu | Import |
|---|---|---|---|---|---|
| E09AB07N | u | Connexió de canonada FD 150 mm a canonada FD 150 mm existent | 2 | 875.48 | 1750.960 |
| E09172 | u | Vàlvula comporta manual Ø150 mm. | 2 | 258.34 | 516.680 |

**E10131** m Subministrament i col·locació de cinta senyalitzadora
20 m × 1.12 = 22.400

| Amidament | Uts. | Llarg | Parcial |
|---|---|---|---|
| canonada FDØ150 mm | 2 | 10 | 20.00 |
| Total |  |  | 20 |

**E09AB13N** m Neteja i desinfecció de xarxa d'aigua potable
20 m × 3.29 = 65.800

| Amidament | Uts. | Llarg | Parcial |
|---|---|---|---|
| canonada FDØ150 mm | 2 | 10 | 20.00 |
| Total |  |  | 20 |

**E09AB14N** m Prova de pressió i d'estanquitat per canonades d'abastament d'aigua
20 m × 1.47 = 29.400

| Amidament | Uts. | Llarg | Parcial |
|---|---|---|---|
| canonada FDØ150 mm | 2 | 10 | 20.00 |
| Total |  |  | 20 |

#### 100209 SA/EMA-12
Import: 1858.32

##### 10020901 OBRA CIVIL
Import: 167.22

**E0305** m3 Excavació rases i pous, mitjans mecànics, cànon abocador (10% roca)
3.52 m3 × 11.12 = 39.142

| Amidament | Uts. | Llarg | Ample | Alt | Parcial |
|---|---|---|---|---|---|
| canonada FDØ150 mm | 1 | 8 | 0.4 | 1.1 | 3.52 |
| Total |  |  |  |  | 3.52 |

**E0322** m3 Sorra de riu en recobriment de tubs
1.28 m3 × 19.49 = 24.947

| Amidament | Uts. | Llarg | Ample | Alt | Parcial |
|---|---|---|---|---|---|
| canonada FDØ150 mm | 1 | 8 | 0.4 | 0.4 | 1.28 |
| Total |  |  |  |  | 1.28 |

**E0317B** m3 Rebliment i piconatge rasa 95% PM, material pròpia obra, inclòs càrrega i transport
2.24 m3 × 4.2 = 9.408

| Amidament | Uts. | Llarg | Parcial |
|---|---|---|---|
| volum excavació | 1 | 3.52 | 3.52 |
| a deduir rebliment sorra | -1 | 1.28 | -1.28 |
| Total |  |  | 2.24 |

| Codi | Ut | Descripció | Quantitat | Preu | Import |
|---|---|---|---|---|---|
| E1210 | u | Pericó registre (B) 45x45x60 cm, amb tapa (aigua potable, base formigó) | 1 | 93.72 | 93.720 |

##### 10020902 OBRA MECÀNICA
Import: 1691.1

**E09AB10N** m Tub fosa dúctil Ø150 PN-10
8 m × 63.78 = 510.240

| Amidament | Uts. | Llarg | Parcial |
|---|---|---|---|
| canonada FDØ150 mm | 1 | 8 | 8.00 |
| Total |  |  | 8 |

| Codi | Ut | Descripció | Quantitat | Preu | Import |
|---|---|---|---|---|---|
| E09AB07N | u | Connexió de canonada FD 150 mm a canonada FD 150 mm existent | 1 | 875.48 | 875.480 |
| E09172 | u | Vàlvula comporta manual Ø150 mm. | 1 | 258.34 | 258.340 |

**E10131** m Subministrament i col·locació de cinta senyalitzadora
8 m × 1.12 = 8.960

| Amidament | Uts. | Llarg | Parcial |
|---|---|---|---|
| canonada FDØ150 mm | 1 | 8 | 8.00 |
| Total |  |  | 8 |

**E09AB13N** m Neteja i desinfecció de xarxa d'aigua potable
8 m × 3.29 = 26.320

| Amidament | Uts. | Llarg | Parcial |
|---|---|---|---|
| canonada FDØ150 mm | 1 | 8 | 8.00 |
| Total |  |  | 8 |

**E09AB14N** m Prova de pressió i d'estanquitat per canonades d'abastament d'aigua
8 m × 1.47 = 11.760

| Amidament | Uts. | Llarg | Parcial |
|---|---|---|---|
| canonada FDØ150 mm | 1 | 8 | 8.00 |
| Total |  |  | 8 |

#### 100210 SA/EMA-13
Import: 5646.24

##### 10021001 OBRA CIVIL
Import: 711.22

**E0305** m3 Excavació rases i pous, mitjans mecànics, cànon abocador (10% roca)
33.6 m3 × 11.12 = 373.632

| Amidament | Uts. | Llarg | Ample | Alt | Parcial |
|---|---|---|---|---|---|
| canonada FDØ150 mm | 1 | 42 | 0.4 | 2 | 33.60 |
| Total |  |  |  |  | 33.6 |

**E0322** m3 Sorra de riu en recobriment de tubs
6.72 m3 × 19.49 = 130.973

| Amidament | Uts. | Llarg | Ample | Alt | Parcial |
|---|---|---|---|---|---|
| canonada FDØ150 mm | 1 | 42 | 0.4 | 0.4 | 6.72 |
| Total |  |  |  |  | 6.72 |

**E0317B** m3 Rebliment i piconatge rasa 95% PM, material pròpia obra, inclòs càrrega i transport
26.88 m3 × 4.2 = 112.896

| Amidament | Uts. | Llarg | Parcial |
|---|---|---|---|
| volum excavació | 1 | 33.6 | 33.60 |
| a deduir rebliment sorra | -1 | 6.72 | -6.72 |
| Total |  |  | 26.88 |

| Codi | Ut | Descripció | Quantitat | Preu | Import |
|---|---|---|---|---|---|
| E1210 | u | Pericó registre (B) 45x45x60 cm, amb tapa (aigua potable, base formigó) | 1 | 93.72 | 93.720 |

##### 10021002 OBRA MECÀNICA
Import: 4935.02

**E09AB10N** m Tub fosa dúctil Ø150 PN-10
42 m × 63.78 = 2678.760

| Amidament | Uts. | Llarg | Parcial |
|---|---|---|---|
| canonada FDØ150 mm | 1 | 42 | 42.00 |
| Total |  |  | 42 |

| Codi | Ut | Descripció | Quantitat | Preu | Import |
|---|---|---|---|---|---|
| E09AB07N | u | Connexió de canonada FD 150 mm a canonada FD 150 mm existent | 2 | 875.48 | 1750.960 |
| E09172 | u | Vàlvula comporta manual Ø150 mm. | 1 | 258.34 | 258.340 |

**E10131** m Subministrament i col·locació de cinta senyalitzadora
42 m × 1.12 = 47.040

| Amidament | Uts. | Llarg | Parcial |
|---|---|---|---|
| canonada FDØ150 mm | 1 | 42 | 42.00 |
| Total |  |  | 42 |

**E09AB13N** m Neteja i desinfecció de xarxa d'aigua potable
42 m × 3.29 = 138.180

| Amidament | Uts. | Llarg | Parcial |
|---|---|---|---|
| canonada FDØ150 mm | 1 | 42 | 42.00 |
| Total |  |  | 42 |

**E09AB14N** m Prova de pressió i d'estanquitat per canonades d'abastament d'aigua
42 m × 1.47 = 61.740

| Amidament | Uts. | Llarg | Parcial |
|---|---|---|---|
| canonada FDØ150 mm | 1 | 42 | 42.00 |
| Total |  |  | 42 |

#### 100211 SA/EMA-14
Import: 1969.95

##### 10021101 OBRA CIVIL
Import: 836.13

| Codi | Ut | Descripció | Quantitat | Preu | Import |
|---|---|---|---|---|---|
| E0225 | m | Desmuntatge per a substitució de tubs per a distribució de gasos i fluids, de qualsevol diàmetre | 61.2 | 5.39 | 329.868 |

**E0305** m3 Excavació rases i pous, mitjans mecànics, cànon abocador (10% roca)
26.928 m3 × 11.12 = 299.439

| Amidament | Uts. | Llarg | Ample | Alt | Parcial |
|---|---|---|---|---|---|
| Per desmuntatge tub existent | 1 | 61.2 | 0.4 | 1.1 | 26.928 |
| Total |  |  |  |  | 26.928 |

**E0317B** m3 Rebliment i piconatge rasa 95% PM, material pròpia obra, inclòs càrrega i transport
26.928 m3 × 4.2 = 113.098

| Amidament | Uts. | Llarg | Parcial |
|---|---|---|---|
| volum excavació | 1 | 26.928 | 26.928 |
| Total |  |  | 26.928 |

| Codi | Ut | Descripció | Quantitat | Preu | Import |
|---|---|---|---|---|---|
| E1210 | u | Pericó registre (B) 45x45x60 cm, amb tapa (aigua potable, base formigó) | 1 | 93.72 | 93.720 |

##### 10021102 OBRA MECÀNICA
Import: 1133.82

| Codi | Ut | Descripció | Quantitat | Preu | Import |
|---|---|---|---|---|---|
| E09AB07N | u | Connexió de canonada FD 150 mm a canonada FD 150 mm existent | 1 | 875.48 | 875.480 |
| E09172 | u | Vàlvula comporta manual Ø150 mm. | 1 | 258.34 | 258.340 |

#### 100212 SA/EMA-15
Import: 24733.27

##### 10021201 OBRA CIVIL
Import: 5692.45

| Codi | Ut | Descripció | Quantitat | Preu | Import |
|---|---|---|---|---|---|
| E0225 | m | Desmuntatge per a substitució de tubs per a distribució de gasos i fluids, de qualsevol diàmetre | 149.3 | 5.39 | 804.727 |

**E0305** m3 Excavació rases i pous, mitjans mecànics, cànon abocador (10% roca)
197.428 m3 × 11.12 = 2195.399

| Amidament | Uts. | Llarg | Ample | Alt | Parcial |
|---|---|---|---|---|---|
| canonada FDØ150 mm | 1 | 161.2 | 0.4 | 1.1 | 70.928 |
| Per desmuntatge tub existent | 1 | 149.3 | 0.4 | 1.1 | 65.692 |
| canonada provisional PEØ160 mm | 1 | 138.2 | 0.4 | 1.1 | 60.808 |
| Total |  |  |  |  | 197.428 |

**E0322** m3 Sorra de riu en recobriment de tubs
47.904 m3 × 19.49 = 933.649

| Amidament | Uts. | Llarg | Ample | Alt | Parcial |
|---|---|---|---|---|---|
| canonada FDØ150 mm | 1 | 161.2 | 0.4 | 0.4 | 25.792 |
| canonada provisional PEØ160 mm | 1 | 138.2 | 0.4 | 0.4 | 22.112 |
| Total |  |  |  |  | 47.904 |

**E0317B** m3 Rebliment i piconatge rasa 95% PM, material pròpia obra, inclòs càrrega i transport
149.524 m3 × 4.2 = 628.001

| Amidament | Uts. | Llarg | Parcial |
|---|---|---|---|
| volum excavació | 1 | 197.428 | 197.428 |
| a deduir rebliment sorra | -1 | 47.904 | -47.904 |
| Total |  |  | 149.524 |

| Codi | Ut | Descripció | Quantitat | Preu | Import |
|---|---|---|---|---|---|
| E1210 | u | Pericó registre (B) 45x45x60 cm, amb tapa (aigua potable, base formigó) | 4 | 93.72 | 374.880 |

**E0213** m2 Demolició paviment de mescla bituminosa, mitjans mecànics, fondària 25 cm
44.38 m2 × 6.45 = 286.251

| Amidament | Uts. | Llarg | Ample | Parcial |
|---|---|---|---|---|
| tram canalització provisional en calçada actual | 1 | 14.8 | 1.4 | 20.72 |
|  | 1 | 8.9 | 1.4 | 12.46 |
|  | 1 | 8 | 1.4 | 11.20 |
| Total |  |  |  | 44.38 |

**E06SA01** m2 Reposició de ferm en rases canalitzacions
44.38 m2 × 10.58 = 469.540

| Amidament | Uts. | Llarg | Ample | Parcial |
|---|---|---|---|---|
| tram canalització provisional en calçada actual | 1 | 14.8 | 1.4 | 20.72 |
|  | 1 | 8.9 | 1.4 | 12.46 |
|  | 1 | 8 | 1.4 | 11.20 |
| Total |  |  |  | 44.38 |

##### 10021202 OBRA MECÀNICA
Import: 19040.82

**E09AB10N** m Tub fosa dúctil Ø150 PN-10
161.2 m × 63.78 = 10281.336

| Amidament | Uts. | Llarg | Parcial |
|---|---|---|---|
| canonada FDØ150 mm | 1 | 161.2 | 161.20 |
| Total |  |  | 161.2 |

**E09510** m Tub PEAD Ø160 PN-16
138.2 m × 19.48 = 2692.136

| Amidament | Uts. | Llarg | Parcial |
|---|---|---|---|
| canonada provisional PEØ160 mm | 1 | 138.2 | 138.20 |
| Total |  |  | 138.2 |

| Codi | Ut | Descripció | Quantitat | Preu | Import |
|---|---|---|---|---|---|
| E09AB07N | u | Connexió de canonada FD 150 mm a canonada FD 150 mm existent | 2 | 875.48 | 1750.960 |

**E09AB05N** u Connexió de canonada PE 160 mm a canonada FD 150 mm existent
2 u × 875.48 = 1750.960
Connexió de canonada PE 160 mm a canonada FD 150 mm existent, inclosos accessoris hidràulics

| Codi | Ut | Descripció | Rendiment | Preu |
|---|---|---|---|---|
| O0101 | h | Cap de colla | 0.5 | 20.6 |
| O0102 | h | Oficial 1ª | 3 | 20.46 |
| O0110 | h | Peó | 3 | 16.75 |
| A09AB01N | pp | Accessoris per a tub de fosa | 1 | 650 |
| A0902 | pp | Elements de muntatge | 300 | 0.1836 |
| %1613 | % | Despeses indirectes | 6 % |  |

| Amidament | Uts. | Parcial |
|---|---|---|
| xarxa provisional | 2 | 2.00 |
| Total |  | 2 |

| Codi | Ut | Descripció | Quantitat | Preu | Import |
|---|---|---|---|---|---|
| E09AB12N | u | Ventosa trifuncional DN50 | 1 | 325.87 | 325.870 |

**E09172** u Vàlvula comporta manual Ø150 mm.
5 u × 258.34 = 1291.700

| Amidament | Uts. | Parcial |
|---|---|---|
| xarxa definitiva | 3 | 3.00 |
| xarxa provisional | 2 | 2.00 |
| Total |  | 5 |

**E10131** m Subministrament i col·locació de cinta senyalitzadora
161.2 m × 1.12 = 180.544

| Amidament | Uts. | Llarg | Parcial |
|---|---|---|---|
| canonada FDØ150 mm | 1 | 161.2 | 161.20 |
| Total |  |  | 161.2 |

**E09AB13N** m Neteja i desinfecció de xarxa d'aigua potable
161.2 m × 3.29 = 530.348

| Amidament | Uts. | Llarg | Parcial |
|---|---|---|---|
| canonada FDØ150 mm | 1 | 161.2 | 161.20 |
| Total |  |  | 161.2 |

**E09AB14N** m Prova de pressió i d'estanquitat per canonades d'abastament d'aigua
161.2 m × 1.47 = 236.964

| Amidament | Uts. | Llarg | Parcial |
|---|---|---|---|
| canonada FDØ150 mm | 1 | 161.2 | 161.20 |
| Total |  |  | 161.2 |

#### 100213 SA/EMA-16
Import: 2040.74

##### 10021301 OBRA CIVIL
Import: 254.63

| Codi | Ut | Descripció | Quantitat | Preu | Import |
|---|---|---|---|---|---|
| E0225 | m | Desmuntatge per a substitució de tubs per a distribució de gasos i fluids, de qualsevol diàmetre | 9.1 | 5.39 | 49.05 |

**E0305** m3 Excavació rases i pous, mitjans mecànics, cànon abocador (10% roca)
6.424 m3 × 11.12 = 71.43

| Amidament | Uts. | Llarg | Ample | Alt | Parcial |
|---|---|---|---|---|---|
| canonada FDØ100 mm | 1 | 5.5 | 0.4 | 1.1 | 2.420 |
| Per desmuntatge tub existent | 1 | 9.1 | 0.4 | 1.1 | 4.004 |
| Total |  |  |  |  | 6.424 |

**E0322** m3 Sorra de riu en recobriment de tubs
0.88 m3 × 19.49 = 17.15

| Amidament | Uts. | Llarg | Ample | Alt | Parcial |
|---|---|---|---|---|---|
| canonada FDØ100 mm | 1 | 5.5 | 0.4 | 0.4 | 0.88 |
| Total |  |  |  |  | 0.88 |

**E0317B** m3 Rebliment i piconatge rasa 95% PM, material pròpia obra, inclòs càrrega i transport
5.544 m3 × 4.2 = 23.28

| Amidament | Uts. | Llarg | Parcial |
|---|---|---|---|
| volum excavació | 1 | 6.424 | 6.424 |
| a deduir rebliment sorra | -1 | 0.88 | -0.880 |
| Total |  |  | 5.544 |

| Codi | Ut | Descripció | Quantitat | Preu | Import |
|---|---|---|---|---|---|
| E1210 | u | Pericó registre (B) 45x45x60 cm, amb tapa (aigua potable, base formigó) | 1 | 93.72 | 93.72 |

##### 10021302 OBRA MECÀNICA
Import: 1786.11

**E09AB11N** m Tub fosa dúctil Ø100 PN-10
5.5 m × 54.43 = 299.37
Tub de fosa dúctil de 100 mm de diàmetre nominal interior, segons la norma ISO 2531, unió de campana amb anella elastomèrica per a aigua i contrabrida d'estanquitat, col·locat al fons de la rasa

| Codi | Ut | Descripció | Rendiment | Preu | Import |
|---|---|---|---|---|---|
| O0102 | h | Oficial 1ª | 0.8 | 20.46 | 16.368 |
| O0110 | h | Peó | 0.8 | 16.75 | 13.400 |
| P09AB02N | m | Tub fosa dúctil,DN=100mm,unió campana,p/aigua,contrabrida estanq. (material; 12/06/2019) | 1.02 | 21.16 | 21.583 |
| %1613 | % | Despeses indirectes | 6 % | 51.351 | 3.081 |
|  |  | Total |  |  | 54.43 |

**E09AB08N** u Connexió de canonada FD 100 mm a canonada FD 150 mm existent
1 u × 693.69 = 693.69
Connexió de canonada FD100 mm a instal.lar a canonada existent FD150 mm, inclosos accessoris hidràulics

| Codi | Ut | Descripció | Rendiment | Preu |
|---|---|---|---|---|
| O0101 | h | Cap de colla | 0.5 | 20.6 |
| O0102 | h | Oficial 1ª | 3 | 20.46 |
| O0110 | h | Peó | 3 | 16.75 |
| A09AB01N | pp | Accessoris per a tub de fosa | 0.75 | 650 |
| A0902 | pp | Elements de muntatge | 250 | 0.1836 |
| %1613 | % | Despeses indirectes | 6 % |  |

**E09AB09N** u Connexió de canonada FD 100 mm a canonada FD 100 mm existent
1 u × 502.36 = 502.36
Connexió de canonada FD 100 mm a canonada FD 100 mm existent, inclosos accessoris hidràulics

| Codi | Ut | Descripció | Rendiment | Preu |
|---|---|---|---|---|
| O0101 | h | Cap de colla | 0.5 | 20.6 |
| O0102 | h | Oficial 1ª | 3 | 20.46 |
| O0110 | h | Peó | 3 | 16.75 |
| A09AB01N | pp | Accessoris per a tub de fosa | 0.5 | 650 |
| A0902 | pp | Elements de muntatge | 150 | 0.1836 |
| %1613 | % | Despeses indirectes | 6 % |  |

| Codi | Ut | Descripció | Quantitat | Preu | Import |
|---|---|---|---|---|---|
| E09172 | u | Vàlvula comporta manual Ø150 mm. | 1 | 258.34 | 258.34 |
| E10131 | m | Subministrament i col·locació de cinta senyalitzadora | 5.5 | 1.12 | 6.16 |
| E09AB13N | m | Neteja i desinfecció de xarxa d'aigua potable | 5.5 | 3.29 | 18.10 |
| E09AB14N | m | Prova de pressió i d'estanquitat per canonades d'abastament d'aigua | 5.5 | 1.47 | 8.09 |

### 1003 EMATSA CLAVEGUERAM
Import: 269829.53

#### 100301 SA/ECL-03
Import: 29826.04

##### 10030101 OBRA CIVIL
Import: 29826.04

| Codi | Ut | Descripció | Quantitat | Preu | Import |
|---|---|---|---|---|---|
| E0223 | m | Demolició de col·lector existent de fins a 60 cm de diàmetre amb mitjans mecànics i càrrega sobre camió | 210 | 6.91 | 1451.100 |

**E0224** u Demolició de pou de diàmetre 100 cm, de parets de 30 cm de maó, amb mitjans mecànics i càrrega sobre camió
1 u × 66.68 = 66.680
Demolició de pou de diàmetre 100 cm, de parets de 30 cm de maó, amb mitjans mecànics i càrrega sobre camió, inclòs transport a abocador, cànon i condicionament del mateix.

| Codi | Ut | Descripció | Rendiment | Preu | Import |
|---|---|---|---|---|---|
| O0102 | h | Oficial 1ª | 0.7 | 20.46 | 14.32 |
| O0110 | h | Peó | 0.7 | 16.75 | 11.73 |
| M0207 | h | Retroexcavadora | 0.45 | 59.41 | 26.73 |
| M0212B | h | Camió de trabuc de 20 t | 0.25 | 37.33 | 9.33 |
| P1613 | u | Cànon d'abocador | 1 | 0.8 | 0.80 |
| %1613 | % | Despeses indirectes | 6 % | 62.91 | 3.77 |
|  |  | Total |  |  | 66.68 |

**E0305** m3 Excavació rases i pous, mitjans mecànics, cànon abocador (10% roca)
649.944 m3 × 11.12 = 7227.377

| Amidament | Uts. | Llarg | Ample | Alt | Parcial |
|---|---|---|---|---|---|
| col.lector PVCØ400 mm | 1 | 221.1 | 0.8 | 1.3 | 229.944 |
| Per demolició col·lector existent | 1 | 210 | 0.8 | 2.5 | 420.000 |
| Total |  |  |  |  | 649.944 |

**E0322** m3 Sorra de riu en recobriment de tubs
106.128 m3 × 19.49 = 2068.435

| Amidament | Uts. | Llarg | Ample | Alt | Parcial |
|---|---|---|---|---|---|
| col.lector PVCØ400 mm | 1 | 221.1 | 0.8 | 0.6 | 106.128 |
| Total |  |  |  |  | 106.128 |

**E0317B** m3 Rebliment i piconatge rasa 95% PM, material pròpia obra, inclòs càrrega i transport
543.816 m3 × 4.2 = 2284.027

| Amidament | Uts. | Llarg | Parcial |
|---|---|---|---|
| volum excavació | 1 | 649.944 | 649.944 |
| a deduir rebliment sorra | -1 | 106.128 | -106.128 |
| Total |  |  | 543.816 |

| Codi | Ut | Descripció | Quantitat | Preu | Import |
|---|---|---|---|---|---|
| E0837B | u | Pou registre DN1000 formigó pref, tapa Ø650 i bastiment fosa i pates, Hmax=1,80 m | 7 | 433.26 | 3032.820 |

**E0837D** u Anell prefabricat de 1000x1000 per recreixement de pou
9 u × 105.49 = 949.410

| Amidament | Uts. | Parcial |
|---|---|---|
| Pou P-1 | 3 | 3.00 |
| Pou P-2 | 1 | 1.00 |
| Pou P-3 | 1 | 1.00 |
| Pou P-4 | 1 | 1.00 |
| Pou P-5 | 1 | 1.00 |
| Pou P-6 | 1 | 1.00 |
| Pou P-7 | 1 | 1.00 |
| Total |  | 9 |

**E0837E** u Anell prefabricat de 1000x500 per recreixement de pou
3 u × 61.9 = 185.700
Anell prefabricat Ø1000 i 0,5 metres d'alçada per recreixement de pou nou o existent.

| Codi | Ut | Descripció | Rendiment | Preu | Import |
|---|---|---|---|---|---|
| O0101 | h | Cap de colla | 0.01 | 20.6 | 0.206 |
| O0102 | h | Oficial 1ª | 0.22 | 20.46 | 4.501 |
| O0110 | h | Peó | 0.22 | 16.75 | 3.685 |
| P0654 | u | Anell prefabricat 1000x500 mm (material; 23/07/1998) | 1 | 50 | 50.000 |
| %1613 | % | Despeses indirectes | 6 % | 58.392 | 3.504 |
|  |  | Total |  |  | 61.9 |

| Amidament | Uts. | Parcial |
|---|---|---|
| Pou P-1 | 1 | 1.00 |
| Pou P-6 | 1 | 1.00 |
| Pou P-7 | 1 | 1.00 |
| Total |  | 3 |

**E0837CL4N** u Llosa 1,0x1,0 m formigó HL-150 marcatge ubicació pous
7 u × 5.96 = 41.720
Llosa de 1,0x1,0 m amb formigó de neteja tipus HL-150, per marcatge d'ubicació de les tapes de registre dels pous de clavegueram

| Codi | Ut | Descripció | Rendiment | Preu | Import |
|---|---|---|---|---|---|
| O0101 | h | Cap de colla | 0.002 | 20.6 | 0.041 |
| O0102 | h | Oficial 1ª | 0.008 | 20.46 | 0.164 |
| O0110 | h | Peó | 0.015 | 16.75 | 0.251 |
| P0500 | m3 | Formigó HL-150 posat a l'obra | 0.102 | 50.5 | 5.151 |
| M0225 | h | Vibrador | 0.008 | 2.091306 | 0.017 |
| %1613 | % | Despeses indirectes | 6 % | 5.624 | 0.337 |
|  |  | Total |  |  | 5.96 |

**E0891** u Connexió de canonada amb col·lector existent
2 u × 158.13 = 316.260
Connexió de canonada amb el col·lector existent, totalment acabat.

| Codi | Ut | Descripció | Rendiment | Preu | Import |
|---|---|---|---|---|---|
| O0102 | h | Oficial 1ª | 2 | 20.46 | 40.920 |
| O0110 | h | Peó | 2 | 16.75 | 33.500 |
| P0504 | m3 | Formigó HM-20 posat a l'obra | 0.4 | 52 | 20.800 |
| M0225 | h | Vibrador | 0.04 | 2.091306 | 0.084 |
| E0515 | m2 | Encofrat de fusta per a fonaments i/o formigó ocult | 2.2 | 24.49 | 53.878 |
| %1613 | % | Despeses indirectes | 6 % | 149.182 | 8.951 |
|  |  | Total |  |  | 158.13 |

**E08AB02N** m Tub PVC doble paret Ø400 SN 8 kN/m2
221.1 m × 55.19 = 12202.509
Tub PVC de doble capa, amb paret interna llisa i externa corrugada, de diàmetre nominal exterior 400 mm, de rigidesa anular SN 8 kN/m2, segons la norma UNE-EN 13476-3, inclòs pp de peces especials i accessoris, soldat i col·locat.

| Codi | Ut | Descripció | Rendiment | Preu | Import |
|---|---|---|---|---|---|
| O0101 | h | Cap de colla | 0.06 | 20.6 | 1.236 |
| O0102 | h | Oficial 1ª | 0.25 | 20.46 | 5.115 |
| O0110 | h | Peó | 0.25 | 16.75 | 4.188 |
| P11AB02N | m | Tub PVC doble paret Ø400 SN 8 kN/m2 (material; 12/06/2019) | 1.02 | 40.52 | 41.330 |
| A0902 | pp | Elements de muntatge | 1 | 0.1836 | 0.184 |
| %1613 | % | Despeses indirectes | 6 % | 52.053 | 3.123 |
|  |  | Total |  |  | 55.19 |

| Amidament | Uts. | Llarg | Parcial |
|---|---|---|---|
| col.lector PVCØ400 mm | 1 | 221.1 | 221.10 |
| Total |  |  | 221.1 |

#### 100302 SA/ECL-04
Import: 70319.42

##### 10030201 OBRA CIVIL
Import: 70319.42

| Codi | Ut | Descripció | Quantitat | Preu | Import |
|---|---|---|---|---|---|
| E0223 | m | Demolició de col·lector existent de fins a 60 cm de diàmetre amb mitjans mecànics i càrrega sobre camió | 552.6 | 6.91 | 3818.47 |

**E0305** m3 Excavació rases i pous, mitjans mecànics, cànon abocador (10% roca)
1664.512 m3 × 11.12 = 18509.37

| Amidament | Uts. | Llarg | Ample | Alt | Parcial |
|---|---|---|---|---|---|
| col.lector PVCØ400 mm | 1 | 537.8 | 0.8 | 1.3 | 559.312 |
| Per demolició col·lector existent | 1 | 552.6 | 0.8 | 2.5 | 1105.200 |
| Total |  |  |  |  | 1664.512 |

**E0322** m3 Sorra de riu en recobriment de tubs
258.144 m3 × 19.49 = 5031.23

| Amidament | Uts. | Llarg | Ample | Alt | Parcial |
|---|---|---|---|---|---|
| col.lector PVCØ400 mm | 1 | 537.8 | 0.8 | 0.6 | 258.144 |
| Total |  |  |  |  | 258.144 |

**E0317B** m3 Rebliment i piconatge rasa 95% PM, material pròpia obra, inclòs càrrega i transport
1406.368 m3 × 4.2 = 5906.75

| Amidament | Uts. | Llarg | Parcial |
|---|---|---|---|
| volum excavació | 1 | 1664.512 | 1664.512 |
| a deduir rebliment sorra | -1 | 258.144 | -258.144 |
| Total |  |  | 1406.368 |

| Codi | Ut | Descripció | Quantitat | Preu | Import |
|---|---|---|---|---|---|
| E0837B | u | Pou registre DN1000 formigó pref, tapa Ø650 i bastiment fosa i pates, Hmax=1,80 m | 13 | 433.26 | 5632.38 |

**E0837D** u Anell prefabricat de 1000x1000 per recreixement de pou
14 u × 105.49 = 1476.86

| Amidament | Uts. | Parcial |
|---|---|---|
| Pou P-1 | 1 | 1.00 |
| Pou P-2 | 1 | 1.00 |
| Pou P-3 | 1 | 1.00 |
| Pou P-4 | 1 | 1.00 |
| Pou P-5 | 1 | 1.00 |
| Pou P-6 | 1 | 1.00 |
| Pou P-7 | 1 | 1.00 |
| Pou P-8 | 2 | 2.00 |
| Pou P-9 | 1 | 1.00 |
| Pou P-10 | 1 | 1.00 |
| Pou P-11 | 1 | 1.00 |
| Pou P-12 | 1 | 1.00 |
| Pou P-13 | 1 | 1.00 |
| Total |  | 14 |

**E0837E** u Anell prefabricat de 1000x500 per recreixement de pou
3 u × 61.9 = 185.70

| Amidament | Uts. | Parcial |
|---|---|---|
| Pou P-8 | 1 | 1.00 |
| Pou P-12 | 1 | 1.00 |
| Pou P-13 | 1 | 1.00 |
| Total |  | 3 |

| Codi | Ut | Descripció | Quantitat | Preu | Import |
|---|---|---|---|---|---|
| E0837CL4N | u | Llosa 1,0x1,0 m formigó HL-150 marcatge ubicació pous | 13 | 5.96 | 77.48 |

**E08AB02N** m Tub PVC doble paret Ø400 SN 8 kN/m2
537.8 m × 55.19 = 29681.18

| Amidament | Uts. | Llarg | Parcial |
|---|---|---|---|
| col.lector PVCØ400 mm | 1 | 537.8 | 537.80 |
| Total |  |  | 537.8 |

#### 100303 SA/ECL-05
Import: 103147.73

##### 10030301 OBRA CIVIL
Import: 103147.73

| Codi | Ut | Descripció | Quantitat | Preu | Import |
|---|---|---|---|---|---|
| E0223 | m | Demolició de col·lector existent de fins a 60 cm de diàmetre amb mitjans mecànics i càrrega sobre camió | 150 | 6.91 | 1036.500 |
| E0223N | m | Demolició de col·lector existent de més de 60 cm de diàmetre amb mitjans mecànics i càrrega sobre camió | 65 | 13.8 | 897.000 |
| E0224 | u | Demolició de pou de diàmetre 100 cm, de parets de 30 cm de maó, amb mitjans mecànics i càrrega sobre camió | 6 | 66.68 | 400.080 |

**E0305** m3 Excavació rases i pous, mitjans mecànics, cànon abocador (10% roca)
2419.35 m3 × 11.12 = 26903.172

| Amidament | Uts. | Llarg | Ample | Alt | Parcial |
|---|---|---|---|---|---|
| col.lector THØ1500 mm | 1 | 143.7 | 3 | 3.5 | 1508.85 |
| col.lector PVCØ630 mm | 1 | 38.5 | 1 | 1.5 | 57.75 |
| Per demolició col·lector existent | 1 | 150 | 1 | 2.5 | 375.00 |
|  | 1 | 65 | 2.45 | 3 | 477.75 |
| Total |  |  |  |  | 2419.35 |

**E0322** m3 Sorra de riu en recobriment de tubs
30.8 m3 × 19.49 = 600.292

| Amidament | Uts. | Llarg | Ample | Alt | Parcial |
|---|---|---|---|---|---|
| col.lector PVCØ630 mm | 1 | 38.5 | 1 | 0.8 | 30.80 |
| Total |  |  |  |  | 30.8 |

**E0501B** m3 Formigó HNE-15 no estructural (pavimentacions i voreres)
366.435 m3 × 60.03 = 21997.093

| Amidament | Uts. | Llarg | Ample | Alt | Parcial |
|---|---|---|---|---|---|
| col.lector THØ1500 mm | 1 | 143.7 | 3 | 0.85 | 366.435 |
| Total |  |  |  |  | 366.435 |

**E0317B** m3 Rebliment i piconatge rasa 95% PM, material pròpia obra, inclòs càrrega i transport
2022.11 m3 × 4.2 = 8492.862

| Amidament | Uts. | Llarg | Parcial |
|---|---|---|---|
| volum excavació | 1 | 2419.35 | 2419.35 |
| a deduir rebliment sorra | -1 | 30.8 | -30.80 |
| a deduir rebliment formigó | -1 | 366.44 | -366.44 |
| Total |  |  | 2022.11 |

**E0837CL1N** u Pou registre DN1200 formigó pref, tapa Ø650 i bastiment fosa i pates, Hmax=2,00 m
4 u × 895.93 = 3583.720
Pou de registre Ø1200 de formigó prefabricat fins 2,00 m d'alçada, inclòs tapa de fosa de Ø650 mm exterior, estanca i insonora, marc Ø800, amb bastiment de fosa grisa, fins 1 bar de pressió d'aigua i graons d'acer revestits de polipropilè.

| Codi | Ut | Descripció | Rendiment | Preu | Import |
|---|---|---|---|---|---|
| O0110 | h | Peó | 2.5 | 16.75 | 41.88 |
| O0102 | h | Oficial 1ª | 2 | 20.46 | 40.92 |
| O0101 | h | Cap de colla | 0.025 | 20.6 | 0.52 |
| P1609 | m3 | Excavació de terres | 4.5 | 11.12 | 50.04 |
| E0515 | m2 | Encofrat de fusta per a fonaments i/o formigó ocult | 2.44 | 24.49 | 59.76 |
| P0504 | m3 | Formigó HM-20 posat a l'obra | 0.6 | 52 | 31.20 |
| P0620B | u | Tapa fosa Ø650 mm. exterior, marc Ø800 mm., classe D-400 | 1 | 123.5 | 123.50 |
| P0651 | u | Graó d'acer revestit de polipropilè, 40 cm d'amplada | 9 | 5.48 | 49.32 |
| P0652N | u | Con reductor asimètric 1200x690 mm (material; 12/06/2019) | 1 | 89.15 | 89.15 |
| P0655N | u | Tapa pou Ø= 200 cm encaix amb con/tapa registre i base pou (material; 12/06/2019) | 1 | 295.76 | 295.76 |
| M0225 | h | Vibrador | 0.03 | 2.091306 | 0.06 |
| M0214 | h | Camió grua | 1.5 | 42.073368 | 63.11 |
| %1613 | % | Despeses indirectes | 6 % | 845.22 | 50.71 |
|  |  | Total |  |  | 895.93 |

| Amidament | Uts. | Parcial |
|---|---|---|
| P-01 | 1 | 1.00 |
| P-02 | 1 | 1.00 |
| P-03 | 1 | 1.00 |
| P-04 | 1 | 1.00 |
| Total |  | 4 |

**E0837CL2N** u Pou registre sobreeixidor
1 u × 1866.44 = 1866.440
Pou registre sobreeixidor, deixant la partida completament acabada.

| Codi | Ut | Descripció | Rendiment | Preu |
|---|---|---|---|---|
| O0101 | h | Cap de colla | 0.025 | 20.6 |
| O0102 | h | Oficial 1ª | 16 | 20.46 |
| O0110 | h | Peó | 16 | 16.75 |
| P1609 | m3 | Excavació de terres | 10.381 | 11.12 |
| P0652 | u | Con reductor asimètric 1000x690 mm | 1 | 70 |
| P0500B | m3 | Formigó HNE-15 posat a l'obra | 0.446 | 50.5 |
| P0506 | m3 | Formigó HA-25 posat a l'obra | 3.145 | 55 |
| E0515 | m2 | Encofrat de fusta per a fonaments i/o formigó ocult | 16 | 24.49 |
| P0607 | kg | Acer corrugat B-500s en barres | 150 | 0.7171 |
| M0214 | h | Camió grua | 2 | 42.073368 |
| P0401B | m3 | Morter de ciment elaborat a l'obra. (material; 30/03/2005) | 0.513 | 63.28 |
| M0225 | h | Vibrador | 0.09 | 2.091306 |
| P0620B | u | Tapa fosa Ø650 mm. exterior, marc Ø800 mm., classe D-400 | 1 | 123.5 |
| P0651 | u | Graó d'acer revestit de polipropilè, 40 cm d'amplada | 8 | 5.48 |
| %1613 | % | Despeses indirectes | 6 % |  |

| Amidament | Uts. | Parcial |
|---|---|---|
| P-05 | 1 | 1.00 |
| Total |  | 1 |

| Codi | Ut | Descripció | Quantitat | Preu | Import |
|---|---|---|---|---|---|
| E0837CL4N | u | Llosa 1,0x1,0 m formigó HL-150 marcatge ubicació pous | 5 | 5.96 | 29.800 |
| E0891 | u | Connexió de canonada amb col·lector existent | 2 | 158.13 | 316.260 |

**E08AB04N** m Tub PVC doble paret Ø630 SN 8 kN/m2
38.5 m × 96.05 = 3697.925
Tub PVC de doble capa, amb paret interna llisa i externa corrugada, de diàmetre nominal exterior 630 mm, de rigidesa anular SN 8 kN/m2, segons la norma UNE-EN 13476-3, inclòs pp de peces especials i accessoris, soldat i col·locat.

| Codi | Ut | Descripció | Rendiment | Preu | Import |
|---|---|---|---|---|---|
| O0101 | h | Cap de colla | 0.06 | 20.6 | 1.24 |
| O0102 | h | Oficial 1ª | 0.25 | 20.46 | 5.12 |
| O0110 | h | Peó | 0.25 | 16.75 | 4.19 |
| P11AB04N | m | Tub PVC doble paret Ø630 SN 8 kN/m2 (material; 12/06/2019) | 1.02 | 78.31 | 79.88 |
| A0902 | pp | Elements de muntatge | 1 | 0.1836 | 0.18 |
| %1613 | % | Despeses indirectes | 6 % | 90.61 | 5.44 |
|  |  | Total |  |  | 96.05 |

| Amidament | Uts. | Llarg | Parcial |
|---|---|---|---|
| col.lector PVCØ600 mm | 1 | 38.5 | 38.50 |
| Total |  |  | 38.5 |

**E08121N** m Tub cilíndric armat de 1500 mm de diàmetre nominal, classe III
143.7 m × 194.64 = 27969.768
Tub cilíndric armat de 1500 mm de diàmetre nominal, 2350 mm de longitud i 120 mm de gruix, classe III, segons UNE-EN 1916 amb junta arpó de 24x30 mm i unió elàstica amb junta de goma, col·locat a fons de rasa.

| Codi | Ut | Descripció | Rendiment | Preu | Import |
|---|---|---|---|---|---|
| O0101 | h | Cap de colla | 0.03 | 20.6 | 0.618 |
| O0102 | h | Oficial 1ª | 0.03 | 20.46 | 0.614 |
| O0110 | h | Peó | 0.03 | 16.75 | 0.503 |
| P1112N | m | Tub de formigó armat DN1500 mm (material; 12/06/2019) | 1 | 124.47 | 124.470 |
| M0215 | h | Grua autopropulsada de 12 t | 0.4 | 50.181042 | 20.072 |
| P%1615 | % | Part proporcional accessoris | 30 % | 124.470 | 37.341 |
| %1613 | % | Despeses indirectes | 6 % | 183.618 | 11.017 |
|  |  | Total |  |  | 194.64 |

| Amidament | Uts. | Llarg | Parcial |
|---|---|---|---|
| col.lector THØ1500 mm | 1 | 143.7 | 143.70 |
| Total |  |  | 143.7 |

**E0313** m2 Esbrossada del terreny, inclòs càrrega i transport.
802.4 m2 × 0.53 = 425.272

| Amidament | Uts. | Llarg | Parcial |
|---|---|---|---|
| Rebliment 0,50m sobre generatriu superior tub | 1 | 802.4 | 802.40 |
| Total |  |  | 802.4 |

**E0328** m3 Terraplè amb compactació PN o PM, material préstec, inclòs càrrega i transport
561.68 m3 × 8.78 = 4931.550

| Amidament | Uts. | Llarg | Ample | Parcial |
|---|---|---|---|---|
| Rebliment 0,50m sobre generatriu superior tub | 1 | 802.4 | 0.7 | 561.68 |
| Total |  |  |  | 561.68 |

#### 100304 SA/ECL-06
Import: 16661.56

##### 10030401 OBRA CIVIL
Import: 16661.56

| Codi | Ut | Descripció | Quantitat | Preu | Import |
|---|---|---|---|---|---|
| E0223 | m | Demolició de col·lector existent de fins a 60 cm de diàmetre amb mitjans mecànics i càrrega sobre camió | 110.6 | 6.91 | 764.246 |
| E0224 | u | Demolició de pou de diàmetre 100 cm, de parets de 30 cm de maó, amb mitjans mecànics i càrrega sobre camió | 1 | 66.68 | 66.680 |

**E0305** m3 Excavació rases i pous, mitjans mecànics, cànon abocador (10% roca)
568.05 m3 × 11.12 = 6316.716

| Amidament | Uts. | Llarg | Ample | Alt | Parcial |
|---|---|---|---|---|---|
| col.lector THØ1000 mm | 1 | 35 | 2.45 | 3.4 | 291.55 |
| Per demolició col·lector existent | 1 | 110.6 | 1 | 2.5 | 276.50 |
| Total |  |  |  |  | 568.05 |

**E0501B** m3 Formigó HNE-15 no estructural (pavimentacions i voreres)
51.45 m3 × 60.03 = 3088.544

| Amidament | Uts. | Llarg | Ample | Alt | Parcial |
|---|---|---|---|---|---|
| col.lector THØ1000 mm | 1 | 35 | 2.45 | 0.6 | 51.45 |
| Total |  |  |  |  | 51.45 |

**E0317B** m3 Rebliment i piconatge rasa 95% PM, material pròpia obra, inclòs càrrega i transport
516.6 m3 × 4.2 = 2169.720

| Amidament | Uts. | Llarg | Parcial |
|---|---|---|---|
| volum excavació | 1 | 568.05 | 568.05 |
| a deduir rebliment formigó | -1 | 51.45 | -51.45 |
| Total |  |  | 516.6 |

**E08121** m Tub cilíndric armat de 1000 mm de diàmetre nominal, classe III
35 m × 121.59 = 4255.650

| Amidament | Uts. | Llarg | Parcial |
|---|---|---|---|
| col.lector THØ1000 mm | 1 | 35 | 35.00 |
| Total |  |  | 35 |

#### 100305 SA/ECL-07
Import: 13971.25

##### 10030501 OBRA CIVIL
Import: 13971.25

**E0223** m Demolició de col·lector existent de fins a 60 cm de diàmetre amb mitjans mecànics i càrrega sobre camió
16.2 m × 6.91 = 111.942

| Amidament | Uts. | Llarg | Parcial |
|---|---|---|---|
|  | 1 | 8.9 | 8.90 |
|  | 1 | 7.3 | 7.30 |
| Total |  |  | 16.2 |

**E0305** m3 Excavació rases i pous, mitjans mecànics, cànon abocador (10% roca)
168.568 m3 × 11.12 = 1874.476

| Amidament | Uts. | Llarg | Ample | Alt | Parcial |
|---|---|---|---|---|---|
| col.lector PVCØ400 mm | 1 | 61.7 | 0.8 | 1.3 | 64.168 |
| col.lector PVCØ600 mm | 1 | 48 | 1 | 1.5 | 72.000 |
| Per demolició col·lector existent | 1 | 16.2 | 0.8 | 2.5 | 32.400 |
| Total |  |  |  |  | 168.568 |

**E0322** m3 Sorra de riu en recobriment de tubs
68.016 m3 × 19.49 = 1325.632

| Amidament | Uts. | Llarg | Ample | Alt | Parcial |
|---|---|---|---|---|---|
| col.lector PVCØ400 mm | 1 | 61.7 | 0.8 | 0.6 | 29.616 |
| col.lector PVCØ600 mm | 1 | 48 | 1 | 0.8 | 38.400 |
| Total |  |  |  |  | 68.016 |

**E0317B** m3 Rebliment i piconatge rasa 95% PM, material pròpia obra, inclòs càrrega i transport
100.552 m3 × 4.2 = 422.318

| Amidament | Uts. | Llarg | Parcial |
|---|---|---|---|
| volum excavació | 1 | 168.568 | 168.568 |
| a deduir rebliment sorra | -1 | 68.016 | -68.016 |
| Total |  |  | 100.552 |

**E0837B** u Pou registre DN1000 formigó pref, tapa Ø650 i bastiment fosa i pates, Hmax=1,80 m
2 u × 433.26 = 866.520

| Amidament | Uts. | Parcial |
|---|---|---|
| P-01 | 1 | 1.00 |
| P-02 | 1 | 1.00 |
| Total |  | 2 |

**E0837D** u Anell prefabricat de 1000x1000 per recreixement de pou
5 u × 105.49 = 527.450

| Amidament | Uts. | Parcial |
|---|---|---|
| P-01 | 2 | 2.00 |
| P-02 | 3 | 3.00 |
| Total |  | 5 |

**E0837E** u Anell prefabricat de 1000x500 per recreixement de pou
4 u × 61.9 = 247.600

| Amidament | Uts. | Parcial |
|---|---|---|
| P-01 | 2 | 2.00 |
| P-02 | 2 | 2.00 |
| Total |  | 4 |

| Codi | Ut | Descripció | Quantitat | Preu | Import |
|---|---|---|---|---|---|
| E0891 | u | Connexió de canonada amb col·lector existent | 1 | 158.13 | 158.130 |

**E08AB02N** m Tub PVC doble paret Ø400 SN 8 kN/m2
61.7 m × 55.19 = 3405.223

| Amidament | Uts. | Llarg | Parcial |
|---|---|---|---|
| col.lector PVCØ400 mm | 1 | 61.7 | 61.70 |
| Total |  |  | 61.7 |

**E08AB04N** m Tub PVC doble paret Ø630 SN 8 kN/m2
48 m × 96.05 = 4610.400

| Amidament | Uts. | Llarg | Parcial |
|---|---|---|---|
| col.lector PVCØ600 mm | 1 | 48 | 48.00 |
| Total |  |  | 48 |

**E0821P** u Recreixement i anivellació pou de registre
3 u × 140.52 = 421.560
Recreixement i anivellació de pou de registre, totalment acabat.

| Codi | Ut | Descripció | Rendiment | Preu | Import |
|---|---|---|---|---|---|
| O0101 | h | Cap de colla | 0.1 | 20.6 | 2.060 |
| O0102 | h | Oficial 1ª | 1.5 | 20.46 | 30.690 |
| O0110 | h | Peó | 1.5 | 16.75 | 25.125 |
| P0504 | m3 | Formigó HM-20 posat a l'obra | 0.4 | 52 | 20.800 |
| E0515 | m2 | Encofrat de fusta per a fonaments i/o formigó ocult | 2.2 | 24.49 | 53.878 |
| %1613 | % | Despeses indirectes | 6 % | 132.553 | 7.953 |
|  |  | Total |  |  | 140.52 |

| Amidament | Uts. | Parcial |
|---|---|---|
| Pou 18 | 1 | 1.00 |
| Pou 14 | 1 | 1.00 |
| Pou 3695 | 1 | 1.00 |
| Total |  | 3 |

#### 100306 SA/ECL-08
Import: 2440.75

##### 10030601 OBRA CIVIL
Import: 2440.75

**E0223** m Demolició de col·lector existent de fins a 60 cm de diàmetre amb mitjans mecànics i càrrega sobre camió
65 m × 6.91 = 449.150

**E0305** m3 Excavació rases i pous, mitjans mecànics, cànon abocador (10% roca)
130 m3 × 11.12 = 1445.600

| Amidament | Uts. | Llarg | Ample | Alt | Parcial |
|---|---|---|---|---|---|
| Per demolició col·lector existent | 1 | 65 | 0.8 | 2.5 | 130.00 |
| Total |  |  |  |  | 130 |

**E0317B** m3 Rebliment i piconatge rasa 95% PM, material pròpia obra, inclòs càrrega i transport
130 m3 × 4.2 = 546.000

| Amidament | Uts. | Llarg | Parcial |
|---|---|---|---|
| volum excavació | 1 | 130 | 130.00 |
| Total |  |  | 130 |

#### 100307 SA/ECL-10
Import: 281.04

##### 10030701 OBRA CIVIL
Import: 281.04

**E0821P** u Recreixement i anivellació pou de registre
2 u × 140.52 = 281.040

| Amidament | Uts. | Parcial |
|---|---|---|
| Pou 3510 | 1 | 1.00 |
| Pou 3512 | 1 | 1.00 |
| Total |  | 2 |

#### 100308 SA/ECL-11
Import: 28331.26

##### 10030801 OBRA CIVIL
Import: 28331.26

| Codi | Ut | Descripció | Quantitat | Preu | Import |
|---|---|---|---|---|---|
| E0223 | m | Demolició de col·lector existent de fins a 60 cm de diàmetre amb mitjans mecànics i càrrega sobre camió | 110.5 | 6.91 | 763.56 |

**E0305** m3 Excavació rases i pous, mitjans mecànics, cànon abocador (10% roca)
445.3 m3 × 11.12 = 4951.74

| Amidament | Uts. | Llarg | Ample | Alt | Parcial |
|---|---|---|---|---|---|
| col.lector PVCØ600 mm | 1 | 112.7 | 1 | 1.5 | 169.05 |
| Per demolició col·lector existent | 1 | 110.5 | 1 | 2.5 | 276.25 |
| Total |  |  |  |  | 445.3 |

**E0322** m3 Sorra de riu en recobriment de tubs
90.16 m3 × 19.49 = 1757.22

| Amidament | Uts. | Llarg | Ample | Alt | Parcial |
|---|---|---|---|---|---|
| col.lector PVCØ600 mm | 1 | 112.7 | 1 | 0.8 | 90.16 |
| Total |  |  |  |  | 90.16 |

**E0317B** m3 Rebliment i piconatge rasa 95% PM, material pròpia obra, inclòs càrrega i transport
355.14 m3 × 4.2 = 1491.59

| Amidament | Uts. | Llarg | Parcial |
|---|---|---|---|
| volum excavació | 1 | 445.3 | 445.30 |
| a deduir rebliment sorra | -1 | 90.16 | -90.16 |
| Total |  |  | 355.14 |

| Codi | Ut | Descripció | Quantitat | Preu | Import |
|---|---|---|---|---|---|
| E0837B | u | Pou registre DN1000 formigó pref, tapa Ø650 i bastiment fosa i pates, Hmax=1,80 m | 4 | 433.26 | 1733.04 |

**E0837D** u Anell prefabricat de 1000x1000 per recreixement de pou
2 u × 105.49 = 210.98

| Amidament | Uts. | Parcial |
|---|---|---|
| P-03 | 1 | 1.00 |
| P-04 | 1 | 1.00 |
| Total |  | 2 |

**E0837E** u Anell prefabricat de 1000x500 per recreixement de pou
3 u × 61.9 = 185.70

| Amidament | Uts. | Parcial |
|---|---|---|
| P-01 | 1 | 1.00 |
| P-02 | 1 | 1.00 |
| P-04 | 1 | 1.00 |
| Total |  | 3 |

| Codi | Ut | Descripció | Quantitat | Preu | Import |
|---|---|---|---|---|---|
| E0837CL4N | u | Llosa 1,0x1,0 m formigó HL-150 marcatge ubicació pous | 4 | 5.96 | 23.84 |
| E0891 | u | Connexió de canonada amb col·lector existent | 2 | 158.13 | 316.26 |

**E08AB04N** m Tub PVC doble paret Ø630 SN 8 kN/m2
112.7 m × 96.05 = 10824.84

| Amidament | Uts. | Llarg | Parcial |
|---|---|---|---|
| col.lector PVCØ600 0mm | 1 | 112.7 | 112.70 |
| Total |  |  | 112.7 |

**E0821P** u Recreixement i anivellació pou de registre
1 u × 140.52 = 140.52

| Amidament | Uts. | Parcial |
|---|---|---|
| Pou 3511 | 1 | 1.00 |
| Total |  | 1 |

**E0313** m2 Esbrossada del terreny, inclòs càrrega i transport.
462.64 m2 × 0.53 = 245.20

| Amidament | Uts. | Llarg | Parcial |
|---|---|---|---|
| Rebliment 0,50m sobre generatriu superior tub | 1 | 462.64 | 462.64 |
| Total |  |  | 462.64 |

**E0328** m3 Terraplè amb compactació PN o PM, material préstec, inclòs càrrega i transport
647.696 m3 × 8.78 = 5686.77

| Amidament | Uts. | Llarg | Ample | Parcial |
|---|---|---|---|---|
| Rebliment 0,50m sobre generatriu superior tub | 1 | 462.64 | 1.4 | 647.696 |
| Total |  |  |  | 647.696 |

#### 100309 SA/ECL-12
Import: 4850.48

##### 10030901 OBRA CIVIL
Import: 4850.48

| Codi | Ut | Descripció | Quantitat | Preu | Import |
|---|---|---|---|---|---|
| E0223 | m | Demolició de col·lector existent de fins a 60 cm de diàmetre amb mitjans mecànics i càrrega sobre camió | 14.1 | 6.91 | 97.431 |

**E0305** m3 Excavació rases i pous, mitjans mecànics, cànon abocador (10% roca)
75.45 m3 × 11.12 = 839.004

| Amidament | Uts. | Llarg | Ample | Alt | Parcial |
|---|---|---|---|---|---|
| escomesa PVCØ315 mm | 1 | 50.4 | 0.75 | 1.25 | 47.25 |
| Per demolició col·lector existent | 1 | 14.1 | 0.8 | 2.5 | 28.20 |
| Total |  |  |  |  | 75.45 |

**E0322** m3 Sorra de riu en recobriment de tubs
20.79 m3 × 19.49 = 405.197

| Amidament | Uts. | Llarg | Ample | Alt | Parcial |
|---|---|---|---|---|---|
| escomesa PVCØ315 mm | 1 | 50.4 | 0.75 | 0.55 | 20.79 |
| Total |  |  |  |  | 20.79 |

**E0317B** m3 Rebliment i piconatge rasa 95% PM, material pròpia obra, inclòs càrrega i transport
54.66 m3 × 4.2 = 229.572

| Amidament | Uts. | Llarg | Parcial |
|---|---|---|---|
| volum excavació | 1 | 75.45 | 75.45 |
| a deduir rebliment sorra | -1 | 20.79 | -20.79 |
| Total |  |  | 54.66 |

| Codi | Ut | Descripció | Quantitat | Preu | Import |
|---|---|---|---|---|---|
| E0891 | u | Connexió de canonada amb col·lector existent | 2 | 158.13 | 316.260 |

**E08AB05N** m Tub llis estructurat PVC Ø315 SN 4 kN/m2
50.4 m × 58.79 = 2963.016
Tub PVC estructurat, amb parets llises, de diàmetre nominal exterior 315 mm, de rigidesa anular SN 4 kN/m2, segons la norma UNE-EN 13476-3, inclòs pp de peces especials i accessoris, soldat i col·locat.

| Codi | Ut | Descripció | Rendiment | Preu | Import |
|---|---|---|---|---|---|
| O0101 | h | Cap de colla | 0.1 | 20.6 | 2.06 |
| O0102 | h | Oficial 1ª | 0.3 | 20.46 | 6.14 |
| O0110 | h | Peó | 0.3 | 16.75 | 5.03 |
| P11AB05N | m | Tub PVC llis estructurat Ø315 SN 4 kN/m2 (material; 12/06/2019) | 1.02 | 37.1 | 37.84 |
| M0214 | h | Camió grua | 0.1 | 42.073368 | 4.21 |
| A0902 | pp | Elements de muntatge | 1 | 0.1836 | 0.18 |
| %1613 | % | Despeses indirectes | 6 % | 55.46 | 3.33 |
|  |  | Total |  |  | 58.79 |

| Amidament | Uts. | Llarg | Parcial |
|---|---|---|---|
| escomesa PVCØ315 mm | 1 | 50.4 | 50.40 |
| Total |  |  | 50.4 |

### 1004 TELEFÓNICA
Import: 33802.5

#### 100401 SA/TE-01
Import: 4618.57

##### 10040101 OBRA CIVIL
Import: 4618.57

**E0213** m2 Demolició paviment de mescla bituminosa, mitjans mecànics, fondària 25 cm
10.59 m2 × 6.45 = 68.306

| Amidament | Uts. | Llarg | Ample | Parcial |
|---|---|---|---|---|
| tram canalització en calçada actual | 1 | 7.3 | 1.45 | 10.59 |
| Total |  |  |  | 10.59 |

**E0334** m Tall serra disc paviment mescles bituminoses, formigó o panot, fins 25 cm
14.6 m × 1.75 = 25.550

| Amidament | Uts. | Llarg | Parcial |
|---|---|---|---|
| tram canalització en calçada actual | 2 | 7.3 | 14.60 |
| Total |  |  | 14.6 |

**E0305** m3 Excavació rases i pous, mitjans mecànics, cànon abocador (10% roca)
52.17 m3 × 11.12 = 580.130

| Amidament | Uts. | Llarg | Ample | Alt | Parcial |
|---|---|---|---|---|---|
| 4cPVC Ø110 mm | 1 | 102.6 | 0.45 | 1 | 46.17 |
| Arquetes DM | 1 | 2 | 2 | 1.5 | 6.00 |
| Total |  |  |  |  | 52.17 |

**E0502** m3 Formigó HM-20 fonaments
18.93 m3 × 62.85 = 1189.751

| Amidament | Uts. | Llarg | Ample | Alt | Parcial |
|---|---|---|---|---|---|
| 4cPVC Ø110 mm | 1 | 102.6 | 0.45 | 0.41 | 18.93 |
| Total |  |  |  |  | 18.93 |

**E0317B** m3 Rebliment i piconatge rasa 95% PM, material pròpia obra, inclòs càrrega i transport
32.416 m3 × 4.2 = 136.147

| Amidament | Uts. | Llarg | Ample | Alt | Parcial |
|---|---|---|---|---|---|
| Volum excavació | 1 | 52.17 |  |  | 52.170 |
| A deduir volum formigó | -1 | 18.93 |  |  | -18.930 |
| A deduir volum arquetes | -1 | 0.9 | 0.61 | 1.5 | -0.824 |
| Total |  |  |  |  | 32.416 |

**E1012TF06N** m Tub rígid PVC, Ø110, 12J, 250N, e=1,8 mm, p/canal. subterrània (23/07/1998)
410.4 m × 4.55 = 1867.320
Subministrament i instal·lació de tub rígid de PVC, de 110 mm de diàmetre nominal, aïllant i no propagador de la flama, resistència a l'impacte de 12 J, resistència a compressió de 250 N, d'1,8 mm de gruix, per a canalitzacions subterrànies, inclosa part proporcional d'accessoris.

| Codi | Ut | Descripció | Rendiment | Preu | Import |
|---|---|---|---|---|---|
| O0102 | h | Oficial 1ª | 0.012 | 20.46 | 0.246 |
| O0110 | h | Peó | 0.012 | 16.75 | 0.201 |
| P09TF01N | m | Tub rígid PVC, Ø110 mm, 12J, 250N, e=1,8 mm (material; 12/06/2019) | 1.05 | 3.66 | 3.843 |
| %ZZ | % | Despeses generals | 6 % | 4.290 | 0.257 |
|  |  | Total |  |  | 4.55 |

| Amidament | Uts. | Llarg | Parcial |
|---|---|---|---|
| 4cPVC Ø110 mm | 4 | 102.6 | 410.40 |
| Total |  |  | 410.4 |

**E10125N** u Pericó prefabricat tipus DM telefonia
1 u × 639.32 = 639.320
Pericó prefabricat tipus DM per a conduccions de telefonia, segons especificacions de la companyia subministradora, inclou bastiment i tapa de formigó homologada, totalment acabat.

| Codi | Ut | Descripció | Rendiment | Preu | Import |
|---|---|---|---|---|---|
| O0101 | h | Cap de colla | 0.05 | 20.6 | 1.030 |
| O0102 | h | Oficial 1ª | 0.45 | 20.46 | 9.207 |
| O0110 | h | Peó | 0.45 | 16.75 | 7.538 |
| M0214 | h | Camió grua | 1 | 42.073368 | 42.073 |
| P10124N | u | Pericó prefab. tipus DM (material; 12/06/2019) | 1 | 543.28 | 543.280 |
| %1613 | % | Despeses indirectes | 6 % | 603.128 | 36.188 |
|  |  | Total |  |  | 639.32 |

**E06SA01** m2 Reposició de ferm en rases canalitzacions
10.59 m2 × 10.58 = 112.042

| Amidament | Uts. | Llarg | Ample | Parcial |
|---|---|---|---|---|
| tram canalització en calçada actual | 1 | 7.3 | 1.45 | 10.59 |
| Total |  |  |  | 10.59 |

#### 100402 SA/TE-02
Import: 4238.6

##### 10040201 OBRA CIVIL
Import: 4238.6

**E0305** m3 Excavació rases i pous, mitjans mecànics, cànon abocador (10% roca)
43.95 m3 × 11.12 = 488.724

| Amidament | Uts. | Llarg | Ample | Alt | Parcial |
|---|---|---|---|---|---|
| 4cPVC Ø110 mm | 1 | 71 | 0.45 | 1 | 31.95 |
| Arquetes DM | 2 | 2 | 2 | 1.5 | 12.00 |
| Total |  |  |  |  | 43.95 |

**E0502** m3 Formigó HM-20 fonaments
13.1 m3 × 62.85 = 823.335

| Amidament | Uts. | Llarg | Ample | Alt | Parcial |
|---|---|---|---|---|---|
| 4cPVC Ø110 mm | 1 | 71 | 0.45 | 0.41 | 13.10 |
| Total |  |  |  |  | 13.1 |

**E0317B** m3 Rebliment i piconatge rasa 95% PM, material pròpia obra, inclòs càrrega i transport
29.203 m3 × 4.2 = 122.653

| Amidament | Uts. | Llarg | Ample | Alt | Parcial |
|---|---|---|---|---|---|
| Volum excavació | 1 | 43.95 |  |  | 43.950 |
| A deduir volum formigó | -1 | 13.1 |  |  | -13.100 |
| A deduir volum arquetes | -2 | 0.9 | 0.61 | 1.5 | -1.647 |
| Total |  |  |  |  | 29.203 |

**E1012TF06N** m Tub rígid PVC, Ø110, 12J, 250N, e=1,8 mm, p/canal. subterrània
284 m × 4.55 = 1292.200

| Amidament | Uts. | Llarg | Parcial |
|---|---|---|---|
| 4cPVC Ø110 mm | 4 | 71 | 284.00 |
| Total |  |  | 284 |

| Codi | Ut | Descripció | Quantitat | Preu | Import |
|---|---|---|---|---|---|
| E10125N | u | Pericó prefabricat tipus DM telefonia | 2 | 639.32 | 1278.640 |

**E1012TF01N** u Sot p/pal formigó telecomunicacions,formigonat, terra
1 u × 233.05 = 233.050
Sot per pal de formigó de telecomunicacions, inclòs formigonat, en terra

| Codi | Ut | Descripció | Rendiment | Preu | Import |
|---|---|---|---|---|---|
| O0102 | h | Oficial 1ª | 4 | 20.46 | 81.84 |
| O0110 | h | Peó | 4 | 16.75 | 67.00 |
| P1609 | m3 | Excavació de terres | 0.96 | 11.12 | 10.68 |
| E0502 | m3 | Formigó HM-20 fonaments | 0.96 | 62.85 | 60.34 |
| %1613 | % | Despeses indirectes | 6 % | 219.86 | 13.19 |
|  |  | Total |  |  | 233.05 |

#### 100403 SA/TE-03
Import: 2698.23

##### 10040301 OBRA CIVIL
Import: 2698.23

**E0305** m3 Excavació rases i pous, mitjans mecànics, cànon abocador (10% roca)
27.57 m3 × 11.12 = 306.58

| Amidament | Uts. | Llarg | Ample | Alt | Parcial |
|---|---|---|---|---|---|
| 4cPVC Ø110 mm | 1 | 34.6 | 0.45 | 1 | 15.57 |
| Arquetes DM | 2 | 2 | 2 | 1.5 | 12.00 |
| Total |  |  |  |  | 27.57 |

**E0502** m3 Formigó HM-20 fonaments
6.384 m3 × 62.85 = 401.23

| Amidament | Uts. | Llarg | Ample | Alt | Parcial |
|---|---|---|---|---|---|
| 4cPVC Ø110 mm | 1 | 34.6 | 0.45 | 0.41 | 6.384 |
| Total |  |  |  |  | 6.384 |

**E0317B** m3 Rebliment i piconatge rasa 95% PM, material pròpia obra, inclòs càrrega i transport
19.539 m3 × 4.2 = 82.06

| Amidament | Uts. | Llarg | Ample | Alt | Parcial |
|---|---|---|---|---|---|
| Volum excavació | 1 | 27.57 |  |  | 27.570 |
| A deduir volum formigó | -1 | 6.384 |  |  | -6.384 |
| A deduir volum arquetes | -2 | 0.9 | 0.61 | 1.5 | -1.647 |
| Total |  |  |  |  | 19.539 |

**E1012TF06N** m Tub rígid PVC, Ø110, 12J, 250N, e=1,8 mm, p/canal. subterrània
138.4 m × 4.55 = 629.72

| Amidament | Uts. | Llarg | Parcial |
|---|---|---|---|
| 4cPVC Ø110 mm | 4 | 34.6 | 138.40 |
| Total |  |  | 138.4 |

| Codi | Ut | Descripció | Quantitat | Preu | Import |
|---|---|---|---|---|---|
| E10125N | u | Pericó prefabricat tipus DM telefonia | 2 | 639.32 | 1278.64 |

#### 100404 SA/TE-04
Import: 5115

##### 10040401 OBRA CIVIL
Import: 5115

**E0305** m3 Excavació rases i pous, mitjans mecànics, cànon abocador (10% roca)
64.695 m3 × 11.12 = 719.408

| Amidament | Uts. | Llarg | Ample | Alt | Parcial |
|---|---|---|---|---|---|
| 4cPVC Ø110 mm | 1 | 104.1 | 0.45 | 1 | 46.845 |
|  | 1 | 6 | 0.45 | 1 | 2.700 |
|  | 1 | 7 | 0.45 | 1 | 3.150 |
| Arquetes DM | 2 | 2 | 2 | 1.5 | 12.000 |
| Total |  |  |  |  | 64.695 |

**E0502** m3 Formigó HM-20 fonaments
21.605 m3 × 62.85 = 1357.874

| Amidament | Uts. | Llarg | Ample | Alt | Parcial |
|---|---|---|---|---|---|
| 4cPVC Ø110 mm | 1 | 104.1 | 0.45 | 0.41 | 19.206 |
|  | 1 | 6 | 0.45 | 0.41 | 1.107 |
|  | 1 | 7 | 0.45 | 0.41 | 1.292 |
| Total |  |  |  |  | 21.605 |

**E0317B** m3 Rebliment i piconatge rasa 95% PM, material pròpia obra, inclòs càrrega i transport
41.443 m3 × 4.2 = 174.061

| Amidament | Uts. | Llarg | Ample | Alt | Parcial |
|---|---|---|---|---|---|
| Volum excavació | 1 | 64.695 |  |  | 64.695 |
| A deduir volum formigó | -1 | 21.605 |  |  | -21.605 |
| A deduir volum arquetes | -2 | 0.9 | 0.61 | 1.5 | -1.647 |
| Total |  |  |  |  | 41.443 |

**E1012TF06N** m Tub rígid PVC, Ø110, 12J, 250N, e=1,8 mm, p/canal. subterrània
336 m × 4.55 = 1528.800

| Amidament | Uts. | Llarg | Parcial |
|---|---|---|---|
| 4cPVC Ø110 mm | 4 | 71 | 284.00 |
|  | 4 | 6 | 24.00 |
|  | 4 | 7 | 28.00 |
| Total |  |  | 336 |

| Codi | Ut | Descripció | Quantitat | Preu | Import |
|---|---|---|---|---|---|
| E10125N | u | Pericó prefabricat tipus DM telefonia | 2 | 639.32 | 1278.640 |

**E1012TF02N** u Sot p/pal fusta telecomunicacions,formigonat, terra
1 u × 56.22 = 56.220
Sot per pal de fusta de telecomunicacions, en terra

| Codi | Ut | Descripció | Rendiment | Preu | Import |
|---|---|---|---|---|---|
| O0102 | h | Oficial 1ª | 1 | 20.46 | 20.460 |
| O0110 | h | Peó | 1 | 16.75 | 16.750 |
| P1609 | m3 | Excavació de terres | 0.214 | 11.12 | 2.380 |
| E0502 | m3 | Formigó HM-20 fonaments | 0.214 | 62.85 | 13.450 |
| %1613 | % | Despeses indirectes | 6 % | 53.040 | 3.182 |
|  |  | Total |  |  | 56.22 |

#### 100405 SA/TE-05
Import: 2604.85

##### 10040501 OBRA CIVIL
Import: 2604.85

**E0305** m3 Excavació rases i pous, mitjans mecànics, cànon abocador (10% roca)
26.4 m3 × 11.12 = 293.57

| Amidament | Uts. | Llarg | Ample | Alt | Parcial |
|---|---|---|---|---|---|
| 4cPVC Ø110 mm | 1 | 32 | 0.45 | 1 | 14.40 |
| Arquetes DM | 2 | 2 | 2 | 1.5 | 12.00 |
| Total |  |  |  |  | 26.4 |

**E0502** m3 Formigó HM-20 fonaments
5.904 m3 × 62.85 = 371.07

| Amidament | Uts. | Llarg | Ample | Alt | Parcial |
|---|---|---|---|---|---|
| 4cPVC Ø110 mm | 1 | 32 | 0.45 | 0.41 | 5.904 |
| Total |  |  |  |  | 5.904 |

**E0317B** m3 Rebliment i piconatge rasa 95% PM, material pròpia obra, inclòs càrrega i transport
18.849 m3 × 4.2 = 79.17

| Amidament | Uts. | Llarg | Ample | Alt | Parcial |
|---|---|---|---|---|---|
| Volum excavació | 1 | 26.4 |  |  | 26.400 |
| A deduir volum formigó | -1 | 5.904 |  |  | -5.904 |
| A deduir volum arquetes | -2 | 0.9 | 0.61 | 1.5 | -1.647 |
| Total |  |  |  |  | 18.849 |

**E1012TF06N** m Tub rígid PVC, Ø110, 12J, 250N, e=1,8 mm, p/canal. subterrània
128 m × 4.55 = 582.40

| Amidament | Uts. | Llarg | Parcial |
|---|---|---|---|
| 4cPVC Ø110 mm | 4 | 32 | 128.00 |
| Total |  |  | 128 |

| Codi | Ut | Descripció | Quantitat | Preu | Import |
|---|---|---|---|---|---|
| E10125N | u | Pericó prefabricat tipus DM telefonia | 2 | 639.32 | 1278.64 |

#### 100406 SA/TE-06
Import: 2740.08

##### 10040601 OBRA CIVIL
Import: 2740.08

**E0305** m3 Excavació rases i pous, mitjans mecànics, cànon abocador (10% roca)
27.39 m3 × 11.12 = 304.577

| Amidament | Uts. | Llarg | Ample | Alt | Parcial |
|---|---|---|---|---|---|
| 4cPVC Ø110 mm | 1 | 34.2 | 0.45 | 1 | 15.39 |
| Arquetes DM | 2 | 2 | 2 | 1.5 | 12.00 |
| Total |  |  |  |  | 27.39 |

**E0502** m3 Formigó HM-20 fonaments
6.31 m3 × 62.85 = 396.584

| Amidament | Uts. | Llarg | Ample | Alt | Parcial |
|---|---|---|---|---|---|
| 4cPVC Ø110 mm | 1 | 34.2 | 0.45 | 0.41 | 6.31 |
| Total |  |  |  |  | 6.31 |

**E0317B** m3 Rebliment i piconatge rasa 95% PM, material pròpia obra, inclòs càrrega i transport
19.433 m3 × 4.2 = 81.619

| Amidament | Uts. | Llarg | Ample | Alt | Parcial |
|---|---|---|---|---|---|
| Volum excavació | 1 | 27.39 |  |  | 27.390 |
| A deduir volum formigó | -1 | 6.31 |  |  | -6.310 |
| A deduir volum arquetes | -2 | 0.9 | 0.61 | 1.5 | -1.647 |
| Total |  |  |  |  | 19.433 |

**E1012TF06N** m Tub rígid PVC, Ø110, 12J, 250N, e=1,8 mm, p/canal. subterrània
136.8 m × 4.55 = 622.440

| Amidament | Uts. | Llarg | Parcial |
|---|---|---|---|
| 4cPVC Ø110 mm | 4 | 34.2 | 136.80 |
| Total |  |  | 136.8 |

| Codi | Ut | Descripció | Quantitat | Preu | Import |
|---|---|---|---|---|---|
| E10125N | u | Pericó prefabricat tipus DM telefonia | 2 | 639.32 | 1278.640 |
| E1012TF02N | u | Sot p/pal fusta telecomunicacions,formigonat, terra | 1 | 56.22 | 56.220 |

#### 100407 SA/TE-10
Import: 4522.67

##### 10040701 OBRA CIVIL
Import: 4522.67

**E0305** m3 Excavació rases i pous, mitjans mecànics, cànon abocador (10% roca)
50.43 m3 × 11.12 = 560.78

| Amidament | Uts. | Llarg | Ample | Alt | Parcial |
|---|---|---|---|---|---|
| 4cPVC Ø110 mm | 1 | 85.4 | 0.45 | 1 | 38.43 |
| Arquetes DM | 2 | 2 | 2 | 1.5 | 12.00 |
| Total |  |  |  |  | 50.43 |

**E0502** m3 Formigó HM-20 fonaments
15.756 m3 × 62.85 = 990.26

| Amidament | Uts. | Llarg | Ample | Alt | Parcial |
|---|---|---|---|---|---|
| 4cPVC Ø110 mm | 1 | 85.4 | 0.45 | 0.41 | 15.756 |
| Total |  |  |  |  | 15.756 |

**E0317B** m3 Rebliment i piconatge rasa 95% PM, material pròpia obra, inclòs càrrega i transport
33.027 m3 × 4.2 = 138.71

| Amidament | Uts. | Llarg | Ample | Alt | Parcial |
|---|---|---|---|---|---|
| Volum excavació | 1 | 50.43 |  |  | 50.430 |
| A deduir volum formigó | -1 | 15.756 |  |  | -15.756 |
| A deduir volum arquetes | -2 | 0.9 | 0.61 | 1.5 | -1.647 |
| Total |  |  |  |  | 33.027 |

**E1012TF06N** m Tub rígid PVC, Ø110, 12J, 250N, e=1,8 mm, p/canal. subterrània
341.6 m × 4.55 = 1554.28

| Amidament | Uts. | Llarg | Parcial |
|---|---|---|---|
| 4cPVC Ø110 mm | 4 | 85.4 | 341.60 |
| Total |  |  | 341.6 |

| Codi | Ut | Descripció | Quantitat | Preu | Import |
|---|---|---|---|---|---|
| E10125N | u | Pericó prefabricat tipus DM telefonia | 2 | 639.32 | 1278.64 |

#### 100408 SA/TE-11
Import: 4936.01

##### 10040801 OBRA CIVIL
Import: 4936.01

**E1012TF04N** u Demolició i retirada d'arqueta telecomunicacions existents
1 u × 218.23 = 218.23
Demolició i retirada d'arqueta de telecomunicacions, inclòs transport dels materials a l'abocador, cànon i condicionament del mateix

| Codi | Ut | Descripció | Rendiment | Preu | Import |
|---|---|---|---|---|---|
| O0102 | h | Oficial 1ª | 0.2 | 20.46 | 4.09 |
| O0110 | h | Peó | 2 | 16.75 | 33.50 |
| M0207B | h | Retroexcavadora amb martell trencador | 1 | 68.89 | 68.89 |
| M0212B | h | Camió de trabuc de 20 t | 1 | 37.33 | 37.33 |
| M0214 | h | Camió grua | 1 | 42.073368 | 42.07 |
| P1613 | u | Cànon d'abocador | 25 | 0.8 | 20.00 |
| %1613 | % | Despeses indirectes | 6 % | 205.88 | 12.35 |
|  |  | Total |  |  | 218.23 |

**E1012TF05N** u Demolició i retirada armari de distribució telefònica
1 u × 277.05 = 277.05
Demolició i retirada d'armari telecomunicacions, inclòs demolició de pedestal, transport dels materials a l'abocador, cànon i condicionament del mateix

| Codi | Ut | Descripció | Rendiment | Preu | Import |
|---|---|---|---|---|---|
| O0102 | h | Oficial 1ª | 0.2 | 20.46 | 4.092 |
| O0110 | h | Peó | 2 | 16.75 | 33.500 |
| M0207B | h | Retroexcavadora amb martell trencador | 1.5 | 68.89 | 103.335 |
| M0212B | h | Camió de trabuc de 20 t | 1 | 37.33 | 37.330 |
| M0214 | h | Camió grua | 1.5 | 42.073368 | 63.110 |
| P1613 | u | Cànon d'abocador | 25 | 0.8 | 20.000 |
| %1613 | % | Despeses indirectes | 6 % | 261.367 | 15.682 |
|  |  | Total |  |  | 277.05 |

**E0212** m2 Demolició de paviment de panots de morter de ciment, transport abocador
2.25 m2 × 5.13 = 11.54

| Amidament | Uts. | Llarg | Ample | Parcial |
|---|---|---|---|---|
| tram canalització en vorera no reposada | 1 | 5 | 0.45 | 2.25 |
| Total |  |  |  | 2.25 |

**E0213** m2 Demolició paviment de mescla bituminosa, mitjans mecànics, fondària 25 cm
21.75 m2 × 6.45 = 140.29

| Amidament | Uts. | Llarg | Ample | Parcial |
|---|---|---|---|---|
| tram canalització en calçada actual | 1 | 15 | 1.45 | 21.75 |
| Total |  |  |  | 21.75 |

**E0334** m Tall serra disc paviment mescles bituminoses, formigó o panot, fins 25 cm
30 m × 1.75 = 52.50

| Amidament | Uts. | Llarg | Parcial |
|---|---|---|---|
| tram canalització en calçada actual | 2 | 15 | 30.00 |
| Total |  |  | 30 |

**E0305** m3 Excavació rases i pous, mitjans mecànics, cànon abocador (10% roca)
31.14 m3 × 11.12 = 346.28

| Amidament | Uts. | Llarg | Ample | Alt | Parcial |
|---|---|---|---|---|---|
| 4cPVC Ø110 mm | 1 | 51.2 | 0.45 | 1 | 23.04 |
| 6cPVC Ø63 mm | 1 | 6 | 0.3 | 1 | 1.80 |
| Arquetes D | 3 | 1.4 | 1.2 | 1.25 | 6.30 |
| Total |  |  |  |  | 31.14 |

**E0502** m3 Formigó HM-20 fonaments
10.112 m3 × 62.85 = 635.54

| Amidament | Uts. | Llarg | Ample | Alt | Parcial |
|---|---|---|---|---|---|
| 4cPVC Ø110 mm | 1 | 51.2 | 0.45 | 0.41 | 9.446 |
| 6cPVC Ø63 mm | 1 | 6 | 0.3 | 0.37 | 0.666 |
| Total |  |  |  |  | 10.112 |

**E0317B** m3 Rebliment i piconatge rasa 95% PM, material pròpia obra, inclòs càrrega i transport
30.257 m3 × 4.2 = 127.08

| Amidament | Uts. | Llarg | Ample | Alt | Parcial |
|---|---|---|---|---|---|
| Volum excavació | 1 | 42.84 |  |  | 42.840 |
| A deduir volum formigó | -1 | 10.112 |  |  | -10.112 |
| A deduir volum arquetes | -3 | 0.9 | 0.61 | 1.5 | -2.471 |
| Total |  |  |  |  | 30.257 |

**E1012TF06N** m Tub rígid PVC, Ø110, 12J, 250N, e=1,8 mm, p/canal. subterrània
204.8 m × 4.55 = 931.84

| Amidament | Uts. | Llarg | Parcial |
|---|---|---|---|
| 4cPVC Ø110 mm | 4 | 51.2 | 204.80 |
| Total |  |  | 204.8 |

**E1012TF07N** m Tub rígid PVC, Ø63, 12J, 250N, e=1,8 mm, p/canal. subterrània (23/07/1998)
36 m × 3.07 = 110.52
Subministrament i instal·lació de tub rígid de PVC, de 63 mm de diàmetre nominal, aïllant i no propagador de la flama, resistència a l'impacte de 12 J, resistència a compressió de 250 N, d'1,8 mm de gruix, per a canalitzacions subterrànies, inclosa part proporcional d'accessoris.

| Codi | Ut | Descripció | Rendiment | Preu | Import |
|---|---|---|---|---|---|
| O0102 | h | Oficial 1ª | 0.012 | 20.46 | 0.246 |
| O0110 | h | Peó | 0.012 | 16.75 | 0.201 |
| P09TF02N | m | Tub rígid PVC, Ø63 mm, 12J, 250N, e=1,8 mm (material; 12/06/2019) | 1.05 | 2.33 | 2.447 |
| %ZZ | % | Despeses generals | 6 % | 2.894 | 0.174 |
|  |  | Total |  |  | 3.07 |

| Amidament | Uts. | Llarg | Parcial |
|---|---|---|---|
| 6cPVC Ø63 mm | 6 | 6 | 36.00 |
| Total |  |  | 36 |

**E10126** u Pericó construït tipus D telefonia
3 u × 524.53 = 1573.59
Pericó construït tipus D per a conduccions de telefonia, segons especificacions de la companyia subministradora, inclou bastiment i tapa de formigó homologada, totalment acabat.

| Codi | Ut | Descripció | Rendiment | Preu |
|---|---|---|---|---|
| O0101 | h | Cap de colla | 1 | 20.6 |
| O0102 | h | Oficial 1ª | 5 | 20.46 |
| O0110 | h | Peó | 5 | 16.75 |
| E0515 | m2 | Encofrat de fusta per a fonaments i/o formigó ocult | 8.1 | 24.49 |
| P0607 | kg | Acer corrugat B-500s en barres | 50 | 0.7171 |
| P0602 | kg | Filferro recuit | 1 | 1.565904 |
| P0506 | m3 | Formigó HA-25 posat a l'obra | 0.95 | 55 |
| %1613 | % | Despeses indirectes | 6 % |  |

**E1012TF03N** u Pedestal p/armari telecomunicacions,excavació,rebliment,formigonat,plantilla,s/companyia
1 u × 230.11 = 230.11
Construcció de pedestal per armari de telecomunicacions, inclosa excavació, rebliment, formigonat i plantilla. Totalment acabat d'acord amb les prescripcions tècniques de la companyia

| Codi | Ut | Descripció | Rendiment | Preu | Import |
|---|---|---|---|---|---|
| O0102 | h | Oficial 1ª | 4 | 20.46 | 81.840 |
| O0110 | h | Peó | 4 | 16.75 | 67.000 |
| P1609 | m3 | Excavació de terres | 0.179 | 11.12 | 1.990 |
| E0502 | m3 | Formigó HM-20 fonaments | 0.179 | 62.85 | 11.250 |
| P102TF01 | u | Plantilla per pedestal d'armari amb angulars 40x4 (material; 12/06/2019) | 1 | 55 | 55.000 |
| %1613 | % | Despeses indirectes | 6 % | 217.080 | 13.025 |
|  |  | Total |  |  | 230.11 |

**E0623** m2 Paviment de panot 9 pastilles de color gris de 20x20x4 cm.
2.25 m2 × 22.81 = 51.32

| Amidament | Uts. | Llarg | Ample | Parcial |
|---|---|---|---|---|
| reposició tram canalització vorera no reposada | 1 | 5 | 0.45 | 2.25 |
| Total |  |  |  | 2.25 |

**E06SA01** m2 Reposició de ferm en rases canalitzacions
21.75 m2 × 10.58 = 230.12

| Amidament | Uts. | Llarg | Ample | Parcial |
|---|---|---|---|---|
| tram canalització en calçada actual | 1 | 15 | 1.45 | 21.75 |
| Total |  |  |  | 21.75 |

#### 100409 SA/TE-13
Import: 2328.49

##### 10040901 OBRA CIVIL
Import: 2328.49

**E0305** m3 Excavació rases i pous, mitjans mecànics, cànon abocador (10% roca)
84.5 m3 × 11.12 = 939.64

| Amidament | Uts. | Llarg | Ample | Alt | Parcial |
|---|---|---|---|---|---|
|  | 1 | 33.8 | 2.5 | 1 | 84.50 |
| Total |  |  |  |  | 84.5 |

**E0317B** m3 Rebliment i piconatge rasa 95% PM, material pròpia obra, inclòs càrrega i transport
76.895 m3 × 4.2 = 322.96

| Amidament | Uts. | Llarg | Parcial |
|---|---|---|---|
| Volum excavació | 1 | 84.5 | 84.500 |
| A deduir volum formigó | -1 | 7.605 | -7.605 |
| Total |  |  | 76.895 |

**E0505** m3 Formigó HA-25 fonaments i soleres
7.605 m3 × 65.96 = 501.63

| Amidament | Uts. | Llarg | Ample | Alt | Parcial |
|---|---|---|---|---|---|
|  | 1 | 33.8 | 1.5 | 0.15 | 7.605 |
| Total |  |  |  |  | 7.605 |

**E0515** m2 Encofrat de fusta per a fonaments i/o formigó ocult
10.59 m2 × 24.49 = 259.35

| Amidament | Uts. | Llarg | Ample | Parcial |
|---|---|---|---|---|
|  | 2 | 33.8 | 0.15 | 10.14 |
|  | 2 | 1.5 | 0.15 | 0.45 |
| Total |  |  |  | 10.59 |

**E0517** kg Acer especial B-500S de límit elàstic 500 N/mm2 en barres corrugades
314.34 kg × 0.97 = 304.91

| Amidament | Uts. | Llarg | Ample | Alt | Parcial |
|---|---|---|---|---|---|
| Q= 6,2 kg/m2 | 1 | 33.8 | 1.5 | 6.2 | 314.34 |
| Total |  |  |  |  | 314.34 |

### 1005 GAS NATURAL
Import: 1313.74

#### 100501 SA/GN-02
Import: 1313.74

##### 10050101 OBRA CIVIL
Import: 1313.74

**E0305** m3 Excavació rases i pous, mitjans mecànics, cànon abocador (10% roca)
47.5 m3 × 11.12 = 528.200

| Amidament | Uts. | Llarg | Ample | Alt | Parcial |
|---|---|---|---|---|---|
|  | 1 | 19 | 2.5 | 1 | 47.50 |
| Total |  |  |  |  | 47.5 |

**E0317B** m3 Rebliment i piconatge rasa 95% PM, material pròpia obra, inclòs càrrega i transport
43.225 m3 × 4.2 = 181.545

| Amidament | Uts. | Llarg | Parcial |
|---|---|---|---|
| Volum excavació | 1 | 47.5 | 47.500 |
| A deduir volum formigó | -1 | 4.275 | -4.275 |
| Total |  |  | 43.225 |

**E0505** m3 Formigó HA-25 fonaments i soleres
4.275 m3 × 65.96 = 281.979

| Amidament | Uts. | Llarg | Ample | Alt | Parcial |
|---|---|---|---|---|---|
|  | 1 | 19 | 1.5 | 0.15 | 4.275 |
| Total |  |  |  |  | 4.275 |

**E0515** m2 Encofrat de fusta per a fonaments i/o formigó ocult
6.15 m2 × 24.49 = 150.614

| Amidament | Uts. | Llarg | Ample | Parcial |
|---|---|---|---|---|
|  | 2 | 19 | 0.15 | 5.70 |
|  | 2 | 1.5 | 0.15 | 0.45 |
| Total |  |  |  | 6.15 |

**E0517** kg Acer especial B-500S de límit elàstic 500 N/mm2 en barres corrugades
176.7 kg × 0.97 = 171.399

| Amidament | Uts. | Llarg | Ample | Alt | Parcial |
|---|---|---|---|---|---|
| Q= 6,2 kg/m2 | 1 | 19 | 1.5 | 6.2 | 176.70 |
| Total |  |  |  |  | 176.7 |

### 1006 ESCOMESES REG AIGUA POTABLE
Import: 2807.54

#### 100601 SA/REG-01
Import: 554.97

**E09504** m Tub PEAD Ø63 PN-16
2 m × 4.62 = 9.240

| Amidament | Uts. | Llarg | Parcial |
|---|---|---|---|
| Vorera entrada cementiri El Catllar | 1 | 2 | 2.00 |
| Total |  |  | 2 |

| Codi | Ut | Descripció | Quantitat | Preu | Import |
|---|---|---|---|---|---|
| E09AB01N | u | Escomesa reg | 1 | 396.51 | 396.510 |
| E09AB02N | u | Connexió de canonada PE 63 mm a canonada PE 63 mm existent | 1 | 130.84 | 130.840 |

**E0305** m3 Excavació rases i pous, mitjans mecànics, cànon abocador (10% roca)
0.88 m3 × 11.12 = 9.786

| Amidament | Uts. | Llarg | Ample | Alt | Parcial |
|---|---|---|---|---|---|
| Vorera entrada cementiri El Catllar | 1 | 2 | 0.4 | 1.1 | 0.88 |
| Total |  |  |  |  | 0.88 |

**E0322** m3 Sorra de riu en recobriment de tubs
0.32 m3 × 19.49 = 6.237

| Amidament | Uts. | Llarg | Ample | Alt | Parcial |
|---|---|---|---|---|---|
| Vorera entrada cementiri El Catllar | 1 | 2 | 0.4 | 0.4 | 0.32 |
| Total |  |  |  |  | 0.32 |

**E0317B** m3 Rebliment i piconatge rasa 95% PM, material pròpia obra, inclòs càrrega i transport
0.56 m3 × 4.2 = 2.352

| Amidament | Uts. | Llarg | Ample | Alt | Parcial |
|---|---|---|---|---|---|
| Vorera entrada cementiri El Catllar | 1 | 2 | 0.4 | 0.7 | 0.56 |
| Total |  |  |  |  | 0.56 |

#### 100602 SA/REG-02
Import: 660.2

**E09504** m Tub PEAD Ø63 PN-16
2 m × 4.62 = 9.240

| Amidament | Uts. | Llarg | Parcial |
|---|---|---|---|
| Ramal ROT3-C2. Rotonda 3 | 1 | 2 | 2.00 |
| Total |  |  | 2 |

| Codi | Ut | Descripció | Quantitat | Preu | Import |
|---|---|---|---|---|---|
| E09AB01N | u | Escomesa reg | 1 | 396.51 | 396.510 |

**E09AB04N** u Connexió de canonada PE 63 mm a canonada PE 200 mm existent
1 u × 236.07 = 236.070
Connexió de canonada PE63 mm a instal.lar a canonada existent PE200 mm, inclosos accessoris hidràulics

| Codi | Ut | Descripció | Rendiment | Preu |
|---|---|---|---|---|
| O0101 | h | Cap de colla | 0.5 | 20.6 |
| O0102 | h | Oficial 1ª | 1 | 20.46 |
| O0110 | h | Peó | 1 | 16.75 |
| A0901 | pp | Accessoris per a tub de polietilè | 8 | 15.15 |
| A0902 | pp | Elements de muntatge | 300 | 0.1836 |
| %1613 | % | Despeses indirectes | 6 % |  |

**E0305** m3 Excavació rases i pous, mitjans mecànics, cànon abocador (10% roca)
0.88 m3 × 11.12 = 9.786

| Amidament | Uts. | Llarg | Ample | Alt | Parcial |
|---|---|---|---|---|---|
| Ramal ROT3-C2. Rotonda 3 | 1 | 2 | 0.4 | 1.1 | 0.88 |
| Total |  |  |  |  | 0.88 |

**E0322** m3 Sorra de riu en recobriment de tubs
0.32 m3 × 19.49 = 6.237

| Amidament | Uts. | Llarg | Ample | Alt | Parcial |
|---|---|---|---|---|---|
| Ramal ROT3-C2. Rotonda 3 | 1 | 2 | 0.4 | 0.4 | 0.32 |
| Total |  |  |  |  | 0.32 |

**E0317B** m3 Rebliment i piconatge rasa 95% PM, material pròpia obra, inclòs càrrega i transport
0.56 m3 × 4.2 = 2.352

| Amidament | Uts. | Llarg | Ample | Alt | Parcial |
|---|---|---|---|---|---|
| Ramal ROT3-C2. Rotonda 3 | 1 | 2 | 0.4 | 0.7 | 0.56 |
| Total |  |  |  |  | 0.56 |

#### 100603 SA/REG-03
Import: 847.67

**E09504** m Tub PEAD Ø63 PN-16
23.2 m × 4.62 = 107.18

| Amidament | Uts. | Llarg | Parcial |
|---|---|---|---|
| Rotonda 2 accés a Monnars | 1 | 23.2 | 23.20 |
| Total |  |  | 23.2 |

| Codi | Ut | Descripció | Quantitat | Preu | Import |
|---|---|---|---|---|---|
| E09AB01N | u | Escomesa reg | 1 | 396.51 | 396.51 |
| E09AB02N | u | Connexió de canonada PE 63 mm a canonada PE 63 mm existent | 1 | 130.84 | 130.84 |

**E0305** m3 Excavació rases i pous, mitjans mecànics, cànon abocador (10% roca)
10.208 m3 × 11.12 = 113.51

| Amidament | Uts. | Llarg | Ample | Alt | Parcial |
|---|---|---|---|---|---|
| Rotonda 2 accés a Monnars | 1 | 23.2 | 0.4 | 1.1 | 10.208 |
| Total |  |  |  |  | 10.208 |

**E0322** m3 Sorra de riu en recobriment de tubs
3.712 m3 × 19.49 = 72.35

| Amidament | Uts. | Llarg | Ample | Alt | Parcial |
|---|---|---|---|---|---|
| Rotonda 2 accés a Monnars | 1 | 23.2 | 0.4 | 0.4 | 3.712 |
| Total |  |  |  |  | 3.712 |

**E0317B** m3 Rebliment i piconatge rasa 95% PM, material pròpia obra, inclòs càrrega i transport
6.496 m3 × 4.2 = 27.28

| Amidament | Uts. | Llarg | Ample | Alt | Parcial |
|---|---|---|---|---|---|
| Rotonda 2 accés a Monnars | 1 | 23.2 | 0.4 | 0.7 | 6.496 |
| Total |  |  |  |  | 6.496 |

#### 100604 SA/REG-04
Import: 744.7

**E09504** m Tub PEAD Ø63 PN-16
2 m × 4.62 = 9.240

| Amidament | Uts. | Llarg | Parcial |
|---|---|---|---|
| Rotonda 1 accés a Monnars | 1 | 2 | 2.00 |
| Total |  |  | 2 |

| Codi | Ut | Descripció | Quantitat | Preu | Import |
|---|---|---|---|---|---|
| E09AB01N | u | Escomesa reg | 1 | 396.51 | 396.510 |

**E09AB03N** u Connexió de canonada PE 63 mm a canonada FD 150 mm existent
1 u × 320.57 = 320.570
Connexió de canonada PE63 mm a instal.lar a canonada existent FD150 mm, inclosos accessoris hidràulics

| Codi | Ut | Descripció | Rendiment | Preu |
|---|---|---|---|---|
| O0101 | h | Cap de colla | 0.5 | 20.6 |
| O0102 | h | Oficial 1ª | 3 | 20.46 |
| O0110 | h | Peó | 3 | 16.75 |
| A09AB01N | pp | Accessoris per a tub de fosa | 0.25 | 650 |
| A0902 | pp | Elements de muntatge | 100 | 0.1836 |
| %1613 | % | Despeses indirectes | 6 % |  |

**E0305** m3 Excavació rases i pous, mitjans mecànics, cànon abocador (10% roca)
0.88 m3 × 11.12 = 9.786

| Amidament | Uts. | Llarg | Ample | Alt | Parcial |
|---|---|---|---|---|---|
| Rotonda 1 accés a Monnars | 1 | 2 | 0.4 | 1.1 | 0.88 |
| Total |  |  |  |  | 0.88 |

**E0322** m3 Sorra de riu en recobriment de tubs
0.32 m3 × 19.49 = 6.237

| Amidament | Uts. | Llarg | Ample | Alt | Parcial |
|---|---|---|---|---|---|
| Rotonda 1 accés a Monnars | 1 | 2 | 0.4 | 0.4 | 0.32 |
| Total |  |  |  |  | 0.32 |

**E0317B** m3 Rebliment i piconatge rasa 95% PM, material pròpia obra, inclòs càrrega i transport
0.56 m3 × 4.2 = 2.352

| Amidament | Uts. | Llarg | Ample | Alt | Parcial |
|---|---|---|---|---|---|
| Rotonda 1 accés a Monnars | 1 | 2 | 0.4 | 0.7 | 0.56 |
| Total |  |  |  |  | 0.56 |

### 1007 LOCALITZACIÓ DE SERVEIS
Import: 7650.36

**E034001** u Cales per a localització serveis
142.2 u × 53.8 = 7650.360

| Amidament | Uts. | Llarg | Ample | Alt | Parcial |
|---|---|---|---|---|---|
| REP/EMT-03 (soterrament línia MT rotonda Monnars) | 3 | 1.5 | 0.6 | 2 | 5.40 |
| SA/EMA-01 | 3 | 1.5 | 0.6 | 2 | 5.40 |
| SA/EMA-02 | 2 | 1.5 | 0.6 | 2 | 3.60 |
| SA/EMA-03 | 1 | 1.5 | 0.6 | 2 | 1.80 |
| SA/EMA-04 | 2 | 1.5 | 0.6 | 2 | 3.60 |
| SA/EMA-05 | 3 | 1.5 | 0.6 | 2 | 5.40 |
|  | 6 | 1.5 | 0.6 | 2 | 10.80 |
| SA/EMA-06 | 2 | 1.5 | 0.6 | 2 | 3.60 |
| SA/EMA-07 | 2 | 1.5 | 0.6 | 2 | 3.60 |
| SA/EMA-08 | 3 | 1.5 | 0.6 | 2 | 5.40 |
| SA/EMA-09 | 2 | 1.5 | 0.6 | 2 | 3.60 |
| SA/EMA-10 | 9 | 1.5 | 0.6 | 2 | 16.20 |
| SA/EMA-11 | 2 | 1.5 | 0.6 | 2 | 3.60 |
| SA/EMA-12 | 2 | 1.5 | 0.6 | 2 | 3.60 |
| SA/EMA-13 | 3 | 1.5 | 0.6 | 2 | 5.40 |
| SA/EMA-14 | 2 | 1.5 | 0.6 | 2 | 3.60 |
| SA/EMA-15 | 3 | 1.5 | 0.6 | 2 | 5.40 |
| SA/EMA-16 | 1 | 1.5 | 0.6 | 2 | 1.80 |
| SA/ECL-01 | 2 | 1.5 | 0.6 | 2 | 3.60 |
| SA/ECL-03 | 2 | 1.5 | 0.6 | 2 | 3.60 |
| SA/ECL-04 | 4 | 1.5 | 0.6 | 2 | 7.20 |
| SA/ECL-05 | 4 | 1.5 | 0.6 | 2 | 7.20 |
| SA/ECL-06 | 2 | 1.5 | 0.6 | 2 | 3.60 |
| SA/ECL-07 | 1 | 1.5 | 0.6 | 2 | 1.80 |
| SA/AJC-01 | 2 | 1.5 | 0.6 | 2 | 3.60 |
| SA/AJC-02 | 2 | 1.5 | 0.6 | 2 | 3.60 |
| SA/GN-01 | 2 | 1.5 | 0.6 | 2 | 3.60 |
| SA/GN-02 | 2 | 1.5 | 0.6 | 2 | 3.60 |
| SA/TE-11 | 3 | 1.5 | 0.6 | 2 | 5.40 |
| SA/TE-13 | 2 | 1.5 | 0.6 | 2 | 3.60 |
| Total |  |  |  |  | 142.2 |

### 1008 ADAPTACIÓ TAPES DE REGISTRE
Import: 1711.5

**E085R01N** Recreixement i anivellació tapa de registre serveis
35 × 48.9 = 1711.500
Recreixement i anivellació tapa de registre serveis, deixant la partida completament acabada.

| Codi | Ut | Descripció | Rendiment | Preu | Import |
|---|---|---|---|---|---|
| O0101 | h | Cap de colla | 0.1 | 20.6 | 2.06 |
| O0102 | h | Oficial 1ª | 0.5 | 20.46 | 10.23 |
| O0110 | h | Peó | 0.5 | 16.75 | 8.38 |
| P040M01N | kg | Morter polimèric ciment+res.sint.fibr. (material; 12/06/2019) | 25 | 0.74 | 18.50 |
| M0201 | h | Compressor amb dos martells | 0.33 | 21.088194 | 6.96 |
| %1613 | % | Despeses indirectes | 6 % | 46.13 | 2.77 |
|  |  | Total |  |  | 48.9 |

## 11 MESURES CORRECTORES D'IMPACTE AMBIENTAL
Import: 45914.15

**E0312** m2 Escarificat del ferm
517 m2 × 0.59 = 305.030
Estriat amb escarificador de paviment de mescles bituminoses, inclosa la neteja de la superfície, càrrega i transport a l'abocador del material sobrant, cànon d'abocament i manteniment de l'abocador

| Codi | Ut | Descripció | Rendiment | Preu | Import |
|---|---|---|---|---|---|
| O0101 | h | Cap de colla | 0.004 | 20.6 | 0.082 |
| O0110 | h | Peó | 0.01 | 16.75 | 0.168 |
| M0206 | h | Pala carregadora sobre orugues amb escarificador (maquinària; 12/01/2009) | 0.004 | 75.30762 | 0.301 |
| %1613 | % | Despeses indirectes | 6 % | 0.551 | 0.033 |
|  |  | Total |  |  | 0.59 |

| Amidament | Llarg | Parcial |
|---|---|---|
| PK 0+000 costat esquerre | 424 | 424.00 |
| PK 1+100 costat esquerre | 93 | 93.00 |
| Total |  | 517 |

**E1105** m2 Estesa terra vegetal en talussos (material pròpia obra)
18355.2 m2 × 1.16 = 21292.032

| Amidament | Llarg | Parcial |
|---|---|---|
| Segons amidaments auxiliars |  |  |
| Terraplè 3:2 | 18355.2 | 18355.20 |
| Total |  | 18355.2 |

**E1143** m2 Hidrosembra projectada en 2 fases (23/07/1998)
20607.7 m2 × 1.18 = 24317.086
Hidrosembra projectada en dues fases amb espècies adaptades agroclimàticament a la zona, inclòs el subministrament de tots els components necessaris (aigua, llavors, estabilitzant, adobs, mulch) i regs d'arrelament; totalment acabada segons les característiques especificades al plec de condicions.

| Codi | Ut | Descripció | Rendiment | Preu | Import |
|---|---|---|---|---|---|
| O0110 | h | Peó | 0.02 | 16.75 | 0.335 |
| P1601 | m3 | Aigua | 0.04 | 0.65 | 0.026 |
| P1101 |  | Adob mineral d'anivellament lent (material; 12/01/2009) | 1 | 0.030906 | 0.031 |
| P1122 |  | Fixador sintètic base acrílica (material; 12/01/2009) | 1.2 | 0.072114 | 0.087 |
| P1120 |  | Bioactivador microbià (material; 12/01/2009) | 1 | 0.123624 | 0.124 |
| P1505 |  | Barreja llavors herbàcies hidros (material; 12/01/2009) | 1 | 0.123624 | 0.124 |
| P1123 |  | Mulch prot hidros fibra semi-cur (material; 12/01/2009) | 3 | 0.010302 | 0.031 |
| M0213 | h | Camió cisterna de 8 m3 | 0.003 | 47.997018 | 0.144 |
| P1126 | u | Altres conceptes (12/01/2009) | 1 | 0.2856 | 0.286 |
|  |  | Total |  |  | 1.18 |

| Amidament | Llarg | Parcial |
|---|---|---|
| Segons amidaments auxiliars |  |  |
| Terraplè 3:2 | 18355.2 | 18355.20 |
| Desmunt 3:2 | 1831.9 | 1831.90 |
|  | 420.6 | 420.60 |
| Total |  | 20607.7 |

## 12 GESTIÓ DE RESIDUS (23/07/1998)
Import: 3781.51

**E1551** u Acondicionament de la zona de residus (23/07/1998)
3 u × 190 = 570.000
Acondicionament del terreny per la implementació dels residus, inclou l'excavació i reperfilat de la superfície del terreny per col·locar posteriorment els diferents contenidors, zones d'apilament i aïllament, i la seva posterior retirada per deixar la zona en un correcte estat.

**E1552** m3 Classificació a peu d'obra de residus (23/07/1998)
56 m3 × 19.88 = 1113.280
Classificació a preu d'obra de residus de la construcció o demolició en residus inerts, no especials i especials, amb mitjans manuals o mecànics.

**E1561** m3 Càrrega i transport residus inerts o no especials barrejats, contenidor 5 m3 (23/07/1998)
53 m3 × 27.48 = 1456.440
Càrrega amb mitjans manuals o mecànics i transport de residus inerts o no especials a instal·lació autoritzada de gestió de residus, amb contenidor de 5 m3 de capacitat, inclòs el seu subministrament.

**E1563** m3 Càrrega i transport residus (ferralla i plàstic), contenidor 1 m3 (23/07/1998)
2 m3 × 32.99 = 65.980
Càrrega amb mitjans manuals o mecànics i transport de residus de plàstic i/o ferralla a instal·lació autoritzada de gestió de residus, amb contenidor d'1 m3 de capacitat, inclòs el seu subministrament.

**E1564** m3 Càrrega i transport residus especials, bidó 200 l (23/07/1998)
1 m3 × 143 = 143.000
Càrrega amb mitjans manuals o mecànics i transport de residus especials a instal·lació autoritzada de gestió de residus, amb bidó de plàstic de 200 l de capacitat, inclòs el seu subministrament.

**E1571** m3 Disposició controlada residus inerts o no especials barrejats (23/07/1998)
41 m3 × 5.9 = 241.900
Disposició controlada a centre de reciclatge de residus inerts o no especials barrejats, procedents de construcció o demolició.

**E1572** m3 Disposició controlada residus de metalls no especials barrejats (23/07/1998)
1 m3 × 13.25 = 13.250
Disposició controlada a centre de reciclatge de residus de metalls no especials barrejats, procedents de construcció o demolició.

**E1573** m3 Disposició controlada residus de plàstics no especials (23/07/1998)
1 m3 × 8.2 = 8.200
Disposició controlada a centre de reciclatge de residus de plàstics no especials, procedents de construcció o demolició.

**E1574** m3 Disposició controlada residus de fusta no especials (23/07/1998)
12 m3 × 7.35 = 88.200
Disposició controlada a centre de reciclatge de residus de fusta no especials, procedents de construcció o demolició.

**E1575** m3 Disposició controlada residus especials barrejats (23/07/1998)
1 m3 × 81.26 = 81.260
Disposició controlada a centre de selecció i transferència de residus especials barrejats, procedents de construcció o demolició.

## 13 SEGURETAT I SALUT (12/06/2019)
Import: 85704.48

| Codi | Ut | Descripció | Quantitat | Preu | Import |
|---|---|---|---|---|---|
| E1448N | pa | PA a justificar per la Seguretat i Salut a l'obra, en base a l'Estudi i el Pla de Seguretat i Salut (12/06/2019) | 1 | 85704.48 | 85704.480 |

## Preus auxiliars

**E0108** m3 Morter de ciment elaborat a l'obra (23/07/1998)
Preu: 50.96

| Codi | Ut | Descripció | Rendiment | Preu | Import |
|---|---|---|---|---|---|
| O0110 | h | Peó | 1 | 16.75 | 16.750 |
| P1601 | m3 | Aigua | 0.2 | 0.65 | 0.130 |
| P0301 | m3 | Sorra per a formigons i morters (material; 23/07/1998) | 0.67 | 22.15 | 14.841 |
| P0401 | kg | Ciment pòrtland P-350 (material; 23/07/1998) | 200 | 0.07 | 14.000 |
| M0218 | h | Formigonera de 250 l (maquinària; 10/07/2006) | 0.7 | 7.48 | 5.236 |
|  |  | Total |  |  | 50.96 |

**P99019K** u Llumenera model VMX LED de Carandini (material; 23/07/1998)
Preu: 660

| Codi | Ut | Descripció | Rendiment |
|---|---|---|---|
| %ZZ | % | Despeses generals | 6 % |

**P04MB01N** m3 Base granular de tot-u artificial, amb motoanivelladora (23/07/1998)
Preu: 18.38

| Codi | Ut | Descripció | Rendiment | Preu | Import |
|---|---|---|---|---|---|
| O0101 | h | Cap de colla | 0.002 | 20.6 | 0.041 |
| O0102 | h | Oficial 1ª | 0.003 | 20.46 | 0.061 |
| O0110 | h | Peó | 0.013 | 16.75 | 0.218 |
| P1601 | m3 | Aigua | 0.05 | 0.65 | 0.033 |
| P0306 | m3 | Tot-u artificial | 1.15 | 15 | 17.250 |
| M0208 | h | Motonivelladora | 0.005 | 73.35024 | 0.367 |
| M0213 | h | Camió cisterna de 8 m3 | 0.001 | 47.997018 | 0.048 |
| M0210 | h | Corró vibratori autop. 10 a 12 t | 0.007 | 51.540906 | 0.361 |
|  |  | Total |  |  | 18.38 |

**P04MB02N** kg Reg d'emprimació tipus ECI amb dotació de sorra (dotació 1,4 kg/m2) (NUL) (23/07/1998)
Preu: 0.35

| Codi | Ut | Descripció | Rendiment | Preu | Import |
|---|---|---|---|---|---|
| O0102 | h | Oficial 1ª | 0.002 | 20.46 | 0.041 |
| O0110 | h | Peó | 0.002 | 16.75 | 0.034 |
| P0412 | kg | Emulsió catiònica tipus ECI | 1.05 | 0.17 | 0.179 |
| P0320 | m3 | Sorra de pedrera | 0.005 | 9.591162 | 0.048 |
| M0217 | h | Camió cisterna reg asfàltic | 0.001 | 50.68584 | 0.051 |
|  |  | Total |  |  | 0.35 |

**P04MB03N** t Paviment de MBC tipus AC16 surf S (S-12) (d= 2,45 t/m3) (23/07/1998)
Preu: 47.21

| Codi | Ut | Descripció | Rendiment | Preu | Import |
|---|---|---|---|---|---|
| O0101 | h | Cap de colla | 0.014 | 20.6 | 0.288 |
| O0110 | h | Peó | 0.063 | 16.75 | 1.055 |
| P0414 | t | M.B.C. tipus AC16 surf S en obra | 1 | 43.48 | 43.480 |
| M0236 | h | Estenedora per a mescles | 0.009 | 70.661418 | 0.636 |
| M0239 | h | Corró de llanda metàl·lica | 0.009 | 41.56857 | 0.374 |
| M0237 | h | Piconadora de pneumàtics 15 t | 0.009 | 62.358006 | 0.561 |
| M0220 | h | Escombradora autopropulsada | 0.009 | 42.145482 | 0.379 |
| M0213 | h | Camió cisterna de 8 m3 | 0.009 | 47.997018 | 0.432 |
|  |  | Total |  |  | 47.21 |

## Recursos

**P1613** u Cànon d'abocador
Canon d'abocador

**P1615** u Condicionament de l'abocador
Acondiciament de l'abocador

**P1239** m Tub de pp DN200 mm., SN 8 kN/m2
Tub de pp d 200 mm., SN 8 kN/m2

**P1243** m Tub de pp DN500 mm., SN 8 kN/m2
Tub de pp d 500 mm., SN 8 kN/m2

**P1244** m Tub de pp DN630 mm., SN 8 kN/m2
Tub de pp d 630 mm., SN 8 kN/m2

**P0632** m2 Tapa tràmex de 0.03x0.03m
Reixa de 0.03x0.03m

**P1242** m Tub de pp DN400 mm., SN 8 kN/m2
Tub de pp d 400 mm., SN 8 kN/m2

**P0620B** u Tapa fosa Ø650 mm. exterior, marc Ø800 mm., classe D-400
Tapa Ø650 mm. exterior i bastiment, pou Ø800 mm., estanca i insonora

**P0651** u Graó d'acer revestit de polipropilè, 40 cm d'amplada
Graó per a pou de registre 300x300x300 mm

**P0653** u Anell prefabricat 1000x1000 mm
Anell prefabricat 1000x300

**P0632B** m2 Reixa tràmex acer galvanitzat 30x30x30mm, gruix pletina 2 mm
Reixa tràmex acer galvanitzat 50x50x30mm, gruix pletina 2 mm

**P0312C** t Bloc pedra calcària esc. 200 kg
Bloc pedra calcària esc. 400 kg

**P1019B** m Baixant prefabricat en forma d'U, 40x18 cm
Baixant prefabricat secció en forma d'U, 40x18 cm.

**P0642D** m2 Geotèxtil 250 g/m2 resist>= 2900 N
Geotextil 250 g/m2 resist>= 2900 N

**P1151** m Tub porós de DN200 mm
Tub porós de Ø200mm

**P1902** u Rigola blanca 20x20x8 cm
Rigola blanca 20x20x8

**P1007** m Vorada pref. form. 8x20 cm. tipus jardí
Vorada pref. form. 8x20 cm. jardí

**P10094** u Peça cantonada 570x400x280 mm per a gual de vehicles ó vianants
Gual vehicles, peça cantonada 570x400x280 mm

**P0812** m2 Rajola hidr. gris 20x20x4 cm
Rajola hidr. gris 20x20x4 c

**P1246** m Tub de pp DN1000 mm., SN 8 kN/m2
Tub de pp d 1000 mm., SN 8 kN/m2

**P0709N** m2 Placa prefabricada entramat metàl·lic, 6 cm. enc. per
Llosa prefabricada amb entramat metàl·lic autoportant, per a encofrat perdut de ponts amb voladius superiors a 2,50 m, g=6cm

**P1442N** m Pretil prefab.formigó ús permanent, tipus DB 80AS-A o equiv., H2/W1/B
Pretil prefabricat de formigó per a ús permanent, tipus DB 80AS de GLS Prefabricados o equivalent, nivell de contenció mínim H2, índex de severitat B i amplària de treball W7 segons UNE-EN 1317-2, amb perfil a una cara, en mòduls de 6 m, inclòs transport a l'obra

**P1429** u Panell direc. refl. 800x400 mm
Panel direc. refl. 800x400 mm, nivell 2 HIP

**P1440** m Suport acer galv. 100x50x3 mm
Suport acer galv. 100x50x3mm

**P1431** u Fita qm. refl. 40x60 cm
Fita qm. refl. 40x40 cm

**P1481** m Pal alumini diàmetre 76 mm. MB
Pal alumini 76 mm. diàmetre

**P1472** m Pal alumini diàmetre 90 mm. MC
Pal alumini 90 mm. diàmetre

**P1473** m Pal alumini diàmetre 114 mm. MD
Pal alumini diàmetre 114 o 140 mm. ME

**P1473B** m Pal alumini diàmetre 140 mm. MF
Pal alumini 140 mm. diàmetre

**P1497** m2 Placa d'alumini de 0,50 m2 a 1,00 m2
Placa d'alumini de 0,50 m2 a 1.00 m2

**P1497DG** m2 Placa d'alumini de 0,50 m2 a 1,00 m2 nivell 3 DG
Placa d'alumini de 0,50 m2 a 1.00 m2 nivell 3 DG

**P1444** m Sistema prot. motociclistes SPM-ES4TUB inclòs suports
Sistema prot. motociclistes SPM-ES4 inclòs suports

**P10111** m Conductor Cu nu unipolar d'1x35 mm2
Conductor Coure nu de 1x35 mm2

**P10109** m Conductor Cu tripolar 3x2,5 rv 0,6/1 kV
Conductor Cu 3x2,5 rv 0,6/1 kV

**P10110** m Conductor Cu bipolar 2x2,5 rv 0,6/1 kV
Conductor Cu 2x2,5 rv 0,6/1 kV

**P10104** m Conductor Cu tetrapolar 4x6 rv 0,6/1 kV
Conductor Cu tetrapolar de 4x6 mm2

**A0903** pp Accessori per a tub tecnologia Tech-Line
Anell 50 a 32 amb capçal d'stop

**P0622A** u Tapa fosa 680x680x40, marc 700x700, classe B-125
Tapa fosa 680x680x40, marc 700x700, classe B125

**P09ED01N** m Tub corbable corrugat PE, doble capa, DN=200 mm, per canal.soterrada
Tub corbable corrugat de polietilè, de doble capa, llisa la interior i corrugada l'exterior, de 200 mm de diàmetre nominal, aïllant i no propagador de la flama , resistència a l'impacte de 40 J, resistència a compressió de 450 N, per a canalitzacions soterrades

**A09224** u Tub PE baixa densitat DN40 PN10
Tub PE-bd DN40 PN10

**P11AB01N** m Tub PVC doble paret Ø315 SN 8 kN/m2
Tub PVC de doble capa, amb paret interna llisa i externa corrugada, de diàmetre nominal exterior 315 mm, de rigidesa anular SN 8 kN/m2, segons la norma UNE-EN 13476-3

**P09AB03N** u Ventosa autom.trifunc.fosa,DN50,PN16
Ventosa automàtica trifuncional de fosa dúctil,DN50, amb revestiment interior i exterior de pintura epoxi depositada per catafòresis amb gruix mínim de 300 micres, amb brida PN16, inclòs part proporcional de junts i cargols

**P09AB04N** u Descàrrega 60 mm, sobre tub nou polietilè DN 160
Descàrrega de 60 mm de diàmetre, sobre tub nou de polietilè DN 160, inclosos collarí de presa per a tub DN160 mm amb sortida 2´´, petita racoreria, vàlvula de registre 2´´ i tram de desaigua, a obra

**P09AB01N** m Tub fosa dúctil,DN=150mm,unió campana,p/aigua,contrabrida estanq
Tub de fosa dúctil de 150 mm de diàmetre nominal, segons la norma ISO 2531, per a unió de campana amb anella elastomèrica per a aigua i contrabrida d'estanquitat

**P09AB05N** u Descàrrega 60 mm, sobre tub nou fosa DN 150
Descàrrega de 60 mm de diàmetre, sobre tub nou de fosa DN 150, inclosos collarí de presa per a tub DN150 mm amb sortida 2´´, petita racoreria, vàlvula de registre 2´´ i tram de desaigua, a obra

**P09AB02N** m Tub fosa dúctil,DN=100mm,unió campana,p/aigua,contrabrida estanq
Tub de fosa dúctil de 100 mm de diàmetre nominal, segons la norma ISO 2531, per a unió de campana amb anella elastomèrica per a aigua i contrabrida d'estanquitat

**P11AB02N** m Tub PVC doble paret Ø400 SN 8 kN/m2
Tub PVC de doble capa, amb paret interna llisa i externa corrugada, de diàmetre nominal exterior 400 mm, de rigidesa anular SN 8 kN/m2, segons la norma UNE-EN 13476-3, inclòs pp de peces especials i accessoris

**P0655N** u Tapa pou Ø= 200 cm encaix amb con/tapa registre i base pou
Tapa pou Ø= 200 cm prefabricada, de formigó armat, per encaix amb con 1200x700x800 mm o tapa de registre Ø= 650 i base de pou Ø= 200 cm

**P11AB04N** m Tub PVC doble paret Ø630 SN 8 kN/m2
Tub PVC de doble capa, amb paret interna llisa i externa corrugada, de diàmetre nominal exterior 630 mm, de rigidesa anular SN 8 kN/m2, segons la norma UNE-EN 13476-3, inclòs pp de peces especials i accessoris

**P11AB05N** m Tub PVC llis estructurat Ø315 SN 4 kN/m2
Tub PVC estructurat, amb parets llises, de diàmetre nominal exterior 315 mm, de rigidesa anular SN 4 kN/m2, segons la norma UNE-EN 13476-3, inclòs pp de peces especials i accessoris

**P09TF01N** m Tub rígid PVC, Ø110 mm, 12J, 250N, e=1,8 mm
Tub rígid de PVC, de 110 mm de diàmetre nominal, aïllant i no propagador de la flama, resistència a l'impacte de 12 J, resistència a compressió de 250 N, d'1,8 mm de gruix

**P09TF02N** m Tub rígid PVC, Ø63 mm, 12J, 250N, e=1,8 mm
Tub rígid de PVC, de 63 mm de diàmetre nominal, aïllant i no propagador de la flama, resistència a l'impacte de 12 J, resistència a compressió de 250 N, d'1,8 mm de gruix

**P102TF01** u Plantilla per pedestal d'armari amb angulars 40x4
Plantilla per pedestal d'armari de distribució d'escomeses de 70x35 cm amb angulars de 40x4 mm amb espàrrecs soldats d'acer galvanitzat

**P040M01N** kg Morter polimèric ciment+res.sint.fibr
Morter polimèric de ciment amb resines sintètiques i fibres

**P0301** m3 Sorra per a formigons i morters
Sorra per a formigons i mort.
